# Ausbau der Straße "Drosselweg" in Weeze
Leistungsbeschreibung (GAEB 90, DA81)
Vergabenummer: K1820
Währung: EUR
Auftraggeber: Gemeinde Weeze

## Zusätzlicher Text
Bauherr:  Gemeinde Weeze
  Der Bürgermeister
  Cyriakusplatz 13-14
  47652 Weeze
  Telefon: 02837/910 - 0
  Telefax: 02837/910 - 170
  E-Mail: info@weeze.de

Baumaßnahme: Ausbau der Straße "Drosselweg" in Weeze

Ausschreibung: Kottowski Ingenieurgesellschaft mbH
  Talstraße 35,
  47546 Kalkar
  Telefon: 02824/99923-0
  Telefax: 02824/99923-20;
  E-Mail: info@kottowski.net

  Leistungsbeschreibung

Bestandteile:
I.  Baubeschreibung (allgemeine Darstellung der Bauaufgabe)
II.  Leistungsverzeichnis mit Mengen- und Preisangaben

## Zusätzlicher Text
I. Baubeschreibung

## Zusätzlicher Text
1. Allgemeines

1.1 Abkürzungen: AG = Auftraggeber, AN = Auftragnehmer
h = Stunde, d = Tag, St = Stück, t = Tonne,
Psch = Pauschale

1.2 Falls in der Positionsbeschreibung nicht ausdrücklich etwas anderes
festgelegt ist, müssen alle unbrauchbaren Stoffe und überschüssigen
Bodenmassen durch den Auftragnehmer eigenverantwortlich umweltgerecht
entsorgt werden. Die Entsorgungsgebühren trägt der AN.

Der Auftraggeber behält sich vor, Nachweise über die ordnungsgemäße
Entsorgung der Abbruch-, Aufbruch- und Aushubmaterialien und über die
dafür entstehenden Deponiegebühren zu verlangen.

1.3 Jeder Anbieter hat sich vor Abgabe des Angebotes örtlich sowie durch
Rückfragen beim Auftraggeber genaue Vorstellungen von der Art der
Arbeiten und von den auftretenden Schwierigkeiten bei der Bauausführung,
wie z.B. Ausführung der Baugruben und der Baugrubensicherung,
Befestigung der Zufahrtswege, Behinderung durch Bäume, Wasserleitung und
Kabel pp. zu verschaffen. Diese Erschwernisse sind in die Einheitspreise
mit einzukalkulieren. Eine besondere Entschädigung für später
angemeldete Schwierigkeiten wird nicht gezahlt.
Die gemachten Angaben befreien den Anbieter nicht von der Verpflichtung
zur genauen Prüfung der für das Angebot und die Durchführung der
Arbeiten maßgebenden Verhältnisse.

1.4 Die Kosten für das Einrichten und Räumen der Baustelle sind gemäß
VOB, Teil C, ATV DIN 18299, in die Einheitspreise mit einzukalkulieren.
Die Flächen für die Baustelleneinrichtung und für die Lagerung von
Baustoffen sind durch den AN im Bedarfsfall anzumieten. Die hierfür
anfallenden Kosten sind in die Einheitspreise einzukalkulieren.
Die genutzten Lagerflächen sind nach Abschluss der Baumaßnahme gemäß
Punkt 2.4 dieser Baubeschreibung im früheren Zustand gegen Bescheinigung
zurückzugeben.

1.5 Soweit in dem Leistungsverzeichnis auf Technische Spezifikationen,
z. B. nationale Normen, mit denen europäische Normen umgesetzt werden,
europäische technische Zulassungen, gemeinsame technische
Spezifikationen, internationale Normen, Bezug genommen wird, werden auch
ohne den ausdrücklichen Zusatz "oder gleichwertig" immer gleichwertige
Technische Spezifikationen in Bezug genommen.

1.6 In den Positionen des LV, in denen auf die DIN 18300 hingewiesen
wird, gilt in diesem LV die DIN 18300 der VOB, Teil C, Ausgabe 2012.

## Zusätzlicher Text
2. Allgemeine Forderungen

2.1 Der Auftragnehmer ist verpflichtet, einen verantwortlichen
Fachbauleiter zu stellen und namhaft zu machen. Aufsichtspersonal darf
nur in besonderen Fällen und nach schriftlicher Zustimmung des
Auftraggebers ausgetauscht werden.
Der Auftraggeber kann Akkordarbeiten untersagen, wenn nach seinem
Ermessen eine einwandfreie Leistung nicht erwartet werden kann.
Ansprüche des Auftragnehmers sind deswegen ausgeschlossen.

2.2 Vorhandene Vermessungspunkte, Grenzsteine oder sonstige Vermarkungen
sind durch den AN vor Beginn der Arbeiten zu sichern.
Sollten durch Nichtbefolgen der Sicherungspflicht Punkte verloren gehen,
so gehen die notwendigen amtlichen Neumessungen zu Lasten des AN.

Die für die Ausführung und für die Abrechnung notwendigen
Vermessungsarbeiten sind vom Auftragnehmer gem. DIN 18299 - Nr. 4.1.3.
als Nebenleistung ohne Vergütung durchzuführen. Erforderliche Festpunkte
sind herzustellen und zu sichern. Die Vermessungshilfspunkte sind von
ihm täglich nach Lage und Höhe zu überprüfen.

2.3 Für die Sicherung, Beschilderung und Absperrung der Baustelle und
der Arbeitsstellen gelten die Richtlinien für die Sicherung von
Arbeitsstellen an Straßen (RSA 95), die Zusätzlichen Technischen
Vertragsbedingungen und Richtlinien für Sicherungsarbeiten an
Arbeitsstellen an Straßen (ZTV-SA 97), die Straßenverkehrsordnung
einschl. der Anlagen und die Unfallverhütungsvorschriften.

Der Auftragnehmer hat alle Maßnahmen zur Sicherung und Regelung des
Verkehrs innerhalb der Baustelle, die wegen der von ihm ausgeführten
Arbeiten erforderlich sind, auch außerhalb der Arbeitszeit,
durchzuführen. Er hat rechtzeitig vor Beginn der Arbeiten eine
entsprechende Anordnung hierfür beim zuständigen Straßenverkehrsamt zu
beantragen.

Verkehrsrechtliche Maßnahmen hat er nach Anordnung der zuständigen
Behörden auszuführen.
Die Gebühren für die Anordnungen nach der StVO durch das zuständige
Straßenverkehrsamt werden nach Vorlage eines entsprechenden Nachweises
erstattet.

Es ist dabei besonders darauf zu achten, dass die Zufahrt zu allen
Grundstücken und Gebäuden jederzeit aufrechterhalten bleiben muss. Dies
ist in die entsprechenden Einheitspreise mit einzurechnen. Ist das
Aufrechterhalten der Zufahrt zu den Grundstücken und Gebäuden aus
bautechnischen Gründen kurzfristig nicht möglich, muss der Auftragnehmer
die Grundstückseigentümer bzw. die Anlieger benachrichtigen und sich mit
ihnen abstimmen.

Da während der Ausführung der Bauarbeiten die Abfall-Sammelfahrzeuge die
Straßen nicht befahren können, ist der AN verpflichtet, in dieser Zeit
die entsprechenden Abfallbehälter der Anwohner an einen zentralen Platz
zu transportieren und diese nach der Entleerung wieder zurück zu den
Anwohnern zu bringen. Die entsprechenden Abfallbehälter werden in einem
bestimmten Turnus entleert. Bei Bedarf ist bei den zuständigen Behörden
ein Entsorgungskalender erhältlich.

2.4 Die notwendigen Genehmigungen für die Benutzung von Privatwegen und
Grundstücken hat der Auftragnehmer einzuholen und die Flächen nach
Abschluss der Bauarbeiten in dem früheren Zustand zu übergeben. Diese
Übergabe ist der örtlichen Bauaufsicht vom Auftragnehmer durch eine
Bescheinigung der Wege- und Grundstücksbesitzer nachzuweisen. Alle
zusätzlichen außerhalb des Straßenkörpers beanspruchten Geländeflächen
für Einrichtung der Baustelle, die Lagerung von Baustoffen oder für die
Durchführung der Arbeiten hat der Auftragnehmer auf seine Kosten zu
pachten, den Aufwuchs und sonstige Schäden angemessen, d.h. mindestens
nach den Richtsätzen der Landwirtschaftskammer und des
Landschaftsverbandes Rheinland zu entschädigen und die Flächen - genau
wie das benutzte Straßen- und Wegegelände - im früheren Zustand gegen
Bescheinigung zurückzugeben. Bis zur Vorlage einer solchen Bescheinigung
ist der AG berechtigt, von den Abschlagsrechnungen und der
Schlussrechnung einen Betrag in Höhe der Forderungen der
Grundstückseigentümer und der Wegeunterhaltungspflichtigen
einzubehalten.

2.5 Auf vorhandene Versorgungsleitungen ist größte Rücksicht zu nehmen.
Der AN hat sich rechtzeitig mit den zuständigen Ver- und
Entsorgungsunternehmen wie Telekom, Unitymedia, Westnetz, Stadtwerke
Kleve, Gemeinde Weeze oder anderen wegen evtl. vorhandener Leitungen in
Verbindung zu setzen. Die angegebenen Versorgungsträger werden
auszugsweise genannt. Es besteht keine Garantie auf Vollständigkeit.
Die Nutzung eines Auskunftportals wie z. B. ALIZ wird empfohlen.

## Zusätzlicher Text
3. Besonderheiten/Schwierigkeiten

3.1  Um unnötige Behinderungen der Anwohner zu vermeiden, ist es
erforderlich, die Arbeiten in Teilabschnitten durchzuführen. Vor
Baubeginn ist die Einteilung und Ausführung der Arbeiten in einzelne
Abschnitte mit dem Auftraggeber und der Bauaufsicht des AG und in einem
Bauzeitenplan darzustellen.

Mindestens 7 Tage vor tatsächlichem Baubeginn sind Anwohner und sonstige
Betroffene in Stichstraßen etc. durch Anschreiben oder Handzettel über
die vorgesehenen Ausführungszeiten, die zu erwartenden Behinderungen und
Absperrzeiten sowie über die erforderlichen Vorsichtsmaßnahmen zu
unterrichten. Dieses Schreiben ist an jeden Anlieger / Betroffenem
zuzustellen. Dem AG und der Bauaufsicht sind je eine Durchschrift zu
übergeben.

3.2 Die erforderliche Verkehrslenkung und -sicherung ist vorab mit den
zuständigen Verkehrsbehörden abzustimmen. Die hierbei entstehenden
Kosten sind in die entsprechenden Einheitspreise einzukalkulieren.

3.3 Die im Bereich der Ausbauflächen stehenden Bäume sowie das Strauch-
und Buschwerk sowie Hecken, müssen unbedingt erhalten bleiben. Im
Bereich der Wurzeln der vorhandenen Bäume, Sträucher und Hecken sind die
Erdarbeiten mit besonderer Vorsicht von Hand durchzuführen, die Wurzeln
dürfen nicht beschädigt werden. Die Handschachtung und sonstige
Erschwernisse beim Geräteeinsatz werden nicht gesondert vergütet sondern
sind bei den Erdarbeiten einzukalkulieren.
Erschwernisse durch in den Ausbaubereich bzw. über den Ausbaubereich
ragende Äste und Zweige beim Geräteeinsatz (z.B. eingeschränkter
Schwenkbereich, Einschränkungen beim Ab- und Aufladen, Erschwernisse
beim Beschicken des Fertigers etc.) sind in die entsprechenden
Positionen einzurechnen. Es erfolgt keine gesonderte Vergütung.
Die Äste und Zweige der Baumkronen dürfen nicht beschädigt werden.

Die gesamten Erdarbeiten entlang von privaten Grundstücken, besonders
bei Gebäuden, Einfriedungsmauern, Randeinfassungen etc. sind mit
besonderer Vorsicht auszuführen. Die Erschwernisse durch Handschachtungen und durch den Einsatz kleinerer Arbeitsgeräte werden nicht
gesondert vergütet.
Sie sind in die Einheitspreise einzukalkulieren.

Im Bereich der Ausbauflächen liegen in Teilbereichen Ver- und
Entsorgungsleitungen. Der Mehraufwand beim Bodenabtrag, bei der
Herstellung des Erdplanums und beim Einbau des Füllbodens und des
Frostschutzkieses im Bereich der Ver- und Entsorgungsleitungen, der
durch die geringere Leistung und durch den Einsatz kleinerer Geräte
gegenüber der leitungsfreien Bereiche entsteht, wird nicht gesondert
vergütet sondern ist in die entsprechenden Positionen mit einzurechnen.

Im Bereich von erdverlegten Ver- und Entsorgungsleitungen sind die
Arbeiten mit besonderer Vorsicht auszuführen. Die Hinweise und Auflagen
der Betreiber auf Schutz- und Sicherungsmassnahmen sind zwingend zu
beachten.

Eine Ortsbegehung des Anbieters wird empfohlen.

3.4 Während der Ausbauarbeiten beabsichtigen örtliche Ver- und Entsorgungsunternehmen ihre Leitungen zu erneuern. Der AN hat diese
Arbeiten so zu koordinieren, dass keine Verzögerungen der Arbeiten
entstehen. Behinderungen durch die Leitungsverlegungen sind in die
Einheitspreise einzurechnen.
Folgende Versorgungsunternehmen beabsichtigen derzeit eine
Leitungsverlegung:

Stadtwerke Kleve: 1 x Wasserleitung inkl. Hausanschlüsse
Gelsenwasser:  1 x Gasleitung inkl. Hausanschlüsse

## Zusätzlicher Text
4. Lage der Baustellen und allgemeine Beschreibung der Arbeiten

4.1 Die Ausschreibung umfasst die Erneuerung des Straßenoberbaues sowie
des Schmutz- und Regenwasserkanals und der Kanal-Hausanschlüsse.

Die genaue Lage der Baumaßnahme ist aus dem nachfolgenden Übersichtsplan
ersichtlich.

4.2 Nähere Angaben über die Örtlichkeit und das Leistungsverzeichnis
kann die  Gemeinde Weeze, Herr Koppers, Tel. 02837 / 910 - 163 erteilen.

4.3 Planunterlagen und Baugrundgutachten werden mit den übrigen
Ausschreibungsunterlagen auf der Homepage der Gemeinde Weeze -
www.weeze.de -> Aktuelles -> Ausschreibungen - zum Download
bereitgestellt. Eine Ortsbegehung findet nicht statt.

## Zusätzlicher Text
5. Prüfmaßnahmen

5.1 Eignungsprüfungen

Der AN hat die Eignung der vorgesehenen Materialien gemäß der VOB Teil C
und der entsprechenden Zusätzlichen Technischen Vertragsbedingungen und
Richtlinien rechtzeitig (mind. 3 Wochen) vor Beginn der Bauausführung
nachzuweisen. Die Eignungsprüfungen sind rechtzeitig (mind. 3 Wochen)
vor Einbau der Materialien der Bauüberwachung des AG zur Genehmigung zum
Einbau vorzulegen.

5.2 Eigenüberwachungsprüfungen

Der AN hat auf seine Kosten Eigenüberwachungsprüfungen gemäß der VOB
Teil C und der entsprechenden Zusätzlichen Technischen
Vertragsbedingungen und Richtlinien in der erforderlichen Anzahl
durchzuführen. Die Bauüberwachung des AG ist über den Zeitpunkt der
Prüfungen rechtzeitig zu informieren. Die Ergebnisse der
Eigenüberwachungsprüfungen für die Verdichtungsgrade der Leitungsgräben
und der Tragschichten sind der Bauüberwachung des AG umgehend
vorzulegen.

5.3 Kontrollprüfungen

Der Auftraggeber behält sich vor, Ramm-Sondierungen und
Lastplattendruckversuche durchführen zu lassen. Diese werden nach den
entsprechenden Positionen vergütet, jedoch nur dann, wenn das Ergebnis
positiv ausfällt. Bei negativem Versuchsausgang erfolgt keine Vergütung.
Der Auftragnehmer hat dann auch die evtl. entstandenen Kosten des
Auftraggebers zu erstatten.

Werden vom Auftragnehmer gelieferte Baustoffe oder hergestellte Bauteile
durch den Auftraggeber beanstandet, so kann letzterer nach seinem
Ermessen Baustoffprüfungen verlangen und durchführen lassen. Die Kosten
für die nach Anweisung der Bauaufsicht durchgeführten Probenahmen werden
gemäß den entsprechenden Positionen vergütet. Die Prüfungsgebühren trägt
der Auftraggeber. Bei negativem Prüfungsergebnis erfolgt keine Vergütung
der Probenahmen. Der Auftragnehmer hat dann auch die Prüfungsgebühren
und Versandkosten zu tragen.

## Zusätzlicher Text
6. Zusätzliche Abrechnungsunterlagen

6.1 Mit der Schlussrechnung hat der AN auch die entsprechenden
Abrechnungs- und Bestandszeichnungen mit allen erforderlichen
Einmessungen in 3-facher Ausfertigung auf Papier und digital im AutoCad-
Format (dxf- und dwg-Format) und als PDF-Datei auf einer CD-ROM/DVD
vorzulegen. Sie sind Bestandteil der Abrechnung.

6.2 Zusätzlich zu den Abrechnungsunterlagen, die gemäß der
entsprechenden Positionen der Leistungsbeschreibung vorzulegen sind,
sind folgende Unterlagen der Schlussrechnung beizufügen.

 Unterlage  Anzahl

Material-Nachweis (Soll-Ist-Vergleich)  2-fach

- Asphaltbeton AC 8 D S
- Asphalttragschichtmischgut AC 22 T SLI
- RC-Baustoffe Gütekasse I RC-1, Korngemisch 0/22 und 0/45

Lieferscheine der Materialien  1-fach (im Original)

## Zusätzlicher Text
7. Sonstiges

7.1 Die Leistungen sind so aufzumessen, dass die Abrechnung in der
gleichen Gliederung erfolgen kann, wie die Leistungsbeschreibung
aufgestellt ist.

7.2 Die Stellung von Abschlagsrechnungen durch den AN erfolgt in einem
zeitlichen Abstand von mindestens 4 Wochen zur vorherigen
Abschlagsrechnung und mit einer Erhöhung der Rechnungssumme um
mindestens 50.000 _ netto.
Rechnungen, die innerhalb des angegebenen Zeitintervalls bzw. unterhalb
der angegenene Rechnungserhöhung liegen, werden nicht anerkannt.

7.3 Nach erfolgter Abnahme der Leistung werden keine Abschlagsrechnungen
mehr anerkannt.

7.4 Bei einigen Positionen ist zum Teil nur ein Kurztext angegeben. Hier
gilt jedoch immer der volle Text der angegebenen Bezugsposition
sinngemäß.

7.5 Bei den Positionen, in denen die Verwendung vorhandener Materialien
ausgeschrieben ist, sind das Aussortieren und Säubern der vorhandenen
Steine mit einzurechnen. Nicht mehr zu Verwendung kommende Steine sind
durch den Auftragnehmer eigenverantwortlich umweltgerecht zu entsorgen.
Die Ent- sorgungsgebühren trägt der AN.

7.6 Beim Einsatz von Baugeräten dürfen nur schallgedämpfte Baugeräte
nach dem Immissionsschutzgesetz eingesetzt werden. Tatsächliche Werte
sind auf Verlangen nachzuweisen.

## Zusätzlicher Text
II. Leistungsverzeichnis mit Mengen- und Preisangaben

Bauherr:  Gemeinde Weeze
  Der Bürgermeister
  Cyriakusplatz 13-14
  47652 Weeze
  Telefon: 02837/910-0
  Telefax: 02837/910-170
  E-Mail: info@weeze.de

Baumaßnahme: Ausbau der Straße "Drosselweg" in Weeze

Ausschreibung: Kottowski Ingenieurgesellschaft mbH,
  Talstraße 35,
  47546 Kalkar
  Telefon: 02824/99923-0
  Telefax: 02824/99923-20
  E-Mail: info@kottowski.net

## Weeze - Ausbau der Straße "Drosselweg"
Datum: 18.12.19

### Titel 1 Baubegleitende Leistungen

#### Untertitel 1.1 Verkehrssicherung

**1.1.01 Verkehrssicherung ausführen**
Verkehrssicherung der Baustelle für die
Straßenbauarbeiten, Beleuchtungsarbeiten und
Kanalbauarbeiten ausführen.
Einrichtungen zur Verkehrssicherung, Beschilderung,
Absperrung und Verkehrsregelung nach den RSA 95, den
ZTV-SA 97, der Bau-BG und der StVO bei Bauarbeiten auf
2-streifigen Fahrbahnen aufbauen, ständig unterhalten
und betreiben, ggf. umsetzen und abbauen.

Beim Ausbau der Straße "Drosselweg" ist davon
auszugehen, dass die Straße für den Verkehr
abschnittsweise voll gesperrt werden kann. Die
Mehrkosten für die Vollsperrung in mehreren Abschnitten
sind einzukalkulieren.
Die Durchlässigkeit für den Rad- und Fußgängerverkehr
ist während der gesamten Bauzeit zu gewährleisten. Der
Rad- und Fußgängerverkehr ist daher während der Bauzeit
der einzelnen Bauabschnitte sicher durch das Baufeld zu
führen. Die Abtrennung des Rad- und Fußgängerverkehrs
zur Baustelle hat durchgängig mit Absturzsicherung zu
erfolgen.
Die Kosten für den Aufbau, die Unterhaltung, das
Umsetzen und das Abbauen der Absturzsicherung ist in
diese Position mit einzukalkulieren.

Die Durchfahrt für Rettungsdienste durch die
Baumaßnahme ist durch den Auftragnehmer während aller
Bauabschnitte jederzeit zu ermöglichen.
Hierdurch entstehende Kosten für die provisorische
Sicherung der Kanalgräben etc. ist in diese Position
mit einzukalkulieren.

Vor Baubeginn ist die Ausführung und Einteilung der
Arbeiten mit dem Auftraggeber abzustimmen und in einem
Bauzeitenplan darzustellen. Der Bauzeitenplan ist vor
Beginn der Bauarbeiten aufzustellen, monatlich
fortzuschreiben und der Bauüberwachung des AG zu übergeben. Die Kosten für die Abstimmung, Erstellung und
Fort- schreibung des Bauzeitenplanes ist in diese
Position mit einzukalkulieren.

Der Auftragnehmer hat alle Maßnahmen zur Sicherung und
Regelung des Verkehrs innerhalb der Baustelle, die
wegen der von ihm ausgeführten Arbeiten erforderlich
sind, auch außerhalb der Arbeitszeit, durchzuführen.

Die Zufahrt zu den Grundstücken und Gebäuden muss
jederzeit aufrechterhalten werden. Ist das
Aufrechterhalten der Zufahrt zu den Grundstücken und
Gebäuden aus bautechnischen Gründen kurzfristig nicht
möglich, muss der Auftragnehmer die
Grundstückseigentümer bzw. die Anlieger benachrichtigen
und sich mit ihnen abstimmen.
Die Kosten für die Herstellung und Beseitigung von
provisorischen Haus-und Grundstückszufahrten während
der Bauausführung sind hier einzurechnen.

Da während der Ausführung der Bauarbeiten die Anwohner
ihre Abfallbehälter nicht an die Fahrbahn setzen
können, ist der AN verpflichtet, in dieser Zeit die
entsprechenden Abfallbehälter der Anwohner an einen
zentralen Platz zu transportieren und diese nach der
Entleerung wieder zurück zu den Anwohnern zu bringen.
Die entsprechenden Abfallbehälter werden in einem
bestimmten Turnus entleert. Bei Bedarf ist bei der
zuständigen Behörde ein Entsorgungskalender erhältlich.
Die Kosten für die Transporte der Müllgefässe sind in
die Einheitspreise mit einzukalkulieren.

Einzukalkulieren sind:
- Über- und Innerörtliche Verkehrsregelung gemäß
Auflagen der o.g. Behörden.
- Einen Beschilderungsplan erstellen und zur
Genehmigung  bei der Verkehrsbehörde vorlegen.
- Permanente Aufrechterhaltung des Verkehrs.
- Sicherung gegen jeden Verkehr im eigentl. Baubereich.
- Massive Absperrung der Baustelle allseitig zum
Verkehr.
- Beleuchtung, Beschilderung und Wartung der
Sicherungseinrichtungen von 0-24 Uhr einschl. der
abeitsfreien Tage.

Dem AG ist ein Verantwortlicher zu benennen, der immer
erreichbar ist und kurzfristig Reparaturen, Ergänzungen
und Wartungsarbeiten an den Beschilderungen,
Absperrungen usw. durchführen kann.

Der AN hat rechtzeitig die Anordnung der
Straßensperrung bei der zuständigen
Straßenverkehrsbehörde zu beantragen und die
erforderlichen Verkehrszeichenpläne aufzustellen und
vorzulegen.
Die Gebühr für die Anordnung nach der StVO durch die
zuständige Straßenverkehrsbehörde werden dem AN gegen
einen entsprechenden Nachweis erstattet.

Die Vergütung für die Verkehrssicherung wird bei
Abschlagsrechnungen entsprechend dem Verhältnis der
Rechnungssumme zur Bruttosumme gezahlt.

Bei Mengenänderungen der vertraglichen Leistungen, bei
Bauzeitverlängerungen oder bei eventuellen Unterbrechungen der Bautätigkeit bleibt der Betrag unverändert.
Menge: 1,000 St

#### Untertitel 1.2 Verrechnungssätze

**1.2.01 Grenzpunkte anzeigen, markieren und sichern**
Vor dem Ausbau der Straßen hat sich der AN die
Grenzpunkte, die die Verkehrsflächen begrenzen, durch
einen ÖbVI anzeigen zu lassen.
Die Achslänge der Straße beträgt ca. 120 m, die
Grenzlängen ca. 240 m.
Die Grenzanzeige ist durch den ÖbVI zu protokollieren.
Das Protokoll ist der Bauüberwachung des AG
auszuhändigen.
Die Kosten der Grenzanzeige trägt der AN.
Die Grenzpunkte sind mit einem Holzpfosten dauerhaft zu
markieren und während der gesamten Bauzeit bis zum Ende
der Fertigstellung zu sichern.
Alle Grenzpunkte, die der AN schuldhaft beseitigt hat,
hat der AN auf seine Kosten durch einen ÖbVI wiederherstellen zu lassen.
Bei den Erdarbeiten sind im Bereich der Grenzpunkte /
Grenzsteine die Arbeiten von Hand durchzuführen. Der
Mehraufwand ist hier einzukalkulieren. Eine besondere
Vergütung wird nicht anerkannt.
Die Grenzen dürfen nicht überbaut werden.
Sollten Verkehrsflächen dennoch auf Privatgrundstücken
außerhalb der ausgewiesenen Straßenflächen liegen, hat
der AN diesen Zustand auf seine Kosten zu beseitigen.
Diese Beseitigungspflicht gilt auch nach der Abnahme
bis zum Ende der Gewährleistungsfrist.
Menge: 20,000 St

**1.2.02 Chemische Untersuchung von Boden, Kies oder Schotter als Kontrollprüf.**
Chemische Untersuchungen von Boden-, Kies- oder
Schotterproben im Feststoff und Eluat gemäß LAGA M 20
durch ein von der Bauüberwachung des AG zugelassenes
Unternehmen als Kontrollprüfungen durchführen.
Eingeschlossen sind die Entnahmen der Proben auf der
Baustelle, die Durchführung sämtlicher notwendiger
Untersuchungen, die Auswertungen der Laborergebnisse,
die Bewertungen gemäß BBodSchV, LAGA M 20 und anderer
Vorschriften, die Erstellungen der Prüfzeugnisse und
die Fotodokumentation.
Die Prüfzeugnisse sind in dreifacher Ausfertigung zu
übergeben.
Der AN trägt sämtliche Kosten der Untersuchungen.
Die Untersuchungen sind mit der Bauüberwachung des AG
abzustimmen.
Menge: 1,000 St

**1.2.03 Siebanalysen von Kies oder Schotter als Kontrollprüfungen**
Siebanalysen von Kies- oder Schotterproben zur
Untersuchung der Kornverteilung mittels Naßsiebung nach
DIN 18123 durch ein von der Bauüberwachung des AG
zugelassenes Unternehmen als Kontrollprüfungen
durchführen.
Eingeschlossen sind die Entnahmen der Kies- oder
Schotterproben auf der Baustelle, die Auswertungen der
Laborergebnisse, die Bewertungen gemäß der TL SoB-StB
04/07 und der ZTV SoB-StB 04/07, die Erstellungen der
Prüfzeugnisse und die Fotodokumentationen.
Die Prüfzeugnisse sind in dreifacher Ausfertigung zu
übergeben.
Der AN trägt sämtliche Kosten der Untersuchungen.
Die Untersuchungen sind mit der Bauüberwachung des AG
abzustimmen.
Menge: 1,000 St

**1.2.04 Beweissicherungsgutachten für vorh. Häuser erstellen, Wohnblock**
Beweissicherungsgutachten für vorhandene Gewerbe- oder
Wohngebäude, Wohnblockbebauung, 2-geschossig,
Grundfläche ca. 250 bis 350 m², einschliesslich der zur
Wohnblockbebauung gehörigen Nebengebäude und Garagen
von innen und außen in Abstimmung
mit der Bauüberwachung des AG erstellen.

Die Gutachten sind von einem öffentlich bestelltem und
vereidigtem Sachverständigen für Gebäudeschäden zu
erstellen. Die Qualifikation des Gutachters ist vor
Beginn der Maßnahme nachzuweisen.

Die Beweissicherung des Zustandes vor Baubeginn ist
eine Woche vor Beginn der Straßenbauarbeiten
durchzuführen.
In dem Gutachten ist der Zustand aller baulichen
Anlagen fotografisch und schriftlich zu erfassen und zu
dokumentieren. Risse sind nach Länge und Breite
festzuhalten.

Die Beweissicherung des Zustandes nach Bauende ist bei
Bedarf gemäß den Pos. 1.2.06 bis 1.2.08 auf besondere
Aufforderung des AG durchzuführen. Hier sind die durch
die Eigentümer gemeldeteten Schäden zu begutachten, die
während der Baumaßnahme entstanden sind.

Die Gemeinde Weeze stellt dem Gutachter eine
Eigentümerliste zur Verfügung.
Der Gutachter muss den Besichtigungstermin mit den
Eigentümern bzw. den Mietern abstimmen.
Das Gutachten muss in zweifacher Ausfertigung
aufgestellt und rechtsverbindlich unterschrieben
vorgelegt werden.
Die erste Ausfertigung erhält die Gemeinde Weezem, die
zweite Ausfertigung ist dem jeweiligen Hauseigentümer
zuzustellen.

Abgerechnet wird je begutachteter Wohnblock ein
Gutachten.
Menge: 7,000 St

**1.2.05 Beweissicherungsgutachten für Einfriedungen (Mauern und Zäune) erst.**
Beweissicherungsgutachten für die vorhandenen Einfriedungen (Mauern und Zäune) einschliesslich der
vorhandenen Befestigungen der Zufahrten und Zugänge
längs der Straßengrenze in Abstimmung mit der Bauüberwachung des AG erstellen.

Die Gutachten sind von einem öffentlich bestelltem und
vereidigtem Sachverständigen für Gebäudeschäden zu
erstellen. Die Qualifikation des Gutachters ist vor
Beginn der Maßnahme nachzuweisen.

Die Beweissicherung des Zustandes vor Baubeginn ist
eine Woche vor Beginn der Straßenbauarbeiten
durchzuführen.
In dem Gutachten ist der Zustand der Einfriedungen
fotografisch und schriftlich zu erfassen und zu
dokumentieren. Risse sind nach Länge und Breite
festzuhalten.

Die Beweissicherung des Zustandes nach Bauende ist bei
Bedarf gemäß den Pos. 1.2.06 bis 1.2.08 auf besondere
Aufforderung des AG durchzuführen. Hier sind die durch
die Eigentümer gemeldeteten Schäden zu begutachten, die
während der Baumaßnahme entstanden sind.

Die Gemeinde Weeze stellt dem Gutachter eine
Eigentümerliste zur Verfügung.
Der Gutachter muss den Besichtigungstermin mit den
Eigentümern bzw. den Mietern abstimmen.
Das Gutachten muss in zweifacher Ausfertigung
aufgestellt und rechtsverbindlich unterschrieben
vorgelegt werden.
Die erste Ausfertigung erhält die Gemeinde Weeze, die
zweite Ausfertigung ist dem jeweiligen Hauseigentümer
zuzustellen.

Abgerechnet wird je begutachteter Wohnblock ein
Gutachten.
Menge: 7,000 St

**1.2.06 Pauschale An- und Abfahrt während bzw. nach der Ausführung**
Pauschale für die An- und Abfahrt des Gutachters bei
Bedarf während bzw. nach der Ausführung der Bauarbeiten
für die Begutachtung von entstandenen Schäden an den
Häusern.
Die Pauschale wird nur bei besonderer Aufforderung
durch die Gemeinde Uedem gewährt.
Menge: 1,000 St

**1.2.07 Personalkosten Gutachter**
Personalkosten Gutachter bei Bedarf für Beratung,
Aufstellen von Entschädigungskosten, zusätzlichen
Beweissicherungen usw.
Die Personalkosten werden nur bei besonderer
Aufforderung durch die Gemeinde Weeze gewährt.
Menge: 3,000 h

**1.2.08 Personalkosten Schreibkraft**
Personalkosten Schreibkraft bei Bedarf für die
schriftliche Ausarbeitung der Beratung, der Aufstellung
von Ent- schädigungskosten, der zusätzlichen
Beweissicherungen usw.
Die Personalkosten werden nur bei besonderer
Aufforderung durch die Gemeinde Weeze gewährt.
Menge: 5,000 h

**1.2.09 Digitale Bilder herstellen**
Digitale Bilder über den wesentlichen Bauablauf sowie
über Besonderheiten der Maßnahme (Auflösung min. 5
Megapixel, 16k Farben) herstellen. Die Bilder sind nach
Abschluss der Bauarbeiten auf einem digitalen
Datenträger zu übergeben.
Die Anzahl der Bilder wird auf die angegebene Anzahl
begrenzt. Werden mehr Bilder aufgenommen, ist durch den
AN in Abstimmung mit der Bauüberwachung des AG eine
Auswahl zu treffen.
Menge: 25,000 St

### Titel 2 Straßenbauarbeiten

#### Untertitel 2.1 Verrechnungssätze

**2.1.01 Statische Plattendruckversuche nach DIN 18134 durchführen**
Statische Plattendruckversuche nach DIN 18134 durch ein
von der Bauüberwachung des AG zugelassenes Unternehmen
durchführen. Plattendruckversuche des AN gelten als
Eigenüberwachung und werden nicht als Kontrollprüfungen
anerkannt.
Eingeschlossen ist die Gestellung eines Belastungswiderlagers, z. B. beladener LKW.
Die Ergebnisse sind sauber als Drucksetzungs-Diagramm
aufzulisten und in zweifacher Ausfertigung zu
übergeben.
Versuche mit negativen Ergebnissen werden nicht
vergütet.
Menge: 4,000 St

**2.1.02 Bestandspläne für die Straße herstellen**
Bestands-Lagepläne für die neu erstellte komplette
Straße bis zur Grundstücksgrenze nach Lage und Höhe
durch ein vom AG zugelassenes Büro für Ingenieurvermessung herstellen lassen.
Der Grundplan, M = 1:250, mit den ALK-Daten und den
Gebäuden wird im AutoCad-Format durch den AG zu
Verfügung gestellt und ist zwingend als Grundlage für
den Bestands-Lageplan zu verwenden.
Die Bestandspläne sind auf der Grundlage der DIN 2425
in der gültigen Fassung anzufertigen und zu
beschriften.
Hierzu sind tachymetrische Geländeaufnahmen nach den
Bauarbeiten durchzuführen. Alle Geländepunkte wie
Straßenoberflächen (Asphaltdecken, Pflasterdecken,
Borde, Rinnen, Pflanzflächen usw.), Abläufe, Schächte,
Schieber, Hydranten, Leuchten usw. sind nach Lage und
Höhe einzumessen. Das Aufmaß ist auf das
Landeskoordinaten-system (ETRS89/UTM-Koordinaten) sowie
auf das amtliche Höhenfestpunktnetz zu beziehen.
Der Bestandsplan ist als Datei im AutoCad-Format (dxf-
und dwg-Format) und als PDF-Datei auf einer CD-ROM/DVD
und zweifach als farbige Papierabzüge der
Bauüberwachung des AG zu übergeben.
Vor Endausfertigung sind der Bauüberwachung des AG
Vorabzüge zur Duchsicht und Korrektur zu übergeben.
Menge: 1,000 Psch

#### Untertitel 2.2 Freimachen des Baufeldes

*Hinweis*
Anmerkung:

Sämtliche Mehraufwendungen, Handarbeiten und
Erschwernisse für das Aufnehmen der nachfolgenden
baulichen Anlagen entlang der vorhandenen Hecken,
Zäune, Mauern, Gebäuden, Zufahrten, usw. sind in die
nachfolgenden Einheitspreise einzukalkulieren.

**2.2.01 Hecken, Höhe bis 1,00 m, roden**
Hecken verschiedener Arten mit gesamten Wurzelwerk
roden.
Die Wurzellöcher sind mit zu lieferndem Füllboden
lagenweise zu verfüllen und zu verdichten.
Die anfallenden Massen sind durch den AN
eigenverantwortlich umweltgerecht zu entsorgen.
Höhe: bis 1,00 m.
Breite: bis 1,00 m.
Eingeschlossen sind alle erforderlichen Erdarbeiten.
Rodung in Einzellängen.
Menge: 40,000 m

**2.2.02 Hecken, Höhe bis 1,00 m, zurückschneiden**
Hecken verschiedener Pflanzenarten einseitig
(straßenseitig) zurückschneiden.
Höhe des Rückschnittes: bis 1,00 m.
Breite des Rückschnittes: bis 0,50 m.
Die anfallenden Massen sind durch den AN
eigenverantwortlich umweltgerecht zu entsorgen.
Rückschnitt in Einzellängen.
Menge: 10,000 m

**2.2.03 Verkehrs- und Hinweisschilder abmontieren**
Verkehrsschilder, Straßennamenschilder und sonstige
Hinweisschilder, die an vorhandene Schilderpfosten,
vorhandene Signalmaste bzw. an vorhandene Leuchtenmaste
befestigt sind, fachgerecht abmontieren, säubern und
zur Wiederverwendung im Bereich der Baustelle sicher
lagern.
Unbrauchbare Schilder sind durch den AN eigenverantwortlich umweltgerecht zu entsorgen. Soweit
erforderlich, sind die Verkehrszeichen für die Zeit der
Bauarbeiten provisorisch aufzustellen.
Menge: 2,000 St

**2.2.04 Pfosten von Verkehrszeichen und Schilder aufnehmen**
Pfosten von Verkehrszeichen, Straßennamenschilder und
sonstige Hinweisschilder aufnehmen, säubern und zur
Wiederverwendung im Bereich der Baustelle sicher
lagern. Unbrauchbare Pfosten sind durch den AN
eigenverantwortlich umweltgerecht zu entsorgen.
Vor Aufnahme der Pfosten sind die Verkehrszeichen und
Schilder gem. Pos. 2.2.03. abzumontieren.
Die Pfosten sind in Einzelfundamente aus Beton, Größe
ca. 0,30x0,30x0,60 m, versetzt. Die Fundamente sind zu
zerkleinern und sind durch den AN eigenverantwortlich
umweltgerecht zu entsorgen.
Die durch den Ausbau entstandenen Gruben sind mit zu
lieferndem Füllboden lagenweise zu verfüllen und zu
verdichten.
Eingeschlossen sind die erforderlichen Erdarbeiten.
Menge: 2,000 St

**2.2.05 Mauerwerk und Beton abbrechen**
Mauerwerk und Beton alter Fundamente, Mauern, Zäune,
Vorplatzbefestigungen usw. abbrechen.
Die anfallenden Massen sind durch den AN
eigenverantwortlich umweltgerecht zu entsorgen.
Eventuell erforderliche Erdarbeiten und
Handschachtungen zum Freilegen des Mauerwerks und der
Fundamente sind im Einheitspreis eingeschlossen.
Abbruch in Einzelmassen.
Menge: 2,000 m3

**2.2.06 Stahlbeton abbrechen**
Stahlbeton alter Fundamente und Mauern abbrechen.
Die anfallenden Massen sind durch den AN eigenverantwortlich umweltgerecht zu entsorgen.
Der Stahlbeton ist mit Betonstählen verschiedener Arten
bis Ø 30 mm bewehrt. Das Abtrennen dieser Stahleinlagen
ist im Einheitspreis eingeschlossen.
Eventuell erforderliche Erdarbeiten und
Handschachtungen zum Freilegen der Fundamente und
Mauern sind im Einheitspreis eingeschlossen.
Abbruch in Einzelmassen.
Menge: 1,000 m3

**2.2.07 Platzbefestigungen aus Beton abschneiden**
Platzbefestigungen aus Beton der Pos. 2.2.05., i.M. 10
bis 20 cm dick, scharfkantig und geradlinig
abschneiden.
Schnitt in Einzellängen.
Menge: 10,000 m

**2.2.08 Straßenabläufe ausbauen und entsorgen**
Straßenabläufe für Trocken- bzw. Nassschlammgewinnung
aus Betonfertigteilen einschließlich der Aufsätze
komplett ausbauen.
Bauhöhe der Abläufe: bis ca. 1,75 m.
Die Anschlussleitung ist abzudichten.
Die ausgebauten Teile sind durch den AN eigenverantwortlich umweltgerecht zu entsorgen.
Die durch den Ausbau entstandene Gruben sind mit zu
lieferndem Füllboden lagenweise zu verfüllen und zu
verdichten.
Eingeschlossen sind die erforderlichen Hand-, Erd- und
Verbauarbeiten.
Menge: 6,000 St

**2.2.09 Vorhandene Anschlussleitungen DN 100 bis DN 150 aufnehmen**
Vorhandene Anschlussleitungen DN 100 bis DN 150 aus
verschiedenen Materialien aufnehmen.
Die ausgebauten Leitungen sind durch den AN eigenverantwortlich umweltgerecht zu entsorgen.
Aufnahme in Einzellängen bis ca. 5 m.
Die Erdarbeiten werden gem. Pos. 2.5.01 abgerechnet.
Menge: 20,000 m

**2.2.10 Trennschnitte an vorhandene Rohre DN 100 bis DN 150 durchführen**
Trennschnitte an vorhandene Steinzeugrohre durchführen.
Das Rohr ist jeweils auf passende Länge gerade
abzuschneiden.
Nennweite: DN 100 bis DN 150.
Menge: 10,000 St

#### Untertitel 2.3 Aufnahme vorhandener Befestigungen

*Hinweis*
Anmerkung:

Das Aufnehmen der Oberflächenbefestigungen (Asphalt,
Beton, Pflaster, Platten, Borde, Rinnen usw.) wird
nicht als Zulage zum Bodenabtrag (Pos. 1.4.04)
abgerechnet.
Die aufgenommenen Oberflächenbefestigungen sind, soweit
sie hier nicht wieder verwendet werden, einem
Recycling-verfahren zuzuführen.
Der AN hat sämtliche anfallenden Abfälle (Überschuss-
und Aufbruchmassen) in eigener Verantwortung nach dem
Kreislaufwirtschafts- und Abfallgesetz (KrW-/AbfG) zu
entsorgen.
Hierüber ist auf Verlangen der Bauüberwachung des AG
ein Nachweis zu führen.

Sämtliche Mehraufwendungen, Handarbeiten und
Erschwernisse für das Aufnehmen der nachfolgenden
Befestigungen entlang der vorhandenen Hecken, Zäune,
Mauern, Gebäuden, Zufahrten, usw. sind in die
nachfolgenden Einheitspreise einzukalkulieren.

**2.3.01 Pflasterstreifen, 1 Reihe aus Betonsteinen 16x16-24x14 cm, aufnehmen**
Pflasterstreifen aus Pflastersteinen aus Beton,
Rastermaße 16x16x14 cm und 16x24x14 cm, einschließlich
des Betonfundaments aufnehmen, abfahren und
umweltgerecht entsorgen.
Breite des Pflasterstreifens: 1 Reihe, als Rinne vor
den Borden bzw. frei geführt.
Steine sind in Beton verlegt.
Dicke des Fundaments: ca. 20 cm.
Aufnahme in Einzellängen.
Menge: 280,000 m

**2.3.02 Pflasterstreifen, 1 Reihe, 16x16-24x14 cm, von Hand aufnehmen, Zulage**
Pflasterstreifen aus Pflastersteinen aus Beton,
Rastermaße 16x16-24x14 cm, von Hand aufnehmen.
Die Pflastersteine sind vom Beton zu befreien, zu
säubern und im Bereich der Baustelle zur
Wiederverwendung zu lagern.
Eingeschlossen ist die umweltgerechte Entsorgung
unbrauchbarer Pflastersteine und des Unterbetons.
Aufnahme in Einzellängen.
Zulage zu Pos. 2.3.01.
Menge: 2,000 m

**2.3.03 Pflasterstreifen, 2 Reihen aus Betonsteinen 16x16-24x14 cm, aufnehmen**
Pflasterstreifen aus Pflastersteinen aus Beton,
Rastermaße 16x16x14 cm und 16x24x14 cm, einschließlich
des Betonfundaments aufnehmen, abfahren und
umweltgerecht entsorgen.
Breite des Pflasterstreifens: 2 Reihen, als Rinne vor
den Borden bzw. frei geführt.
Steine sind in Beton verlegt.
Dicke des Fundaments: ca. 20 cm.
Aufnahme in Einzellängen.
Menge: 10,000 m

**2.3.04 Pflasterstreifen, 2 Reihen, 16x16-24x14 cm, von Hand aufnehmen, Zulage**
Pflasterstreifen aus Pflastersteinen aus Beton,
Rastermaße 16x16-24x14 cm, von Hand aufnehmen.
Die Pflastersteine sind vom Beton zu befreien, zu
säubern und im Bereich der Baustelle zur
Wiederverwendung zu lagern.
Eingeschlossen ist die umweltgerechte Entsorgung
unbrauchbarer Pflastersteine und des Unterbetons.
Aufnahme in Einzellängen.
Zulage zu Pos. 2.3.03.
Menge: 2,000 m

**2.3.05 Bordsteine H 15x25 und R 15x22 aufnehmen**
Hochbordsteine H 15x25 und Rundbordsteine R 15x22
einschließlich des Betonfundaments und der
Betonrückenstütze aufnehmen, abfahren und umweltgerecht
entsorgen.
Bordsteine sind in Beton mit Rückenstütze versetzt.
Dicke des Fundaments: ca. 15 cm.
Abmessungen der Rückenstütze: ca. 15/28 cm.
Aufnahme in Einzellängen.
Menge: 22,000 m

**2.3.06 Bordsteine H 15x25 und R 15x22 von Hand aufnehmen, Zulage**
Hochbordsteine H 15x25 und Rundbordsteine R 15x22 von
Hand aufnehmen.
Die Bordsteine sind vom Beton zu befreien, zu säubern
und im Bereich der Baustelle zur Wiederverwendung zu
lagern.
Eingeschlossen ist die umweltgerechte Entsorgung
unbrauchbarer Hochbordsteine.
Aufnahme in Einzellängen.
Als Zulage zu Pos.2.3.05.
Menge: 2,000 m

**2.3.07 Schrammborde, 1 Reihe aus Steinen 16x24x14 cm, aufnehmen**
Schrammbordsteine aus Betonpflastersteinen 16x24x14 cm,
ohne Fase, einschließlich des Betonfundaments und der
Betonrückenstütze aufnehmen, abfahren und umweltgerecht
entsorgen.
Breite des Schrammbordes: 1 Reihe.
Die Schrammbordsteine sind in Beton verlegt.
Dicke des Unterbetons: ca. 20 cm.
Abmessungen der Rückenstütze: ca. 15/29 cm.
Aufnahme in Einzellängen.
Menge: 240,000 m

**2.3.08 Bordsteine, T6x20 bis T10x30, aufnehmen**
Tiefbordsteine T 6x20 bis T 10x30 einschließlich des
Unterbetons und der Betonrückenstütze aufnehmen,
abfahren und umweltgerecht entsorgen.
Die Bordsteine sind in Beton mit Rückenstütze versetzt.
Dicke des Unterbetons: ca. 20 cm.
Abmessungen der Rückenstütze: ca. 15/35 cm.
Aufnahme in Einzellängen.
Menge: 160,000 m

**2.3.09 Bordsteine T 6x20 bis T 10x30 von Hand aufnehmen, Zulage**
Tiefbordsteine T 6x20 bis T 10x30 von Hand aufnehmen.
Die Bordsteine sind vom Beton zu befreien, zu säubern
und im Bereich der Baustelle zur Wiederverwendung zu
lagern.
Eingeschlossen ist die umweltgerechte Entsorgung
unbrauchbarer Tiefbordsteine, des Unterbetons und der
Rückenstütze.
Aufnahme in Einzellängen.
Als Zulage zu Pos.2.3.08.
Menge: 15,000 m

**2.3.10 Pflasterflächen aus Betonpflastersteinen verschiedener Arten aufnehmen**
Pflasterflächen aus Pflastersteinen aus Beton in
verschiedenen Abmessungen und Verbundpflastersteinen
verschiedener Arten, 8 bis 10 cm dick, einschließlich
der Bettung aufnehmen, abfahren und umweltgerecht
entsorgen.
Dicke der Bettung: ca. 4 cm.
Aufnahme in Einzelflächen.
Menge: 20,000 m2

**2.3.11 Pflasterflächen von Hand aufnehmen und lagern**
Pflasterflächen aus Pflastersteinen aus Beton in
verschiedenen Abmessungen und Verbundpflastersteinen
verschiedener Arten, 8 bis 10 cm dick, von Hand
aufnehmen.
Die Steine sind zu säubern, auf Euro-Paletten zu
stapeln, aufzuladen und im Bereich der Baustelle zur
Wiederverwendung zu lagern.
Eingeschlossen ist die umweltgerechte Entsorgung
unbrauchbarer Pflastersteine und der Bettung sowie die
Lieferung der erforderlichen Paletten.
Aufnahme in Einzelflächen im Bereich der Einmündungs-
und Anschlussbereiche der Fahrbahnen und Gehwege.
Als Zulage zu Pos. 2.3.10.
Menge: 20,000 m2

**2.3.12 Schottertragschichten, Dicke 15 bis 25 cm, schneiden**
Verfestigte Schottertragschichten der nachfolgenden
Position, 15 bis 25 cm dick, scharfkantig und
geradlinig abschneiden bzw. abstemmen.
Schnitt in Einzellängen.
Menge: 10,000 m

**2.3.13 Schottertragschichten unterhalb des Pflasters aufn., 15-25**
Schottertragschichten aus verfestigter HO-Schlacke,
verfestigtem Kalkstein oder verfestigtem RC-Baustoff,
Bodenklasse 6 bis 7 nach DIN 18300, unterhalb der
Pflasterdecken aufreißen, auskoffern, abfahren und
umweltgerecht entsorgen.
Dicke der Schottertragschichten: ca. 15 bis 25 cm.
Das Herstellen einer scharfkantigen Begrenzung wird
gem. Pos. 2.3.12. vergütet.

Schotter mit einem Zuordnungswert bis einschließlich
1.2 (Z1.2) nach LAGA-20, Kapitel Bauschutt.

Der Schotter ist vom AN eigenverantwortlich
ordnungsgemäß zu entsorgen. Die Kosten für die
Entsorgung sind hier einzurechnen.
Die Anforderungen an die stoffliche Verwertung von
mineralischen Reststoffen/Abfälle -Technische Regeln-
(LAGA-20) sind zu beachten.
Der AN hat der Bauüberwachung des AG sämtliche
Verwertungs- bzw. Entsorgungsnachweise unverzüglich zu
übergeben.

Aufnahme in Einzelflächen.
Menge: 20,000 m2

**2.3.14 Plattenbeläge aus Betonplatten aufnehmen**
Plattenbeläge aus Betonplatten verschiedener
Abmessungen, 4 bis 6 cm dick, einschließlich der
Bettung aufnehmen, abfahren und umweltgerecht
entsorgen.
Dicke der Bettung: ca. 4 cm.
Aufnahme in Einzelflächen.
Menge: 15,000 m2

**2.3.15 Plattenbeläge von Hand aufnehmen und lagern**
Plattenbeläge aus Betonplatten verschiedener
Abmessungen, 4 bis 6 cm dick, von Hand aufnehmen.
Die Platten sind zu säubern, auf Euro-Paletten zu
stapeln, aufzuladen und im Bereich der Baustelle zur
Wiederverwendung zu lagern.
Eingeschlossen ist die umweltgerechte Entsorgung
unbrauchbarer Platten sowie die Lieferung der
erforderlichen Paletten.
Aufnahme in Einzelflächen.
Als Zulage zu Pos. 2.3.14.
Menge: 5,000 m2

**2.3.16 Fahrbahnbefestigungen, Dicke 25 bis 35 cm, schneiden**
Fahrbahnbefestigungen aus Asphalt der nachfolgenden
Pos., i. M. über 25 bis 35 cm dick, scharfkantig und
geradlinig abschneiden.
Schnitt in Einzellängen.
Menge: 15,000 m

**2.3.17 Fahrbahnbefestigungen aus Asphalt, Dicke über 25 bis 35 cm, aufnehmen**
Fahrbahnbefestigung aus Asphaltdeckschicht und
Asphalttragschicht, einschliesslich darunter liegender
älterer Fahrbahnbefestigung, aufreißen bzw. auffräsen,
auskoffern, abfahren und umweltgerecht entsorgen.
Gesamtdicke der Befestigung: über 25 bis 35 cm.
Breite der Befestigung: ca. 3,00 bis 4,75 m.
Das Herstellen einer scharfkantigen Begrenzung wird
gem. Pos. 2.3.16. vergütet.
Aufnahme in Einzelflächen.
Menge: 450,000 m2

**2.3.18 Fahrbahnbefestigungen, Dicke 10 bis 20 cm, schneiden**
Fahrbahnbefestigungen aus Asphalt der nachfolgenden
Position, i. M. 10 bis 20 cm dick, scharfkantig und
geradlinig abschneiden.
Schnitt in Einzellängen.
Menge: 5,000 m

**2.3.19 Fahrbahnbefestigungen aus Asphalt, Dicke 10 bis 20 cm, aufnehmen**
Fahrbahnbefestigung aus Asphaltdeckschicht und
Asphalttragschicht, aufreißen bzw. auffräsen,
auskoffern, abfahren und umweltgerecht entsorgen.
Dicke der Befestigung: über 10 bis 20 cm.
Breite der Befestigung: ca. 0,80 bis 1,00 m.
Das Herstellen einer scharfkantigen Begrenzung wird
gem. Pos. 2.3.18. vergütet.
Aufnahme in Einzelflächen.
Menge: 140,000 m2

**2.3.20 Schottertragschichten, Dicke über 15 bis 25 cm, schneiden**
Verfestigte Schottertragschichten der nachfolgenden
Pos., über 15 bis 25 cm dick, scharfkantig und
geradlinig abschneiden bzw. abstemmen.
Schnitt in Einzellängen.
Menge: 5,000 m

**2.3.21 Schottertragschichten unterhalb der Fahrbahnbefestigungen aufn., 15-25**
Schottertragschichten aus verfestigter HO-Schlacke,
verfestigtem Kalkstein oder verfestigtem RC-Baustoff,
Bodenklasse 6 bis 7 nach DIN 18300, unterhalb der
Fahrbahnbefestigungen aus Asphalt aufreißen,
auskoffern, abfahren und umweltgerecht entsorgen.
Dicke der Schottertragschichten: über 15 bis 25 cm.
Breite der Schottertragschichten: ca. 0,80 bis 1,00 m.
Das Herstellen einer scharfkantigen Begrenzung wird
gem. Pos. 2.3.20. vergütet.

Schotter mit einem Zuordnungswert bis einschließlich
1.2 (Z1.2) nach LAGA-20, Kapitel Bauschutt.

Der Schotter ist vom AN eigenverantwortlich
ordnungsgemäß zu entsorgen. Die Kosten für die
Entsorgung sind hier einzurechnen.
Die Anforderungen an die stoffliche Verwertung von
mineralischen Reststoffen/Abfälle -Technische Regeln-
(LAGA-20) sind zu beachten.
Der AN hat der Bauüberwachung des AG sämtliche
Verwertungs- bzw. Entsorgungsnachweise unverzüglich zu
übergeben.
Aufnahme in Einzelflächen.
Menge: 140,000 m2

**2.3.22 Platzbefestigungen, Dicke 10 bis 20 cm, schneiden**
Platzbefestigungen aus Asphalt der nachfolgenden
Position, i. M. 10 bis 20 cm dick, scharfkantig und
geradlinig abschneiden.
Schnitt in Einzellängen.
Menge: 30,000 m

**2.3.23 Platzbefestigungen aus Asphalt, Dicke 10 bis 20 cm, aufnehmen**
Platzbefestigung aus Asphaltdeckschicht und
Asphalttragschicht in schmalen Streifen, aufreißen bzw.
auffräsen, auskoffern, abfahren und umweltgerecht
entsorgen.
Dicke der Befestigung: über 10 bis 20 cm.
Breite der Befestigung: ca. 0,30 bis 0,50 m.
Das Herstellen einer scharfkantigen Begrenzung wird
gem. Pos. 2.3.22. vergütet.
Aufnahme in Einzelflächen in schmalen Streifen.
Menge: 15,000 m2

**2.3.24 Wassergebundene Befestigungen, Dicke 15 bis 25 cm, schneiden**
Wassergebundene Befestigungen aus verfestigten
Schottertragschichten der nachfolgenden Pos., z. T. mit
Grobkies durchsetzt, 15 bis 25 cm dick, scharfkantig
und geradlinig abschneiden bzw. abstemmen.
Schnitt in Einzellängen.
Menge: 10,000 m

**2.3.25 Wassergebundene Befestigungen, Dicke 15 bis 25 cm, aufnehmen**
Wassergebundene Befestigungen aus Schottertragschichten aus verfestigter HO-Schlacke, verfestigtem
Kalkstein oder verfestigtem RC-Baustoff, zum Teil mit
Grobkies durchsetzt, aufreißen, auskoffern, abfahren
und umweltgerecht entsorgen.
Mittlere Aufbruchtiefe: 15 bis 25 cm.
Breite der aufzunehmenden Befestigungen: ca. 0,50 bis
1,50 m.
Das Herstellen einer scharfkantigen Begrenzung wird
gem. Pos. 2.3.24. vergütet.
Aufnahme in Einzelflächen.
Menge: 10,000 m2

**2.3.26 Grob- und Perlkies von unbefestigten Flächen abtragen**
Grob- und Perlkies, zum Teil mit Splitt abgedeckt, von
ungebundenen Flächen abtragen und zur Wiederverwendung
im Bereich der Baustelle sicher lagern.
Dicke der Kiesschicht: ca. 5 bis 10 cm.
Aufnahme in Einzelflächen im Bereich der Zufahrten.
Menge: 10,000 m2

**2.3.27 Oberboden in Vorbeeten abtragen und wieder andecken.**
Oberboden und / oder Rindenmulch im Bereich von
Vorbeeten und Hecken abtragen, innerhalb der Baustelle
lagern und nach Herstellung der neuen Randeinfassungen
wieder andecken.
Schichtdicken: ca. 10 bis 30 cm.
Abtragsbreiten: bis ca. 50 cm.
Abgerechnet wird nach Fläche.
Abtrag in Einzellängen im Bereich der Vorbeete und
Hecken.
Menge: 35,000 m

**2.3.28 Vorhandene Kabel umlegen**
Die beim Bodenabtrag freigelegten Kabel sind
einschließlich der Trassenwarnbänder und der
Abdeckungen aus Ziegelsteinen oder Hauben aus
verschiedenen Materialien aufzunehmen, nach Angabe des
Versorgungsunternehmens lage- und höhenmäßig auf das
Erdplanum neu zu verlegen und mit einer 10 cm dicken
Sandschicht abzudecken.
Anschließend sind die alten Abdeckungen und Trassenwarnbänder wieder zu verlegen.
Eingeschlossen ist die Herstellung des Feinplanums.
Umlegung in Teillängen.
Menge: 150,000 m

**2.3.29 Alte Kabel aufnehmen**
Alte Kabel, die außer Betrieb sind und beim Bodenabtrag
freigelegt wurden, einschließlich der Trassenwarnbänder
und der Abdeckungen aus Ziegelsteinen oder Hauben aus
verschiedenen Materialien aufnehmen und umweltgerecht
entsorgen.
Durchmesser der Kabel: 3 bis 7 cm.
Aufnahme in Einzellängen.
Menge: 25,000 m

**2.3.30 Trennschnitte an alten Rohrleitungen durchführen**
Trennschnitte an alten Rohrleitungen aus Guss, Stahl,
oder sonstigen Werkstoffen durchführen.
Außen-Durchmesser der Rohrleitungen: 10 bis 30 cm.
Die verbleibenden Rohrenden sind fachgerecht zu
schließen.
Menge: 2,000 St

**2.3.31 Alte Rohrleitungen aufnehmen**
Alte Rohrleitungen aus Guss, Stahl, oder sonstigen
Werk- stoffen, die außer Betrieb sind und beim
Bodenabtrag frei- gelegt wurden, aufnehmen und
umweltgerecht entsorgen.
Außen-Durchmesser der Rohrleitungen: 10 bis 30 cm.
Aufnahme in Einzellängen.
Menge: 25,000 m

#### Untertitel 2.4 Erdarbeiten

*Hinweis*
Anmerkung:

Im Bereich der Ausbauflächen liegen über dem gesamten
Straßenquerschnitt verteilt Ver- und Entsorgungsleitungen. Der Mehraufwand beim Bodenabtrag, bei der
Herstellung des Erdplanums und beim Einbau des
Füllbodens und des Frostschutzkieses im Bereich der
Ver- und Entsorgungsleitungen, der durch die geringere
Leistung und durch den Einsatz kleinerer Geräte
gegenüber der leitungsfreien Bereiche entsteht ist in
die entsprechenden Positionen einzurechnen.

Im Bereich von erdverlegten Ver- und Entsorgungsleitungen sind die Arbeiten mit besonderer Vorsicht
auszuführen. Die Hinweise und Auflagen der Betreiber
auf Schutz- und Sicherungsmassnahmen sind zwingend zu
beachten.
Die gesamten Erdarbeiten entlang von Gebäuden, Einfriedungsmauern etc. sind mit besonderer Vorsicht auszuführen. Die Erschwernisse durch Handschachtungen und
durch den Einsatz kleinerer Arbeitsgeräte werden nicht
gesondert vergütet.
Sie sind in die Einheitspreise einzukalkulieren.

**2.4.01 Baugelände von Unkraut- und Grasbewuchs freimachen**
Baugelände nach Angabe der Bauüberwachung des AG von
starkem Unkraut- und Grasbewuchs freimachen. Der
Bewuchs ist mit einer i.M. 5 bis 10 cm dicken
Bodenschicht abzutragen.

Breite des Abtrages: ca. 0,50 bis 1,00 m
Das Räumgut ist umweltgerecht zu entsorgen.
Abtrag in Teilflächen entlang der Grundstücksgrenzen.
Menge: 75,000 m2

**2.4.02 Oberboden abtragen und zur Verwendung des AN abfahren**
Oberboden unterhalb der Bodenschicht der Pos. 2.4.01.
im Bereich der vorhandenen Grünflächen in Schichtdicken
von ca. 20 bis 25 cm und in Breiten von ca. 0,50 bis
1,00 m abtragen und zur Verwendung des AN abfahren.
Der Oberboden ist durch den AN eigenverantwortlich
umweltgerecht zu entsorgen.
Eingeschlossen sind die erforderlichen Transporte
innerhalb der Baustelle.
Abgerechnet wird nach aufzumessenden Abtragsprofilen
bzw. nach Abtragsfläche und mittlerer Schichtdicke.
Abtrag in Einzelmassen entlang der Grundstücksgrenzen.
Menge: 20,000 m3

**2.4.03 Boden für Schürfgruben ausheben**
Boden der Bodenklasse 3 bis 5 nach DIN 18300 für
Schürfgruben mit kurzen Teillängen, in Breiten von
0,40 bis 0,60 m und in Tiefen bis 1,50 m, von Hand
ausheben und wieder einbauen und verdichten.
Mit Hilfe dieser Schürfgruben sollen vorhandene Versorgungsleitungen aller Art örtlich festgestellt
werden.
Menge: 10,000 m3

**2.4.04 Boden mit mineral. Fremdbestandteilen (<10 Vol.-%) abtragen und ents.**
Boden mit weniger als 10 Vol.-% Bauschutt und/oder
sonstigen mineralischen Fremdbestandteilen der Bodenklasse 3 bis 5 nach DIN 18300 gemäß ZTV E-StB 17 zur
Herstellung des neuen Fahrbahnen und Gehwege
Schichtdicken von ca. 0,30 bis 0,60 m und in
verschiedenen Breiten profilgemäß abtragen, verladen
und umweltgerecht entsorgen.

Boden mit weniger als 10 Vol-% Bauschutt und/oder
sonstigen mineralischen Fremdbestandteilen bis zu einem
Zuordnungswert 1.2 (Z1.2) einschließlich nach LAGA-20,
Kapitel Bodenmaterial.

Der Boden besteht aus einer 10 bis 15 cm starken Lage
aus Sand-Kies-Gemisch, darunter folgen Auffüllungen aus
Lehm, durchsetzt mit Fremdanteilen aus Ziegel,
Ziegelbruch, Bauschutt und geringen Mengen Schlacke.

Die Anforderungen an die stoffliche Verwertung von
mineralischen Reststoffen/Abfälle -Technische Regeln-
(LAGA-20) sind zu beachten.

Entsprechend der vorhandenen Untergrundverhältnisse
entscheidet die Bauüberwachung des AG über die erforderlichen Abtragsdicken.
Abgerechnet wird nach aufzumessenden Abtragsprofilen
bzw. nach Abtragsfläche und mittlerer Schichtdicke.
Die Profilierung und Verdichtung des Erdplanums wird
gem. Pos. 1.4.07 und 1.4.08 vergütet.
Abtrag in Einzelmassen.
Menge: 525,000 m3

**2.4.05 Boden Z1.2 mit mineral. Fremdbestandteilen (> 10 Vol.-%) ents., Zulage**
Boden mit mehr als 10 Vol.-% Bauschutt und/oder
sonstigen mineralischen Fremdbestandteilen der
Bodenklasse 3 bis 5 nach DIN 18300 gemäß ZTV E-StB 17
in den Abtragsbereichen in Schichtdicken von ca. 0,30
bis 0,40 m und in verschiedenen Breiten profilgemäß
abtragen, verladen und umweltgerecht entsorgen.

Boden mit mehr als 10 Vol-% Bauschutt und/oder
sonstigen mineralischen Fremdbestandteilen bis zu einem
Zuordnungswert 1.2 (Z1.2) einschließlich nach LAGA-20,
Kapitel Bauschutt.

Der Boden besteht aus einer 10 bis 15 cm starken Lage
aus Sand-Kies-Gemisch, darunter folgen Auffüllungen aus
Lehm, durchsetzt mit Fremdanteilen aus Ziegel,
Ziegelbruch, Bauschutt und geringen Mengen Schlacke.

Die Anforderungen an die stoffliche Verwertung von
mineralischen Reststoffen/Abfälle -Technische Regeln-
(LAGA-20) sind zu beachten.

Die Böden sind vom AN eigenverantwortlich ordnungsgemäß
zu entsorgen. Die Kosten für die Entsorgung sind hier
einzurechnen.

Der AN hat der Bauüberwachung des AG sämtliche
Verwertungs- bzw. Entsorgungsnachweise unverzüglich zu
übergeben.

Abgerechnet wird nach den Verwertungs- bzw.
Entsorgungs- nachweisen.

Als Zulage zu Pos. 2.4.04.
Menge: 475,000 t

**2.4.06 Vorhandene Ver- und Entsorgungsleitungen suchen und sichern**
Vorhandene Ver- und Entsorgungsleitungen aller Art bis
Außendurchmesser 300 mm von Hand aufsuchen und
freischachten und in geeigneter Weise sichern.
Eingeschlossen ist der Mehraufwand, der durch die
Leitungen beim Aushub, bei der Herstellung des Planums
und des Einbaus zu liefernder Böden,
Frostschutzschichten, Schottertragschichten etc.
entsteht.
Die Leitungen sind während der Verfüllung in ein
Sandbett zu verlegen und einzusanden. Eingeschlossen
ist die Lieferung des Sandes.
Sandmenge ca. 0,1 m³/m.
Der Mehraufwand für Handschachtung etc. ist hier mit
einzurechnen.
Die Vorschriften der betreffenden
Versorgungsunternehmen sind zu beachten.
Die vorgefundenen Leitungen sind zusammen mit der
Bauüberwachung des AG örtlich aufzumessen. Unterbleibt
die gemeinsame Feststellung der Ver- und
Entsorgungsleitungen, so werden diese trotz der
durchgeführten Sicherung nicht vergütet.
Aufgemessen und abgerechnet werden die einzelnen
Leitungen.
Menge: 250,000 m

**2.4.07 Erdplanum profilieren**
Erdplanum der Abtragsstrecken bzw. von abgeräumten
Flächen gem. ZTV E-StB 17, Abschnitt 4.4, auf
horizontalen und geneigten Flächen, Böschungsneigung
bis 1:3, den Sollhöhen entsprechend in verschiedenen
Breiten profilieren.
Es wird hier darauf hingewiesen, dass das Planum nicht
befahren werden darf.
Profilierung in Einzelflächen im Bereich der Fahrbahnen
und Nebenflächen.
Menge: 825,000 m2

**2.4.08 Erdplanum verdichten**
Erdplanum der Abtragsstrecken bzw. von abgeräumten
Flächen gem. ZTV E-StB 17, Abschnitt 4.4, auf
horizontalen und geneigten Flächen, Böschungsneigung
bis 1:3, den Sollhöhen entsprechend in verschiedenen
Breiten verdichten.
Anforderung an die Verdichtung:
- Verformungsmodul EV2 > 45 MN/m2
- Verhältniswert EV2/EV1 < 3,0.
Es wird hier darauf hingewiesen, dass das Planum nicht
befahren werden darf.
Verdichtung in Einzelflächen im Bereich der Fahrbahnen
und Nebenflächen.
Menge: 825,000 m2

**2.4.09 Füllboden einbauen**
Baustoffgemische aus natürlichen Baustoffen (keine
RC-Gemische) und Böden für Schichten aus frostunempfindlichem Material nach der TL SoB-StB 04/07
liefern und als Auffüllungen bzw. Bodenaustausch
unterhalb des Planums in verschiedenen Breiten
profilgerecht einbauen und verdichten.
Schichtdicken: ca. 0,10 bis 0,30 m.
Abgerechnet wird nach aufzumessenden Auftragsprofilen bzw. nach Auftragsfläche und mittlerer
Schichtdicke.
Entsprechend der vorhandenen Untergrundverhältnisse
ent- scheidet über die Notwendigkeit der Menge der
Füllboden- lieferung die Bauüberwachung des AG.
Einbau in Einzelmassen.
Menge: 150,000 m3

**2.4.10 Frostschutzschichten herstellen**
Baustoffgemische aus natürlichen Baustoffen (keine RC-
Gemische) und Böden 0/8 bis 0/63 mm für
Frostschutzschichten nach den TL SoB-StB 04/07 und den
TL Gestein-StB 04/07 liefern und zur Herstellung der
Frostschutzschichten gem. den  ZTV SoB-StB 04/07
profilgerecht in verschiedenen Breiten einbauen und
verdichten.
Die Anforderungen der TL SoB-StB 04/07 an die Baustoffgemische aus natürlichen Baustoffen und Böden sind auf
Verlangen der Bauüberwachung des AG durch
Eignungsprüfungen vor Baubeginn nachzuweisen.
Anforderung an die Verdichtung:
- Verformungsmodul EV2 > 120 MN/m2
- Verhältniswert EV2/EV1 < 2,5.
Schichtdicke Asphaltbauweise: ca. 0,31 m.
Schichtdicke Pflasterbauweise: ca. 0,33 m.
Abgerechnet wird nach aufzumessenden Einbauprofilen
bzw. nach Einbaufläche und mittlerer Schichtdicke.
Entsprechend der vorhandenen Untergrundverhältnisse
entscheidet über die Notwendigkeit der Menge der Kieslieferung die Bauüberwachung des AG.
Einbau in Einzelmassen im Bereich der neuen Fahrbahnen
und Gehwege.
Menge: 300,000 m3

**2.4.11 Oberboden liefern**
Oberboden, frei von Steinen, Wurzeln, Quecken usw.,
liefern und im Bereich der Baustelle zwischenlagern.
Abgerechnet wird nach Lieferscheinen.
Menge: 20,000 m3

**2.4.12 Oberboden andecken**
Oberboden in verschiedener Dicke nach Angabe der
Bauüberwachung des AG profilgerecht andecken.
Der Oberboden lagert im Baustellenbereich.
Dicke der Andeckung: ca. 10 bis 30 cm.
Andeckungen in Grünflachen entlang der Grundstücksgrenzen.
Eingeschlossen sind die erforderlichen Transporte
innerhalb der Baustelle.
Abgerechnet wird nach Fläche.
Andeckungen in Einzelflächen.
Menge: 75,000 m2

**2.4.13 Flächen einsäen**
Einsaatflächen lockern und profilgerecht planieren,
Saatgut liefern und ohne Entmischung ausbringen und
einarbeiten. Vorzeitig entwickeltes Unkraut entfernen
und umweltgerecht entsorgen.
Saatgutmenge: 40 g/m2.
Saatgutmischung: RSM7 - Landschaftsrasen A.
Abgerechnet wird nach Fläche.
Einsaat in Einzelflächen im Bereich Grünflächen entlang
der Grundstücksgrenzen.
Menge: 75,000 m2

#### Untertitel 2.5 Oberflächenentwässerung

*Hinweis*
Anmerkung: Entwässerungsleitungen

Das Lösen, Laden, Fördern und Einbauen der Bodenmassen
für die Herstellung der Leitungsgräben wird nach
Raummaß gemäß VOB/C DIN 18300 abgerechnet.

Das Einbauen, Vorhalten und Beseitigen des
erforderlichen Verbaus wird gemäß VOB/C DIN 18303 nach
Flächenmaß abgerechnet.

Bei der Kalkulation der Leitungsgräben zur Herstellung
der Entwässerungsleitungen ist zu berücksichtigen, dass
die maßgebende Grabentiefe bzw. Verbautiefe aus dem
arithmetischen Mittel der Grabentiefen, die an den
zugehörigen Anschlusspunkten und den Rohrleitungsenden
gemessen werden, errechnet wird.
Diese Tiefe gilt für den gesamten Leitungsgraben bzw.
Verbau der jeweiligen Entwässerungsleitung.
Die Grabentiefen werden ab Oberkante der tatsächlichen
Ausschachtungsebene (Oberkante der vorh. Befestigung
bzw. Oberkante des Geländes nach Oberbodenabtrag) bis
zur Unterkante der Bettungsschicht bzw. bei Fehlen der
Bettungsschicht bis zur Auflagerfläche des Rohres
gemessen.
Die Verbautiefen werden von der Oberkante des Verbaus
(Oberkannte der Ausschachtungsebene zzgl. 0,10 m) bis
zur Grabensohle (Sichtfläche) gemessen.
Für die Leitungsgräben gelten die in der DIN EN 1610,
Abschnitt 6 und dem Arbeitsblatt DWA-A 139 angegebenen
Arbeitsräume und Mindestbreiten.
Bei der Abrechnung der Erd- und Verbauarbeiten werden
die Achslängen der Anschlussleitungen von der Achse des
Hauptsammlers bis zum Rohrleitungsende zzgl. 0,50 m für
den Arbeitsraum sowie die erforderlichen Mindestbreiten
mit senkrechten Wänden zugrunde gelegt.
Vorhandene Leitungen für die Ver- und Entsorgung, die
die Leitungsgräben kreuzen sind in Betrieb und dürfen
nicht unterbrochen werden. Die Leitungen müssen
aufgehängt oder in geeigneter Weise gesichert werden.

**2.5.01 Leitungsgräben herst., PP-Rohre DN/OD 160**
Leitungsgräben in Böden der Bodenklasse 3 bis 5 nach
DIN 18300, mit bis zu 10 Vol.-% Bauschutt und/oder
sonstigen mineralischen Fremdbestandteilen, in der erf.
Breite nach DIN EN 1610 und dem Arbeitsblatt DWA-A 139
herstellen und nach Abschluss der Arbeiten wieder
verfüllen und verdichten.
Ausführung des Leitungsgrabens:
Leitungsgräben für die Herstellung von
Anschlussleitungen aus Kanalrohren DN/OD 160 PP in
offener Bauweise.
Grabentiefe:  bis 2,00 m
Grabenbreite:  OD + 0,50 m zzgl. Verbau bzw.
  Mindestgrabenbreite gemäß
  DIN EN 1610.
Grabenverbau:  Verbau nach DIN 4124,
  Abschnitt 5 bis 7

Die Grabensohle ist vollkommen gleichmäßig im
vorgeschriebenen Gefälle herzurichten und zu
verdichten.
Die Aushubmassen sind für den Wiedereinbau im Bereich
der Baustelle sicher zu lagern, in Abhängigkeit der
örtlichen Gegebenheiten ist zu berücksichtigen, dass
der Aushub ggf. nicht direkt neben dem Leitungsgraben
gelagert werden kann, sondern innerhalb der Baustelle
transportiert werden muss. Die erforderlichen
Transporte sind einzukalkulieren.
Eingeschlossen ist der lagenweise Einbau und das
Verdichten der Bettungsschichten, der Leitungszone und
der Hauptverfüllung gemäß DIN EN 1610 und dem
Arbeitsblatt DWA-A 139 in Lagen von max. 30 cm.
Die Lieferung der Austauschböden wird gesondert
vergütet.
Hierfür maßgebend sind die Zusätzlichen Technischen
Vertragsbedingungen und Richtlinien für Aufgrabungen in
Verkehrsflächen (ZTV A-StB 12).
Die Verdichtung wird mit Rammsondierungen überprüft.
Der Leitungsgraben gilt als ausreichend verdichtet,
wenn für je 10 cm Eindringtiefe mindestens 12 Schläge
benötigt werden (leichte Rammsonde, Spitzendurchmesser
3,5 cm).
Die für die Abrechnung maßgebenden Massen werden gemäß
Anmerkung: Anschlussleitungen berechnet.
Abgerechnet werden die Leitungsgräben mit senkrechten
Grabenwänden.
Aushub und Wiedereinbau in geringen Einzelmassen.
Menge: 40,000 m3

*Hinweis*
Anmerkung: Bodenaushub

Die gesamten, für den Wiedereinbau geeigneten,
Bodenmassen sind während des Aushubs zu separieren, im
Bereich der Baustelle sicher zu lagern und entsprechend
im Bereich der Seitenverfüllung, der Abdeckung oder der
Hauptverfüllung nach Angabe der Bauüberwachung wieder
einzubauen und zu verdichten.

Die ungeeigneten und überschüssigen Bodenmassen sind
abzufahren und umweltgerecht zu entsorgen.

Die zu entsorgenden Bodenmassen sind, unabhängig von
ihrer tatsächlichen Lagerung im Untergrund, zunächst
als Verdrängung der Bettungsschicht und der
Leitungszone bzw. der Kanalrohre zu betrachten.

Eine Lieferung bzw. der Einbau von Füllboden erfolgt
erst nach oben beschriebener Massenbilanz.

**2.5.02 Bettungsschicht für PP-Rohre DN/OD 160 herstellen, Zulage**
Baustoffgemisch aus natürlichen Baustoffen und Böden
zur Herstellung der Bettungsschicht für PP-Rohre DN/OD
160 gemäß DIN 1852 liefern und für den Einbau in den
Leitungsgräben der Pos. 2.5.01. im Bereich der
Baustelle sicher lagern.
Das Einbauen und Verdichten der Bettungsschicht erfolgt
entsprechend der Pos. zur Herstellung der
Leitungsgräben.
Baustoffgemisch: stark sandiger Kies.
Bodengruppe G1 nach ATV-DVWK-A 127.
Verdichtbarkeitsklasse V1 nach ZTV A-StB 12.
Größtkorn 20 mm, Sandanteil > 15% und
Ungleichförmigkeitszahl CU = 3.
Die Angaben der Rohrhersteller sind zu beachten.
Ausführung der Bettung: Typ 1
Untere Bettungsschicht (a): 100 mm + 1/10 DN
Obere Bettungsschicht (b): 0,25 * OD (2a = 120°)
Herstellen der Bettungsschicht in Rohrgrabenbreite.
Eingeschlossen ist die umweltgerechte Entsorgung der
verdrängten Bodenmassen bis zu einem Zuordnungswert 1.2
(Z1.2) nach LAGA-20.
Die für die Abrechnung maßgebende Achslänge wird gemäß
Anmerkung: Kanalhaltungen berechnet.
Herstellung in Einzellängen.
Als Zulage zur Pos. 2.5.01.
Menge: 25,000 m

**2.5.03 Leitungszone für PP-Rohre DN/OD 160 herstellen, Zulage**
Baustoffgemisch aus natürlichen Baustoffen und Böden
zum Herstellen der Leitungszone für PP-Rohre DN/OD 160
gemäß DIN 1852 liefern und für den Einbau in den
Leitungsgräben der Pos. 2.5.01. im Bereich der
Baustelle sicher lagern.
Das Einbauen und Verdichten der Leitungszone erfolgt
entsprechend der Pos. zur Herstellung der
Leitungsgräben.
Baustoffgemisch: stark sandiger Kies.
Bodengruppe G1 nach ATV-DVWK-A 127.
Verdichtbarkeitsklasse V1 nach ZTV A-StB 12.
Größtkorn 20 mm, Sandanteil > 15% und
Ungleichförmigkeitszahl CU = 3.
Die Angaben der Rohrhersteller sind zu beachten.
Ausführung der Leitungszone:
Seitenverfüllung und Abdeckung (c): bis 300 mm über
Rohrscheitel. Verdichtung nur mit Handstampfer oder
geeigneten leichten Verdichtungsgeräten.
Herstellen der Leitungszone in Rohrgrabenbreite.
Eingeschlossen ist die umweltgerechte Entsorgung der
verdrängten Bodenmassen bis zu einem Zuordnungswert 1.2
(Z1.2) nach LAGA-20.
Die für die Abrechnung maßgebende Achslänge wird gemäß
Anmerkung: Kanalhaltungen berechnet.
Herstellung in Einzellängen.
Als Zulage zur Pos. 2.5.01.
Menge: 25,000 m

*Hinweis*
Verfüllboden liefern

Entsprechend der vorhandenen Untergrundverhältnisse
entscheidet über die Notwendigkeit der Menge der
Bodenlieferung die Bauüberwachung des AG.
Die Lieferung von geeignetem Verfüllboden wird nur nach
Aufforderung bzw. Absprache mit den AG vergütet.

**2.5.04 Verdichtungsfähiger Verfüllboden liefern, Zulage**
Baustoffgemisch aus natürlichen Baustoffen und Böden
für Schichten aus frostunempfindlichem Material nach
der TL SoB-StB 04/07 liefern und für den Einbau in den
Leitungsgräben der Pos. 2.5.01. im Bereich der
Baustelle sicher lagern.
Das Einbauen und Verdichten des Füllbodens erfolgt
entsprechend der Pos. zur Herstellung der
Leitungsgräben.
Baustoffgemische 0/2 bis 0/63.
Bodengruppe G1 nach ATV-DVWK-A 127.
Verdichtbarkeitsklasse V1 nach ZTV A-StB 12.
Böden GE, GW, GI, SE, SW, und SI gemäß DIN 18196.
RC-Gemische sind nicht zugelassen.
Die Anforderungen der TL SoB-StB 04/07 an Baugemische
aus natürlichen Baustoffen und Böden sind auf Verlangen
der Bauüberwachung des AG durch Eignungsprüfungen vor
Baubeginn nachzuweisen.
Eingeschlossen ist die umweltgerechte Entsorgung der
verdrängten ungeeigneten Bodenmassen bis zu einem
Zuordnungswert 1.2 (Z1.2) nach LAGA-20.
Abgerechnet wird nach aufzumessenden Einbauprofilen in
Leitungsgräben mit senkrechten Grabenwänden.
Einbau und Entsorgen in Einzelmassen.
Als Zulage zur Pos. Pos. 2.5.01.
Menge: 5,000 m3

**2.5.05 Verbau mit Grabenverbaugeräten herst., randgestützt, Tiefe bis 2,00 m**
Verbau gemäß DIN 18303 und DIN 4124 für Leitungsgräben
der Pos. 2.5.01. entsprechend den statischen und
konstruktiven Erfordernissen herstellen, vorhalten und
entfernen.
Grabenverbau gemäß DIN 4124, Abschnitt 5.
Randgestützte Grabenverbaugeräte einschließlich aller
erf. Aussteifungen. Die Stirnseiten des Leitungsgrabens
sind mittels geeigneten Verbauelementen zu sichern.
Eingeschlossen ist die konstruktive Bearbeitung.
Die für die Abrechnung maßgebende Verbautiefe und
Achslänge wird gemäß Anmerkung: Kanalhaltungen
berechnet.
Abgerechnet wird die Sichtfläche des Verbaus je
Grabenwand für Grabentiefen über 1,25 bis 2,00 m.
Menge: 30,000 m2

**2.5.06 Waagerechter Normverbau herst., Holzbohlen, Tiefe bis 2,00**
Verbau gemäß DIN 18303 und DIN 4124 für Leitungsgräben
der Pos. 2.5.01. entsprechend den statischen und
konstruktiven Erfordernissen herstellen, vorhalten und
entfernen.
Grabenverbau gemäß DIN 4124, Abschnitt 6.
Waagerecher Grabenverbau mit Holzbohlen einschließlich
aller erf. Aussteifungen. Die Stirnseiten des
Leitungsgrabens sind mittels geeigneten Verbauelementen
zu sichern.
Eingeschlossen ist die konstruktive Bearbeitung.
Die für die Abrechnung maßgebende Verbautiefe und
Achslänge wird gemäß Anmerkung: Entwässerungsleitungen
berechnet.
Abgerechnet wird die Sichtfläche des Verbaus je
Grabenwand für Grabentiefen i.M. über 1,25 bis 2,00 m.

Ausführung in Kleinstflächen im Bereich von
Versorgungsleitungen, etc. Verbaudurchdringungen sind
gemäß der nachfolgenden Positionen einzukalkulieren.
Menge: 40,000 m2

**2.5.07 Vorh. kreuzende Ver- und Entsorgungsleitungen suchen und sichern**
Vorh. Ver- und Entsorgungsleitungen aller Art bis
Außendurchmesser 300 mm, die als Einzelleitung oder als
Leitungsbündel den Leitungsgraben in einem Winkel von
45° bis 90° kreuzen, von Hand aufsuchen und
freischachten und in geeigneter Weise sichern, d.h.
aufhängen bzw. abstützen.
Eingeschlossen ist der Mehraufwand, der durch die
Leitungen bei der Herstellung und der Wiederverfüllung
der Gräben, den Verbaudurchdringungen bzw.
Auswechslungen und bei der Verlegung der Kanalrohre
entsteht.
Die Leitungen sind während der Verfüllung in ein
Sandbett zu verlegen und einzusanden. Eingeschlossen
ist die Lieferung des Sandes. Sandmenge ca. 0,1 m³/m.
Der Mehraufwand wird nicht gesondert vergütet, sondern
ist hier mit einzurechnen.
Die Vorschriften der betreffenden
Versorgungsunternehmen sind zu beachten.
Die vorgefundenen Leitungen sind zusammen mit der
Bauüberwachung des AG örtlich aufzumessen. Unterbleibt
die gemeinsame Feststellung der kreuzenden Ver- und
Entsorgungsleitungen, so werden diese trotz der
durchgeführten Sicherung nicht vergütet.
Aufgemessen und abgerechnet werden die einzelnen
Leitungen bzw. die Leitungsbündel. Als ein
Leitungsbündel zählen alle neben- und übereinander
verlegten Leitungen mit einem lichten Abstand von
weniger als 20 cm zur nächsten Leitung.
Menge: 50,000 St

**2.5.08 Vorh. längslaufende Ver- und Entsorgungsleitungen suchen und sichern**
Vorh. Ver- und Entsorgungsleitungen aller Art bis
Außendurchmesser 300 mm, die als Einzelleitung oder als
Leitungsbündel parallel im Leitungsgraben liegen bzw.
den Leitungsgraben in einem Winkel von 0° bis 44° längs
anschneiden, von Hand aufsuchen und freischachten und
in geeigneter Weise sichern, d.h. aufhängen bzw.
abstützen.
Eingeschlossen ist der Mehraufwand, der durch die
Leitungen bei der Herstellung und der Wiederverfüllung
der Gräben, den Verbaudurchdringungen bzw.
Auswechslungen und bei der Verlegung der Kanalrohre
entsteht.
Die Leitungen sind während der Verfüllung in ein
Sandbett zu verlegen und einzusanden. Eingeschlossen
ist die Lieferung des Sandes. Sandmenge ca. 0,1 m³/m.
Der Mehraufwand wird nicht gesondert vergütet, sondern
ist hier mit einzurechnen.
Die Vorschriften der betreffenden
Versorgungsunternehmen sind zu beachten.
Die vorgefundenen Leitungen sind zusammen mit der
Bauüberwachung des AG örtlich aufzumessen. Unterbleibt
die gemeinsame Feststellung der kreuzenden Ver- und
Entsorgungsleitungen, so werden diese trotz der
durchgeführten Sicherung nicht vergütet.
Aufgemessen und abgerechnet werden die einzelnen
Leitungen.
Menge: 10,000 m

**2.5.09 Trennschnitte an vorh. Entwässerungsleitungen bis DN 200 durchführen**
Trennschnitte für das Aufnehmen von vorh.
Entwässerungsleitungen bis DN 200 unterschiedlicher
Materialien in den Leitungsgräben der 2.5.01.
durchführen. Die Rohre sind gerade mit geeignetem Gerät
abzuschneiden.
Menge: 12,000 St

**2.5.10 Vorh. Entwässerungsleitungen bis DN 200 aufnehmen**
Vorh. Entwässerungsleitungen bis DN 200
unterschiedlicher Materialien in den Leitungsgräben der
Pos. 2.5.01. aufnehmen, abfahren und umweltgerecht
entsorgen.
Bei der Herstellung der Leitungsgräben muss im Bereich
der vorh. Kanalhaltung mit besonderer Vorsicht
gearbeitet werden. Der zusätzliche Aufwand für das
Freilegen der vorh. Kanalrohre wird nicht gesondert
vergütet, sondern ist hier mit einzurechnen.
Für das Aufnehmen zusätzliche erforderliche
Trennschnitte sind mit einzukalkulieren.
Aufnehmen in kurzen Einzellängen.
Menge: 20,000 m

*Hinweis*
Straßenabläufe

**2.5.11 Straßenablauf liefern und versetzen, Aufsatz 300x500**
Straßenablauf aus Betonfertigteilen gemäß DIN 4052
inkl. Eimer aus Stahl, feuerverzinkt, liefern und auf
ein Fundament aus Beton C20/25 versetzen.
Fundament Größe: ca. 45x45x10 cm.
Die einzelnen Betonfertigteile sind in Mörtel MG III,
NZ, DIN 1164, wasserdicht zu versetzen.
Eingeschlossen sind alle erforderlichen Erdarbeiten
sowie die umweltgerechte Entsorgung der verdrängten und
ungeeigneten Bodenmassen bis zu einem Zuordnungswert
1.2 (Z1.2) nach LAGA.
Straßenablauf für Aufsatz 300x500 bestehend aus
folgenden Einzelteilen nach DIN 4052:
 - Boden 1a  330 mm
 - Schachftkonus 11  295 mm
 - Auflagering 10b  60 mm
 - Schlammeimer D1, oval, kurz
Bodenteil mit Steckmuffe für PP-Rohre, DN/OD 160.
Einbautiefe mit Fundament und  Aufsatz: 0,95 m
Menge: 9,000 St

**2.5.12 Aufsatz 300x500 liefern und versetzen, PF, D400, 16 mm**
Aufsatz für Straßenabläufe entsprechend DIN EN 124 und
DIN 1229 und gemäß Anforderungen der Gütesicherung nach
RAL-GZ 692 liefern und versetzen.
Aufsatz, 300x500 D400, Pultform.
Rahmen aus Gusseisen mit Eimerauflage und
Bauzeitentwässerung, hochziehbar, Auflagefläche
mechanisch bearbeitet, Rahmenhöhe 140 mm.
Rost aus Gusseisen, Schlitzweite 16 mm,
Einlaufquerschnitt 409 cm².
Die Fugen sind mit dünnem Zementmörtel zu vergießen.
Bei der Abrechnung der Rinnen werden die Aufsätze
übermessen und nicht abgezogen.
Menge: 9,000 St

*Hinweis*
DN/OD 160 PP SN 10

**2.5.13 Sattelstück DN/OD 160 einbauen, für Hauptrohr DN/OD 400 PP**
Sattelstück für Anschlussleitungen DN/OD 160/90°, zum
Anschluss an glattwandigen Kunststoffrohren DN/OD 400,
mit angeformter Muffe sowie integriertem Kugelgelenk,
stufenlos schwenkbar 0° bis 7,5°, liefern und nach
Angabe der Bauüberwachung des AG gemäß
Herstellerangaben einbauen.
Eingeschlossen ist das Anbohren der Kanalhaltung aus
Kunststoffrohren mit einem passendem Bohrgerät.
Die Sattelstücke dürfen nicht im Rohr vorstehen.
Eingeschlossen sind die erforderlichen Erdarbeiten zur
Montage des Bohrgerätes.

Sattelstück mit DiBt-Zulassung:

Fabrikat: POLYMER CONNECT System Rehau
  oder gleichwertiger Art.
Menge: 9,000 St

**2.5.14 Hochlast-Vollwand Kanalrohre verlegen, KGEM, DN/OD 160 PP SN10**
Rohre aus füllstofffreien Polypropylen (PP) gemäß
DIN EN 1852 ausgestattet mit dem Gütezeichen der
Gütegemeinschaft Kunststoffrohre, liefern und gemäß der
DIN EN 1610, dem Arbeitsblatt DWA-A 139 sowie den
Verlegeanleitungen des Herstellers verlegen.
Hochlast-Vollwand Kanalrohre, KGEM:
Ringsteifigkeit: 10kN/m² (SN10) nach DIN EN ISO 9969.
Nennweite: DN/OD 160
Baulängen: 1,00 und 3,00 m
Farbe:  "Blau"
Kanalrohr-System mit Doppelsteckmuffe und formschlüssig
fixierten Dichtungen aus EPDM, hochabriebfest und ohne
Zusatz von Füllstoffen. Rohrleitung innen mit
Hersteller- Durchmesser- und Werkstoffangabe signiert.
Die Eigenschaften müssen durch die Fremdüberwachung
einer amtlich anerkannten Prüfstelle nachgewiesen
werden.
Prüfungszeugnisse müssen vor Baubeginn vorgelegt
werden. Beanstandete Rohre und Formteile dürfen nicht
eingebaut werden.
Zum Nachweis für die Einhaltung der gegebenen
Bedingungen ist auf Verlangen des AG eine statische
Berechnung vorzulegen, Verkehrslast: SLW 60.
Eingeschlossen ist die umweltgerechte Entsorgung der
verdrängten Bodenmassen in den Leitungsgräben der
Pos. 2.5.01. bis zu einem Zuordnungswert 1.2 (Z1.2)
nach LAGA-20.
Verlegung in Einzellängen.
Menge: 20,000 m

**2.5.15 Rohrbögen 15° bis 45° einbauen, KGB, DN/OD 160 PP SN10, Zulage**
Formteile aus füllstofffreien Polypropylen (PP) gemäß
DIN EN 1852 wie in den Pos. 2.5.14. beschrieben liefern
und gemäß der DIN EN 1610, dem Arbeitsblatt DWA-A 139
sowie den Verlegeanleitungen des Herstellers verlegen.
Rohrbögen 15° bis 45°, KGB:
Ringsteifigkeit: 10kN/m² (SN10) nach DIN EN ISO 9969.
Nennweite: DN/OD 160
Farbe:  "Blau"
Kanalrohr-System mit Doppelsteckmuffe und formschlüssig
fixierten Dichtungen aus EPDM, hochabriebfest und ohne
Zusatz von Füllstoffen.
Als Zulage zur Pos. 2.5.14.
Menge: 36,000 St

**2.5.16 Überschiebmuffe einbauen, KGU, DN/OD 160 PP SN10, Zulage**
Formteile aus füllstofffreien Polypropylen (PP) gemäß
DIN EN 1852 wie in den Pos. 2.5.14. beschrieben liefern
und gemäß der DIN EN 1610, dem Arbeitsblatt DWA-A 139
sowie den Verlegeanleitungen des Herstellers verlegen.
Überschiebmuffe, KGU:
Ringsteifigkeit: 10kN/m² (SN10) nach DIN EN ISO 9969.
Nennweite: DN/OD 160
Farbe:  "Blau"
Kanalrohr-System mit Doppelsteckmuffe und formschlüssig
fixierten Dichtungen aus EPDM, hochabriebfest und ohne
Zusatz von Füllstoffen.
Als Zulage zur Pos. 2.5.14.
Menge: 18,000 St

**2.5.17 Trennschnitte an PP-Rohren DN/OD 160 durchführen**
Trennschnitte an PP-Rohren DN/OD 160 zur Herstellung
von Passstücken durchführen. Die Rohre sind auf
passende Länge ebenflächig und gerade abzuschneiden.
Die Schnittkanten sind zu entgraten. Die Rohrwandungen
sind anzuschrägen.
Menge: 9,000 St

**2.5.18 Anschlusszeichnungen fertigen**
Anschlusszeichnungen der Hausanschlussleitungen
fertigen.
Die Zeichnungen müssen sämtliche Maße, die zur
Ermittlung der Leistungen (auch zum Auffinden der
Leitung an der Grundstücksgrenze) erforderlich sind,
enthalten. Die Lage jedes Abzweiges ist sorgfältig von
der Achse des tiefer liegenden Kontrollschachtes
einzumessen und in die Zeichnung einzutragen.
Zusätzlich dazu ist die Lage des Endes der
Anschlussleitung von den Achsen des Hauptkanals, des
unterhalb und des oberhalb liegenden Schachtes aus
einzumessen (Dreiecksmessung) und in die Zeichnung
einzutragen.
Von jeder Anschlussleitung ist bei offener Baugrube die
Zeichnung in 2-facher Ausfertigung anzufertigen und dem
Auftraggeber bzw. seinem Beauftragten zur Unterschrift
vorzulegen. Die Zeichnung ist sorgfältig mit allen oben
aufgeführten Maßen zu versehen.
An der Grundstücksgrenze sind die Rohrsohle und das
Geländeniveau einzunivellieren und zusammen mit der
Höhendifferenz in die Zeichnung einzutragen, ebenfalls
ist das Sohlen- und Geländeniveau an Abzweigeigen
einzutragen. Alle Höhen müssen auf öffentliche
Höhenfestpunkte bezogen sein.
Diese Zeichnungen dienen gleichzeitig als Aufmaßblatt
bei der Abrechnung.
Menge: 9,000 St

*Hinweis*
Reinigung
HD-Reinigung gemäß den Anforderungen des Merkblattes
ATV-DVWK-M 197
Die Hochdruckreinigung ist im zeitlichen Zusammenhang
mit der TV Inspektion auszuführen. Der Zeitvorlauf muss
auf die Betriebssituation abgestimmt und so gewählt
werden, dass einerseits neuerliche Verschmutzungen
nicht stattfinden und andererseits die Objektwandungen
soweit abgetrocknet sind, dass störende Reflexionen
vermieden werden. Im Regelfall sollte der Zeitvorlauf
nicht mehr als 48 Stunden betragen. Die Intensität der
Reinigung ist so zu wählen, dass alle lösbaren
Verschmutzungen und Ablagerungen vollständig entfernt
werden und eine umfängliche Inspektion der
Objektwandungen möglich ist.
Spülfahrzeug mit folgenden Mindestanforderungen:
Für Haltungen DN 200 bis DN 800:
Fassungsvermögen: 10 bis 12 m³
Luftdurchsatz Vakuumanlage 1.200 bis 1.500 m³/h
Saugschläuche: DN 10 bis DN 125
Länge Spülschläuche: >120 m
Pumpenleistung: ca. 320 l/min
Pumpenausgangsdruck: 150 bar
Druck unmittelbar vor Düse 80 bis 100 bar
Für Haltungen ab DN 900:
Fassungsvermögen: 14 bis 15 m³
Luftdurchsatz Vakuumanlage 1.200 bis 1.500 m³/h
Saugschläuche: DN 125 bis DN 150
Länge Spülschläuche: >120 m
Pumpenleistung: ca. 320 bis 450 l/min
Pumpenausgangsdruck: 150 bis 180 bar
Druck unmittelbar vor Düse 80 bis 100 bar
In die Einheitspreise einzurechnen sind:
Gestellung des Reinigungs-Systems einschließlich
Wasserbeschaffung, Räumguttransport, Entleerung,
Reinigung, Betriebsstoffe und Zubehör sowie
fachmännisch geschultem Bedienungs- und
Sicherheitspersonal.
Einschließlich aller erforderlichen Nebenarbeiten wie:
Ein- und Umsetzen des Reinigungs-Systems, Öffnen und
Schließen der Inspektionsöffnungen, vorhalten und
aufstellen der erforderlichen Sicherungsmaßnahmen am
Einsatzort, betätigen und stellen von Seilwinden und
einfädeln der Zugseile in die Haltungen,
Sicherheitsvorkehrungen für Arbeiten im Kanal, An- und
Abfahrt sowie Spesen für das Bedienungspersonal.
Die im Kanal eingesetzten Techniken müssen den
einschlägigen bekannten Vorschriften und den
Unfallverhütungsvorschriften (UVV) entsprechen.

**2.5.19 Reinigung von Entwässerungsleitungen, Abnahme**
Hochdruckreinigung als Grundreinigung vor Ausführung
der Abnahmeinspektion in Entwässerungsleitungen bis
DN 200 durchführen.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt in Einzellängen je
Entwässerungsleitung über die Zugangsöffnung bzw. den
Straßenablauf bis zum Anschlusspunkt im Hauptkanal.
Menge: 20,000 m

*Hinweis*
optische Dokumentation
Die optische Dokumentation von Kanalhaltungen und
Anschlussleitungen erfolgt durch Filmdarstelllung
(digitales Bildsignal) in axialer Richtung.
Die optische Dokumentation der Bauwerke erfolgt durch
die Aufnahme von Einzelbildern der Feststellungen oder
durch Filmdarstelllung (digitales Bildsignal) in
axialer Richtung.

**2.5.20 Inspektion von Entwässerungsleitungen, Abnahme**
Inspektion als Abnahmeinspektion für den Nachweis der
SüwVo Abw, nach Abschluss aller Arbeiten, in
Entwässerungsleitungen bis DN 200 durchführen.
Inspektion gemäß Vorbemerkungen: Inspektion.
Indirekte optische Inspektion mittels ferngesteuerter
Inspektionstechnik mit direkter Steuerung,
einschließlich Auswertung, optischer Dokumentation,
Gestellung der Fahrzeuge, An- und Abfahrt, fachmännisch
geschultem Bedienungs- und Sicherungspersonal,
Verkehrs- und Arbeitsplatzsicherung sowie aller
Nebenarbeiten, Betriebsstoffe, Rüstarbeiten und
Zubehör.
Die Abrechnung der Leistung erfolgt in Einzellängen je
Entwässerungsleitung über die Zugangsöffnung bzw. den
Straßenablauf bis zum Anschlusspunkt im Hauptkanal.
Dokumentation einfach in Papierform sowie digital auf
dem Datenträger inkl. Zustandsbefahrung und Daten im
Austauschformat nach Vorgabe des AG nach dem Merkblatt
DWA-M 150 oder im ISYBAU-Austauschformat XML-2006.
Menge: 20,000 m

#### Untertitel 2.6 Pflasterdecken, Plattenbeläge, Einfassungen

**2.6.01 Hochbordsteine H 15x25 versetzen**
Bordsteine aus Beton nach den Technischen Lieferbedingungen für Bauprodukte zur Herstellung von
Pflasterdecken, Plattenbelägen und Einfassungen
(TL Pflaster-StB 06/15) und der DIN EN 1340, Qualität
DTI,  liefern und nach der ATV "Verkehrswegebauarbeiten
- Pflasterdecken und Plattenbeläge in ungebundener
Ausführung, Einfassungen" - DIN 18318 versetzen.
Hochbordsteine H 15x25, L = 100 cm, zweischichtig.
Farbe: grau.
Die Steine sind auf den frischen Unterbeton C 20/25,
Korngemisch 0/16, zu versetzen und mit einer Rückenstütze aus Beton C 20/25 zu versehen.
Die Rückenstütze ist in den Geraden zu schalen.
Die Bordsteinfugen sind auf der Rückseite oberhalb der
Rückenstütze mit Zementmörtel zu verschließen.
Dicke des Unterbetons: 24 cm.
Der Unterbeton ist vorzuverdichten.
Abmessungen der Rückenstütze: 15/37 cm.
Eingeschlossen sind die Herstellung und die Verdichtung
des Feinplanums.
Versetzen in Einzellängen.
Menge: 17,000 m

**2.6.02 Hochbord-Radiensteine H 15x25 versetzen, Zulage**
Bordsteine aus Beton nach DIN EN 1340, Qualität DTI,
wie in Pos. 2.6.01. beschrieben, liefern und versetzen.
Hochbord-Radiensteine H 15x25, L = 78 cm, für Außen-
und Innenbögen.
Als Zulage zu Pos. 2.6.01.
Menge: 10,000 St

**2.6.03 Halbe Hochbordsteine H 15x25, versetzen, Zulage**
Bordsteine aus Beton nach DIN EN 1340, Qualität DTI,
wie in Pos. 2.6.01. beschrieben, liefern und versetzen.
Hochbordsteine H 15x25, L = 50 cm (halbe).
Als Zulage zu Pos. <26-P=HB 15x25>
Menge: 2,000 St

**2.6.04 Übergangssteine von H 15x25 auf R 15x22, 1-teilig, versetzen, Zulage**
Bordsteine aus Beton nach DIN EN 1340, Qualität DTI,
wie in Pos. 2.6.01. beschrieben, liefern und versetzen.
1-teilige Übergangssteine links/rechts von Hochbord
H 15x25 auf Rundbordsteine R 15x22, r = 2 cm, L = 100
cm.
Als Zulage zu Pos. 2.6.01.
Menge: 2,000 St

**2.6.05 Rundbordsteine R 15x22, r = 2 cm, versetzen**
Bordsteine aus Beton nach den Technischen Lieferbedingungen für Bauprodukte zur Herstellung von
Pflasterdecken, Plattenbelägen und Einfassungen
(TL Pflaster-StB 06/15) und der DIN EN 1340, Qualität
DTI,  liefern und nach der ATV "Verkehrswegebauarbeiten
- Pflasterdecken und Plattenbeläge in ungebundener
Ausführung, Einfassungen" - DIN 18318 versetzen.
Rundbordsteine R 15x22, r = 2 cm, L = 100 cm,
zweischichtig.
Farbe: grau.
Die Steine sind auf den frischen Unterbeton C 20/25,
Korngemisch 0/16, zu versetzen und mit einer Rückenstütze aus Beton C 20/25 zu versehen.
Die Rückenstütze ist in den Geraden zu schalen.
Die Bordsteinfugen sind auf der Rückseite oberhalb der
Rückenstütze mit Zementmörtel zu verschließen.
Dicke des Unterbetons: 20 cm.
Der Unterbeton ist vorzuverdichten.
Abmessungen der Rückenstütze: 15/30 cm.
Eingeschlossen sind die Herstellung und die Verdichtung
des Feinplanums.
Versetzen in Einzellängen.
Menge: 250,000 m

**2.6.06 Halbe Rundbordsteine R 15x22 versetzen, Zulage**
Bordsteine aus Beton nach DIN EN 1340, Qualität DTI,
wie in Pos. 2.6.05. beschrieben, liefern und versetzen.
Rundbordsteine R 15x22, r = 2 cm, L = 50 cm (halbe).
Als Zulage zu Pos.
Menge: 5,000 St

**2.6.07 Rundbbord-Winkelsteine R 15x22, 90°, versetzen, Zulage**
Bordsteine aus Beton nach DIN EN 1340, Qualität DTI,
wie in Pos. 2.6.05. beschrieben, liefern und versetzen.
Rundbord-Winkelsteine R 15x22, 90°, aussen/innen,
Schenkellänge 40/40 cm bzw. 25/25 cm.
Als Zulage zu Pos. 2.6.05.
Menge: 4,000 St

**2.6.08 Rundbord-Absenksteine, 1-teilig, versetzen, Zulage**
Bordsteine aus Beton nach DIN EN 1340, Qualität DTI,
wie in Pos. 2.6.05. beschrieben, liefern und versetzen.
1-teilige Absenksteine links/rechts von Rundbord
R 15x22, r = 5 cm, auf Rundbordsteine R 15x22, r = 2
cm,
L = 100 cm.
Als Zulage zu Pos. 2.6.05.
Menge: 2,000 St

**2.6.09 Vorhandene Bordsteine H 15x25 und R 15x22 versetzen**
Vorhandene Bordsteine aus Beton nach der ATV
"Verkehrswegebauarbeiten - Pflasterdecken und
Plattenbeläge in ungebundener Ausführung, Einfassungen"
- DIN 18318 versetzen.
Zur Verwendung kommen die gemäß Pos. 2.3.06. lagernden
Hochbordsteine H 15x25 und Rundbordsteine R 15x22.
Die Steine sind auf den frischen Unterbeton C 20/25,
Korngemisch 0/16, zu versetzen und mit einer Rückenstütze aus Beton C 20/25, Korngemisch 0/16, zu
versehen.
Die Rückenstütze ist in den Geraden zu schalen.
Die Bordsteinfugen sind auf der Rückseite oberhalb der
Rückenstütze mit Zementmörtel zu verschließen.
Dicke des Unterbetons: 24 cm.
Der Unterbeton ist vorzuverdichten.
Abmessungen der Rückenstütze: 15/37 cm.
Eingeschlossen sind die Herstellung und die Verdichtung
des Feinplanums und das Aussortieren und Säubern der
lagernden Bordsteine.
Versetzen in Einzellängen.
Menge: 2,000 m

**2.6.10 Trennschnitte an Bordsteine H 15x25 und R 15x22 durchführen**
Trennschnitte an Bordsteine H 15x25 und R 15x22 zum
Anpassen an den Ecken durchführen.
Die Steine sind rechtwinklig oder schräg zur Längsachse
mit einem Nassschneidegerät scharfkantig und
ebenflächig abzuschneiden.
Menge: 20,000 St

**2.6.11 Tiefbordsteine T 8x20 versetzen**
Bordsteine aus Beton nach den Technischen Lieferbedingungen für Bauprodukte zur Herstellung von
Pflasterdecken, Plattenbelägen und Einfassungen
(TL Pflaster-StB 06/15) und der DIN EN 1340, Qualität
DTI,  liefern und als Einfassung der freien Ränder nach
der ATV "Verkehrswegebauarbeiten - Pflasterdecken und
Plattenbeläge in ungebundener Ausführung, Einfassungen"
- DIN 18318 versetzen.
Tiefbordsteine T 8x20, L = 100 cm, zweischichtig.
Farbe: grau.
Die Steine sind auf den frischen Unterbeton C 20/25,
Korngemisch 0/16, zu versetzen und mit einer Rückenstütze aus Beton C 20/25, Korngemisch 0/16, zu
versehen.
Die Rückenstütze ist in den Geraden zu schalen.
Auftritt: 0 bis 3 cm.
Dicke des Unterbetons: 20 bis 23 cm.
Der Unterbeton ist vorzuverdichten.
Abmessungen der Rückenstütze: 12/28-31 cm.
Eingeschlossen sind die Herstellung und die Verdichtung
des Feinplanums.
Versetzen in Einzellängen.
Menge: 30,000 m

**2.6.12 Tiefbord-Kurvensteine T 8x20 versetzen, Zulage**
Bordsteine aus Beton nach DIN EN 1340, Qualität DTI,
wie in Pos. 2.6.11. beschrieben, liefern und versetzen.
Tiefbord-Kurvensteine T 8x20, L = 78 cm,
R = 0,50 bis 5,00 m, für Außen- und Innenbögen.
Als Zulage zu Pos. 2.6.11.
Menge: 15,000 St

**2.6.13 Halbe Tiefbordsteine T 8x20 versetzen, Zulage**
Bordsteine aus Beton nach DIN EN 1340, Qualität DTI,
wie in Pos. 2.6.11. beschrieben, liefern und versetzen.
Tiefbordsteine T 8x20, L = 50 cm (halbe).
Als Zulage zu Pos. 2.6.11.
Menge: 10,000 St

**2.6.14 Vorhandene Tiefbordsteine T 8x20 versetzen**
Vorhandene Bordsteine aus Beton als Einfassung der
freien ,Ränder und Pflanzbeete nach der ATV
"Verkehrswegebauarbeiten - Pflasterdecken und
Plattenbeläge in ungebundener Ausführung, Einfassungen"
- DIN 18318 versetzen.
Zur Verwendung kommen die gemäß Pos. 2.3.09. lagernden
Tiefbordsteine T 8x20.
Die Steine sind auf den frischen Unterbeton C 20/25,
Korngemisch 0/16, zu versetzen und mit einer
Rückenstütze aus Beton C 20/25, Korngemisch 0/16, zu
versehen.
Die Rückenstütze ist in den Geraden zu schalen.
Auftritt: 0 bis 3 cm.
Dicke des Unterbetons: ca. 20 bis 23 cm.
Der Unterbeton ist vorzuverdichten.
Abmessungen der Rückenstütze: ca. 12/28-31 cm.
Eingeschlossen sind die Herstellung und die Verdichtung
des Feinplanums.
Versetzen in Einzellängen.
Menge: 10,000 m

**2.6.15 Trennschnitte an Tiefbordsteine T 8x20 durchführen**
Trennschnitte an Tiefbordsteine T 8x20 zum Anpassen an
den Ecken durchführen.
Die Steine sind rechtwinklig oder schräg zur Längsachse
mit einem Nassschneidegerät scharfkantig und
ebenflächig abzuschneiden.
Menge: 20,000 St

*Hinweis*
Barrierefreiheit
Pos 1.6.15 bis 1.6.19.

**2.6.16 Mittelbordsteine (Tastbord) 15x20 cm, weiß, versetzen, Zulage**
Bordsteine aus Beton nach den Technischen Lieferbedingungen für Bauprodukte zur Herstellung von
Pflasterdecken, Plattenbelägen und Einfassungen
(TL Pflaster-StB 06/15) und der DIN EN 1340, Qualität
DTI,  liefern und nach der ATV "Verkehrswegebauarbeiten
- Pflasterdecken und Plattenbeläge in ungebundener
Ausführung, Einfassungen" - DIN 18318 versetzen.
Mittelbordsteine (Tastbord) 15x20, r = 1 cm, L = 24 cm,
zweischichtig.
Farbe: weiß.
Einbauhöhe: 6 cm.

Die Steine sind auf den frischen Unterbeton C 20/25,
Korngemisch 0/16, zu versetzen und mit einer Rückenstütze aus Beton C 20/25, Korngemisch 0/16, zu
versehen.
Die Rückenstütze ist in den Geraden zu schalen.
Die Bordsteinfugen sind auf der Rückseite oberhalb der
Rückenstütze mit Zementmörtel zu verschließen.
Dicke des Unterbetons: 25 cm.
Der Unterbeton ist vorzuverdichten.
Abmessungen der Rückenstütze: 15/33 cm.
Eingeschlossen sind die Herstellung und die Verdichtung
des Feinplanums.

Versetzen in Einzellängen.
Als Zulage zu Pos. 2.6.01.
Menge: 10,000 St

**2.6.17 Sonderbordstein Schrägbord 15x20 cm, grau, Zulage**
Bordsteine aus Beton nach DIN EN 1340, Qualität DTI,
wie in Pos. 2.6.16. beschrieben, liefern und versetzen.
Sonderbordstein Schrägbord 15x20, links/rechts, L = 24
cm, zweischichtig.
Farbe: grau.
Einbauhöhe: 6-3 cm.
Dicke des Unterbetons: 25 cm.
Der Unterbeton ist vorzuverdichten.
Abmessungen der Rückenstütze: 15/33 cm.

Versetzen in Einzellängen.
Als Zulage zu Pos. 2.6.01.
Menge: 2,000 St

**2.6.18 Sonderbordstein (Rollbord) Übergang 15x20 cm, grau, Zulage**
Bordsteine aus Beton nach DIN EN 1340, Qualität DTI,
wie in Pos. 2.6.16. beschrieben, liefern und versetzen.
Sonderbordstein (Rollbord) Übergang 15x20, links/
rechts,
L = 24 cm, zweischichtig.
Farbe: grau.
Einbauhöhe: 3 cm.
Dicke des Unterbetons: 22 cm.
Der Unterbeton ist vorzuverdichten.
Abmessungen der Rückenstütze: 15/30 cm.

Versetzen in Einzellängen.
Als Zulage zu Pos. 2.6.01.
Menge: 4,000 St

**2.6.19 Sonderbordstein (Rollbord) 15x20 cm, grau, versetzen, Zulage**
Bordsteine aus Beton nach DIN EN 1340, Qualität DTI,
wie
in Pos. 2.6.16. beschrieben, liefern und versetzen.
Sonderbordstein (Rollbord) 15x20, L = 24 cm,
zweischichtig.
Farbe: grau.
Einbauhöhe: 0-3 cm.
Dicke des Unterbetons: 22 cm.
Der Unterbeton ist vorzuverdichten.
Abmessungen der Rückenstütze: 15/30 cm.

Versetzen in Einzellängen im Bereich von Übergängen und
Querungen.
Als Zulage zu Pos. 2.6.01.
Menge: 10,000 St

**2.6.20 Pflasterstreifen, 1 Reihe, Betonsteine 16x16x14 u. 16x24x14 cm, herst.**
Pflastersteine aus Beton nach den Technischen Lieferbedingungen für Bauprodukte zur Herstellung von
Pflasterdecken, Plattenbelägen und Einfassungen
(TL Pflaster-StB 06) und der DIN EN 1338, Qualität DI,
liefern und als Pflasterstreifen (Rinne) nach der ATV
"Verkehrswegebauarbeiten - Pflasterdecken und
Plattenbeläge in ungebundener Ausführung, Einfassungen"
- DIN 18318 versetzen.
Pflastersteine aus Beton, Rastermaße 16x16x14 cm und
16x24x14 cm, ohne Fase.
Farbe: grau.
Ausführung: 1 Reihe, als Rinne vor den Borden bzw. frei
geführt.
Die Steine sind auf den frischen Unterbeton C 20/25,
Korngemisch 0/16, zu versetzen.
Dicke des Unterbetons: 25 cm.
Der Unterbeton ist vorzuverdichten.
Die Fugen sind mit geeignetem hydraulisch gebundenem
Fugenmörtel gemäß den Anforderungen des Merkblattes "M
FPgeb" Ausgabe 2018, Abschnitt 5.2, fachgerecht zu
verfüllen, einzuschlämmen und entsprechend zu säubern.
Überschüssiges Material ist zu entfernen.
Eingeschlossen sind die Herstellung und die Verdichtung
des Feinplanums.
Herstellung in Einzellängen.
Menge: 10,000 m

**2.6.21 Pflasterstreifen, 1 Reihe, vorh. Betonsteine 16x16x14 cm, herstellen**
Vorhandene Pflastersteine aus Beton als
Pflasterstreifen (Rinne) nach der ATV
"Verkehrswegebauarbeiten - Pflasterdecken und
Plattenbeläge in ungebundener Ausführung, Einfassungen"
- DIN 18318 versetzen.
Zur Verwendung kommen die gem. Pos. 2.3.02. lagernden
Pflastersteine aus Beton, Rastermaße  16x16x14 cm und
16x24x14 cm.
Ausführung: 1 Reihe, als Rinne vor den Borden bzw. frei
geführt.
Die Steine sind auf den frischen Unterbeton C 20/25,
Korngemisch 0/16, zu versetzen.
Dicke des Unterbetons: 25 cm.
Der Unterbeton ist vorzuverdichten.
Die Fugen sind mit geeignetem hydraulisch gebundenem
Fugenmörtel gemäß den Anforderungen des Merkblattes "M
FPgeb" Ausgabe 2018, Abschnitt 5.2, fachgerecht zu
verfüllen, einzuschlämmen und entsprechend zu säubern.
Überschüssiges Material ist zu entfernen.
Eingeschlossen sind die Herstellung und die Verdichtung
des Feinplanums und das Aussortieren und Säubern der
lagernden Pflastersteine aus Beton.
Herstellung in Einzellängen.
Menge: 2,000 m

**2.6.22 Pflasterstreifen, 2 Reihen, Betonst. 16x16x14 u. 16x24x14 cm, herst.**
Pflastersteine aus Beton nach den Technischen Lieferbedingungen für Bauprodukte zur Herstellung von
Pflasterdecken, Plattenbelägen und Einfassungen
(TL Pflaster-StB 06) und der DIN EN 1338, Qualität DI,
liefern und als Pflasterstreifen (Rinne) nach der ATV
"Verkehrswegebauarbeiten - Pflasterdecken und
Plattenbeläge in ungebundener Ausführung, Einfassungen"
- DIN 18318 versetzen.
Pflastersteine aus Beton, Rastermaße 16x16x14 cm und
16x24x14 cm, ohne Fase.
Farbe: grau.
Ausführung: 2 Reihen, als Rinne vor den Borden bzw.
frei geführt.
Die Steine sind auf den frischen Unterbeton C 20/25,
Korngemisch 0/16, zu versetzen.
Dicke des Unterbetons: 25 cm.
Der Unterbeton ist vorzuverdichten.
Die Fugen sind mit geeignetem hydraulisch gebundenem
Fugenmörtel gemäß den Anforderungen des Merkblattes "M
FPgeb" Ausgabe 2018, Abschnitt 5.2, fachgerecht zu
verfüllen, einzuschlämmen und entsprechend zu säubern.
Überschüssiges Material ist zu entfernen.
Eingeschlossen sind die Herstellung und die Verdichtung
des Feinplanums.
Herstellung in Einzellängen.
Menge: 250,000 m

**2.6.23 Pflasterstreifen, 2 Reihen, vorh. Betonsteine 16x16x14 cm, herstellen**
Vorhandene Pflastersteine aus Beton als
Pflasterstreifen (Rinne) nach der ATV
"Verkehrswegebauarbeiten - Pflasterdecken und
Plattenbeläge in ungebundener Ausführung, Einfassungen"
- DIN 18318 versetzen.
Zur Verwendung kommen die gem. Pos. 2.3.04. lagernden
Pflastersteine aus Beton, Rastermaße  16x16x14 cm und
16x24x14 cm.
Ausführung: 2 Reihen, als Rinne vor den Borden bzw.
frei geführt.
Die Steine sind auf den frischen Unterbeton C 20/25,
Korngemisch 0/16, zu versetzen.
Dicke des Unterbetons: 25 cm.
Der Unterbeton ist vorzuverdichten.
Die Fugen sind mit geeignetem hydraulisch gebundenem
Fugenmörtel gemäß den Anforderungen des Merkblattes "M
FPgeb" Ausgabe 2018, Abschnitt 5.2, fachgerecht zu
verfüllen, einzuschlämmen und entsprechend zu säubern.
Überschüssiges Material ist zu entfernen.
Eingeschlossen sind die Herstellung und die Verdichtung
des Feinplanums und das Aussortieren und Säubern der
lagernden Pflastersteine aus Beton.
Herstellung in Einzellängen.
Menge: 2,000 m

**2.6.24 Trennschnitte an Betonpflastersteine 16x16x14 und 16x24x14 cm durchf.**
Trennschnitte an Betonpflastersteine 16x16x14 cm und
16x24x14 cm zur Herstellung von Passstücken
durchführen. Die Steine sind rechtwinklig oder schräg
(Gehrung) zu Längsachse mit einem Nassschneidegerät
scharfkantig und ebenflächig abzuschneiden.
Menge: 50,000 St

**2.6.25 Rückenstützen, Beton C20/25, herstellen**
Rückenstützen aus Beton C 20/25, Korngemisch 0/16,
herstellen.
Abmessungen der Rückenstütze: 20/25 cm.
Die Rückenstützen sind zu schalen.
Eingeschlossen sind die Herstellung und die Verdichtung
des Feinplanums, sowie sämtliche Erdarbeiten.
Herstellung in Einzellängen.
Menge: 10,000 m

**2.6.26 Schottertragschichten aus RC-Baustoffe GK I RC-1, 400 kg/m2, herst.**
RC-Baustoffe Güteklasse I RC-1 (güteüberwacht),
Korngemisch 0/45 mm, gemäß TL SoB-StB 04/07 liefern und
zur Herstellung von Schottertragschichten nach den ZTV
SoB-StB 04/07 in verschiedenen Breiten profilgerecht
einbauen und verdichten.
Einbaugewicht: 400 kg/m2 = ca. 20 cm.
Einbaubreite: ca. 4,00 bis 5,75 m.
Anforderung an die Verdichtung:
- Verformungsmodul EV2 > 150 MN/m2
- Verhältniswert EV2/EV1 < 2,2.
Abgerechnet wird nach Fläche.
Die eingebaute Menge ist nachzuweisen.
Eingeschlossen ist die Herstellung des Feinplanums.
Einbau in Einzelflächen der Fährstraße.
Menge: 550,000 m2

**2.6.27 Pflasterbettung aus Basalt 0/5 mm und Sand 0/2 mm herstellen**
Gemisch aus Basalt 0/5 mm und gewaschenem Sand 0/2 mm,
Mischungsverhältnis 1:1, gemäß den Technischen
Lieferbedingungen für Bauprodukte zur Herstellung von
Pflasterdecken, Plattenbelägen und Einfassungen (TL
Pflaster-StB 06) liefern und als Pflasterbettung, im
verdichtetem Zustand 4 cm dick (80 kg/m2), nach den
Zusätzlichen Technischen Vertragsbedingungen und
Richtlinien zur Herstellung von Pflasterdecken,
Plattenbelägen und Einfassungen (ZTV Pflaster-StB 06)
und dem Merkblatt für Flächenbefestigungen mit
Pflasterdecken und Plattenbelägen (M FP 2015) einbauen
und verdichten.
Eingeschlossen ist die Herstellung des Feinplanums.
Einbau in Einzelflächen der Fahrbahnen und
Nebenflächen.
Menge: 550,000 m2

**2.6.28 Pflasterdecke aus Betonsteinen 30x15x8 cm, anthrazit, herstellen**
Pflastersteine aus Beton nach den Technischen Lieferbedingungen für Bauprodukte zur Herstellung von
Pflasterdecken, Plattenbelägen und Einfassungen
(TL Pflaster-StB 06/15) und der DIN EN 1338, Qualität
DI, liefern und zur Herstellung von Pflasterdecken in
den Fahrbahnen, Breite ca. 4,00 bis 5,75 m, nach den
Zusätzlichen Technischen Vertragsbedingungen und
Richtlinien zur Herstellung von Pflasterdecken,
Plattenbelägen und Einfassungen (ZTV Pflaster-StB 06)
und dem Merkblatt für Flächenbefestigungen mit
Pflasterdecken und Plattenbelägen (M FP 2015) verlegen.
Pflastersteine aus Beton nach DIN EN 1338, Qualität DI,
Rastermaße 30x15x8 cm und 15x15x8 cm, zweischichtig,
mit farbbeständigem Naturstein im Vorsatz, mit
Mikrofase
(Fase £ 2 mm), mit Verschiebesicherung (Verbundnocken).
Farbe: anthrazit.
Verband: Ellenbogenverband bzw. Verband nach Wahl des
AG.
Die Fugen sind mit einem Gemisch aus Basalt 0/2 mm und
gewaschenem Sand 0/2 mm, Mischungsverhältnis 1:1, gemäß
den Technischen Lieferbedingungen für Bauprodukte zur
Herstellung von Pflasterdecken, Plattenbelägen und
Einfassungen (TL Pflaster-StB 06), bis zum Fugenschluss
zu verfüllen und einzuschlämmen.
Die Pflasterflächen sind anschließend sauber abzufegen.
Die gesäuberten Pflasterflächen sind mit einem
Flächenrüttler mit Gummischuh oder Neopren-Schutzplatte
zu verdichten.
Nach dem Abrütteln sind die Fugen mehrmals bis zum
Fugenschluss mit Basalt 0/2 mm unter Zugabe von Wasser
zu verfüllen und einzuschlämmen.
Die Flächen sind abschließend sauber abzufegen.
Eingeschlossen ist die Herstellung des Feinplanums.
Herstellung in Einzelflächen.
Von den Pflastersteinen sind Muster vorzulegen.
Der Auftraggeber behält sich ausdrücklich vor, über
Farbe und Qualität der ausgeschriebenen Pflastersteine
nach Vorlage der Muster zu entscheiden.
Menge: 530,000 m2

**2.6.29 Pflasterdecke aus Betonsteinen 20x10x8 cm, grau, herstellen**
Pflastersteine aus Beton nach den Technischen Lieferbedingungen für Bauprodukte zur Herstellung von
Pflasterdecken, Plattenbelägen und Einfassungen
(TL Pflaster-StB 06/15) und der DIN EN 1338, Qualität
DI, liefern und zur Herstellung von Pflasterdecken in
den Gehwegen, Breite ca. 1,50 m, nach den Zusätzlichen
Technischen Vertragsbedingungen und Richtlinien zur
Herstellung von Pflasterdecken, Plattenbelägen und
Einfassungen (ZTV Pflaster-StB 06) und dem Merkblatt
für Flächenbefestigungen mit Pflasterdecken und
Plattenbelägen (M FP 2015) verlegen.
Pflastersteine aus Beton nach DIN EN 1338, Qualität DI,
Rastermaße 20x10x8 und 10x10x8 cm, zweischichtig, mit
farbbeständigem Naturstein im Vorsatz, mit Mikrofase
(Fase ? 2 mm).
Farbe: grau.
Verband: Halbsteinverband, längs verlegt.
Die Fugen sind mit einem Gemisch aus Basalt 0/2 mm und
gewaschenem Sand 0/2 mm, Mischungsverhältnis 1:1, gemäß
den Technischen Lieferbedingungen für Bauprodukte zur
Herstellung von Pflasterdecken, Plattenbelägen und
Einfassungen (TL Pflaster-StB 06), bis zum Fugenschluss
zu verfüllen und einzuschlämmen.
Die Pflasterflächen sind anschließend sauber abzufegen.
Die gesäuberten Pflasterflächen sind mit einem
Flächenrüttler mit Gummischuh oder Neopren-Schutzplatte
zu verdichten.
Nach dem Abrütteln sind die Fugen mehrmals bis zum
Fugenschluss mit Basalt 0/2 mm unter Zugabe von Wasser
zu verfüllen und einzuschlämmen.
Die Flächen sind abschließend sauber abzufegen.
Eingeschlossen ist die Herstellung des Feinplanums.
Herstellung in Einzelflächen.
Von den Pflastersteinen sind Muster vorzulegen.
Der Auftraggeber behält sich ausdrücklich vor, über
Farbe und Qualität der ausgeschriebenen Pflastersteine
nach Vorlage der Muster zu entscheiden.
Menge: 20,000 m2

**2.6.30 Pflasterdecken aus Betonsteinen, 8 cm dick, schneiden**
Kanten der Pflasterdecken aus Betonsteinen, 8 cm dick,
an den Rändern anpassen und schneiden.
Die Steine sind mit einem Nassschneidegerät
rechtwinklig oder schräg zur Längsachse scharfkantig
und ebenflächig abzuschneiden.
Schnitt in Einzellängen.
Menge: 175,000 m

*Hinweis*
Barrierefreiheit
Pos 1.6.31 bis 1.6.35

**2.6.31 Bodenindikatoren, Rippensteine, 20x10x8 cm, herstellen, Zulage**
Bodenindikatoren, Rippensteine aus Beton nach den
Technischen Lieferbedingungen für Bauprodukte zur
Herstellung von Pflasterdecken, Plattenbelägen und
Einfassungen (TL Pflaster-StB 06/15) und der DIN EN
1338, Qualität DIK, liefern und zur Herstellung von
taktilen Orientierungsflächen in den Pflasterdecken
nach den Zusätzlichen Technischen Vertragsbedingungen
und Richtlinien zur Herstellung von Pflasterdecken,
Plattenbelägen und Einfassungen (ZTV Pflaster-StB 06)
und dem Merkblatt für Flächenbefestigungen mit
Pflasterdecken und Plattenbelägen (M FP 2015) verlegen.
Die Rippen müssen nach der Verlegung über das Niveau
des Pflasterbelags hinausragen.

Rippensteine mit trapezförmigem Rippenprofil aus Beton,
 Rastermaß 20x10x8 cm, 2 Rippen, Rippenabstand ca. 50
mm, Rippenhöhe ca. ca. 5 mm, Rippenbreite ca. 10 mm,
Weißbeton, mit Mikrofase (Fase ? 2 mm).

Verband: Reihenverband bzw. Verband nach Wahl des AG.
Die Fugen sind mit einem Gemisch aus Basalt 0/2 mm und
gewaschenem Sand 0/2 mm, Mischungsverhältnis 1:1, gemäß
den Technischen Lieferbedingungen für Bauprodukte zur
Herstellung von Pflasterdecken, Plattenbelägen und
Einfassungen (TL Pflaster-StB 06), bis zum Fugenschluss
zu verfüllen und einzuschlämmen.
Die Pflasterflächen sind anschließend sauber abzufegen.
Die gesäuberten Pflasterflächen sind mit einem
Flächenrüttler mit Gummischuh oder Neopren-Schutzplatte
zu verdichten.
Nach dem Abrütteln sind die Fugen mehrmals bis zum
Fugenschluss mit Basalt 0/2 mm unter Zugabe von Wasser
zu verfüllen und einzuschlämmen.
Die Flächen sind abschließend sauber abzufegen.
Eingeschlossen sind die erforderlichen Transporte
innerhalb der Baustelle und die Herstellung des
Feinplanums.
Herstellung in Einzelflächen im Bereich der Bögen.
Von den Rippensteinen sind Muster vorzulegen.
Der Auftraggeber behält sich ausdrücklich vor, über
Farbe und Qualität der ausgeschriebenen Pflastersteine
nach Vorlage der Muster zu entscheiden.
Als Zulage zu Pos. 2.6.29.
Menge: 2,000 m2

**2.6.32 Bodenindikatoren, Rippenplatten, 30x30x8 cm, liefern und verlegen**
Bodenindikatoren, Rippenplatten aus Beton nach den
Technischen Lieferbedingungen für Bauprodukte zur
Herstellung von Pflasterdecken, Plattenbelägen und
Einfassungen (TL Pflaster-StB 06/15) und der DIN EN
1338, Qualität DIK, liefern und zur Herstellung von
taktilen Orientierungsflächen in den Pflasterdecken
nach den Zusätzlichen Technischen Vertragsbedingungen
und Richtlinien zur Herstellung von Pflasterdecken,
Plattenbelägen und Einfassungen (ZTV Pflaster-StB 06)
und dem Merkblatt für Flächenbefestigungen mit
Pflasterdecken und Plattenbelägen (M FP 2015) verlegen.
Die Rippen müssen nach der Verlegung über das Niveau
des Pflasterbelags hinausragen.

Rippenplatten mit trapezförmigem Rippenprofil aus
Beton,  Rastermaß 30x30x8 cm, 6-7 Rippen, Rippenabstand
ca. 50 mm, Rippenhöhe ca. 5 mm, Rippenbreite ca. 10 mm,
Weißbeton, mit Mikrofase (Fase ? 2 mm).

Verband: Reihenverband bzw. Verband nach Wahl des AG.
Die Fugen sind mit einem Gemisch aus Basalt 0/2 mm und
gewaschenem Sand 0/2 mm, Mischungsverhältnis 1:1, gemäß
den Technischen Lieferbedingungen für Bauprodukte zur
Herstellung von Pflasterdecken, Plattenbelägen und
Einfassungen (TL Pflaster-StB 06), bis zum Fugenschluss
zu verfüllen und einzuschlämmen.
Die Pflasterflächen sind anschließend sauber abzufegen.
Die gesäuberten Pflasterflächen sind mit einem
Flächenrüttler mit Gummischuh oder Neopren-Schutzplatte
zu verdichten.
Nach dem Abrütteln sind die Fugen mehrmals bis zum
Fugenschluss mit Basalt 0/2 mm unter Zugabe von Wasser
zu verfüllen und einzuschlämmen.
Die Flächen sind abschließend sauber abzufegen.
Eingeschlossen sind die erforderlichen Transporte
innerhalb der Baustelle und die Herstellung des
Feinplanums.
Herstellung in Einzelflächen.
Von den Rippenplatten sind Muster vorzulegen.
Der Auftraggeber behält sich ausdrücklich vor, über
Farbe und Qualität der ausgeschriebenen Pflastersteine
nach Vorlage der Muster zu entscheiden.
Als Zulage zu Pos. 2.6.29.
Menge: 1,000 m2

**2.6.33 Bodenindikatoren, Noppenplatten, 30x30x8 cm, liefern und verlegen**
Bodenindikatoren, Noppenplatten aus Beton nach den
Technischen Lieferbedingungen für Bauprodukte zur
Herstellung von Pflasterdecken, Plattenbelägen und
Einfassungen (TL Pflaster-StB 06/15) und der DIN EN
1338, Qualität DIK, liefern und zur Herstellung von
taktilen Orientierungsflächen in den Pflasterdecken
nach den Zusätzlichen Technischen Vertragsbedingungen
und Richtlinien zur Herstellung von Pflasterdecken,
Plattenbelägen und Einfassungen (ZTV Pflaster-StB 06)
und dem Merkblatt für Flächenbefestigungen mit
Pflasterdecken und Plattenbelägen (M FP 2015) verlegen.
Die Noppen müssen nach der Verlegung über das Niveau
des Pflasterbelags hinausragen.

Noppenplatten mit Noppen als Kugelkalotten aus Beton,
Rastermaß 30x30x8 cm, 32 Nopppen versetzt zueinander
angeordnet, Noppenhöhe ca. 5 mm, Weißbeton, mit
Mikrofase (Fase ? 2 mm).

Die Fugen sind mit einem Gemisch aus Basalt 0/2 mm und
gewaschenem Sand 0/2 mm, Mischungsverhältnis 1:1, gemäß
den Technischen Lieferbedingungen für Bauprodukte zur
Herstellung von Pflasterdecken, Plattenbelägen und
Einfassungen (TL Pflaster-StB 06), bis zum Fugenschluss
zu verfüllen und einzuschlämmen.
Die Pflasterflächen sind anschließend sauber abzufegen.
Die gesäuberten Pflasterflächen sind mit einem
Flächenrüttler mit Gummischuh oder Neopren-Schutzplatte
zu verdichten.
Nach dem Abrütteln sind die Fugen mehrmals bis zum
Fugenschluss mit Basalt 0/2 mm unter Zugabe von Wasser
zu verfüllen und einzuschlämmen.
Die Flächen sind abschließend sauber abzufegen.
Eingeschlossen sind die erforderlichen Transporte
innerhalb der Baustelle und die Herstellung des
Feinplanums.
Herstellung in Einzelflächen.
Von den Noppenplatten sind Muster vorzulegen.
Der Auftraggeber behält sich ausdrücklich vor, über
Farbe und Qualität der ausgeschriebenen Pflastersteine
nach Vorlage der Muster zu entscheiden.
Als Zulage zu Pos. 2.6.29.
Menge: 0,700 m2

**2.6.34 Pflasterdecke aus Betonsteinen 20x10x8 cm, anthrazit, herstellen**
Pflastersteine aus Beton nach den Technischen Lieferbedingungen für Bauprodukte zur Herstellung von
Pflasterdecken, Plattenbelägen und Einfassungen
(TL Pflaster-StB 06/15) und der DIN EN 1338, Qualität
DI, liefern und zur Herstellung von Kontrast-
Begleitpflaster in den Gehwegen, Breite ca. 0,20 bis
0,60 m, nach den Zusätzlichen Technischen
Vertragsbedingungen und Richtlinien zur Herstellung von
Pflasterdecken, Plattenbelägen und Einfassungen (ZTV
Pflaster-StB 06) und dem Merkblatt für
Flächenbefestigungen mit Pflasterdecken und
Plattenbelägen (M FP 2015) verlegen.
Pflastersteine aus Beton nach DIN EN 1338, Qualität DI,
Rastermaße 20x10x8 und 10x10x8 cm, zweischichtig, mit
farbbeständigem Naturstein im Vorsatz, mit Mikrofase
(Fase ? 2 mm).
Farbe: antrazit.
Verband: Halbsteinverband, längs verlegt.
Die Fugen sind mit einem Gemisch aus Basalt 0/2 mm und
gewaschenem Sand 0/2 mm, Mischungsverhältnis 1:1, gemäß
den Technischen Lieferbedingungen für Bauprodukte zur
Herstellung von Pflasterdecken, Plattenbelägen und
Einfassungen (TL Pflaster-StB 06), bis zum Fugenschluss
zu verfüllen und einzuschlämmen.
Die Pflasterflächen sind anschließend sauber abzufegen.
Die gesäuberten Pflasterflächen sind mit einem
Flächenrüttler mit Gummischuh oder Neopren-Schutzplatte
zu verdichten.
Nach dem Abrütteln sind die Fugen mehrmals bis zum
Fugenschluss mit Basalt 0/2 mm unter Zugabe von Wasser
zu verfüllen und einzuschlämmen.
Die Flächen sind abschließend sauber abzufegen.
Eingeschlossen ist die Herstellung des Feinplanums.
Herstellung in Einzelflächen.
Von den Pflastersteinen sind Muster vorzulegen.
Der Auftraggeber behält sich ausdrücklich vor, über
Farbe und Qualität der ausgeschriebenen Pflastersteine
nach Vorlage der Muster zu entscheiden.
Als Zulage zu Pos. 2.6.29.
Menge: 3,000 m2

**2.6.35 Pflaster-Platten, 30x30x8 cm, schneiden**
Kanten der Pflaster-Platten, Rastermaß 30x30x8 cm, an
den Rändern anpassen und schneiden.
Die Steine sind mit einem geeignetem Schneidegerät
(Steinsäge) rechtwinklig oder schräg zur Längsachse
scharfkantig und ebenflächig abzuschneiden.
Menge: 10,000 m

**2.6.36 Pflasterdecken aus vorhandenen Steinen herstellen**
Vorhandene Betonpflastersteine zur Herstellung von
Pflasterdecken in den Anschlussbereichen nach den
Zusätzlichen Technischen Vertragsbedingungen und
Richtlinien zur Herstellung von Pflasterdecken,
Plattenbelägen und Einfassungen (ZTV Pflaster-StB 06)
und dem Merkblatt für Flächenbefestigungen mit
Pflasterdecken und Plattenbelägen (M FP 2015) verlegen.
Zur Verwendung kommen die gemäß Pos. 2.3.11. lagernden
Betonpflastersteine verschiedener Arten, Formate und
Abmessungen.
Verband: Ellenbogenverband, bzw. Verband nach Wahl des
AG.
Die Fugen sind mit einem Gemisch aus Basalt 0/2 mm und
gewaschenem Sand 0/2 mm, Mischungsverhältnis 1:1, gemäß
den Technischen Lieferbedingungen für Bauprodukte zur
Herstellung von Pflasterdecken, Plattenbelägen und
Einfassungen (TL Pflaster-StB 06), bis zum Fugenschluss
zu verfüllen und einzuschlämmen.
Die Pflasterflächen sind anschließend sauber abzufegen.
Die gesäuberten Pflasterflächen sind mit einem
Flächenrüttler mit Gummischuh oder Neopren-Schutzplatte
zu verdichten.
Nach dem Abrütteln sind die Fugen mehrmals bis zum
Fugenschluss mit Basalt 0/2 mm unter Zugabe von Wasser
zu verfüllen und einzuschlämmen.
Die Flächen sind abschließend sauber abzufegen.
Eingeschlossen sind das Aussortieren und Säubern der
lagernden Pflastersteine und die Herstellung des
Feinplanums.
Herstellung in Einzelflächen im Bereich der Anschlussbereiche der Fahrbahnen.
Menge: 20,000 m2

**2.6.37 Vorhandene Pflasterdecken regulieren**
Vorhandene Pflasterdecken der Anschlussbereiche und der
Grundstückszufahrten und Zugänge regulieren.
Die Pflastersteine sind von Hand aufzunehmen, zu
säubern und sicher zu lagern. Die Bettungsschicht ist
abzufahren und zu entsorgen. Die Tragschicht ist den
neuen Höhen entsprechend entweder abzutragen oder mit
Kalksteinschotter analog Pos. 2.6.26. anzufüllen. Im
Anschluss ist die Bettungsschicht mit zu lieferndem
Material wie in Pos. 2.6.27. beschrieben
wiederherzustellen und das Pflaster wie in Pos. 2.6.36.
beschrieben zu verlegen.
Überschüssige und unbrauchbare Schotter- / Bodenmassen
sind umweltgerecht zu entsorgen. Eingeschlossen ist das
Liefern der erf. Materialien sowie das Herstellen der
jeweiligen Bodenschichten und des Feinplanums.
Bereich: i.M. +/- 10 cm.
Regulierung in Einzelflächen.
Menge: 20,000 m2

**2.6.38 Vorhandene Pflasterdecken an den Rändern schneiden**
Kanten der vorhandenen Pflasterdecken aus Betonsteinen
an den Rändern anpassen und schneiden.
Die Steine sind mit einem Nassschneidegerät
rechtwinklig oder schräg zur Längsachse scharfkantig
und ebenflächig abzuschneiden.
Schnitt in Einzellängen.
Menge: 25,000 m

**2.6.39 Plattenbelag aus vorhandenen Betonplatten herstellen**
Vorhandene Betonplatten zur Herstellung von
Plattenbelägen in den Anschlussbereichen nach den
Zusätzlichen Technischen Vertragsbedingungen und
Richtlinien zur Herstellung von Pflasterdecken,
Plattenbelägen und Einfassungen (ZTV Pflaster-StB 06/
15) und dem Merkblatt für Flächenbefestigungen mit
Pflasterdecken und Plattenbelägen (M FP 2015) verlegen.
Zur Verwendung kommen die gemäß Pos. 2.3.15. lagernden
Betonplatten verschiedener Abmessungen,
4 bis 6 cm dick.
Verband: Verband nach Wahl des AG.
Die Fugen sind mit einem Gemisch aus Basalt 0/2 mm und
gewaschenem Sand 0/2 mm, Mischungsverhältnis 1:1, gemäß
den Technischen Lieferbedingungen für Bauprodukte zur
Herstellung von Pflasterdecken, Plattenbelägen und
Einfassungen (TL Pflaster-StB 06), bis zum Fugenschluss
zu verfüllen und einzuschlämmen.
Die Pflasterflächen sind anschließend sauber abzufegen.
Die gesäuberten Pflasterflächen sind mit einem
Flächenrüttler mit Gummischuh oder Neopren-Schutzplatte
zu verdichten.
Nach dem Abrütteln sind die Fugen mehrmals bis zum
Fugenschluss mit Basalt 0/2 mm unter Zugabe von Wasser
zu verfüllen und einzuschlämmen.
Die Flächen sind abschließend sauber abzufegen.
Eingeschlossen sind das Aussortieren und Säubern
der lagernden Platten und die Herstellung des
Feinplanums.
Herstellung in Einzelflächen.
Menge: 5,000 m2

**2.6.40 Vorhandene Plattenbeläge regulieren**
Vorhandene Plattenbeläge der Anschlussbereiche und der
Grundstückszufahrten und Zugänge regulieren.
Die Betonplatten verschiedener Arten und Abmessungen
sind von Hand aufzunehmen, zu säubern und sicher zu
lagern. Die Bettungsschicht ist abzufahren und zu
entsorgen. Die Tragschicht ist den neuen Höhen
entsprechend entweder abzutragen oder mit
Kalksteinschotter analog Pos. 2.6.26. anzufüllen. Im
Anschluss ist die Bettungsschicht mit zu lieferndem
Material wie in Pos. 2.6.27. beschrieben
wiederherzustellen und die Platten wie in Pos. 2.6.39.
beschrieben zu verlegen.
Überschüssige und unbrauchbare Schotter- / Bodenmassen
sind umweltgerecht zu entsorgen. Eingeschlossen ist das
Liefern der erf. Materialien sowie das Herstellen der
jeweiligen Bodenschichten und des Feinplanums.
Bereich: i.M. +/- 10 cm.
Regulierung in Einzelflächen.
Menge: 5,000 m2

**2.6.41 Vorhandene Plattenbeläge an den Rändern schneiden**
Kanten der vorhandenen Plattenbeläge an den Rändern
anpassen und schneiden.
Die Steine sind mit einem geeignetem Nassschneidegerät
(Steinsäge) rechtwinklig oder schräg zur Längsachse
scharfkantig und ebenflächig abzuschneiden.
Menge: 5,000 m

**2.6.42 Flächen nachsanden**
Pflasterdecken aus Betonpflastersteinen auf Anweisung
der Bauaufsicht des AG ca. 4 bis 6 Wochen nach Abschluß
der Bauarbeiten nochmals mit bindigem Brechsand 0/2 mm
absanden und einschlämmen.
Die Flächen sind abschließend sauber abzufegen.
Menge: 550,000 m2

**2.6.43 Zementestrich einbauen**
Zementestrich (Verbundestrich) gem. DIN 18353 aus
Zement und scharfem Estrichsand, MV 1:3, liefern und in
die Randstreifen zwischen den Tiefborden T 8x20 bzw. T
8x30 und den vorhandenen Mauern ebenflächig und
profilgerecht einbauen und die Oberflächen fein
abreiben und glätten.
Die vorhandene Betonoberfläche ist vor dem Einbau des
Zementestrichs aufzurauhen und mit
kunststoffvergütetem, trasshaltigem Haftvermittler satt
vorzustreichen.
Estrichdicke: ca. 6 cm.
Estrichbreite: ca. 3 bis 12 cm.
Einbau in Einzellängen.
Menge: 10,000 m

**2.6.44 Schachtabdeckungen in Pflasterdecken regulieren**
Schachtabdeckungen, die im Bereich von Pflasterflächen
liegen, aufnehmen, verschiebesichere FBS-Auflageringe
AR-V Typ 2 unterschiedlicher Bauhöhe entsprechend der
neuen Straßenhöhe einbauen und die Abdeckungen
aufsetzen.
Die Auflageringe und die Abdeckungen sind in
schrumpffreiem Spezialmörtel (Fugmaterial mit hoher
Anfangsfestigkeit wie Tipolit, Wipolit, Ebralit oder
gleichwertig) zu verlegen.
Die Fugen sind sauber auszufugen.
Fugen kleiner 1,0 cm sind unter Verwendung einer
Schlauchschalung und Vergussmörtel mit den oben
genannten Materialeigenschaften auszuführen.
Die Gesamthöhe der Auflageringe einschl. der Fugen darf
das Maß von 24 cm nicht übersteigen.
Regulieren im Bereich : ± 1-24 cm
Eingeschlossen ist das Anpassen und Schneiden der
Pflasterdecke bzw. des Plattenbelages an die
Schachtabdeckung.
Menge: 6,000 St

**2.6.45 Kappen von Schiebern und Hydranten in den Pflasterdecken regulieren**
Kappen von Schiebern und Hydranten, die in den
Pflasterdecken liegen, freilegen, aufnehmen und
entsprechend der neuen Straßenhöhe wieder fest
aufsetzen.
Bereich: ± 1-27 cm.
Eingeschlossen ist das Anpassen und Schneiden der
Pflasterdecke bzw. des Plattenbelages an die Kappe.
Menge: 10,000 St

**2.6.46 Schottertragschichten aus RC-Baustoffe GK I RC-1, 300 kg/m2, herst.**
RC-Baustoffe Güteklasse I RC-1 (güteüberwacht),
Korngemisch 0/45 mm, gemäß TL SoB-StB 04/07 liefern und
zur Herstellung von Schottertragschichten nach den ZTV
SoB-StB 04/07 in verschiedenen Breiten profilgerecht
einbauen und verdichten.
Einbaugewicht: 300 kg/m2 = ca. 15 cm.
Einbaubreite: ca. 1,00 bis 2,00 m.
Anforderung an die Verdichtung:
- Verformungsmodul EV2 > 150 MN/m2
- Verhältniswert EV2/EV1 < 2,2.
Abgerechnet wird nach Fläche.
Die eingebaute Menge ist nachzuweisen.
Eingeschlossen ist die Herstellung des Feinplanums.
Einbau in Einzelflächen für ungebundene Befestigungen.
Menge: 20,000 m2

**2.6.47 Wassergebundene Deckschichten, 60 kg/m2, herstellen**
Wassergebundene Deckschichten auf die Schottertragschicht der Pos. 2.6.46. profilgerecht herstellen.
Eingeschlossen ist die Lieferung des Materials.
Material: Kalkstein-Edelsplitt 0/5 mm.
Das Material ist vollkommen ebenflächig einzubauen und
zu verdichten.
Einbaugewicht: 60 kg/m2 = ca. 3,0 cm.
Einbaubreiten: ca. 1,00 bis 2,00 m.
Abgerechnet wird nach Gewicht und Fläche.
Eingeschlossen ist die Herstellung des Feinplanums.
Herstellung in Einzelflächen.
Menge: 10,000 m2

**2.6.48 Perlkies 8/16 mm liefern**
Perlkies 8/16 mm liefern und im Bereich der Baustelle
lagern
Abgerechnet wird nach anerkannten Wiegescheinen.
Menge: 1,000 t

**2.6.49 Wegeabdeckung aus vorh. Perlkies aufbringen**
Wegeabdeckung aus Grob- und Perlkies, der gemäß Pos.
2.3.26. und Pos. 2.6.48.im Bereich der Baustelle
lagert, auf die Schottertragschicht der Pos. 2.6.46.
aufbringen.
Einbaubreite: ca. 1,00 bis 2,00 m
Einbaudicke: ca. 5 bis 10 cm.
Herstellung in Einzelflächen im Bereich der Zufahrten.
Menge: 10,000 m2

**2.6.50 Platzbefestigungen aus Beton C 20/25 in schmalen Streifen herstellen**
Platzbefestigungen aus Beton C 20/25 in schmalen
Streifen herstellen.
Der Beton ist einzubauen, zu verdichten und rau
abzuziehen.
Dicke der Befestigung: ca. 20 cm.
Breite der Befestigung: ca. 10 bis 30 cm.
Herstellung in Einzellängen.
Menge: 10,000 m

**2.6.51 Rohrpfosten Ø 60,3 mm, Länge 3,26 - 3,75 m, liefern und einbauen**
Rohrpfosten aus Stahl, feuerverzinkt, Durchmesser 60,3
mm, Wandstärke 2,0 mm, liefern und aufstellen.
Pfostenlänge: ca. 3,26 - 3,75 m.
Die Pfosten sind am oberen Ende mit einer
Kunststoffkappe zu verschließen.
Die Pfosten sind in Betonfundamente aus Beton C 20/25,
Durchmesser 0,30 m, Tiefe 0,75 m, aufzustellen.
Eingeschlossen sind die erforderlichen Erdarbeiten, das
Aufnehmen und die Wiederherstellung der vorhandenen
Oberflächenbefestigungen und das Anpassen und Schneiden
der Pflasterdecke bzw. des Plattenbelages an die
Pfosten.
Die verdrängten Bodenmassen sind umweltgerecht zu
entsorgen.
Menge: 1,000 St

**2.6.52 Vorhandene Pfosten aufstellen**
Vorhandene Pfosten von Verkehrszeichen, Straßennamenschilder und sonstige Hinweisschilder die gem. Pos.
2.2.03.  im Bereich der Baustelle lagern, nach
Anweisung der Bauüberwachung des AG in Betonfundamente
aus Beton C 20/25, Durchmesser 30 cm, Tiefe 0,75 m,
wieder aufstellen.
Eingeschlossen sind die erforderlichen Erdarbeiten, das
Aufnehmen und die Wiederherstellung der vorhandenen
Oberflächenbefestigungen und das Anpassen und Schneiden
der Pflasterdecke bzw. des Plattenbelages an die
Pfosten.
Die verdrängten Bodenmassen sind umweltgerecht zu
entsorgen.
Menge: 1,000 St

**2.6.53 Verkehrszeichen 283-30, Ø 600, liefern und montieren**
Verkehrszeichen entsprechend der StVO und VWV-StVO
liefern und an Rohrpfosten bzw. an vorhandene Maste
verschiedener Durchmesser montieren.
Zeichen: 283-30.
Folie: retroreflektierende Folie der Klasse RA 2 (C).
Größe: Ø 600 mm.
Ausführung in Aluminium, randverstärkt durch Alu-
Profil-Rahmen.
Aufstellhöhe: > 2,25 m.
Eingeschlossen ist die Lieferung der erforderlichen
Rohr- schellen aus Flachaluminium, mindestens 20x5 mm,
mit Befestigungsschrauben M8x2,5 aus V2A, für
Rohrpfosten Durchmesser 60,3 bis 76,1 mm oder der
erforderlichen Bandklemmschellen aus Edelstahl für die
Befestigung der Schilder an Maste verschiedener
Durchmesser.
Menge: 1,000 St

**2.6.54 Vorhandene Verkehrszeichen montieren**
Vorhandene Verkehrszeichen, Straßennamenschilder und
sonstige Hinweisschilder, die gem. Pos. 2.2.03. im
Bereich der Baustelle lagern, nach Anweisung der
Bauüberwachung des AG fachgerecht an die Pfosten bzw.
an vorhandene Maste verschiedener Durchmesser
montieren.
Eingeschlossen ist die Lieferung der erforderlichen
Rohr- schellen aus Flachaluminium, mindestens 20x5 mm,
mit Befestigungsschrauben M8x2,5 aus V2A, für
Rohrpfosten Durchmesser 60,3 bis 76,1 mm oder der
erforderlichen Bandklemmschellen aus Edelstahl für die
Befestigung der Schilder an Maste verschiedener
Durchmesser.
Aufstellhöhe: > 2,25 m bzw. nach Anweisung der Bauüberwachung des AG.
Menge: 1,000 St

#### Untertitel 2.7 Oberbauschichten aus Asphalt

**2.7.01 Schottertragschichten aus RC-Baustoffe GK I RC-1, 400 kg/m2, herst.**
RC-Baustoffe Güteklasse I RC-1 (güteüberwacht),
Korngemisch 0/45 mm, gemäß TL SoB-StB 04/07 liefern und
zur Herstellung von Schottertragschichten nach den ZTV
SoB-StB 04/07 in verschiedenen Breiten profilgerecht
einbauen und verdichten.
Einbaugewicht: 400 kg/m2 = ca. 20 cm.
Einbaubreite: ca. 4,00 bis 7,50 m.
Anforderung an die Verdichtung:
- Verformungsmodul EV2 > 150 MN/m2
- Verhältniswert EV2/EV1 < 2,2.
Abgerechnet wird nach Fläche.
Die eingebaute Menge ist nachzuweisen.
Eingeschlossen ist die Herstellung des Feinplanums.
Einbau in Einzelflächen im Einmündungsbereich zur
Falkenstraße.
Menge: 35,000 m2

**2.7.02 Tragschichtverbreiterungen aus RC-Baustoffe GK I RC-1 herstellen**
RC-Baustoffe Güteklasse I RC-1 (güteüberwacht),
Korngemisch 0/45 mm, gemäß TL SoB-StB 04/07 liefern und
und als Tragschichtverbreiterungen zwischen den
vorhandenen Garagenvorplatzbefestigungen aus Asphalt
und den neuen Rundbordsteinen in schmalen Streifen nach
den ZTV SoB-StB 04/07 profilgerecht einbauen und
verdichten.
Breite des Streifens: ca. 30 bis 50 cm.
Dicke des Streifens: ca. 18 cm.
Einbau in Einzelflächen.
Menge: 20,000 m2

*Hinweis*
Anmerkung:

Bei halbseitiger Bauweise der Fahrbahnen sind die
Längsnähte der einzelnen Oberbauschichten aus Asphalt
um mindestens 20 cm zu versetzen.

Mehraufwendungen für einen eventuellen Handeinbau der
Oberbauschichten sind in die Einheitspreise
einzurechnen.

**2.7.03 Asphalttragschichten, AC 22 T S, 240 kg/m2, für Fahrbahnen herstellen**
Asphalttragschichtmischgut nach den TL Asphalt-StB 07/
13 liefern und zur Herstellung von Asphalttragschichten
nach den ZTV Asphalt-StB 07/13 profilgerecht einbauen
und verdichten.
Mischgut: Asphalttragschichtmischgut AC 22 T S mit
Straßenbaubitumen 50/70 nach den TL Bitumen-StB 07/13.
Gesteinskörnungen aus Stahlwerksschlacke (LD-Schlacke)
sind nicht zugelassen.
Asphaltgranulat nach den TL AG-StB 09 darf für die
Herstellung des Asphalttragschichtmischgutes mit einem
Anteil von < 30 M.-% verwendet werden.
Einbaugewicht: 240 kg/m2 = ca. 10 cm.
Einbaubreite: ca. 4,00 bis 7,50 m.
Einbau in 1 Lage.
Abgerechnet wird nach Fläche.
Die eingebaute Menge ist nachzuweisen.
Einbau im Einmündungsbereich zur Falkenstraße.
Menge: 35,000 m2

**2.7.04 Tragschichtverbreiterungen aus Asphalttragschicht herstellen**
Asphalttragschichtmischgut nach den TL Asphalt-StB 07
liefern und als Tragschichtverbreiterungen zwischen den
vorhandenen Garagenvorplatzbefestigungen aus Asphalt
und den neuen Rundbordsteinen in schmalen Streifen nach
den ZTV Asphalt-StB 07 profilgerecht einbauen und
verdichten.
Mischgut: Asphalttragschichtmischgut AC 22 T S mit
Straßenbaubitumen 50/70 nach den TL Bitumen-StB 07.
Gesteinskörnungen aus Stahlwerksschlacke (LD-Schlacke)
sind nicht zugelassen.
Asphaltgranulat nach den TL AG-StB 06 darf für die
Herstellung des Asphalttragschichtmischgutes mit einem
Anteil von < 30 M.-%  verwendet werden.
Breite des Streifens: ca. 30 bis 50 cm.
Dicke des Streifens: ca. 10 cm.
Einbau in 1 Lage.
Einbau in Einzelflächen.
Menge: 20,000 m2

**2.7.05 Asphalttragschicht in Anschlussbereiche und zur Vorprofilierung einb.**
Asphalttragschichtmischgut nach den TL Asphalt-StB 07/
13 liefern und als Tragschicht in Anschlussbereiche an
vorhandene Fahrbahnen und Zufahrten, als Rampen, als
vorübergehende Befestigungen und als Vorprofilierungen
einbauen und verdichten.
Mischgut: Asphalttragschichtmischgut AC 22 T S mit
Straßenbaubitumen 50/70 nach den TL Bitumen-StB 07/13.
Gesteinskörnungen aus Stahlwerksschlacke (LD-Schlacke)
sind nicht zugelassen.
Asphaltgranulat nach den TL AG-StB 09 darf für die
Herstellung des Asphalttragschichtmischgutes mit einem
Anteil von < 30 M.-%  verwendet werden.
Nur auf besondere Anordnung der Bauüberwachung des AG.
Abgerechnet wird nach anerkannten Wiegekarten.
Menge: 2,000 t

**2.7.06 Fahrbahnflächen der Asphalttragschichten reinigen**
Fahrbahnflächen der neuen und vorhandenen
Asphalttragschichten gemäß der ZTV Asphalt-StB 07/13,
von Sand, Erde, Staub und Schmutz reinigen und das
Steingerüst an Schadensstellen freilegen.
Das Kehrgut ist umweltgerecht zu entsorgen.
Reinigung in Einzelflächen im Einmündungsbereich zur
Falkenstraße.
Menge: 55,000 m2

**2.7.07 Bindemittel, 300 g/m2 auf die Asphalttragschichten aufsprühen**
Bindemittel liefern und auf die neuen und vorhandenen
Asphalttragschichten gemäß der ZTV Asphalt-StB 07/13
aufsprühen.
Bindemittel: Bitumenemulsion C60BP4-S zur
Herstellung des Schichtenverbundes nach den Technischen
Lieferbedingungen für Bitumenemulsionen TL BE-StB 15.
Bindemittelmenge: 300 g/m2.
Aufsprühen in Einzelflächen im Einmündungsbereich zur
Falkenstraße.
Menge: 55,000 m2

**2.7.08 Fahrbahnflächen aus Asphaltbeton fräsen**
Fahrbahnflächen aus Asphaltbeton gemäß den Hinweisen
für das Fräsen von Asphaltbefestigungen und
Befestigungen mit teer-/pechtypischen Bestandteilen (H
FA), Ausgabe 2010, fräsen und das anfallende Material
umweltgerecht entsorgen.
Fräsbreite: ca. 0,50 bis 1,50 m.
Frästiefe: ca. 3 bis 4 cm.
Fräsen in Einzelflächen in den Anschlussbereichen
Menge: 15,000 m2

**2.7.09 Asphaltdeckschichten, AC 8 D S, 100 kg/m2, für Fahrbahnen herstellen**
Asphaltbeton nach den TL Asphalt-StB 07/13 liefern und
zur Herstellung von Asphaltdeckschichten nach den
ZTV Asphalt-StB 07/13 profilgerecht einbauen und
verdichten.
Mischgut: Asphaltbeton AC 8 D S mit Straßenbaubitumen
25/55-55 nach den TL Bitumen-StB 07/13.
Gesteinskörnungen aus Stahlwerksschlacke (LD-Schlacke)
sind nicht zugelassen.
Asphaltgranulat darf im Mischgut nicht verwendet
werden.
Einbaugewicht: 100 kg/m2 = ca. 4 cm.
Einbaubreite: ca. 4,00 bis 7,50 m.
Abgerechnet wird nach Fläche.
Die eingebaute Menge ist nachzuweisen.
Einbau im Einmündungsbereich zur Falkenstraße.
Menge: 70,000 m2

**2.7.10 Nähte in Deckschichten der Fahrbahnen herstellen**
Längsnähte und Nähte in Aufweitungsbereiche in den
Deckschichten gemäß der ZTV Asphalt-StB 07/13,
Abschnitt 3.3, einschließlich der Vorbehandlung der
Anschlussflächen vor dem Einbau der daneben liegenden
Schicht herstellen.
Dicke der Deckschicht: 4,0 cm.
Der Rand der eingebauten Deckschicht im Nahtbereich ist
unter 70 - 80 Grad geradlinig durch Quetschscheibe
abzukanten.
Auf die Nahtflanke ist eine füllstoffhaltige
polymermodifizierte Bitumenmasse in einer Menge von 2
mm Dicke maschinell mit Plastomat vollflächig
aufzutragen.
Die Nähte sind außerhalb der zukünftigen Markierungen
vorzusehen.
Herstellung in Einzellängen in den Deckschichten der
Fahrbahnen.
Menge: 10,000 m

**2.7.11 Anschmelzbare Fugenbänder in Fahrbahnen aus Asphalt verlegen**
Anschmelzbare Fugenbänder entsprechend der ZTV Fug-StB
15, liefern und gemäß der ZTV Asphalt-StB 07/13,
entlang von Schnittkanten der bit. Deckschicht
verlegen.
Die Fugenflanken von anhaltendem Schmutz, losen Teilen
usw. befreien und mit einem bitumenhaltigen Voranstrich
 gut deckend und porenfüllend streichen oder spritzen.
Nach dem Trocknen des Voranstriches ist das
anschmelzbare Fugenband gemäß den
Verarbeitungsrichtlinien des Herstellers zu verlegen.
Das Fugenband muss an die Oberkante der nachfolgend
aufzubringenden Schicht reichen. Es wird vor dem Einbau
dieser Schicht an die Fugenbegrenzungsfläche angeklebt
und mit dem Einbau/Abwalzen der heißen bit. Deckschicht
so an die eingebrachte Schicht angedrückt, dass es mit
ihr verschmilzt.
Höhe des Bandes: 50 mm.
Breite des Bandes: 8 mm.
Eingeschlossen ist das Anschneiden der vorhandenen
Deckschicht.
Verlegung in Teillängen im Bereich der Fahrbahnen.
Menge: 50,000 m

**2.7.12 Kappen in Befestigungen aus Asphalt regulieren**
Kappen von Schiebern und Hydranten, die in den
Befestigungen aus Asphalt liegen, freistemmen,
aufnehmen und entsprechend der neuen Höhe wieder fest
aufsetzen.
Bereich: ± 1-20 cm.
Die Aufbruchstellen in der Fahrbahn sind mit Beton
C 20/25 und mit Asphaltbinder AC 11 B S zu schließen.
Menge: 1,000 St

#### Untertitel 2.8 Stundenlohnarbeiten

**2.8.01 Stundenlohnarbeiten ausführen, Spezialfacharbeiter**
Stundenlohnarbeiten für einen Fachwerker, Lohngruppe 4
gemäß BRTV, auf Anordnung des AG ausführen.
Angeboten wird für die jeweilige Arbeitskraft ein
Verrechnungssatz, der sämtliche Aufwendungen enthält,
insbesondere den tatsächlichen Lohn mit den Zuschlägen
für Gemeinkosten, Sozialkassenbeiträge,
vermögenswirksame Leistungen und dgl. sowie Lohn- bzw.
Gehaltsnebenkosten. Zuschläge für Nacht-, Sonntags- und
Feiertagsarbeit sind jedoch nicht eingerechnet. Der
Verrechnungssatz ist unter Beachtung der
preisrechtlichen Vorschriften ermittelt. Er gilt
unabhängig von der Anzahl der abgerechneten Stunden.
Menge: 5,000 h

**2.8.02 Stundenlohnarbeiten ausführen, Werkpolier**
Stundenlohnarbeiten wie in Pos.  beschrieben,
für einen Werkpolier, Lohngruppe 6 gemäß BRTV,
auf Anordnung des AG ausführen.
Menge: 2,000 h

**2.8.03 Stundenlohnarbeiten ausführen, Rad-Bagger**
Stundenlohnarbeiten für einen Rad-Bagger: ca. 0,6 m3,
auf Anordnung des AG ausführen.
Angeboten wird für das jeweilige Gerät ein
Verrechnungssatz, der sämtliche Aufwendungen für den
Einsatz enthält, insbesondere Gerätevorhalte- und
Betriebsstoffkosten sowie sämtliche Zuschläge
einschließlich der Kosten für das Bedienungspersonal.
Abgerechnet wird nach tatsächlich geleisteten
Arbeitsstunden. Der Verrechnungssatz ist unter
Beachtung der preisrechtlichen Vorschriften ermittelt.
Er gilt unabhängig von der Anzahl der abgerechneten
Stunden.
Menge: 2,000 h

**2.8.04 Stundenlohnarbeiten ausführen, Radlader**
Stundenlohnarbeiten wie in Pos. 2.8.03. beschrieben,
für einen Radlader: luftbereift ca. 50-75 kW,
auf Anordnung des AG ausführen.
Menge: 5,000 h

**2.8.05 Stundenlohnarbeiten ausführen, Kompressor**
Stundenlohnarbeiten wie in Pos. 2.8.03. beschrieben,
für einen Kompressor: ca. 5 NM3/Min., auf Anordnung des
AG ausführen.
Menge: 2,000 h

**2.8.06 Stundenlohnarbeiten ausführen, LKW**
Stundenlohnarbeiten wie in Pos. 2.8.03. beschrieben,
für einen Lkw-Kipper: Allradantrieb, Nutzlast ca. 15 t,
auf Anordnung des AG ausführen.
Menge: 2,000 h

#### Untertitel 2.9 Straßenbeleuchtung

*Hinweis*
Anmerkung

Die Elektroarbeiten und die Verlegung der Erdkabel sind
durch eine Elektrofachfirma auszuführen.

*Hinweis*
Kabelgräben und Kabelverlegung

**2.9.01 Kabelgräben, Tiefe 0,31 bis 0,50 m, herstellen**
Kabelgräben in Boden der Bodenklasse 3 bis 5 nach DIN
18300 ausheben, nach Verlegung des Kabels bzw. der
Kabelschutzrohre wieder verfüllen und verdichten.
Grabenbreite: 0,40 m.
Grabentiefe: 0,31 bis 0,50 m.
Herstellung in Einzellängen.
Menge: 125,000 m

**2.9.02 Kabelgräben, Tiefe 0,51 bis 0,70 m, herstellen**
Kabelgräben in Boden der Bodenklasse 3 bis 5 nach DIN
18300 ausheben, nach Verlegung des Kabels bzw. der
Kabelschutzrohre wieder verfüllen und verdichten.
Grabenbreite: 0,40 m.
Grabentiefe: 0,51 bis 0,70 m.
Herstellung in Einzellängen.
Menge: 10,000 m

**2.9.03 Boden für Kopflöcher ausheben**
Boden der Bodenklasse 3 bis 5 nach DIN 18300 für
Kopflöcher verschiedener Abmessungen und zum Freilegen
von vorhandenen Kabelschleifen von Hand ausheben,
wieder einbauen und lagenweise verdichten.
Aushub in Einzelmassen.
Menge: 2,000 m3

**2.9.04 Flexible Kabelschutzrohre aus PE, DA 110, liefern und verlegen**
Flexible Kabelschutzrohre aus PE in Sandwich -
Bauweise, außen gewellt - innen glatt, mit hoher
Scheiteldruckfestigkeit, gefertigt nach DIN EN 50086-2-
4 und DIN 16961, DA 110 mm, liefern und sanddicht in
die Kabelgräben verlegen.
Eingeschlossen ist das fachgerechte Verlegen auf einer
5 cm dicken Sandschicht und das Absanden bis 10 cm über
Rohrscheitel.
Eingeschlosssen ist Lieferung des Sandes.
Die verdrängten Bodenmassen bis zu einem Zuordnungswert
1.2 (Z1.2) nach LAGA sind umweltgerecht zu entsorgen.
Verlegung in kurzen Einzellängen.
Menge: 10,000 m

**2.9.05 Kabelschutzrohrenden aus PE, DA 110, verschließen**
Kabelschutzrohrenden aus PE, DA 110, mit Schrumpfschlauch, Stopfen oder ähnlichem nach Verlegung der
Kabel sanddicht verschließen.
Menge: 2,000 St

**2.9.06 Erdkabel NYY-J 5x10 mm² in Gräben verlegen**
Erdkabel NYY-J 5x10 mm² liefern und in die Kabelgräben
auf einer 5 cm dicken Sandschicht fachgerecht durch
eine Elektrofachfirma verlegen und 10 cm dick besanden.
Eingeschlosssen ist Lieferung des Sandes.
Die Kabel sind durchgängig ohne Muffen zu verlegen.
Kabelschnitte sind nur an den späteren Leuchtenpunkte
zulässig.
Die Kabel sind einzumessen.
Die verdrängten Bodenmassen bis zu einem Zuordnungswert
1.2 (Z1.2) nach LAGA sind umweltgerecht zu entsorgen.
Verlegung in Einzellängen.
Menge: 125,000 m

**2.9.07 Erdkabel NYY 5x10 mm² in Kabelschutzrohre verlegen**
Erdkabel NYY 5x10 mm² liefern und in die
Kabelschutzrohre fachgerecht verlegen.
Eingeschlossen ist das Freilegen der Schutzrohrenden.
Verlegung in Einzellängen.
Menge: 10,000 m

**2.9.08 Einzeleinschleifungen herstellen**
Einzeleinschleifungen mit Lieferung von 3 Meter
Erdkabel NYY 5x10 mm² herstellen.
Menge: 2,000 St

**2.9.09 Doppeleinschleifungen herstellen**
Doppeleinschleifungen mit Lieferung von 6 Meter
Erdkabel NYY 5x10 mm² herstellen.
Menge: 3,000 St

**2.9.10 Warmschrumpfmuffe für Erdkabel NYY-J 5x10 mm² montieren**
Warmschrumpfverbindungsgarnitur für Kabel bis 5x10 mm²,
Fabrikat: 3 M, Typ: 91-AH20-5S, oder gleichwertig,
entsprechend den VDE-Vorschriften, liefern und
betriebsfertig für die Anbindung an die vorhandenen
Kabel montieren.
In diese Position sind auch die benötigten Kerb- bzw.
Quetschverbinder und sonstige Klein- und Reinigungsmaterialien einzukalkulieren.
Menge: 2,000 St

**2.9.11 Anschluss an vorhandenen Mast bzw. Schaltschrank herstellen**
Vorhandene Mast- bzw. Schaltschrankfundamente
freilegen, Fundamente für die Einführung der Kabel
freistemmen und nach der Kabeleinführung Fundamente
wieder herstellen.
Eingeschlossen sind die Lieferung aller Materialien,
alle erforderlichen Erdarbeiten, das Aufnehmen und die
Wiederherstellung der Oberflächenbefestigungen und die
Einführung der Kabel.
Die verdrängten Bodenmassen bis zu einem Zuordnungswert
1.2 (Z1.2) nach LAGA sind umweltgerecht zu entsorgen.
Menge: 1,000 St

**2.9.12 Trassenwarnband "Achtung Beleuchtungskabel" verlegen**
Trassenwarnband, Aufdruck "Achtung Straßenbeleuchtungskabel", der Fa. GEFAB, oder gleichwertig, liefern
und im Zuge der Grabenverfüllung nach Angabe der
Bauüberwachung des AG fachgerecht verlegen.
Breite: 40 mm
Menge: 135,000 m

*Hinweis*
Maste und Leuchten

**2.9.13 Leuchtenmaste, LPH ca. 4,50 m, aufnehmen und lagern**
Einzelleuchten, LPH ca. 4,50 m, abklemmen und komplett
vom Mast demontieren. Einzel- bzw.
Doppeleinschleifungen am Kabelübergangskasten abklemmen
und die Leuchtenmaste, LPH ca. 4,50 m, komplett
aufnehmen. Die Maste sind in einem Betonfundament,
Größe bis ca. 0,60x0,60x0,60 m, versetzt. Sie sind vom
Beton zu befreien. Der Beton ist umweltgerecht zu
entsorgen.
Die Leuchtenmaste und die zuvor demontierten Leuchten
sind aufzuladen, zum Bauhof der Gemeinde Weeze,
Transportentfernung ca. 1,5 km, zu transportieren und
dort abzuladen.
Die Maste dürfen nur mit LKW incl. Ladekran, der
speziell für Masttransporte geeignet ist, transportiert
werden. Die Maste dürfen nicht beschädigt werden.
Die durch den Ausbau entstandenen Gruben sind mit zu
lieferndem Füllboden lagenweise zu verfüllen und zu
verdichten.
Eingeschlossen sind alle erforderlichen Erdarbeiten,
die Demontage der Leuchten und das Abklemmen der Kabel.
Menge: 3,000 St

**2.9.14 Maste, LPH 4,50 m, ST 37, liefern und aufstellen**
Aufsatzmaste aus Stahl ST 37, zylindrisch-abgesetzt,
innen und außen feuerverzinkt, nach den aktuellen DIN-
Normen gefertigt, komplett mit
a) innen und außen feuerverzinkter
Stahlrostschutzmanschette,
b) Erdstück mit 2 Kabeleinführungslöcher 50x150 mm,
c) Gerätesteg 400 mm mit 2 Schiebemuttern und der
 Erdungsschraube,
d) Türausschnitt 85x400 mm,
e) Stahltür mit Dreikantverschluß,
 liefern, montieren und aufstellen.
Maße:
Lichtpunkthöhe:  4500 mm
Erdstück:  800 mm
H1:  1200 mm
H2:  3300 mm
Rohrabmessungen: Durchmesser Stärke
  unten  114 mm  3,0 mm
  oben  76 mm  3,0 mm
Auf die Maste sind Schrumpfmanschetten gegen Korrosion
aufzuziehen. Die Mastspitze ist mit einer Kappe zu
verschließen.
Die Maste sind in einem Betonfundament aus C 20/25, ca.
0,60x0,60x1,00 m, zu versetzen.
Eingeschlossen sind alle erforderlichen Erdarbeiten,
das Anpassen und Schneiden der Pflasterdecke bzw. des
Plattenbelages an die Maste, die Montage der Leuchten
sowie das Einführen und Anklemmen der Kabel.
Die verdrängten Bodenmassen bis zu einem Zuordnungswert
1.2 (Z1.2) nach LAGA sind umweltgerecht zu entsorgen.

Nach dem Aufstellen sind die Maste auf gesamter Länge
und gesamten Umfang zu streichen.
Farbe: RAL 6005 - moosgrün.
Menge: 4,000 St

**2.9.15 Pilzleuchte LED Siteco, Modul 540, liefern und montieren**
PILZLEUCHTE LED, Mastleuchte, Modul 540, Fabr. Siteco,
gemäß nachstehender Beschreibung liefern und auf die
Maste der Pos.  montieren.

Basic, primäre Lichtlenkung mit 3-Zonen Facetten-
Reflektor, aus Kunststoff, Alu bedampft, hochglänzend,
strukturiert, primäre lichttechn. Abdeckung: Abdeckung,
aus PMMA, klar,
Lichtaustritt: direkt strahlend,
primäre Lichtcharakteristik: asymmetrisch,
Montageart: Aufsatz, LED
Lichtfarbe: 740, Farbtemperatur: 4000K,
Vorschaltgerät: EVG Basic, Steuerung:
Leistungsreduzierung, Überhitzungsschutz, elektronische
Leistungsreduzierung, mit Klemme, 4polig, max. 2,5mm²,
Netzanschluss: 220..240V, AC, 50/60Hz,
Beginn der Lebensdauer: 17 W,
Ende der Lebensdauer: 17 W,
Reduzierung: 9 W,
Leuchtengehäuse-Oberteil, aus Polyester, Glasfaser
verstärkt, lackiert, Siteco® in Sonderfarbe RAL 6005 -
moosgrün, Durchmesser: 650mm, Höhe: 586 mm, für
Zopfmaß: d x l = 76 x 70mm (Aufsatz),
mit Reduzierstück (Zubehör) 60 x 70mm,
Mastaufsatzelement, aus Aluminium, Druckguss,
lackiert, Siteco in Sonderfarbe RAL 6005 - moosgrün,
Modul 540 Basic, Schutzart (gesamt): IP54,
Schutzklasse (gesamt): SK II (Schutzisoliert),
Prüfzeichen: CE, ENEC, VDE

Eingeschlossen ist die Lieferung des erforderlichen
Feucht- raumkabels NYM 5x1,5 mm2 als Verbindung
zwischen der Leuchte und des Kabelübergangskasten und
die Herstellung der Anschlüsse.
Menge: 4,000 St

**2.9.16 Kabelübergangskästen 2 x D01 (E14) liefern und montieren**
Kabelübergangs- und Sicherungskästen zum Einbau in
Lichtmaste, nach DIN VDE 0660 und DIN 43628, aus
schlagfestem Kunststoff, klarsichtigem Deckel, für alle
Netzformen, für Lichtmaste ab 84 mm Durchmesser, für
Türgrößen ab 70 x 240 mm, für 1-3 Kabel 5x16 mm²,
2 Stück Sicherungssockel D01(E14) mit  Schraubkappen,
mit Mantelklemmen, vorverdrahtet, einschließlich
Sicherungszubehör wie Schraubkappen und
Schmelzeinsätze und Berührungsschutz komplett liefern,
in den Mast montieren und bis zu 3 Erdkabel NYY-J 5x10
mm² und Kabel NYM-J 3x1,5 mm² bzw. NYM-J 5x1,5 mm²
komplett fachgerecht einschließlich Erdung anschließen.
Fabrikat: Raychem, Typ: EKM 2020, oder gleichwertig.
Menge: 4,000 St

*Hinweis*
Stundenlohnarbeiten und Dokumentation

**2.9.17 Stundenlohnarbeiten durch Elektroinstallateur ausführen**
Stundenlohnarbeiten durch Arbeitskräfte auf Anordnung
des AG ausführen.
Angeboten wird für die jeweilige Arbeitskraft ein
Verrech-nungssatz, der sämtliche Aufwendungen enthält,
insbesondere den tatsächlichen Lohn mit den Zuschlägen
für Gemeinkosten, Sozialkassenbeiträge,
vermögenswirksame Leistungen und dgl. sowie Lohn- bzw.
Gehaltsnebenkosten.
Zuschläge für Nacht-, Sonntags- und Feiertagsarbeit
sind jedoch nicht eingerechnet. Der Verrechnungssatz
ist unter Beachtung der preisrechtlichen Vorschriften
ermittelt. Er gilt unabhängig von der Anzahl der
abgerechneten Stunden.
Für Elektroinstallateur.
Menge: 2,000 h

**2.9.18 Stundenlohnarbeiten durch Monteur mit Kabeltrassensuchgerät ausführen**
Stundenlohnarbeiten, wie in Pos. 2.9.17. beschrieben,
durch Arbeitskräfte auf Anordnung des AG ausführen.
Für Monteur mit Kabeltrassensuchgerät.
Menge: 2,000 h

**2.9.19 Stundenlohnarbeiten durch Elektromeister ausführen**
Stundenlohnarbeiten, wie in Pos. 2.9.17. beschrieben,
durch Arbeitskräfte auf Anordnung des AG ausführen.
Für Elektromeister.
Menge: 2,000 h

**2.9.20 Stundenlohnarbeiten durch Montagewagen mit Arbeitsbühne ausführen**
Stundenlohnarbeiten durch Baugeräte auf Anordnung des
AG ausführen.
Angeboten wird für das jeweilige Gerät ein
Verrechnungssatz, der sämtliche Aufwendungen für den
Einsatz enthält, insbesondere Gerätevorhalte- und
Betriebsstoffkosten sowie sämtliche Zuschläge
einschließlich der Kosten für das Bedienungspersonal.
Abgerechnet wird nach tatsächlich geleisteten
Arbeitsstunden. Der Verrechnungssatz ist unter
Beachtung der preisrechtlichen Vorschriften ermittelt.
Er gilt unabhängig von der Anzahl der abgerechneten
Stunden.
Für Montagewagen mit Arbeitsbühne.
Menge: 2,000 h

**2.9.21 Bestands-Lagepläne der neu erstellten Beleuchtungseinrichtung herst.**
Bestands-Lagepläne für die neu erstellte Beleuchtungseinrichtung durch ein vom AG zugelassenes Büro für
Ingenieurvermessung herstellen lassen.
Der Grundplan, M = 1:250, mit den ALK-Daten und den
Gebäuden wird im AutoCad-Format durch den AG zur
Verfügung gestellt und ist zwingend als Grundlage für
die Bestands-Lagepläne zu verwenden.
Die Bestandspläne sind auf der Grundlage der DIN 2425
in der gültigen Fassung anzufertigen und zu
beschriften.
Hierzu sind die Kabelknickpunkte, erforderliche
Zwischenpunkte und alle Leuchtenstandorte im Landeskoordinatensystem (ETRS89/UTM-Koordinaten) digital
einzumessen und nach DIN 2425 Teil 4 in die Bestands-
Lagepläne einzutragen und zu beschriften. Ebenso
einzutragen sind: Beleuchtungseinrichtungen mit
Bestückungen, Einspeisestellen, Einmessung der
Kabeltrassen, Querschnitte sowie das Messen und
Eintragen der Kurzschlusswerte.
Zusätzlich sind Grenzabstände und Spannmaße von
Grenzsteinen zu messen und einzutragen.
Diese Bestands-Lagepläne gelten gleichzeitig als
Abrechnungszeichnungen und sind als Datei im AutoCad-
Format (dxf- und dwg-Format) und als PDF-Datei auf
einer CD-ROM/DVD und zweifach als farbige Papierabzüge
der Bauüberwachung des AG zu übergeben.
Vor Endausfertigung sind der Bauüberwachung des AG
Vorabzüge zur Korrektur zu übergeben.
Menge: 1,000 Psch

### Titel 3 Regenwasserkanal

#### Untertitel 3.1 Verrechnungssätze

**3.1.01 Rammsondierungen, Tiefe bis 2,50 m, durchführen**
Rammsondierungen nach DIN EN ISO 22476-2 durch ein von
der Bauüberwachung des AG zugelassenes Unternehmen
durchführen. Rammsondierungen des AN gelten als
Eigenüberwachung und werden nicht als Kontrollprüfungen
anerkannt.
Die Ergebnisse sind sauber als Sondierdiagramm
aufzulisten und in zweifacher Ausfertigung zu
übergeben. Versuche mit negativen Ergebnissen werden
nicht vergütet.
Durchführung in Einzeltiefen bis zu 2,50 m.
Menge: 3,000 St

**3.1.02 Rohrstatik für PP-Rohre DN/OD 315 aufstellen**
Rohrstatik gemäß dem Arbeitsblatt der ATV-DVWK-A 127,
Statische Berechnung von Abwasserkanälen und -
leitungen, zum Nachweis für die Einhaltung der
gegebenen baustellenbezogenen Bedingungen für PP-Rohre
DN/OD 315 aufstellen und zweifach der Bauüberwachung
des AG mindestens eine Woche vor Baubeginn vorlegen.
Als Verkehrsbelastung gilt SLW 60.
Grundwasserstand über Sohle: 2,50 m
Eine Systemstatik wird nicht anerkannt.
Menge: 1,000 Psch

**3.1.03 Bestandslageplan herstellen, Regenwasserkanal**
Bestandslageplan für das neu erstellte RW-Kanalnetz
nach Lage und Höhe durch ein vom AG zugelassenes
Büro für Ingenieurvermessung herstellen lassen.
Der Grundplan, M = 1:250, mit den ALK-Daten und den
Gebäuden wird im AutoCad-Format durch den AG zu
Verfügung gestellt und ist zwingend als Grundlage für
den Bestandslageplan zu verwenden.
Der Bestandslageplan ist auf Grundlage der DIN
2425 Teil 4 anzufertigen und zu beschriften.
Die Schacht- und Haltungsbezeichnungen sind nach dem
vom AG vorgegebenem Nummerierungssystem einzutragen.

Die Kanalhaltungen mit den dazugehörigen Bauwerken sind
im Zuge der Bauausführung nach Lage und Höhe
tachymetrisch einzumessen wie folgt durchführen:
1. Koordinatenbestimmung (ETRS89/UTM-Koordinaten).
2. Höhenbestimmung auf der Grundlage des amtlichen
Höhenfestpunktnetzes mittels geometrischem Nivellement
im Hin- und Rückweg oder trigonometrischer
Höhenbestimmung in Verbindung mit der Lagemessung.
3. Schachdatenermittlung unter Öffnen des zu
erfassenden Schachtdeckels, Ermittlung der Sohlentiefe,
Ermittlung der Höhe und Lage der einzelnen Zu- und
Abläufe (in Bezug auf OK Schachtdeckel), Angabe von
Form, Durchmesser und Werkstoff jeder abgehenden
Leitung.
4. Fotodokumentation des Schachtbauwerkes.

Alle Hausanschlüsse sind bis zum Übergabepunkt des
Anschlussnehmers aufzumessen und einzuzeichnen. Alle
Straßenablaufanschlüsse sind bis zum Straßenablauf
aufzumessen und einzuzeichnen. Vorhandene parallel
verlaufende oder kreuzende Kanalleitungen sind
aufzumessen und einzuzeichnen.
Das Aufmaß ist auf das Landeskoordinatensystem (ETRS89/
UTM-Koordinaten) sowie auf das amtliche
Höhenfestpunktnetz zu beziehen.

Die gewonnenen Daten sind im ISYBAU-Austauschformat
digital zusammen mit dem Bestandslageplan im AutoCad-
Format (.dxf- und .dwg-Format) und als PDF-Datei auf
einem digitalen Datenträger (SSD oder HDD) zu
übergeben.

Der Bestandslageplan ist zweifach als farbige
Papierabzüge der Bauüberwachung des AG zu übergeben.
Vor Endausfertigung sind der Bauüberwachung des AG
Vorabzüge zur Korrektur zu übergeben.

Die Bestandslagepläne gelten gleichzeitig als
Abrechnungszeichnungen.
Menge: 1,000 Psch

**3.1.04 Digitale Bilder herstellen**
Digitale Bilder über den wesentlichen Bauablauf sowie
über Besonderheiten der Maßnahme (Auflösung min. 5
Megapixel, 16k Farben) herstellen. Die Bilder sind nach
Abschluss der Bauarbeiten auf einem digitalen
Datenträger zu übergeben.
Die Anzahl der Bilder wird auf die angegebene Anzahl
begrenzt. Werden mehr Bilder aufgenommen, ist durch den
AN in Abstimmung mit der Bauüberwachung des AG eine
Auswahl zu treffen.
Menge: 20,000 St

#### Untertitel 3.2 Aufnahme vorhandener Befestigungen

*Hinweis*
Anmerkung
Das Aufnehmen der Oberflächenbefestigungen (Asphalt,
Schotter, Pflaster, Platten, Borde, Rinnen usw.) wird
nicht als Zulage zum Bodenabtrag abgerechnet.
Die aufgenommenen Oberflächenbefestigungen sind, soweit
sie hier nicht wieder verwendet werden, einem
Recyclingverfahren zuzuführen.
Der AN hat sämtliche anfallenden Abfälle (Überschuss-
und Aufbruchmassen) in eigener Verantwortung nach dem
Kreislaufwirtschafts- und Abfallgesetz (KrW-/AbfG) zu
entsorgen.
Hierüber ist auf Verlangen der Bauüberwachung des AG
ein Nachweis zu führen.

**3.2.01 Fahrbahnbefestigungen schneiden, Stärke 10 bis 20 cm**
Fahrbahnbefestigungen aus Asphalt scharfkantig und
geradlinig abschneiden.
Stärke der Befestigung: ca. 10 bis 20 cm.
Schnitt in Einzellängen im Bereich der Leitungsgräben.
Menge: 10,000 m

**3.2.02 Fahrbahnbefestigungen aus Asphalt aufnehmen**
Fahrbahnbefestigungen aus Asphaltdeckschicht und
Asphalttragschicht aufreißen bzw. auffräsen,
auskoffern, abfahren und umweltgerecht entsorgen.
Aufbruch mit einem Zuordnungswert bis einschließlich
1.2 (Z1.2) nach LAGA-20.
Stärke der Befestigung: ca. 10 bis 20 cm.
Das Herstellen einer scharfkantigen Begrenzung wird
gem. Pos. 3.2.01. vergütet.
Aufnahme in Einzelflächen.
Menge: 20,000 m2

**3.2.03 Schottertragschichten schneiden, Stärke 15 bis 25 cm**
Verfestigte Schottertragschichten aus HO-Schlacke,
Kalkstein oder RC-Baustoff, Bodenklasse 6 bis 7 nach
DIN 18300, unterhalb von Befestigungen aus Asphalt
scharfkantig und geradlinig abschneiden bzw. abstemmen.
Stärke der Schottertragschicht: ca. 15 bis 25 cm.
Schnitt in Einzellängen.
Menge: 10,000 m

**3.2.04 Schottertragschichten unterhalb von Asphaltflächen aufnehmen**
Verfestigte Schottertragschichten aus HO-Schlacke,
Kalkstein oder RC-Baustoff, Bodenklasse 6 bis 7 nach
DIN 18300, unterhalb von Befestigungen aus Asphalt
aufreißen, auskoffern, abfahren und umweltgerecht
entsorgen.
Aufbruch mit einem Zuordnungswert bis einschließlich
1.2 (Z1.2) nach LAGA-20.
Stärke der Schottertragschicht: ca. 15 bis 25 cm.
Das Herstellen einer scharfkantigen Begrenzung wird
gem. Pos. 3.2.03. vergütet.
Aufnahme in Einzelflächen.
Menge: 20,000 m2

#### Untertitel 3.3 Erdarbeiten

**3.3.01 Boden abtragen und umweltgerecht entsorgen**
Boden der Bodenklasse 2 bis 5 nach DIN 18300 gemäß
ZTVE-StB 09 in Schichtstärken von ca. 25 bis 35 cm und
in verschiedenen Breiten profilgerecht abtragen,
verladen und umweltgerecht entsorgen.
Eingeschlossen sind die erforderlichen Transporte
innerhalb der Baustelle.
Boden mit bis zu 10 Vol-% Bauschutt und/oder sonstigen
mineralischen Fremdbestandteilen und mit einem
Zuordnungswert bis einschließlich 1.2 (Z1.2)
nach LAGA-20.
Entsprechend der vorhandenen Untergrundverhältnisse
entscheidet die Bauüberwachung des AG über die
erforderlichen Abtragsstärken.
Abgerechnet wird nach den aufzumessenden
Abtragsprofilen bzw. nach Abtragsfläche und mittlerer
Schichtstärke.
Die Herstellung des Erdplanums wird gesondert vergütet.
Abtrag in Einzelmassen.
Menge: 6,000 m3

**3.3.02 Erdplanum profilieren**
Erdplanum der Abtragsstrecken bzw. von abgeräumten
Flächen gem. ZTV E-StB 09, Abschnitt 4.4, den Sollhöhen
entsprechend in verschiedenen Breiten profilieren.
Max. Abweichung von der Sollhöhe ± 3 cm.
Es wird hier darauf hingewiesen, dass das Planum nicht
befahren werden darf.
Profilierung in Einzelflächen.
Menge: 20,000 m2

**3.3.03 Erdplanum verdichten**
Erdplanum der Abtragsstrecken bzw. von abgeräumten
Flächen gem. ZTV E-StB 09, Abschnitt 4.4, den Sollhöhen
entsprechend in verschiedenen Breiten verdichten.
Max. Abweichung von der Sollhöhe ± 3 cm.
Anforderung an die Verdichtung:
 - Verformungsmodul: EV2 > 45 MN/m2
 - Verhältniswert: EV2/EV1 < 3,0
Es wird hier darauf hingewiesen, dass das Planum nicht
befahren werden darf.
Verdichtung in Einzelflächen.
Menge: 20,000 m2

**3.3.04 Frostschutzschichten herstellen Belastungsklasse Bk1,0**
Baustoffgemisch aus natürlichen Baustoffen und Böden
für Frostschutzschichten nach den TL SoB-StB 04/07 und
den TL Gestein-StB 04/07 liefern und zur Herstellung
von Frostschutzschichten gemäß den ZTV SoB-StB 04/07 in
verschiedenen Breiten profilgerecht einbauen und
verdichten.
Baustoffgemische 0/32 bis 0/56
Schichtstärken: ca. 0,25 bis 0,35 m.
Böden GE, GW, GI, SE, SW, und SI gemäß DIN 18196.
RC-Gemische sind nicht zugelassen.
Die Anforderungen der TL SoB-StB 04/07 an Baugemische
aus natürlichen Baustoffen und Böden sind auf Verlangen
der Bauüberwachung des AG durch Eignungsprüfungen vor
Baubeginn nachzuweisen.
Anforderung an die Verdichtung:
 - Verformungsmodul: EV2 > 120 MN/m2
 - Verhältniswert: EV2/EV1 < 2,2
Abgerechnet wird nach aufzumessenden Einbauprofilen
bzw. nach Einbaufläche und mittlerer Schichtdicke.
Entsprechend der vorhandenen Untergrundverhältnisse
entscheidet über die Notwendigkeit der Menge der
Bodenlieferung die Bauüberwachung des AG.
Einbau in Einzelmassen.
Menge: 6,000 m3

#### Untertitel 3.4 Oberbauschichten aus Asphalt

**3.4.01 Schottertragschicht herstellen, RC-Baustoffe GK I RC-1, 440 kg/m2**
RC-Baustoffe Güteklasse I RC-1 (güteüberwacht) für
Schottertragschichten nach den TL Sob-StB 04/07 liefern
und zur Herstellung von Schottertragschichten nach den
ZTV SoB-StB 04/07 profilgerecht einbauen und
verdichten.
RC-Baustoffe Güteklasse I RC-1, Korngemisch 0/45.
Einbaugewicht:  400 kg/m2 = ca. 20 cm
Einbaubreite:  ca. 1,50 bis 3,00 m
Die Anforderungen der TL SoB-StB 04/07 an Baugemische
aus natürlichen Baustoffen und Böden sind auf Verlangen
der Bauüberwachung des AG durch Eignungsprüfungen vor
Baubeginn nachzuweisen.
Anforderung an die Verdichtung:
 - Verformungsmodul: EV2 > 150 MN/m2
 - Verhältniswert: EV2/EV1 < 2,2.
Eingeschlossen ist die Herstellung des Feinplanums.
Abgerechnet wird nach aufzumessender Einbaufläche.
Die eingebaute Menge ist nachzuweisen.
Herstellung in Einzelflächen.

Alternativmaterialien wie Hochofenstückschlacke werden
für die Herstellung der Schottertragschicht nicht
zugelassen.
Menge: 20,000 m2

**3.4.02 Asphalttragschichten herstellen, AC 22 T S, 288 kg/m2**
Asphalttragschichtmischgut nach den TL Asphalt-StB 07/
13 liefern und zur Herstellung von Asphalttragschichten
nach den ZTV Asphalt-StB 07/13 profilgerecht einbauen
und verdichten.
Mischgut für Asphalttragschichten AC 22 T S, mit
Straßenbaubitumen 70/100 nach den TL Bitumen-StB 07/13.
Gesteinskörnungen aus Stahlwerksschlacke (LD-Schlacke)
sind nicht zugelassen.
Asphaltgranulat nach den TL AG-StB 09 darf für die
Herstellung des Asphalttragschichtmischgutes,
mit einem Anteil von = 30 M.-% verwendet werden.
Einbaugewicht: 240 kg/m² = ca. 12 cm.
Einbaubreite: ca. 1,50 bis 3,00 m.
Einbau in einer Lage.
Abgerechnet wird nach aufzumessender Einbaufläche.
Die eingebaute Menge ist nachzuweisen.
Herstellung in Einzelflächen.
Menge: 20,000 m2

**3.4.03 Asphalttragschichten reinigen**
Asphalttragschichten der neuen und der vorhandenen
Fahrbahnflächen gemäß der ZTV Asphalt-StB 07/13, von
Sand, Erde, Staub und Schmutz reinigen und das
Steingerüst an Schadensstellen freilegen.
Das Kehrgut ist umweltgerecht zu entsorgen.
Reinigung in Einzelflächen der Fahrbahnen.
Menge: 20,000 m2

**3.4.04 Bindemittel auf die Asphalttragschichten aufsprühen**
Bindemittel liefern und auf die neuen und vorhandenen
Asphalttragschichten gemäß der ZTV Asphalt-StB 07/13,
aufsprühen.
Bitumenemulsion C60BP4-S zur Herstellung des
Schichtenverbundes nach den TL BE-StB 15.
Bindemittelmenge: 300 g/m2.
Aufsprühen in Einzelflächen der Fahrbahnen.
Menge: 20,000 m2

**3.4.05 Asphaltdeckschichten herstellen, AC 8 D S, 100 kg/m2**
Asphaltbetonmischgut nach den TL Asphalt-StB 07/13
liefern und zur Herstellung von Asphaltdeckschichten
nach den ZTV Asphalt-StB 07/13 profilgerecht einbauen
und verdichten.
Mischgut für Asphaltdeckschichten AC 8 D S mit
Straßenbaubitumen 25/55-55 nach den TL Bitumen-StB 07/
13.
Gesteinskörnungen aus Stahlwerksschlacke (LD-Schlacke)
sind nicht zugelassen.
Asphaltgranulat darf im Mischgut nicht verwendet
werden.
Einbaugewicht: 100 kg/m² = ca. 4 cm.
Einbaubreite: ca. 1,50 bis 3,00 m.
Abgerechnet wird nach aufzumessender Einbaufläche.
Die eingebaute Menge ist nachzuweisen.
Herstellung in Einzelflächen.
Menge: 20,000 m2

**3.4.06 Anschmelzbare Fugenbänder verlegen**
Anschmelzbare Fugenbänder entsprechend der ZTV Fug-StB
15, liefern und gemäß der ZTV Asphalt-StB 07/13,
entlang von Schnittkanten der bit. Deckschicht
verlegen.
Die Fugenflanken von anhaltendem Schmutz, losen Teilen
usw. befreien und mit einem bitumenhaltigen Voranstrich
 gut deckend und porenfüllend streichen oder spritzen.
Nach dem Trocknen des Voranstriches ist das
anschmelzbare Fugenband gemäß den
Verarbeitungsrichtlinien des Herstellers zu verlegen.
Das Fugenband muss an die Oberkante der nachfolgend
aufzubringenden Schicht reichen. Es wird vor dem Einbau
dieser Schicht an die Fugenbegrenzungsfläche angeklebt
und mit dem Einbau/Abwalzen der heißen bit. Deckschicht
so an die eingebrachte Schicht angedrückt, dass es mit
ihr verschmilzt.
Höhe des Bandes: 50 mm.
Breite des Bandes: 8 mm.
Eingeschlossen ist das Anschneiden der vorhandenen
Deckschicht.
Verlegung in Teillängen in den Anschlussbereichen der
Fahrbahn.
Menge: 10,000 m

**3.4.07 Schachtabdeckungen in Befestigungen aus Asphalt regulieren**
Schachtabdeckungen, die in den Fahrbahnbefestigungen
aus Asphalt liegen, freistemmen und aufnehmen,
verschiebesichere Auflageringe verschiedener Bauhöhen
entsprechend der neuen Straßenhöhe aus- bzw. einbauen
und die Abdeckung wieder fest und dicht aufsetzen.
Die Auflageringe und die Abdeckungen sind in
schrumpffreiem Spezialmörtel (Fugmaterial mit hoher
Anfangsfestigkeit) zu verlegen.
Die Fugen sind sauber auszufugen.
Fugen kleiner 1,0 cm sind unter Verwendung einer
Schlauchschalung und Vergussmörtel mit den oben
genannten Materialeigenschaften auszuführen.
Bereich: i.M. ± 12 cm (0-24 cm).
Die Gesamthöhe der Auflageringe einschl. der Fugen darf
das Maß von 24 cm nicht übersteigen.
Die Aufbruchstellen in der Fahrbahn sind mit Beton
C 20/25 und mit Asphaltbinder AC 11 B S zu schließen.
Menge: 1,000 St

#### Untertitel 3.5 Wasserhaltung, Grundwasserabsenkung

*Hinweis*
Wasserhaltung, Grundwasserabsenkung
Der Auftragnehmer hat Umfang, Leistung, Wirkungsgrad
und Sicherheit der Wasserhaltungsanlagen dem
vorgesehenen Zweck entsprechend nach den Angaben des
Auftraggebers zu hydrologischen und geologischen
Verhältnissen zu bemessen.
Der Auftragnehmer hat den Nachweis zu führen, dass die
vorgesehene Anlage geeignet und ausreichend ist.
Insbesondere sind anzugeben:
 - allgemeine Anordnung der Anlage,
 - Pumpensümpfe, Dränagen oder Brunnen nach Art, Lage,
Höhe und Tiefe,
 - Standort und Leistung der Pumpen,
 - Energiebedarf und Energiequelle,
 - Lage, Länge und Durchmesser der Rohrleitungen,
 - Art der Überwachung und Dokumentation,
 - vorgesehene Sicherheitsmaßnahmen wie
Notstromaggregate, Ersatzpumpen, Bereitschaftsdienst
und Alarmanlagen.
Grundsätzliche Abweichungen hiervon sind nur mit
Zustimmung des Auftraggebers zulässig.

*Hinweis*
Fördern und Ableiten des Wassers
Die Menge des geförderten Wassers und dessen Gehalt an
absetzbaren Stoffen sind zu ermitteln. Das geförderte
Wasser ist visuell und nach Geruch zu prüfen. Die
Ergebnisse sind zu dokumentieren.
Das Fördern und Ableiten des Grund- bzw.
Schichtenwassers hat so zu erfolgen, dass keinerlei
Erd- oder Sandmassen in den Vorfluter eingeleitet
werden, die erforderlichen Absetzbecken sind
einzukalkulieren. Flutleitungen sind, wenn
erforderlich, im Verkehrsraum zu überbrücken, so dass
der Verkehr ungehindert über/unter diese hinweg geführt
werden kann.
Das Fördern und Ableiten erfolgt ausschließlich nach
Abnahme der Bauüberwachung des AG.

*Hinweis*
Genehmigung
Die Anträge für die erforderliche Genehmigung zur
Entnahme von Grund- bzw. Schichtenwasser und zur
Einleitung des Wassers in einen Vorfluter
einschließlich aller erforderlichen Unterlagen nach dem
Landeswassergesetz hat der AN unverzüglich nach
Auftragserteilung aufzustellen und in Abstimmung mit
dem Auftraggeber genehmigungsfähig den zuständigen
Prüfbehörden zu übergeben. Die Kosten für das
Aufstellen der Anträge sind in die Einheitspreise
einzurechnen.
Die Genehmigungsgebühren werden dem AN gegen einen
entsprechenden Nachweis erstattet.
Anfallende Gebühren für das Einleiten des Wassers
werden dem Auftragnehmer auf Nachweis erstattet.

*Hinweis*
Vorflut
Als Vorfluter für das geförderte Grund- bzw.
Schichtenwasser dient der öffentliche Regenwasserkanal
DN 300 B. Die Einleitung erfolgt über das Bauwerk
13213104 bzw. über die neu Hergestellten Bauwerke im
Baufeld.
Die Einleitestelle ist bis zu ca. 50 m von der
Entnahmestelle entfernt.

*Hinweis*
Kalkulation und Abrechnung der Leistung
Bei der Kalkulation der Wasserhaltung zur Herstellung
der Kanalhaltungen und der Bauwerke ist zu
berücksichtigen, dass die maßgebende Absenktiefe aus
dem arithmetischen Mittel der Absenktiefen des
Bauabschnittes errechnet wird.
Diese Absenktiefe gilt für die gesamte Kanalhaltung.
Die Absenktiefen werden ab Oberkante Grundwasserstand
vor Inbetriebnahme der Wasserhaltung bis 0,50 m unter
der Aushubsohle der Kanalhaltung gemessen.
Gemäß VOB, DIN 18305, wird bei den Leitungsgräben nach
Längenmaß (Achslängen) abgerechnet. Das bedeutet, dass
die Länge der Wasserhaltung bzw. der Kanalhaltung bei
der Abrechnung der Wasserhaltung zugrunde gelegt
werden.

*Hinweis*
Ausführung der Wasserhaltung
Die Wasserhaltungspositionen sind Bedarfspositionen.
Vor Beginn der Wasserhaltungsarbeiten ist der
Wasserstand zusammen mit der Bauüberwachung des AG an
den vorhandenen / neu hergestellten
Grundwassermessstellen festzustellen und aufzumessen.
Es wird ausdrücklich darauf hingewiesen, dass die
Bauwerke während der Bauzeit gegen Aufschwimmen bei
Ansteigen des Wasserspiegels infolge Aussetzen der
Wasserhaltung zu sichern sind. Die vom AN vorgesehenen
Sicherheitsmaßnahmen bedürfen der Genehmigung der
Bauüberwachung des AG. Eine besondere Kostenvergütung
erfolgt nicht. Der AN hat das einwandfreie
Funktionieren der Sicherheitsmaßnahmen zu gewährleisten
und ist für eintretende Schäden infolge Versagens der
Sicherheitsvorkehrungen haftbar.
Die Wasserhaltungs- und Baugrubensicherungsmaßnahmen
des AN für die einzelnen Bauteile dürfen vom AN erst
eingeschränkt oder beendet werden, wenn die
Vertragsarbeiten diese Maßnahmen nicht mehr erfordern,
die Baukörper die erforderliche Festigkeit aufweisen
und für das Bauwerk eine 1,1-fache Sicherheit (nur aus
dem Eigengewicht des Bauwerkes) gegen Auftrieb besteht,
diese Sicherheit gegenüber der Bauüberwachung des AG
schriftlich nachgewiesen worden ist und von der
Bauüberwachung des AG eine schriftliche Zustimmung
vorliegt.

**3.5.01 Grundwassermessstellen herstellen und wieder entfernen**
Grundwassermessstellen mit Filterspitzen einschließlich
Aufsatzrohr mit Seba-Kappe zur Bestimmung des
ungestörten Grundwasserspiegels herstellen und nach
Beendigung der Wasserhaltungsarbeiten wieder entfernen.
Einbautiefe ca. 10,00 m.
Die Seba-Kappe ist einzunivellieren.
Die Lage ist örtlich mit der Bauüberwachung des AG
abzustimmen.
Menge: 1,000 St

*Hinweis*
Wasserhaltung für Leitungsgräben

**3.5.02 Geschlossene Wasserhaltung durchführen, Absenktiefe bis 0,50 m Einzelgraben bis 1,50 m breite**
Geschlossene Wasserhaltung gemäß DIN 18305 zum
Freihalten der Leitungsgräben und Baugruben von Grund-
bzw. Schichtenwasser sowie zum schadlosen Ableiten des
geförderten Wassers komplett herstellen, betreiben und
wieder abbauen. Die Anlage ist nach den geologischen
und hydrologischen Verhältnissen zu bemessen,
betriebsbereit aufzubauen, vorzuhalten, zu betrieben,
umzubauen bzw. umzusetzen und wieder abzubauen.
Wasserhaltung für:
 - Einzelgraben bis 1,50 m breite

Grundwasserabsenkung im Vakuumverfahren mittels
Spülfilterlanzen (Vakuumspülfilter).
Für die Herstellung der Vakuumspülfilter sind
Filterlanzen 2 1/2 ''in den Boden einzuspülen. Die
Filterlanzen sind im unteren Bereich auf 1 bis 2 m
Länge geschlitzt, Schlitzweite in Abstimmung mit dem
anstehenden Boden.
In die nachfolgenden Einheitspreise ist die Bemessung,
das Einrichten, Vorhalten, Betreiben und Abbauen der
Wasserhaltungsanlage einschließlich Einspülen und
Rückbau der Filterlanzen sowie Gestellung der
Betriebsstoffe und -mittel und des Bedienungspersonals
einzurechnen.

Boden- und Wasserverhältnisse:
 - Anstehender Boden aus Mittel- bis Grobsanden,
z.T: Fein- bis Mittelsandig (Kf 1,0E-04),
 - Grundwassergleichen: ca. 17,25 m NHN
 - Mächtigkeit des Aquifers unbekannt.

Die Wasserhaltung ist derartig einzurichten und zu
betreiben, dass alle Rohrleitungen in trockener
Baugrube unter Kontrolle hergestellt werden können. Das
Grundwasser ist bis mindestens 0,50 m unter der
Aushubsohle abzusenken.
Die angegebene und für die Abrechnung maßgebende
Absenktiefe und Absenklänge wird gemäß den Anmerkungen
berechnet.
Wasserhaltung für ein Absenkziel bis 0,50 m.
Das Herstellen, Betreiben und abbauen der Flutleitungen
von der Entnahmestelle bis zur Einleitstelle ist in den
Einheitspreis einzurechnen.
Menge: 125,000 m

**3.5.03 Geschl. Wasserhaltung, Absenktiefe 0,51 bis 1,00 m, Zulage Einzelgraben bis 1,50 m breite**
Einzelgraben bis 1,50 m breite

Geschlossene Wasserhaltung gemäß DIN 18305 zum
Freihalten der Leitungsgräben von Grund- bzw.
Schichtenwasser sowie zum schadlosen Ableiten des
geförderten Wassers komplett wie in Pos. 3.5.02.
beschrieben bemessen, einrichten, vorhalten, betrieben,
umbauen bzw. umsetzen und wieder abbauen.
Wasserhaltung für ein Absenkziel von 0,51 bis 1,00 m.
Als Zulage zur Pos. 3.5.02.
Menge: 125,000 m

#### Untertitel 3.6 Leitungsgräben

*Hinweis*
Anmerkung: Kanalhaltungen

Das Lösen, Laden, Fördern und Einbauen der Bodenmassen
für die Herstellung der Leitungsgräben wird nach
Längenmaß in Anlehnung an die VOB/C DIN 18306
abgerechnet.

Das Einbauen, Vorhalten und Beseitigen des
erforderlichen Verbaus wird gemäß VOB/C DIN 18303 nach
Flächenmaß abgerechnet.

Bei der Kalkulation der Leitungsgräben zur Herstellung
der Kanalhaltungen ist zu berücksichtigen, dass die
maßgebende Grabentiefe bzw. Verbautiefe aus dem
arithmetischen Mittel der Grabentiefen, die an den
zugehörigen Bauwerken gemessen werden, errechnet wird.
Diese Tiefe gilt für den gesamten Leitungsgraben bzw.
Verbau der jeweiligen Kanalhaltung.
Die Grabentiefen werden ab Oberkante der tatsächlichen
Ausschachtungsebene (Oberkante der vorh. Befestigung
bzw. Oberkante des Geländes nach Oberbodenabtrag) bis
zur Unterkante der Bettungsschicht bzw. bei Fehlen der
Bettungsschicht bis zur Auflagerfläche des Rohres
gemessen.
Die Verbautiefen werden von der Oberkante des Verbaus
(Oberkannte der Ausschachtungsebene zzgl. 0,10 m) bis
zur Grabensohle (Sichtfläche) gemessen.
Für die Leitungsgräben gelten die in der DIN EN 1610,
Abschnitt 6 und dem Arbeitsblatt DWA-A 139 angegebenen
Arbeitsräume und Mindestbreiten.
Bei der Abrechnung der Erd- und Verbauarbeiten werden
die Achslängen der Kanalhaltungen von Mitte Schacht bis
Mitte Schacht sowie die erforderlichen Mindestbreiten
mit senkrechten Wänden zugrunde gelegt.
Vorhandene Leitungen für die Ver- und Entsorgung, die
die Leitungsgräben kreuzen sind in Betrieb und dürfen
nicht unterbrochen werden. Die Leitungen müssen
aufgehängt oder in geeigneter Weise gesichert werden.

**3.6.01 Fahrbahnflächen im Bereich des Leitungsgrabens fräsen, Zulage**
Fahrbahnflächen aus Asphaltbeton im Bereich des
Leitungsgrabens gemäß den Hinweisen für das Fräsen von
Asphaltbefestigungen und Befestigungen mit teer-/pech-
typischen Bestandteilen (H FA), Ausgabe 2010, fräsen.
Das anfallende Material ist im Bereich des
Leitungsgraben wieder einzubauen und zu verdichten.
Fräsbreite: ca. 1,50 m, Frästiefe: ca. 30 cm.
Fräsen in Einzelflächen im Bereich der geplanten
Kanalhaltungen.
Als Zulage zur Pos. 2.3.18.
Menge: 250,000 m2

**3.6.02 Leitungsgräben herst., PP-Rohre DN/OD 315, Tiefe 1,26 bis 1,75 m**
Leitungsgräben in Böden der Bodenklasse 3 bis 5 nach
DIN 18300, mit bis zu 10 Vol.-% Bauschutt und/oder
sonstigen mineralischen Fremdbestandteilen, in der erf.
Breite nach DIN EN 1610 und dem Arbeitsblatt DWA-A 139
herstellen und nach Abschluss der Arbeiten wieder
verfüllen und verdichten.
Ausführung des Leitungsgrabens:
Leitungsgräben für die Herstellung von Kanalhaltungen
aus Kanalrohren DN/OD 315 PP in offener Bauweise sowie
der zugehörigen Schachtbauwerke aus Betonfertigteilen.
Grabentiefe:  1,26 bis 1,75 m
Grabenbreite:  OD + 0,50 m bzw.
  Mindestgrabenbreite gemäß
  DIN EN 1610.
Grabenverbau:  Verbau nach DIN 4124,
  Abschnitt 5 bis 7

Die Schachtbaugruben werden in der Achse durchgemessen.
Die Grabensohle ist vollkommen gleichmäßig im
vorgeschriebenen Gefälle herzurichten und zu
verdichten.
Die Aushubmassen sind für den Wiedereinbau im Bereich
der Baustelle sicher zu lagern, in Abhängigkeit der
örtlichen Gegebenheiten ist zu berücksichtigen, dass
der Aushub ggf. nicht direkt neben dem Leitungsgraben
gelagert werden kann, sondern innerhalb der Baustelle
transportiert werden muss. Die erforderlichen
Transporte sind einzukalkulieren.
Eingeschlossen ist der lagenweise Einbau und das
Verdichten der Bettungsschichten, der Leitungszone und
der Hauptverfüllung gemäß DIN EN 1610 und dem
Arbeitsblatt DWA-A 139 in Lagen von max. 30 cm.
Die Lieferung der Austauschböden wird gesondert
vergütet.
Hierfür maßgebend sind die Zusätzlichen Technischen
Vertragsbedingungen und Richtlinien für Aufgrabungen in
Verkehrsflächen (ZTV A-StB 12).
Die Verdichtung wird mit Rammsondierungen überprüft.
Der Leitungsgraben gilt als ausreichend verdichtet,
wenn für je 10 cm Eindringtiefe mindestens 12 Schläge
benötigt werden (leichte Rammsonde, Spitzendurchmesser
3,5 cm).
Die angegebene und für die Abrechnung maßgebende
Grabentiefe und -länge wird gemäß Anmerkung:
Kanalhaltungen berechnet.
In den einzelnen Positionen ist jeweils der Preis für
die gesamte Tiefe einzusetzen. Abgerechnet werden die
Leitungsgräben mit senkrechten Grabenwänden.
Aushub und Wiedereinbau in Einzellängen.
Menge: 125,000 m

**3.6.03 Boden für Mehrbreiten ausheben, Zulage**
Böden in den Leitungsgräben der Pos. 3.6.02. für
erforderliche Mehrbreiten der Leitungsgräben im Bereich
der vorh. Kanaltrasse, die Verdrängung von
Betonummantelungen usw. mehr ausheben.
Eingeschlossen ist der Mehraufwand, der durch die
Mehrbreiten bei der Herstellung und der
Wiederverfüllung der Gräben, der Herstellung des
Verbaus und bei der Verlegung der Kanalrohre entsteht.
Als Zulage zur Pos. 3.6.02.

Nur auf besondere Anordnung der Bauüberwachung.
Menge: 75,000 m3

**3.6.04 Schotter- bzw. Fräsgut aufnehmen und wieder einbauen, Zulage**
Schotter- bzw. Fräsgut der Pos. 3.6.01. in den
Leitungsgräben der Pos. 3.6.02. separiert aufnehmen, im
Bereich der Baustelle sicher lagern und nach Abschluss
der Kanalbauarbeiten als provisorische
Oberflächenbefestigung wieder einbauen und verdichten.
Stärke der Schotter- bzw. Fräsgutschicht: ca. 30 cm.
Menge: 250,000 m2

*Hinweis*
Anmerkung: Bodenaushub

Die gesamten, für den Wiedereinbau geeigneten,
Bodenmassen sind während des Aushubs zu separieren, im
Bereich der Baustelle sicher zu lagern und entsprechend
im Bereich der Seitenverfüllung, der Abdeckung oder der
Hauptverfüllung nach Angabe der Bauüberwachung wieder
einzubauen und zu verdichten.

Die ungeeigneten Bodenmassen (Schluff, schwach tonig)
sind abzufahren und umweltgerecht zu entsorgen.

Die zu entsorgenden Bodenmassen sind, unabhängig von
ihrer tatsächlichen Lagerung im Untergrund, zunächst
als Verdrängung der Bettungsschicht und der
Leitungszone bzw. der Kanalrohre zu betrachten.

Eine Lieferung bzw. der Einbau von Füllboden erfolgt
erst nach oben beschriebener Massenbilanz.

**3.6.05 Bettungsschicht für PP-Rohre DN/OD 315 herstellen, Zulage**
Baustoffgemisch aus natürlichen Baustoffen und Böden
zur Herstellung der Bettungsschicht für PP-Rohre DN/OD
315 gemäß DIN 1852 liefern und für den Einbau in den
Leitungsgräben der Pos. 3.6.02. im Bereich der
Baustelle sicher lagern.
Das Einbauen und Verdichten der Bettungsschicht erfolgt
entsprechend der Pos. zur Herstellung der
Leitungsgräben.
Baustoffgemisch: stark sandiger Kies.
Bodengruppe G1 nach ATV-DVWK-A 127.
Verdichtbarkeitsklasse V1 nach ZTV A-StB 12.
Größtkorn 20 mm, Sandanteil > 15% und
Ungleichförmigkeitszahl CU = 3.
Die Angaben der Rohrhersteller sind zu beachten.
Ausführung der Bettung: Typ 1
Untere Bettungsschicht (a): 100 mm + 1/10 DN
Obere Bettungsschicht (b): 0,25 * OD (2a = 120°)
Herstellen der Bettungsschicht in Rohrgrabenbreite.
Eingeschlossen ist die umweltgerechte Entsorgung der
verdrängten Bodenmassen bis zu einem Zuordnungswert 1.2
(Z1.2) nach LAGA-20.
Die für die Abrechnung maßgebende Achslänge wird gemäß
Anmerkung: Kanalhaltungen berechnet.
Herstellung in Einzellängen.
Als Zulage zur Pos. 3.6.02.
Menge: 125,000 m

**3.6.06 Bettungsschicht für Mehrbreiten herstellen, Zulage**
Baustoffgemische aus natürlichen Baustoffen und Böden
gemäß der Pos. 3.6.05. liefern und für den Einbau in
den Mehrbreiten der Pos. 3.6.03. im Bereich der
Baustelle sicher lagern.
Abgerechnet werden hier nur die Massen zur Herstellung
der Bettungsschicht, die über den Grabenbreiten der
Pos. 3.6.02. hinaus, auf Grund der Mehrbreiten
notwendig werden.
Herstellung in Einzelmassen.
Als Zulage zur Pos. 3.6.02.

Nur auf besondere Anordnung der Bauüberwachung.
Menge: 10,000 m3

**3.6.07 Leitungszone für PP-Rohre DN/OD 315 herstellen, Zulage**
Baustoffgemisch aus natürlichen Baustoffen und Böden
zum Herstellen der Leitungszone für PP-Rohre DN/OD 315
gemäß DIN 1852 liefern und für den Einbau in den
Leitungsgräben der Pos. 3.6.02. im Bereich der
Baustelle sicher lagern.
Das Einbauen und Verdichten der Leitungszone erfolgt
entsprechend der Pos. zur Herstellung der
Leitungsgräben.
Baustoffgemisch: stark sandiger Kies.
Bodengruppe G1 nach ATV-DVWK-A 127.
Verdichtbarkeitsklasse V1 nach ZTV A-StB 12.
Größtkorn 20 mm, Sandanteil > 15% und
Ungleichförmigkeitszahl CU = 3.
Die Angaben der Rohrhersteller sind zu beachten.
Ausführung der Leitungszone:
Seitenverfüllung und Abdeckung (c): bis 300 mm über
Rohrscheitel. Verdichtung nur mit Handstampfer oder
geeigneten leichten Verdichtungsgeräten.
Herstellen der Leitungszone in Rohrgrabenbreite.
Eingeschlossen ist die umweltgerechte Entsorgung der
verdrängten Bodenmassen bis zu einem Zuordnungswert 1.2
(Z1.2) nach LAGA-20.
Die für die Abrechnung maßgebende Achslänge wird gemäß
Anmerkung: Kanalhaltungen berechnet.
Herstellung in Einzellängen.
Als Zulage zur Pos. 3.6.02.
Menge: 125,000 m

**3.6.08 Leitungszone für Mehrbreiten herstellen, Zulage**
Baustoffgemische aus natürlichen Baustoffen und Böden
gemäß der Pos. Pos. 3.6.07. liefern und für den Einbau
in den Mehrbreiten der Pos. 3.6.03. im Bereich der
Baustelle sicher lagern.
Abgerechnet werden hier nur die Massen zur Herstellung
der Leitungszone, die über den Grabenbreiten der Pos.
3.6.02. hinaus, auf Grund der Mehrbreiten notwendig
werden.
Herstellung in Einzelmassen.
Als Zulage zur Pos. 3.6.02.

Nur auf besondere Anordnung der Bauüberwachung.
Menge: 35,000 m3

*Hinweis*
Verfüllboden liefern

Entsprechend der vorhandenen Untergrundverhältnisse
entscheidet über die Notwendigkeit der Menge der
Bodenlieferung die Bauüberwachung des AG.
Die Lieferung von geeignetem Verfüllboden wird nur nach
Aufforderung bzw. Absprache mit den AG vergütet.

**3.6.09 Verdichtungsfähiger Verfüllboden liefern, Zulage**
Baustoffgemisch aus natürlichen Baustoffen und Böden
für Schichten aus frostunempfindlichem Material nach
der TL SoB-StB 04/07 liefern und für den Einbau in den
Leitungsgräben der Pos. 3.6.02. im Bereich der
Baustelle sicher lagern.
Das Einbauen und Verdichten des Füllbodens erfolgt
entsprechend der Pos. zur Herstellung der
Leitungsgräben.
Baustoffgemische 0/2 bis 0/63.
Bodengruppe G1 nach ATV-DVWK-A 127.
Verdichtbarkeitsklasse V1 nach ZTV A-StB 12.
Böden GE, GW, GI, SE, SW, und SI gemäß DIN 18196.
RC-Gemische sind nicht zugelassen.
Die Anforderungen der TL SoB-StB 04/07 an Baugemische
aus natürlichen Baustoffen und Böden sind auf Verlangen
der Bauüberwachung des AG durch Eignungsprüfungen vor
Baubeginn nachzuweisen.
Eingeschlossen ist die umweltgerechte Entsorgung der
verdrängten ungeeigneten Bodenmassen bis zu einem
Zuordnungswert 1.2 (Z1.2) nach LAGA-20.
Abgerechnet wird nach aufzumessenden Einbauprofilen in
Leitungsgräben mit senkrechten Grabenwänden.
Einbau und Entsorgen in Einzelmassen.
Als Zulage zur Pos. 3.6.02.
Menge: 5,000 m3

**3.6.10 Boden von Hand ausschachten, Zulage**
Böden der Bodenklasse 3 bis 5 nach DIN 18300, mit bis
zu 10 Vol.-% Bauschutt und/oder sonstigen mineralischen
Fremdbestandteilen, in den Leitungsgräben der
Pos. 3.6.02. unter besonders schweren Bedingungen
(Handschachtung) in Abstimmung mit der Bauüberwachung
des AG ausheben.
Als Zulage zur Pos. 3.6.02.

Nur auf besondere Anordnung der Bauüberwachung.
Menge: 5,000 m3

**3.6.11 Verbau mit Grabenverbaugeräten herst., randgestützt, Tiefe bis 2,50 m**
Verbau gemäß DIN 18303 und DIN 4124 für Leitungsgräben
der Pos. 3.6.02. entsprechend den statischen und
konstruktiven Erfordernissen herstellen, vorhalten und
entfernen.
Grabenverbau gemäß DIN 4124, Abschnitt 5.
Randgestützte Grabenverbaugeräte einschließlich aller
erf. Aussteifungen. Die Stirnseiten des Leitungsgrabens
sind mittels geeigneten Verbauelementen zu sichern.
Eingeschlossen ist die konstruktive Bearbeitung.
Die für die Abrechnung maßgebende Verbautiefe und
Achslänge wird gemäß Anmerkung: Kanalhaltungen
berechnet.
Abgerechnet wird die Sichtfläche des Verbaus je
Grabenwand für Grabentiefen über 1,25 bis 2,50 m.
Menge: 300,000 m2

**3.6.12 Waagerechter Normverbau herst., Holzbohlen, Tiefe bis 2,50**
Verbau gemäß DIN 18303 und DIN 4124 für Leitungsgräben
der Pos. 3.6.02. entsprechend den statischen und
konstruktiven Erfordernissen herstellen, vorhalten und
entfernen.
Grabenverbau gemäß DIN 4124, Abschnitt 6.
Waagerecher Grabenverbau mit Holzbohlen einschließlich
aller erf. Aussteifungen. Die Stirnseiten des
Leitungsgrabens sind mittels geeigneten Verbauelementen
zu sichern.
Eingeschlossen ist die konstruktive Bearbeitung.
Die für die Abrechnung maßgebende Verbautiefe und
Achslänge wird gemäß Anmerkung: Kanalhaltungen
berechnet.
Abgerechnet wird die Sichtfläche des Verbaus je
Grabenwand für Grabentiefen über 1,25 bis 2,50 m.

Ausführung in Kleinstflächen im Bereich von
Versorgungsleitungen, etc. Verbaudurchdringungen sind
gemäß der nachfolgenden Positionen einzukalkulieren.
Menge: 80,000 m2

**3.6.13 Boden für Schürfgruben ausheben**
Böden der Bodenklasse 3 bis 5 nach DIN 18300, mit bis
zu 10 Vol.-% Bauschutt und/oder sonstigen mineralischen
Fremdbestandteilen, für Schürfgruben mit kurzen
Teillängen von Hand ausheben und wieder einbauen.
Schürfgruben in Breiten bis 0,60 m und in Tiefen bis
1,50 m.
Mit Hilfe dieser Schürfgruben soll die Lage und Höhe
der vorh. Kanalhaltungen und Anschlussleitungen sowie
die vorh. Ver- und Entsorgungsleitungen aller Art
örtlich festgestellt werden.

Nur auf besondere Anordnung der Bauüberwachung.
Menge: 5,000 m3

**3.6.14 Vorh. kreuzende Ver- und Entsorgungsleitungen suchen und sichern**
Vorh. Ver- und Entsorgungsleitungen aller Art bis
Außendurchmesser 300 mm, die als Einzelleitung oder als
Leitungsbündel den Leitungsgraben in einem Winkel von
45° bis 90° kreuzen, von Hand aufsuchen und
freischachten und in geeigneter Weise sichern, d.h.
aufhängen bzw. abstützen.
Eingeschlossen ist der Mehraufwand, der durch die
Leitungen bei der Herstellung und der Wiederverfüllung
der Gräben, den Verbaudurchdringungen bzw.
Auswechslungen und bei der Verlegung der Kanalrohre
entsteht.
Der Mehraufwand wird nicht gemäß Pos. 3.6.10. vergütet,
sondern ist hier mit einzurechnen.
Die Leitungen sind während der Verfüllung in ein
Sandbett zu verlegen und einzusanden. Eingeschlossen
ist die Lieferung des Sandes. Sandmenge ca. 0,1 m³/m.
Die Vorschriften der betreffenden
Versorgungsunternehmen sind zu beachten.
Die vorgefundenen Leitungen sind zusammen mit der
Bauüberwachung des AG örtlich aufzumessen. Unterbleibt
die gemeinsame Feststellung der kreuzenden Ver- und
Entsorgungsleitungen, so werden diese trotz der
durchgeführten Sicherung nicht vergütet.
Aufgemessen und abgerechnet werden die einzelnen
Leitungen.
Menge: 20,000 St

**3.6.15 Vorh. längslaufende Ver- und Entsorgungsleitungen suchen und sichern**
Vorh. Ver- und Entsorgungsleitungen aller Art bis
Außendurchmesser 300 mm, die als Einzelleitung oder als
Leitungsbündel parallel im Leitungsgraben liegen bzw.
den Leitungsgraben in einem Winkel von 0° bis 44° längs
anschneiden, von Hand aufsuchen und freischachten und
in geeigneter Weise sichern, d.h. aufhängen bzw.
abstützen.
Eingeschlossen ist der Mehraufwand, der durch die
Leitungen bei der Herstellung und der Wiederverfüllung
der Gräben, den Verbaudurchdringungen bzw.
Auswechslungen und bei der Verlegung der Kanalrohre
entsteht.
Der Mehraufwand wird nicht gemäß Pos. 3.6.10. vergütet,
sondern ist hier mit einzurechnen.
Die Leitungen sind während der Verfüllung in ein
Sandbett zu verlegen und einzusanden. Eingeschlossen
ist die Lieferung des Sandes. Sandmenge ca. 0,1 m³/m.
Die Vorschriften der betreffenden
Versorgungsunternehmen sind zu beachten.
Die vorgefundenen Leitungen sind zusammen mit der
Bauüberwachung des AG örtlich aufzumessen. Unterbleibt
die gemeinsame Feststellung der kreuzenden Ver- und
Entsorgungsleitungen, so werden diese trotz der
durchgeführten Sicherung nicht vergütet.
Aufgemessen und abgerechnet werden die einzelnen
Leitungen.
Menge: 120,000 m

#### Untertitel 3.7 Vorh. Haltungen und Bauwerke aufnehmen

**3.7.01 Trennschnitte an vorh. Kanalhaltungen DN 300 B durchführen**
Trennschnitte für das Aufnehmen von vorh.
Kanalhaltungen aus Betonrohren DN 300 in den
Leitungsgräben der Pos. 3.6.02. durchführen. Die Rohre
sind gerade mit geeignetem Gerät abzuschneiden.
Menge: 2,000 St

**3.7.02 Vorh. Kanalhaltungen DN 300 B aufnehmen**
Vorh. Kanalhaltungen aus Betonrohren DN 300 in den
Leitungsgräben der Pos. 3.6.02. aufnehmen, abfahren und
umweltgerecht entsorgen.
Bei der Herstellung der Leitungsgräben muss im Bereich
der vorh. Kanalhaltung mit besonderer Vorsicht
gearbeitet werden. Der zusätzliche Aufwand für das
Freilegen der vorh. Kanalrohre wird nicht gemäß
Pos. 3.6.10. vergütet, sondern ist hier mit
einzurechnen.
Für das Aufnehmen zusätzliche erforderliche
Trennschnitte sind mit einzukalkulieren.
Aufnahme in Einzellängen.
Menge: 125,000 m

**3.7.03 Vorh. Schachtbauwerke aufnehmen, Tiefe bis 2,00 m**
Vorh. Schachtbauwerke aus Mauerwerk, Beton und/oder
Betonfertigteilen in den Leitungsgräben der
Pos. 3.6.02. komplett abbrechen, aufnehmen, abfahren
und umweltgerecht entsorgen.
Bei der Herstellung der Leitungsgräben muss im Bereich
der vorh. Schachtbauwerke mit besonderer Vorsicht
gearbeitet werden. Der zusätzliche Aufwand für das
Freilegen der vorh. Schachtbauwerke wird nicht gemäß
Pos. 3.6.10. vergütet, sondern ist hier mit
einzurechnen.
Eingeschlossen sind die zusätzlich zum Rohrgraben
erforderlichen Erd- und Verbauarbeiten.
Abbruchtiefe: Bauwerke bis 2,00 m.
Menge: 4,000 St

#### Untertitel 3.8 Kanalhaltungen

*Hinweis*
Anmerkung: Anschluss an vorh. Bestand

Bei der Herstellung der Leitungsgräben im Bereich der
Anschlüsse an das vorh. Kanalnetz muss mit besonderer
Vorsicht gearbeitet werden. Der zusätzliche Aufwand für
das Freilegen der vorh. Kanalrohre wird nicht gemäß
Pos. 3.6.10. vergütet, sondern ist entsprechend mit
einzurechnen. Bei der Abrechnung der Leitungsgräben für
die Herstellung des Anschlusses wird die Achslänge von
Mitte Schacht bis Mitte Schacht bzw. bis zum
Anschlusspunkt, zuzüglich 1,00 m für den Arbeitsraum
bei der Abrechnung der Erd- und Verbauarbeiten zugrunde
gelegt.

Anschluss Falkenstraße:
 - Neubau des Schachtbauwerkes 13213106, DN 1.000, mit
Schachtfutter für PP-Rohe DN/OD 315.
 - Anschluss der PP-Rohren DN/OD315 an die vorh.
Kanalhaltungen aus Betonrohren DN 300 mit BI-Adapter
und Rohrkupplung
 Anschlusspunkte
  AP13213108
  AP13213106

*Hinweis*
DN/OD 315 PP SN 10

**3.8.01 Hochlast-Vollwand Kanalrohre verlegen, KGEM, DN/OD 315 PP SN10**
Rohre aus füllstofffreien Polypropylen (PP) gemäß
DIN EN 1852 ausgestattet mit dem Gütezeichen der
Gütegemeinschaft Kunststoffrohre, liefern und gemäß der
DIN EN 1610, dem Arbeitsblatt DWA-A 139 sowie den
Verlegeanleitungen des Herstellers verlegen.
Hochlast-Vollwand Kanalrohre, KGEM:
Ringsteifigkeit: 10kN/m² (SN10) nach DIN EN ISO 9969.
Nennweite: DN/OD 315
Baulängen: 3,00 und 6,00 m
Farbe:  "Blau"
Kanalrohr-System mit Doppelsteckmuffe und formschlüssig
fixierten Dichtungen aus EPDM, hochabriebfest und ohne
Zusatz von Füllstoffen. Rohrleitung innen mit
Hersteller- Durchmesser- und Werkstoffangabe signiert.
Die Eigenschaften müssen durch die Fremdüberwachung
einer amtlich anerkannten Prüfstelle nachgewiesen
werden.
Prüfungszeugnisse müssen vor Baubeginn vorgelegt
werden. Beanstandete Rohre und Formteile dürfen nicht
eingebaut werden.
Zum Nachweis für die Einhaltung der gegebenen
Bedingungen ist auf Verlangen des AG eine statische
Berechnung vorzulegen, Verkehrslast: SLW 60.
Siehe Pos. 3.1.02.
Eingeschlossen ist die umweltgerechte Entsorgung der
verdrängten Bodenmassen in den Leitungsgräben der
Pos. 3.6.02. bis zu einem Zuordnungswert 1.2 (Z1.2)
nach LAGA-20.
Verlegung in Einzellängen in offener Bauweise.
Menge: 125,000 m

**3.8.02 Gelenkstück einbauen, KGEM, DN/OD 315 PP SN10, Zulage**
Formteile aus füllstofffreien Polypropylen (PP) gemäß
DIN EN 1852 wie in den Pos. 3.8.01. beschrieben liefern
und gemäß der DIN EN 1610, dem Arbeitsblatt DWA-A 139
sowie den Verlegeanleitungen des Herstellers verlegen.
Gelenkstück, KGEM:
Ringsteifigkeit: 10kN/m² (SN10) nach DIN EN ISO 9969.
Nennweite: DN/OD 315
Baulänge: 0,50 m
Farbe:  "Blau"
Kanalrohr-System mit Doppelsteckmuffe und formschlüssig
fixierten Dichtungen aus EPDM, hochabriebfest und ohne
Zusatz von Füllstoffen.
Als Zulage zur Pos. 3.8.01.
Menge: 6,000 St

**3.8.03 Überschiebmuffe einbauen, KGU, DN/OD 315 PP SN10, Zulage**
Formteile aus füllstofffreien Polypropylen (PP) gemäß
DIN EN 1852 wie in den Pos. 3.8.01. beschrieben liefern
und gemäß der DIN EN 1610, dem Arbeitsblatt DWA-A 139
sowie den Verlegeanleitungen des Herstellers verlegen.
Überschiebmuffe, KGU:
Ringsteifigkeit: 10kN/m² (SN10) nach DIN EN ISO 9969.
Nennweite: DN/OD 315
Farbe:  "Blau"
Kanalrohr-System mit Doppelsteckmuffe und formschlüssig
fixierten Dichtungen aus EPDM, hochabriebfest und ohne
Zusatz von Füllstoffen.
Als Zulage zur Pos. 3.8.01.
Menge: 6,000 St

**3.8.04 Trennschnitte an PP-Rohren DN/OD 315 durchführen**
Trennschnitte an PP-Rohren DN/OD 315 zur Herstellung
von Passstücken durchführen. Die Rohre sind auf
passende Länge ebenflächig und gerade abzuschneiden.
Die Schnittkanten sind zu entgraten. Die Rohrwandungen
sind anzuschrägen.
Menge: 4,000 St

*Hinweis*
Anschluss an vorh. Kanalhaltungen

**3.8.05 BI-Adapter DN 300/270 liefern und einbauen**
BI-Adapter Nennweite DN 300, System Funke oder
gleichwertig, mit DIBt-Zulassung, zum formschlüssigen
Verbinden von Abwasserrohren DN 300 mit einem
kreisrunden Innendurchmesser 300 ± 5 mm und beliebiger
Außengeometrie, mit außen kreisrunden Rohren und einem
Außendurchmesser von 270 bis 324 mm, bestehend aus
einer der Nennweite angepassten zylindrischen
Innenhülse sowie einem beiliegenden Spreizkeil mit
Nennweitengravur aus nicht rostendem Stahl und einem
Dichtungselement aus EPDM, inklusive Schlagholz und
Betongleitmittel, liefern und in Kombination mit einer
VPC-Rohrkupplung 270 nach Herstellerangaben einbauen.

Die Verarbeitungsvorschriften des Herstellers sind zu
beachten.
Menge: 2,000 St

**3.8.06 VPC-Rohrkupplung 270 liefern und einbauen**
VPC-Rohrkupplung 270, Spannbereich 270 bis 324 mm,
System Funke oder gleichwertig, mit DIBt-Zulassung, zur
variablen, stufenlosen Verbindung von Abwasserrohren
der gleichen Nennweite aus unterschiedlichen bzw.
gleichen Werkstoffen mit vollwandiger, geschäumter,
gerippter, gekammerter oder gewellter Wandung in
beliebiger Kombination, bestehend aus einer
Rohrkupplung mit Dichtungskörper nach DIN EN 681-1, mit
mehrfachem Doppeldichtprofil, Fixier- und Zentrierkorb
aus bruchstabilem, hochschlagfesten Polyamid mit
beidseitig integriertem Bandführungskanal sowie vier
Spannbändern aus nicht rostenden Stahl mit jeweiliger
Gegenbandeinlage und Click-System, Montage mit
Tangentialspanner zum gleichmäßigen Anziehen der
Rohrkupplung über den kompletten Umfang des Rohres,
Funktionsprüfung nach DIN 4060 und DIN EN 295-4,
nachgewiesene Dichtigkeit bis 2,5 bar Prüfdruck als
Wasserinnendruck, liefern und nach Herstellerangaben
einbauen.

Die Verarbeitungsvorschriften des Herstellers sind zu
beachten.
Menge: 2,000 St

#### Untertitel 3.9 Schachtbauwerke

*Hinweis*
Anmerkung: Schachtbauwerke I
Lastaufnahme, Lastabtrag und Dichtung
Lastaufnahme, Lastabtrag und Dichtung
Alle Fertigteile sind inkl. kraftschlüssigen
Lastaufnahmepunkten gemäß DWA-A 139 und werkseitig
integrierten Lastabtrag- und Dichtungssystem nach DIN
4060 zur Muffenabdichtung und sicheren Übertragung von
Vertikallasten auf das Spitzende unter Ausschluss einer
Mörtelfuge, System TOPSEAL Plus oder gleichwertig
herzustellen.

*Hinweis*
Anmerkung: Schachtbauwerke II
Steigbügel
Steigbügel
In die Fertigteile sind Steigbügel nach DIN V 19555,
Form B, aus Edelstahl mit HDPE-Ummantelung und
geriffelter Auftrittsfläche, für einen einläufigen
Steigeisengang, Anordnung nach DIN 19549, Steigmaß 25
cm, einzubauen.

*Hinweis*
Anmerkung: Schachtbauwerke III
Schachtabdeckung
Schachtabdeckung
Das Schachtbauwerk ist mit einer BEGU-Schachtabdeckung,
Bauhöhe 160 mm fachgerecht abzudecken.
Das Liefern, der fachgerechte Einbau und das Regulieren
der Schachtabdeckung und der Auflageringe wird
gesondert vergütet. Die Gesamthöhe der Auflageringe
einschließlich Fugen darf das Maß von 24 cm nicht
überschreiten.

*Hinweis*
Anmerkung: Schachtbauwerke IV
Statik
Statik
Zum Nachweis für die Einhaltung der gegebenen
Bedingungen ist auf Verlangen des AG eine statische
Berechnung vorzulegen, Verkehrslast: SLW 60.

*Hinweis*
Anmerkung: Schachtbauwerke V
Erd- und Verbauarbeiten
Erd- und Verbauarbeiten
Eingeschlossen sind die zusätzlich zum Rohrgraben
erforderlichen Erd- und Verbauarbeiten, die Einbindung
der Rohrleitungen sowie die umweltgerechte Entsorgung
der verdrängten Bodenmassen in den Leitungsgräben der
Pos. 3.6.02. bis zu einem Zuordnungswert 1.2 (Z1.2)
nach LAGA-20.

*Hinweis*
Endschächte

**3.9.01 Bauwerke DN 1.000 herstellen, Tiefe 1,11 bis 1,35 m, X-315PP**
Schachtbauwerke, mit rundem Grundriss gemäß DWA-A 157,
aus monolithischen Betonfertigteilen nach DIN EN 1917
und DIN V 4034-1 sowie der FBS-Qualitätsrichtlinie,
Teil 2, liefern und gemäß der DIN EN 1610, dem
Arbeitsblatt DWA-A 139 sowie den Verlegeanleitungen des
Herstellers komplett herstellen.
Lichter Schachtdurchmesser: 1.000 mm.
Bauwerk als Endschacht.
Ablauf:  DN/OD 315 PP
Wandstärke nach statischen Erfordernissen.
Schachttiefe von OK Abdeckung bis Fließsohle:
1,11 bis 1,35 m

Schachtbauwerk bestehend aus:
FBS-Schachtunterteil SU-M Typ 2, Nennweite DN 1.000,
lichte Bauhöhe 750 mm, einschl. Gerinne, Berme und
Auftritt in der Betonqualität C40/50, XA2, glatte und
dichte lunkerreduzierte Sichtbetonqualität, in der
Schalung erhärtet hergestellt. Schachtunterteil mit
ausgebildeter Ablauföffnung einschließlich
Rohrdichtung.
Der Auftritt bzw. die Gerinneseitenwände sind
entsprechend der Ablauföffnung bis zum Rohrscheitel
hochzuziehen, die Bermen erhalten ein Gefälle von 1:20.
Abdeckplatte AP-M Typ 2, Nennweite DN 1.000/625,
exzentrisch, Bauhöhe 200 mm, in der Betonqualität C40/
50, XA2, glatte und dichte lunkerreduzierte
Sichtbetonqualität, in der Schalung erhärtet
hergestellt.
Fertigteile und Einbau gemäß Anmerkung:
Schachtbauwerke I bis V

Schachtbauwerk ohne Steigbügel.

Bauwerk:
 - 12214114 neu
Menge: 1,000 St

*Hinweis*
Durchgangsschächte

**3.9.02 Bauwerke DN 1.000 herstellen, Tiefe 1,11 bis 1,35 m, 315PP-315PP**
Schachtbauwerke, mit rundem Grundriss gemäß DWA-A 157,
aus monolithischen Betonfertigteilen nach DIN EN 1917
und DIN V 4034-1 sowie der FBS-Qualitätsrichtlinie,
Teil 2, liefern und gemäß der DIN EN 1610, dem
Arbeitsblatt DWA-A 139 sowie den Verlegeanleitungen des
Herstellers komplett herstellen.
Lichter Schachtdurchmesser: 1.000 mm.
Bauwerk als gerader Durchgangsschacht.
Zulauf:  DN/OD 315 PP
Ablauf:  DN/OD 315 PP
Wandstärke nach statischen Erfordernissen.
Schachttiefe von OK Abdeckung bis Fließsohle:
1,11 bis 1,35 m

Schachtbauwerk bestehend aus:
FBS-Schachtunterteil SU-M Typ 2, Nennweite DN 1.000,
lichte Bauhöhe 750 mm, einschl. Gerinne, Berme und
Auftritt in der Betonqualität C40/50, XA2, glatte und
dichte lunkerreduzierte Sichtbetonqualität, in der
Schalung erhärtet hergestellt. Schachtunterteil mit
ausgebildeter scheitelgleicher Zu- und Ablauföffnung
einschließlich Rohrdichtung.
Der Auftritt bzw. die Gerinneseitenwände sind
entsprechend der Ablauföffnung bis zum Rohrscheitel
hochzuziehen, die Bermen erhalten ein Gefälle von 1:20.
Abdeckplatte AP-M Typ 2, Nennweite DN 1.000/625,
exzentrisch, Bauhöhe 200 mm, in der Betonqualität C40/
50, XA2, glatte und dichte lunkerreduzierte
Sichtbetonqualität, in der Schalung erhärtet
hergestellt.
Fertigteile und Einbau gemäß Anmerkung:
Schachtbauwerke I bis V

Schachtbauwerk ohne Steigbügel.

Bauwerke:
 - 13213110 neu
Menge: 1,000 St

**3.9.03 Bauwerke DN 1.000 herstellen, Tiefe 1,26 bis 1,50 m, 315PP-315PP**
Schachtbauwerke, mit rundem Grundriss gemäß DWA-A 157,
aus monolithischen Betonfertigteilen nach DIN EN 1917
und DIN V 4034-1 sowie der FBS-Qualitätsrichtlinie,
Teil 2, liefern und gemäß der DIN EN 1610, dem
Arbeitsblatt DWA-A 139 sowie den Verlegeanleitungen des
Herstellers komplett herstellen.
Lichter Schachtdurchmesser: 1.000 mm.
Bauwerk als gerader Durchgangsschacht.
Zulauf:  DN/OD 315 PP
Ablauf:  DN/OD 315 PP
Wandstärke nach statischen Erfordernissen.
Schachttiefe von OK Abdeckung bis Fließsohle:
1,26 bis 1,50 m

Schachtbauwerk bestehend aus:
FBS-Schachtunterteil SU-M Typ 2, Nennweite DN 1.000,
lichte Bauhöhe 750 mm, einschl. Gerinne, Berme und
Auftritt in der Betonqualität C40/50, XA2, glatte und
dichte lunkerreduzierte Sichtbetonqualität, in der
Schalung erhärtet hergestellt. Schachtunterteil mit
ausgebildeter scheitelgleicher Zu- und Ablauföffnung
einschließlich Rohrdichtung.
Der Auftritt bzw. die Gerinneseitenwände sind
entsprechend der Ablauföffnung bis zum Rohrscheitel
hochzuziehen, die Bermen erhalten ein Gefälle von 1:20.
FBS-Schachthals SH-M Typ 2, Nennweite DN 1.000/625,
excentrisch, Bauhöhe 350 mm, in der Betonqualität C40/
50, XA2, glatte und dichte lunkerreduzierte
Sichtbetonqualität, in der Schalung erhärtet
hergestellt.
Fertigteile und Einbau gemäß Anmerkung:
Schachtbauwerke I bis V

Bauwerke:
 - 13213106 neu
Menge: 1,000 St

**3.9.04 Abwinklung in Schachtgerinne herstellen, Zulage Durchgangsschächte**
Zulage für das Herstellen einer Abwinklung des Gerinnes
in den Bauwerken gemäß Pos. 3.9.02. bis 3.9.03.
Abwinklung 100 bis 199 gon bzw. 201 bis 300 gon.
Das Anpassen des Gerinnes und der Bermen sind bei der
Schachtbestellung zu berücksichtigen.
Das Herstellen von seitlichen Zuläufe im Winkel zum
Durchgangsgerinne wird nicht in dieser Position
vergütet sondern ist in der Zulageposition des
Schachtbauwerkes einzurechnen.
Als Zulage zur Pos. 3.9.02. bis 3.9.03.

Bauwerke:
 - 13213106 neu
Menge: 1,000 St

**3.9.05 Zulauf DN/OD 315 PP herstellen, scheitelgleich, Zulage Durchgangsschächte**
Zulage für das Herstellen eines zusätzlichen Zulaufes
in den Bauwerken gemäß Pos. 3.9.03.
Zulauf DN/OD 315 PP, scheitelgleich.
Zulauf mit ausgebildeter Öffnung einschließlich
Rohrdichtung. Das Herstellen des Zulaufes, das Anpassen
des Gerinnes und der Bermen sind bei der
Schachtbestellung zu berücksichtigen.
Als Zulage zur Pos. 3.9.03.

Bauwerk:
 - 13213106 neu
Menge: 1,000 St

*Hinweis*
Schachtabdeckungen

**3.9.06 BEGU-Schachtabdeckung Klasse D 400 liefern, Bauhöhe 160 mm**
BEGU-Schachtabdeckung Klasse D 400, rund, entsprechend
DIN EN 124 / DIN 1229 sowie DIN 19572, gemäß den
Anforderungen der Gütesicherung RAL-GZ 692, lichte
Weite Ø 600 mm, Bauhöhe 160 mm liefern.
Schachtabdeckung bestehend aus:
BEGU-Rahmen ähnlich DIN 19584-5 mit dämpfender Einlage
und mit integrierter Aufnahmebuchse für eine
Haltestange.
BEGU-Deckel nach DIN 19584-2 mit dämpfender Einlage,
und mit Lüftungsöffnungen.
Schmutzfänger aus Stahl nach DIN 1221, verzinkt.

Der fachgerechte Einbau und das Regulieren der
Schachtabdeckung einschließlich Lieferung und Einbau
der Auflageringe wird gesondert vergütet.
Menge: 3,000 St

#### Untertitel 3.10 Hausanschlussleitungen

*Hinweis*
Anmerkung: Anschlussleitungen

Das Lösen, Laden, Fördern und Einbauen der Bodenmassen
für die Herstellung der Leitungsgräben wird nach
Raummaß gemäß VOB/C DIN 18300 abgerechnet.

Das Einbauen, Vorhalten und Beseitigen des
erforderlichen Verbaus wird gemäß VOB/C DIN 18303 nach
Flächenmaß abgerechnet.

Bei der Kalkulation der Leitungsgräben zur Herstellung
der Anschlussleitungen ist zu berücksichtigen, dass die
maßgebende Grabentiefe bzw. Verbautiefe aus dem
arithmetischen Mittel der Grabentiefen, die an den
zugehörigen Anschlusspunkten und den Rohrleitungsenden
gemessen werden, errechnet wird.
Diese Tiefe gilt für den gesamten Leitungsgraben bzw.
Verbau der jeweiligen Anschlussleitung.
Die Grabentiefen werden ab Oberkante der tatsächlichen
Ausschachtungsebene (Oberkante der vorh. Befestigung
bzw. Oberkante des Geländes nach Oberbodenabtrag) bis
zur Unterkante der Bettungsschicht bzw. bei Fehlen der
Bettungsschicht bis zur Auflagerfläche des Rohres
gemessen.
Die Verbautiefen werden von der Oberkante des Verbaus
(Oberkannte der Ausschachtungsebene zzgl. 0,10 m) bis
zur Grabensohle (Sichtfläche) gemessen.
Für die Leitungsgräben gelten die in der DIN EN 1610,
Abschnitt 6 und dem Arbeitsblatt DWA-A 139 angegebenen
Arbeitsräume und Mindestbreiten.
Bei der Abrechnung der Erd- und Verbauarbeiten werden
die Achslängen der Anschlussleitungen von der Achse des
Hauptsammlers bis zum Rohrleitungsende zzgl. 0,50 m für
den Arbeitsraum sowie die erforderlichen Mindestbreiten
mit senkrechten Wänden zugrunde gelegt.
Vorhandene Leitungen für die Ver- und Entsorgung, die
die Leitungsgräben kreuzen sind in Betrieb und dürfen
nicht unterbrochen werden. Die Leitungen müssen
aufgehängt oder in geeigneter Weise gesichert werden.

**3.10.01 Leitungsgräben herst., PP-Rohre DN/OD 160**
Leitungsgräben in Böden der Bodenklasse 3 bis 5 nach
DIN 18300, mit bis zu 10 Vol.-% Bauschutt und/oder
sonstigen mineralischen Fremdbestandteilen, in der erf.
Breite nach DIN EN 1610 und dem Arbeitsblatt DWA-A 139
herstellen und nach Abschluss der Arbeiten wieder
verfüllen und verdichten.
Ausführung des Leitungsgrabens:
Leitungsgräben für die Herstellung von
Anschlussleitungen aus Kanalrohren DN/OD 160 PP in
offener Bauweise.
Grabentiefe:  bis 1,75 m
Grabenbreite:  OD + 0,50 m zzgl. Verbau bzw.
  Mindestgrabenbreite gemäß
  DIN EN 1610.
Grabenverbau:  Verbau nach DIN 4124,
  Abschnitt 5 bis 7

Die Grabensohle ist vollkommen gleichmäßig im
vorgeschriebenen Gefälle herzurichten und zu
verdichten.
Die Aushubmassen sind für den Wiedereinbau im Bereich
der Baustelle sicher zu lagern, in Abhängigkeit der
örtlichen Gegebenheiten ist zu berücksichtigen, dass
der Aushub ggf. nicht direkt neben dem Leitungsgraben
gelagert werden kann, sondern innerhalb der Baustelle
transportiert werden muss. Die erforderlichen
Transporte sind einzukalkulieren.
Eingeschlossen ist der lagenweise Einbau und das
Verdichten der Bettungsschichten, der Leitungszone und
der Hauptverfüllung gemäß DIN EN 1610 und dem
Arbeitsblatt DWA-A 139 in Lagen von max. 30 cm.
Die Lieferung der Austauschböden wird gesondert
vergütet.
Hierfür maßgebend sind die Zusätzlichen Technischen
Vertragsbedingungen und Richtlinien für Aufgrabungen in
Verkehrsflächen (ZTV A-StB 12).
Die Verdichtung wird mit Rammsondierungen überprüft.
Der Leitungsgraben gilt als ausreichend verdichtet,
wenn für je 10 cm Eindringtiefe mindestens 12 Schläge
benötigt werden (leichte Rammsonde, Spitzendurchmesser
3,5 cm).
Die für die Abrechnung maßgebenden Massen werden gemäß
Anmerkung: Anschlussleitungen berechnet.
Abgerechnet werden die Leitungsgräben mit senkrechten
Grabenwänden.
Aushub und Wiedereinbau in geringen Einzelmassen.
Menge: 40,000 m3

*Hinweis*
Anmerkung: Bodenaushub

Die gesamten, für den Wiedereinbau geeigneten,
Bodenmassen sind während des Aushubs zu separieren, im
Bereich der Baustelle sicher zu lagern und entsprechend
im Bereich der Seitenverfüllung, der Abdeckung oder der
Hauptverfüllung nach Angabe der Bauüberwachung wieder
einzubauen und zu verdichten.

Die ungeeigneten Bodenmassen (Schluff, schwach tonig)
sind abzufahren und umweltgerecht zu entsorgen.

Die zu entsorgenden Bodenmassen sind, unabhängig von
ihrer tatsächlichen Lagerung im Untergrund, zunächst
als Verdrängung der Bettungsschicht und der
Leitungszone bzw. der Kanalrohre zu betrachten.

Eine Lieferung bzw. der Einbau von Füllboden erfolgt
erst nach oben beschriebener Massenbilanz.

**3.10.02 Bettungsschicht für PP-Rohre DN/OD 160 herstellen, Zulage**
Baustoffgemisch aus natürlichen Baustoffen und Böden
zur Herstellung der Bettungsschicht für PP-Rohre DN/OD
160 gemäß DIN 1852 liefern und für den Einbau in den
Leitungsgräben der Pos. 3.10.01. im Bereich der
Baustelle sicher lagern.
Das Einbauen und Verdichten der Bettungsschicht erfolgt
entsprechend der Pos. zur Herstellung der
Leitungsgräben.
Baustoffgemisch: stark sandiger Kies.
Bodengruppe G1 nach ATV-DVWK-A 127.
Verdichtbarkeitsklasse V1 nach ZTV A-StB 12.
Größtkorn 20 mm, Sandanteil > 15% und
Ungleichförmigkeitszahl CU = 3.
Die Angaben der Rohrhersteller sind zu beachten.
Ausführung der Bettung: Typ 1
Untere Bettungsschicht (a): 100 mm + 1/10 DN
Obere Bettungsschicht (b): 0,25 * OD (2a = 120°)
Herstellen der Bettungsschicht in Rohrgrabenbreite.
Eingeschlossen ist die umweltgerechte Entsorgung der
verdrängten Bodenmassen bis zu einem Zuordnungswert 1.2
(Z1.2) nach LAGA-20.
Die für die Abrechnung maßgebende Achslänge wird gemäß
Anmerkung: Kanalhaltungen berechnet.
Herstellung in Einzellängen.
Als Zulage zur Pos. 3.10.01.
Menge: 25,000 m

**3.10.03 Leitungszone für PP-Rohre DN/OD 160 herstellen, Zulage**
Baustoffgemisch aus natürlichen Baustoffen und Böden
zum Herstellen der Leitungszone für PP-Rohre DN/OD 160
gemäß DIN 1852 liefern und für den Einbau in den
Leitungsgräben der Pos. 3.10.01. im Bereich der
Baustelle sicher lagern.
Das Einbauen und Verdichten der Leitungszone erfolgt
entsprechend der Pos. zur Herstellung der
Leitungsgräben.
Baustoffgemisch: stark sandiger Kies.
Bodengruppe G1 nach ATV-DVWK-A 127.
Verdichtbarkeitsklasse V1 nach ZTV A-StB 12.
Größtkorn 20 mm, Sandanteil > 15% und
Ungleichförmigkeitszahl CU = 3.
Die Angaben der Rohrhersteller sind zu beachten.
Ausführung der Leitungszone:
Seitenverfüllung und Abdeckung (c): bis 300 mm über
Rohrscheitel. Verdichtung nur mit Handstampfer oder
geeigneten leichten Verdichtungsgeräten.
Herstellen der Leitungszone in Rohrgrabenbreite.
Eingeschlossen ist die umweltgerechte Entsorgung der
verdrängten Bodenmassen bis zu einem Zuordnungswert 1.2
(Z1.2) nach LAGA-20.
Die für die Abrechnung maßgebende Achslänge wird gemäß
Anmerkung: Kanalhaltungen berechnet.
Herstellung in Einzellängen.
Als Zulage zur Pos. 3.10.01.
Menge: 25,000 m

*Hinweis*
Verfüllboden liefern

Entsprechend der vorhandenen Untergrundverhältnisse
entscheidet über die Notwendigkeit der Menge der
Bodenlieferung die Bauüberwachung des AG.
Die Lieferung von geeignetem Verfüllboden wird nur nach
Aufforderung bzw. Absprache mit den AG vergütet.

**3.10.04 Verdichtungsfähiger Verfüllboden liefern, Zulage**
Baustoffgemisch aus natürlichen Baustoffen und Böden
für Schichten aus frostunempfindlichem Material nach
der TL SoB-StB 04/07 liefern und für den Einbau in den
Leitungsgräben der Pos. 3.10.01. im Bereich der
Baustelle sicher lagern.
Das Einbauen und Verdichten des Füllbodens erfolgt
entsprechend der Pos. zur Herstellung der
Leitungsgräben.
Baustoffgemische 0/2 bis 0/63.
Bodengruppe G1 nach ATV-DVWK-A 127.
Verdichtbarkeitsklasse V1 nach ZTV A-StB 12.
Böden GE, GW, GI, SE, SW, und SI gemäß DIN 18196.
RC-Gemische sind nicht zugelassen.
Die Anforderungen der TL SoB-StB 04/07 an Baugemische
aus natürlichen Baustoffen und Böden sind auf Verlangen
der Bauüberwachung des AG durch Eignungsprüfungen vor
Baubeginn nachzuweisen.
Eingeschlossen ist die umweltgerechte Entsorgung der
verdrängten ungeeigneten Bodenmassen bis zu einem
Zuordnungswert 1.2 (Z1.2) nach LAGA-20.
Abgerechnet wird nach aufzumessenden Einbauprofilen in
Leitungsgräben mit senkrechten Grabenwänden.
Einbau und Entsorgen in Einzelmassen.
Als Zulage zur Pos. Pos. 3.10.01.
Menge: 10,000 m3

**3.10.05 Verbau mit Grabenverbaugeräten herst., randgestützt, Tiefe bis 2,50 m**
Verbau gemäß DIN 18303 und DIN 4124 für Leitungsgräben
der Pos. 3.10.01. entsprechend den statischen und
konstruktiven Erfordernissen herstellen, vorhalten und
entfernen.
Grabenverbau gemäß DIN 4124, Abschnitt 5.
Randgestützte Grabenverbaugeräte einschließlich aller
erf. Aussteifungen. Die Stirnseiten des Leitungsgrabens
sind mittels geeigneten Verbauelementen zu sichern.
Eingeschlossen ist die konstruktive Bearbeitung.
Die für die Abrechnung maßgebende Verbautiefe und
Achslänge wird gemäß Anmerkung: Kanalhaltungen
berechnet.
Abgerechnet wird die Sichtfläche des Verbaus je
Grabenwand für Grabentiefen über 1,25 bis 2,50 m.
Menge: 20,000 m2

**3.10.06 Waagerechter Normverbau herst., Holzbohlen, Tiefe bis 2,50**
Verbau gemäß DIN 18303 und DIN 4124 für Leitungsgräben
der Pos. 3.10.01. entsprechend den statischen und
konstruktiven Erfordernissen herstellen, vorhalten und
entfernen.
Grabenverbau gemäß DIN 4124, Abschnitt 6.
Waagerecher Grabenverbau mit Holzbohlen einschließlich
aller erf. Aussteifungen. Die Stirnseiten des
Leitungsgrabens sind mittels geeigneten Verbauelementen
zu sichern.
Eingeschlossen ist die konstruktive Bearbeitung.
Die für die Abrechnung maßgebende Verbautiefe und
Achslänge wird gemäß Anmerkung: Kanalhaltungen
berechnet.
Abgerechnet wird die Sichtfläche des Verbaus je
Grabenwand für Grabentiefen über 1,25 bis 2,50 m.

Ausführung in Kleinstflächen im Bereich von
Versorgungsleitungen, etc. Verbaudurchdringungen sind
gemäß der nachfolgenden Positionen einzukalkulieren.
Menge: 20,000 m2

**3.10.07 Vorh. kreuzende Ver- und Entsorgungsleitungen suchen und sichern**
Vorh. Ver- und Entsorgungsleitungen aller Art bis
Außendurchmesser 300 mm, die als Einzelleitung oder als
Leitungsbündel den Leitungsgraben in einem Winkel von
45° bis 90° kreuzen, von Hand aufsuchen und
freischachten und in geeigneter Weise sichern, d.h.
aufhängen bzw. abstützen.
Eingeschlossen ist der Mehraufwand, der durch die
Leitungen bei der Herstellung und der Wiederverfüllung
der Gräben, den Verbaudurchdringungen bzw.
Auswechslungen und bei der Verlegung der Kanalrohre
entsteht.
Die Leitungen sind während der Verfüllung in ein
Sandbett zu verlegen und einzusanden. Eingeschlossen
ist die Lieferung des Sandes. Sandmenge ca. 0,1 m³/m.
Der Mehraufwand wird nicht gesondert vergütet, sondern
ist hier mit einzurechnen.
Die Vorschriften der betreffenden
Versorgungsunternehmen sind zu beachten.
Die vorgefundenen Leitungen sind zusammen mit der
Bauüberwachung des AG örtlich aufzumessen. Unterbleibt
die gemeinsame Feststellung der kreuzenden Ver- und
Entsorgungsleitungen, so werden diese trotz der
durchgeführten Sicherung nicht vergütet.
Aufgemessen und abgerechnet werden die einzelnen
Leitungen bzw. die Leitungsbündel. Als ein
Leitungsbündel zählen alle neben- und übereinander
verlegten Leitungen mit einem lichten Abstand von
weniger als 20 cm zur nächsten Leitung.
Menge: 30,000 St

**3.10.08 Vorh. längslaufende Ver- und Entsorgungsleitungen suchen und sichern**
Vorh. Ver- und Entsorgungsleitungen aller Art bis
Außendurchmesser 300 mm, die als Einzelleitung oder als
Leitungsbündel parallel im Leitungsgraben liegen bzw.
den Leitungsgraben in einem Winkel von 0° bis 44° längs
anschneiden, von Hand aufsuchen und freischachten und
in geeigneter Weise sichern, d.h. aufhängen bzw.
abstützen.
Eingeschlossen ist der Mehraufwand, der durch die
Leitungen bei der Herstellung und der Wiederverfüllung
der Gräben, den Verbaudurchdringungen bzw.
Auswechslungen und bei der Verlegung der Kanalrohre
entsteht.
Die Leitungen sind während der Verfüllung in ein
Sandbett zu verlegen und einzusanden. Eingeschlossen
ist die Lieferung des Sandes. Sandmenge ca. 0,1 m³/m.
Der Mehraufwand wird nicht gesondert vergütet, sondern
ist hier mit einzurechnen.
Die Vorschriften der betreffenden
Versorgungsunternehmen sind zu beachten.
Die vorgefundenen Leitungen sind zusammen mit der
Bauüberwachung des AG örtlich aufzumessen. Unterbleibt
die gemeinsame Feststellung der kreuzenden Ver- und
Entsorgungsleitungen, so werden diese trotz der
durchgeführten Sicherung nicht vergütet.
Aufgemessen und abgerechnet werden die einzelnen
Leitungen.
Menge: 25,000 m

*Hinweis*
Vorh. Anschlussleitungen aufnehmen

**3.10.09 Trennschnitte an vorh. Anschlussleitungen bis DN 200 durchführen**
Trennschnitte für das Aufnehmen von vorh.
Anschlussleitungen bis DN 200 unterschiedlicher
Materialien in den Leitungsgräben der 3.10.01.
durchführen. Die Rohre sind gerade mit geeignetem Gerät
abzuschneiden.
Menge: 20,000 St

**3.10.10 Vorh. Anschlussleitungen bis DN 200 aufnehmen**
Vorh. Anschlussleitungen bis DN 200 unterschiedlicher
Materialien in den Leitungsgräben der Pos. 3.10.01.
aufnehmen, abfahren und umweltgerecht entsorgen.
Bei der Herstellung der Leitungsgräben muss im Bereich
der vorh. Kanalhaltung mit besonderer Vorsicht
gearbeitet werden. Der zusätzliche Aufwand für das
Freilegen der vorh. Kanalrohre wird nicht gesondert
vergütet, sondern ist hier mit einzurechnen.
Für das Aufnehmen zusätzliche erforderliche
Trennschnitte sind mit einzukalkulieren.
Aufnehmen in kurzen Einzellängen.
Menge: 50,000 m

*Hinweis*
DN/OD 160 PP SN 10

**3.10.11 Sattelstück DN/OD 160 einbauen, für Hauptrohr DN/OD 400 PP**
Sattelstück für Anschlussleitungen DN/OD 160/90°, zum
Anschluss an glattwandigen Kunststoffrohren DN/OD 400,
mit angeformter Muffe sowie integriertem Kugelgelenk,
stufenlos schwenkbar 0° bis 7,5°, liefern und nach
Angabe der Bauüberwachung des AG gemäß
Herstellerangaben einbauen.
Eingeschlossen ist das Anbohren der Kanalhaltung aus
Kunststoffrohren mit passendem Bohrgerät.
Die Sattelstücke dürfen nicht im Rohr vorstehen.
Eingeschlossen sind die erforderlichen Erdarbeiten zur
Montage des Bohrgerätes.

Sattelstück mit DiBt-Zulassung:

Fabrikat: POLYMER CONNECT System Rehau
  oder gleichwertiger Art.
Menge: 7,000 St

**3.10.12 Hochlast-Vollwand Kanalrohre verlegen, KGEM, DN/OD 160 PP SN10**
Rohre aus füllstofffreien Polypropylen (PP) gemäß
DIN EN 1852 ausgestattet mit dem Gütezeichen der
Gütegemeinschaft Kunststoffrohre, liefern und gemäß der
DIN EN 1610, dem Arbeitsblatt DWA-A 139 sowie den
Verlegeanleitungen des Herstellers verlegen.
Hochlast-Vollwand Kanalrohre, KGEM:
Ringsteifigkeit: 10kN/m² (SN10) nach DIN EN ISO 9969.
Nennweite: DN/OD 160
Baulängen: 1,00 und 3,00 m
Farbe:  "Blau"
Kanalrohr-System mit Doppelsteckmuffe und formschlüssig
fixierten Dichtungen aus EPDM, hochabriebfest und ohne
Zusatz von Füllstoffen. Rohrleitung innen mit
Hersteller- Durchmesser- und Werkstoffangabe signiert.
Die Eigenschaften müssen durch die Fremdüberwachung
einer amtlich anerkannten Prüfstelle nachgewiesen
werden.
Prüfungszeugnisse müssen vor Baubeginn vorgelegt
werden. Beanstandete Rohre und Formteile dürfen nicht
eingebaut werden.
Zum Nachweis für die Einhaltung der gegebenen
Bedingungen ist auf Verlangen des AG eine statische
Berechnung vorzulegen, Verkehrslast: SLW 60.
Eingeschlossen ist die umweltgerechte Entsorgung der
verdrängten Bodenmassen in den Leitungsgräben der
Pos. 3.10.01. bis zu einem Zuordnungswert 1.2 (Z1.2)
nach LAGA-20.
Verlegung in Einzellängen.
Menge: 20,000 m

**3.10.13 Rohrbögen 15° bis 45° einbauen, KGB, DN/OD 160 PP SN10, Zulage**
Formteile aus füllstofffreien Polypropylen (PP) gemäß
DIN EN 1852 wie in den Pos. 3.10.12. beschrieben
liefern und gemäß der DIN EN 1610, dem Arbeitsblatt
DWA-A 139 sowie den Verlegeanleitungen des Herstellers
verlegen.
Rohrbögen 15° bis 45°, KGB:
Ringsteifigkeit: 10kN/m² (SN10) nach DIN EN ISO 9969.
Nennweite: DN/OD 160
Farbe:  "Blau"
Kanalrohr-System mit Doppelsteckmuffe und formschlüssig
fixierten Dichtungen aus EPDM, hochabriebfest und ohne
Zusatz von Füllstoffen.
Als Zulage zur Pos. 3.10.12.
Menge: 28,000 St

**3.10.14 Überschiebmuffe einbauen, KGU, DN/OD 160 PP SN10, Zulage**
Formteile aus füllstofffreien Polypropylen (PP) gemäß
DIN EN 1852 wie in den Pos. 3.10.12. beschrieben
liefern und gemäß der DIN EN 1610, dem Arbeitsblatt
DWA-A 139 sowie den Verlegeanleitungen des Herstellers
verlegen.
Überschiebmuffe, KGU:
Ringsteifigkeit: 10kN/m² (SN10) nach DIN EN ISO 9969.
Nennweite: DN/OD 160
Farbe:  "Blau"
Kanalrohr-System mit Doppelsteckmuffe und formschlüssig
fixierten Dichtungen aus EPDM, hochabriebfest und ohne
Zusatz von Füllstoffen.
Als Zulage zur Pos. 3.10.12.
Menge: 14,000 St

**3.10.15 Anschlussstück einbauen, KGUS, DN/OD 160 PP SN10, Zulage**
Formteile aus füllstofffreien Polypropylen (PP) gemäß
DIN EN 1852 wie in den Pos. 3.10.12. beschrieben
liefern und gemäß der DIN EN 1610, dem Arbeitsblatt
DWA-A 139 sowie den Verlegeanleitungen des Herstellers
verlegen.
Anschlussstück, KGUS:
Für den Anschluss an eine Steinzeugrohrspitzende.
Ringsteifigkeit: 10kN/m² (SN10) nach DIN EN ISO 9969.
Nennweite: DN/OD 160
Farbe:  "Blau"
Kanalrohr-System mit Doppelsteckmuffe und formschlüssig
fixierten Dichtungen aus EPDM, hochabriebfest und ohne
Zusatz von Füllstoffen.
Als Zulage zur Pos. 3.10.12.
Menge: 7,000 St

**3.10.16 VPC-Rohrkupplung 150 liefern und einbauen**
VPC-Rohrkupplung 150, Spannbereich 160 bis 192 mm,
System Funke oder gleichwertig, mit DIBt-Zulassung, zur
variablen, stufenlosen Verbindung von Abwasserrohren
der gleichen Nennweite mit Außendurchmesser von 160 bis
192 mm, aus unterschiedlichen bzw. gleichen Werkstoffen
mit vollwandiger, geschäumter, gerippter, gekammerter
oder gewellter Wandung in beliebiger Kombination,
bestehend aus einer Rohrkupplung mit Dichtungskörper
nach DIN EN 681-1, mit mehrfachem Doppeldichtprofil,
Fixier- und Zentrierkorb aus bruchstabilem,
hochschlagfesten Polyamid mit beidseitig integriertem
Bandführungskanal sowie vier Spannbändern aus nicht
rostenden Stahl mit jeweiliger Gegenbandeinlage und
Click-System, Montage mit Tangentialspanner zum
gleichmäßigen Anziehen der Rohrkupplung über den
kompletten Umfang des Rohres, Funktionsprüfung nach
DIN 4060 und DIN EN 295-4, nachgewiesene Dichtigkeit
bis 2,5 bar Prüfdruck als Wasserinnendruck, liefern und
nach Herstellerangaben einbauen.

Die Verarbeitungsvorschriften des Herstellers sind zu
beachten.
Menge: 2,000 St

**3.10.17 Anschlüsse an vorh. Rohrenden DN/OD 160, KGEM, herstellen**
Anschlüsse der neuen Anschlussleitungen DN/OD 160 aus
PP-Rohren gemäß Pos. 3.10.12. an die Rohrenden der
vorh. Anschlussleitung aus Kunststoffrohren DN/OD 160,
KGEM, herstellen.
Die vorhandenen Rohrenden sind von Hand
freizuschachten, zu säubern und für den Anschluss
entsprechend vorzubereiten.
Menge: 2,000 St

**3.10.18 Trennschnitte an PP-Rohren DN/OD 160 durchführen**
Trennschnitte an PP-Rohren DN/OD 160 zur Herstellung
von Passstücken durchführen. Die Rohre sind auf
passende Länge ebenflächig und gerade abzuschneiden.
Die Schnittkanten sind zu entgraten. Die Rohrwandungen
sind anzuschrägen.
Menge: 7,000 St

**3.10.19 Anschlusszeichnungen fertigen**
Anschlusszeichnungen der Hausanschlussleitungen
fertigen.
Die Zeichnungen müssen sämtliche Maße, die zur
Ermittlung der Leistungen (auch zum Auffinden der
Leitung an der Grundstücksgrenze) erforderlich sind,
enthalten. Die Lage jedes Abzweiges ist sorgfältig von
der Achse des tiefer liegenden Kontrollschachtes
einzumessen und in die Zeichnung einzutragen.
Zusätzlich dazu ist die Lage des Endes der
Anschlussleitung von den Achsen des Hauptkanals, des
unterhalb und des oberhalb liegenden Schachtes aus
einzumessen (Dreiecksmessung) und in die Zeichnung
einzutragen.
Von jeder Anschlussleitung ist bei offener Baugrube die
Zeichnung in 2-facher Ausfertigung anzufertigen und dem
Auftraggeber bzw. seinem Beauftragten zur Unterschrift
vorzulegen. Die Zeichnung ist sorgfältig mit allen oben
aufgeführten Maßen zu versehen.
An der Grundstücksgrenze sind die Rohrsohle und das
Geländeniveau einzunivellieren und zusammen mit der
Höhendifferenz in die Zeichnung einzutragen, ebenfalls
ist das Sohlen- und Geländeniveau an Abzweigeigen
einzutragen. Alle Höhen müssen auf öffentliche
Höhenfestpunkte bezogen sein.
Diese Zeichnungen dienen gleichzeitig als Aufmaßblatt
bei der Abrechnung.
Menge: 7,000 St

#### Untertitel 3.11 Hochdruckreinigung

*Hinweis*
Reinigung
HD-Reinigung gemäß den Anforderungen des Merkblattes
ATV-DVWK-M 197
Die Hochdruckreinigung ist im zeitlichen Zusammenhang
mit der TV Inspektion auszuführen. Der Zeitvorlauf muss
auf die Betriebssituation abgestimmt und so gewählt
werden, dass einerseits neuerliche Verschmutzungen
nicht stattfinden und andererseits die Objektwandungen
soweit abgetrocknet sind, dass störende Reflexionen
vermieden werden. Im Regelfall sollte der Zeitvorlauf
nicht mehr als 48 Stunden betragen. Die Intensität der
Reinigung ist so zu wählen, dass alle lösbaren
Verschmutzungen und Ablagerungen vollständig entfernt
werden und eine umfängliche Inspektion der
Objektwandungen möglich ist.
Spülfahrzeug mit folgenden Mindestanforderungen:
Für Haltungen DN 200 bis DN 800:
Fassungsvermögen: 10 bis 12 m³
Luftdurchsatz Vakuumanlage 1.200 bis 1.500 m³/h
Saugschläuche: DN 10 bis DN 125
Länge Spülschläuche: >120 m
Pumpenleistung: ca. 320 l/min
Pumpenausgangsdruck: 150 bar
Druck unmittelbar vor Düse 80 bis 100 bar
Für Haltungen ab DN 900:
Fassungsvermögen: 14 bis 15 m³
Luftdurchsatz Vakuumanlage 1.200 bis 1.500 m³/h
Saugschläuche: DN 125 bis DN 150
Länge Spülschläuche: >120 m
Pumpenleistung: ca. 320 bis 450 l/min
Pumpenausgangsdruck: 150 bis 180 bar
Druck unmittelbar vor Düse 80 bis 100 bar
In die Einheitspreise einzurechnen sind:
Gestellung des Reinigungs-Systems einschließlich
Wasserbeschaffung, Räumguttransport, Entleerung,
Reinigung, Betriebsstoffe und Zubehör sowie
fachmännisch geschultem Bedienungs- und
Sicherheitspersonal.
Einschließlich aller erforderlichen Nebenarbeiten wie:
Ein- und Umsetzen des Reinigungs-Systems, Öffnen und
Schließen der Inspektionsöffnungen, vorhalten und
aufstellen der erforderlichen Sicherungsmaßnahmen am
Einsatzort, betätigen und stellen von Seilwinden und
einfädeln der Zugseile in die Haltungen,
Sicherheitsvorkehrungen für Arbeiten im Kanal, An- und
Abfahrt sowie Spesen für das Bedienungspersonal.
Die im Kanal eingesetzten Techniken müssen den
einschlägigen bekannten Vorschriften und den
Unfallverhütungsvorschriften (UVV) entsprechen.

**3.11.01 Reinigung von Anschlussleitungen, Abnahme**
Hochdruckreinigung als Grundreinigung vor Ausführung
der Abnahmeinspektion in Anschlussleitungen bis DN 200
von nicht begehbaren Kanalhaltungen aus durchführen.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt in Einzellängen je
Anschlussleitung über den Anschlusspunkt im Hauptkanal
bis zur Grundstücksgenze bzw. bis zum Übergabepunkt der
Anschlussleitung.

Nur auf Anweisung der Bauüberwachung des AG.
Menge: 20,000 m

**3.11.02 Reinigung von Kanalhaltungen bis DN 300 Vor Ausführung der Abnahmeinspektion**
Hochdruckreinigung als Grundreinigung vor Ausführung
der Abnahmeinspektion in nicht begehbaren
Kanalhaltungen bis DN 300 durchführen.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt in Einzellängen, je
Haltung von Schachtmitte zu Schachtmitte.
Menge: 125,000 m

**3.11.03 Reinigung von Schachtbauwerken, Tiefe bis 3,50 m Vor Ausführung der Abnahmeinspektion**
Hochdruckreinigung als Grundreinigung vor Ausführung
der Abnahmeinspektion in Bauwerken bis DN 1.200
durchführen.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt je Schachtbauwerk
mit einer Bauwerkstiefe von 3,50 m.
Menge: 4,000 St

#### Untertitel 3.12 TV-Inspektion

*Hinweis*
Inspektion
Optische Inspektion gemäß den Anforderungen des
Merkblatt DWA-M 149-5.
Schadensbeschreibung gemäß DIN EN 13508 und den
Empfehlungen des Merkblatt DWA-M 149-2.
Die Daten sind auf einem digitalen Datenträger (SSD,
HDD) nach Vorgabe des AG gemäß den Merkblättern DWA-M
149-5 und DWA-M 150 im XML Formattyp B bzw. im ISYBAU-
Austauschformat XML-2006 gemäß "Arbeitshilfen Abwasser"
zu übergeben.
Der Datenträger wird Eigentum des AG.
Die Aufzeichnungen sind objektweise abzuspeichern. Die
Nummerierungssystematik muss mit den Angaben des AN
übereinstimmen. Während der gesamten TV-Inspektion ist
eine konsequent einheitliche Schadensbeschreibung zu
gewährleisten. Stellt sich bei der Überprüfung der
Datensätze heraus, dass diese fehlerhaft sind oder
nicht mit der geforderten Leistung oder anderen Angaben
übereinstimmen, wird der AN für die daraus entstehenden
Kosten (auch für die der erneuten Überprüfung) haftbar
gemacht.
Der Operator muss über hinreichende Fachkenntnisse
verfügen und mindestens 1 Jahr als Kameraführer tätig
sein. Die Fachkenntnisse müssen durch regelmäßige Fort-
und Weiterbildungsmaßnahmen aktuell gehalten werden. Es
dürfen nur Operatoren eingesetzt werden, die von der
Bauleitung genehmigt wurden.
In die Einheitspreise einzurechnen sind:
Gestellung einer TV-Inspektionseinheit mit einer Dreh-
und Schwenkkopfkamera, Antriebseinheit,
Energieversorgung und Steuereinheit einschließlich
Zubehör und Betriebsstoffe sowie fachmännisch
geschultem Bedienungs- und Sicherheitspersonal.
Einschließlich aller erforderlichen Nebenarbeiten wie:
Ein- und Umsetzen des TV-Inspektions-Systems, Öffnen
und Schließen der Inspektionsöffnungen, vorhalten und
aufstellen der erforderlichen Sicherungsmaßnahmen am
Einsatzort, betätigen und stellen von Seilwinden und
einfädeln der Zugseile in die Haltungen,
Sicherheitsvorkehrungen für Arbeiten im Kanal, An- und
Abfahrt sowie Spesen für das Bedienungspersonal.
Die im Kanal eingesetzten Techniken müssen den
einschlägigen bekannten Vorschriften und den
Unfallverhütungsvorschriften (UVV) entsprechen. Um die
Einhaltung der Anforderungen zu gewährleisten, muss die
Inspektionseinheit die Bedingungen der DWA-M 149-5
erfüllen. Der Ex-Schutz (Zone 1) ist nachzuweisen.
Ansonsten sind erhöhte Anforderungen an die ständige
Prüfung der Umgebungsluft und ggf. Kanalbelüftung zu
stellen. Neben den ATEX-Richtlinien ist die DIN VDE
0165 zu berücksichtigen.
Grundsätzlich soll gegen die Fließrichtung gefahren
werden, um so einen besseren Einblick in die Stutzen zu
erhalten.
Bei Nichtbeachten der vorstehenden Angaben behält sich
der AG vor, die nicht der Ausschreibung entsprechend
untersuchten Abschnitte auf Kosten des AN wiederholen
zu lassen. Die Abrechnung erfolgt von Schachtmitte zu
Schachtmitte. Abrechnungsbasis ist nur der tatsächlich
gefahrene und einmalig dokumentierte laufende Meter.
Die Anerkennung aller Zulagen erfolgt nur nach
vorheriger Abstimmung mit der Bauleitung.

*Hinweis*
optische Dokumentation
Die optische Dokumentation von Kanalhaltungen und
Anschlussleitungen erfolgt durch Filmdarstelllung
(digitales Bildsignal) in axialer Richtung.
Die optische Dokumentation der Bauwerke erfolgt durch
die Aufnahme von Einzelbildern der Feststellungen oder
durch Filmdarstelllung (digitales Bildsignal) in
axialer Richtung.

**3.12.01 Inspektion von Anschlussleitungen, Abnahme**
Inspektion als Abnahmeinspektion für den Nachweis der
SüwVo Abw, nach Abschluss aller Arbeiten, in
Entwässerungsleitungen bis DN 200 von nicht begehbaren
Kanalhaltungen aus durchführen.
Inspektion gemäß Vorbemerkungen: Inspektion.
Indirekte optische Inspektion mittels ferngesteuerter
Inspektionstechnik mit direkter Steuerung,
einschließlich Auswertung, optischer Dokumentation,
Gestellung der Fahrzeuge, An- und Abfahrt, fachmännisch
geschultem Bedienungs- und Sicherungspersonal,
Verkehrs- und Arbeitsplatzsicherung sowie aller
Nebenarbeiten, Betriebsstoffe, Rüstarbeiten und
Zubehör.
Die Abrechnung der Leistung erfolgt in Einzellängen je
Anschlussleitung über den Anschlusspunkt im Hauptkanal
bis zur Grundstücksgenze bzw. bis zum Übergabepunkt der
Anschlussleitung.
Dokumentation einfach in Papierform sowie digital auf
dem Datenträger inkl. Zustandsbefahrung und Daten im
Austauschformat nach Vorgabe des AG nach dem Merkblatt
DWA-M 150 oder im ISYBAU-Austauschformat XML-2006.

Nur auf Anweisung der Bauüberwachung des AG.
Menge: 20,000 m

**3.12.02 Inspektion in Kanalhaltungen bis DN 300 Abnahmeinspektion**
Inspektion als Abnahmeinspektion und für den Nachweis
der SüwVo Abw nach Abschluss aller Arbeiten in nicht
begehbaren Kanalhaltungen bis DN 300 durchführen.
Inspektion gemäß Vorbemerkungen: Inspektion.
Indirekte optische Inspektion mittels ferngesteuerter
Inspektionstechnik mit direkter Steuerung,
einschließlich Auswertung, optischer Dokumentation,
Gestellung der Fahrzeuge, An- und Abfahrt, fachmännisch
geschultem Bedienungs- und Sicherungspersonal,
Verkehrs- und Arbeitsplatzsicherung sowie aller
Nebenarbeiten, Betriebsstoffe, Rüstarbeiten und
Zubehör.
Die Abrechnung der Leistung erfolgt in Einzellängen, je
Haltung von Schachtmitte zu Schachtmitte.
Dokumentation einfach in Papierform sowie digital auf
dem Datenträger inkl. Zustandsbefahrung und Daten im
Austauschformat nach Vorgabe des AG nach dem Merkblatt
DWA-M 150 oder im ISYBAU-Austauschformat XML-2006.
Menge: 125,000 m

**3.12.03 Inspektion in Schachtbauwerken, indirekt, Tiefe bis 3,50 m Abnahmeinspektion**
Inspektion als Abnahmeinspektion und für den Nachweis
der SüwVo Abw nach Abschluss aller Arbeiten in
Bauwerken bis DN 1.200 durchführen.
Inspektion gemäß Vorbemerkungen: Inspektion.
Indirekte optische Inspektion mittels weitwinkel
Kamerasystem mit 3D-Scanner und automatischer Lage- und
Umfangbestimmung, System PANORAMO SI oder gleichwertig,
einschließlich Auswertung, optischer Dokumentation,
Gestellung der Fahrzeuge, An- und Abfahrt, fachmännisch
geschultem Bedienungs- und Sicherungspersonal,
Verkehrs- und Arbeitsplatzsicherung sowie aller
Nebenarbeiten, Betriebsstoffe, Rüstarbeiten und
Zubehör.
Die Abrechnung der Leistung erfolgt je Schachtbauwerk
mit einer Bauwerkstiefe von 3,50 m.
Dokumentation einfach in Papierform sowie digital auf
dem Datenträger inkl. Zustandsbefahrung und Daten im
Austauschformat nach Vorgabe des AG nach dem Merkblatt
DWA-M 150 oder im ISYBAU-Austauschformat XML-2006.
Menge: 4,000 St

#### Untertitel 3.13 Dichtheitsprüfung

**3.13.01 Dichtheitsprüfung von Rohrmuffen bis DN 300**
Dichtheitsprüfung gemäß DIN EN 1610 und den Vorgaben
des Arbeitsblattes DWA-A 139 nach Abschluss aller
Arbeiten in nicht begehbaren Kanalhaltungen bis DN 300
durchführen.
Prüfung der Rohrmuffen mit Luftüberdruck
(Verfahren "LC"):
Dichtheitsprüfung einschließlich Abdichten und Sichern
der zu Prüfenden Kanalhaltung, Dokumentation,
Gestellung der benötigten Geräte, An- und Abfahrt,
fachmännisch geschultem Bedienungs- und
Sicherungspersonal, Verkehrs- und Arbeitsplatzsicherung
sowie aller Nebenarbeiten, Betriebsstoffe, Rüstarbeiten
und Zubehör.
Die Abrechnung der Leistung erfolgt in Einzellängen, je
Haltung von Schachtmitte zu Schachtmitte.
Prüfdruck p0:  10 kPa
Max. Druckabfall ?p: 1,5 kPa
Beruhigungszeit t: DN/100 min, mindestens 2 min
Prüfzeit:  0,01354 x DN min
Die Prüfzeit wird auf die nächste höhere Minute
aufgerundet.
Der Grundwasserstand über Rohrsohle muss dokumentiert
werden. Je 10 cm Grundwasserstand ü. Rohrsohle muss der
Prüfdruck um 1 kPa erhöht werden. Max. Prüfdruck 20 kPa

Die Prüfung ist mit einer computergesteuerten Anlage
durchzuführen. Über die Prüfung ist ein Prüfprotokoll
mit einem Zeit-Druck-Diagramm zu erstellen und in
zweifacher Ausfertigung vorzulegen.
Sollten die Prüfungen kein befriedigendes Ergebnis
bringen, gehen die Kosten für weitere Prüfungen zu
Lasten des AN.
Der AG ist vor Prüfungsbeginn rechtzeitig zu
informieren.
Menge: 40,000 St

**3.13.02 Dichtheitsprüfungen von Schachtbauwerk, Tiefe bis 3,50 m**
Dichtheitsprüfung gemäß DIN EN 1610 und den Vorgaben
des Arbeitsblattes DWA-A 139 nach Abschluss aller
Arbeiten in Bauwerken bis DN 1.200 durchführen.
Prüfung der Schachtbauwerke mit Wasser (Verfahren "W"):
Dichtheitsprüfung einschließlich Abdichten und Sichern
der Haupt- und Anschlussleitungen, Gestellung der
benötigten Geräte, An- und Abfahrt, fachmännisch
geschultem Bedienungs- und Sicherungspersonal,
Verkehrs- und Arbeitsplatzsicherung sowie aller
Nebenarbeiten, Betriebsstoffe, Rüstarbeiten und
Zubehör.
Die Abrechnung der Leistung erfolgt je Schachtbauwerk
mit einer Bauwerkstiefe von 3,50 m.
Nach Füllung der Schachtbauwerke ist eine
Vorbereitungszeit von 1h erforderlich. Die anschl.
Prüfdauer beträgt 30 ± 1 min.
Der Prüfdruck entspricht der Füllhöhe bis Oberkannte
Schachthals bzw. Abdeckplatte.
Die max. Wasserzugabemenge für zementgebundene
Auskleidungen beträgt 0,40 l/m² in 30 min, für alle
anderen Werkstoffe gilt 0,30 l/m² in 30 min.
Die max. Wasserzugabemenge wird je m² benetzte
Innenfläche bestimmt.
Die Prüfung ist mit einer computergesteuerten Anlage
durchzuführen. Über die Prüfung ist ein Prüfprotokoll
mit einem Zeit-Druck-Diagramm zu erstellen und in
zweifacher Ausfertigung vorzulegen.
Sollten die Prüfungen kein befriedigendes Ergebnis
bringen, gehen die Kosten für weitere Prüfungen zu
Lasten des AN.
Der AG ist vor Prüfungsbeginn rechtzeitig zu
informieren.
Menge: 4,000 m

### Titel 4 Schmutzwasserkanal

#### Untertitel 4.1 Verrechnungssätze

**4.1.01 Rammsondierungen, Tiefe bis 2,50 m, durchführen**
Rammsondierungen nach DIN EN ISO 22476-2 durch ein von
der Bauüberwachung des AG zugelassenes Unternehmen
durchführen. Rammsondierungen des AN gelten als
Eigenüberwachung und werden nicht als Kontrollprüfungen
anerkannt.
Die Ergebnisse sind sauber als Sondierdiagramm
aufzulisten und in zweifacher Ausfertigung zu
übergeben. Versuche mit negativen Ergebnissen werden
nicht vergütet.
Durchführung in Einzeltiefen bis zu 2,50 m.
Menge: 3,000 St

**4.1.02 Rohrstatik für PP-Rohre DN/OD 250 aufstellen**
Rohrstatik gemäß dem Arbeitsblatt der ATV-DVWK-A 127,
Statische Berechnung von Abwasserkanälen und -
leitungen, zum Nachweis für die Einhaltung der
gegebenen baustellenbezogenen Bedingungen für PP-Rohre
DN/OD 250 aufstellen und zweifach der Bauüberwachung
des AG mindestens eine Woche vor Baubeginn vorlegen.
Als Verkehrsbelastung gilt SLW 60.
Grundwasserstand über Sohle: 2,50 m
Eine Systemstatik wird nicht anerkannt.
Menge: 1,000 Psch

**4.1.03 Bestandslageplan herstellen, Schmutzwasserkanal**
Bestandslageplan für das neu erstellte SW-Kanalnetz
nach Lage und Höhe durch ein vom AG zugelassenes
Büro für Ingenieurvermessung herstellen lassen.
Der Grundplan, M = 1:250, mit den ALK-Daten und den
Gebäuden wird im AutoCad-Format durch den AG zu
Verfügung gestellt und ist zwingend als Grundlage für
den Bestandslageplan zu verwenden.
Der Bestandslageplan ist auf Grundlage der DIN
2425 Teil 4 anzufertigen und zu beschriften.
Die Schacht- und Haltungsbezeichnungen sind nach dem
vom AG vorgegebenem Nummerierungssystem einzutragen.

Die Kanalhaltungen mit den dazugehörigen Bauwerken sind
im Zuge der Bauausführung nach Lage und Höhe
tachymetrisch einzumessen wie folgt durchführen:
1. Koordinatenbestimmung (ETRS89/UTM-Koordinaten).
2. Höhenbestimmung auf der Grundlage des amtlichen
Höhenfestpunktnetzes mittels geometrischem Nivellement
im Hin- und Rückweg oder trigonometrischer
Höhenbestimmung in Verbindung mit der Lagemessung.
3. Schachdatenermittlung unter Öffnen des zu
erfassenden Schachtdeckels, Ermittlung der Sohlentiefe,
Ermittlung der Höhe und Lage der einzelnen Zu- und
Abläufe (in Bezug auf OK Schachtdeckel), Angabe von
Form, Durchmesser und Werkstoff jeder abgehenden
Leitung.
4. Fotodokumentation des Schachtbauwerkes.

Alle Hausanschlüsse sind bis zum Übergabepunkt des
Anschlussnehmers aufzumessen und einzuzeichnen. Alle
Straßenablaufanschlüsse sind bis zum Straßenablauf
aufzumessen und einzuzeichnen. Vorhandene parallel
verlaufende oder kreuzende Kanalleitungen sind
aufzumessen und einzuzeichnen.
Das Aufmaß ist auf das Landeskoordinatensystem (ETRS89/
UTM-Koordinaten) sowie auf das amtliche
Höhenfestpunktnetz zu beziehen.

Die gewonnenen Daten sind im ISYBAU-Austauschformat
digital zusammen mit dem Bestandslageplan im AutoCad-
Format (.dxf- und .dwg-Format) und als PDF-Datei auf
einem digitalen Datenträger (SSD oder HDD) zu
übergeben.

Der Bestandslageplan ist zweifach als farbige
Papierabzüge der Bauüberwachung des AG zu übergeben.
Vor Endausfertigung sind der Bauüberwachung des AG
Vorabzüge zur Korrektur zu übergeben.

Die Bestandslagepläne gelten gleichzeitig als
Abrechnungszeichnungen.
Menge: 1,000 Psch

**4.1.04 Digitale Bilder herstellen**
Digitale Bilder über den wesentlichen Bauablauf sowie
über Besonderheiten der Maßnahme (Auflösung min. 5
Megapixel, 16k Farben) herstellen. Die Bilder sind nach
Abschluss der Bauarbeiten auf einem digitalen
Datenträger zu übergeben.
Die Anzahl der Bilder wird auf die angegebene Anzahl
begrenzt. Werden mehr Bilder aufgenommen, ist durch den
AN in Abstimmung mit der Bauüberwachung des AG eine
Auswahl zu treffen.
Menge: 20,000 St

#### Untertitel 4.2 Aufnahme vorhandener Befestigungen

*Hinweis*
Anmerkung
Das Aufnehmen der Oberflächenbefestigungen (Asphalt,
Schotter, Pflaster, Platten, Borde, Rinnen usw.) wird
nicht als Zulage zum Bodenabtrag abgerechnet.
Die aufgenommenen Oberflächenbefestigungen sind, soweit
sie hier nicht wieder verwendet werden, einem
Recyclingverfahren zuzuführen.
Der AN hat sämtliche anfallenden Abfälle (Überschuss-
und Aufbruchmassen) in eigener Verantwortung nach dem
Kreislaufwirtschafts- und Abfallgesetz (KrW-/AbfG) zu
entsorgen.
Hierüber ist auf Verlangen der Bauüberwachung des AG
ein Nachweis zu führen.

**4.2.01 Fahrbahnbefestigungen schneiden, Stärke 10 bis 20 cm**
Fahrbahnbefestigungen aus Asphalt scharfkantig und
geradlinig abschneiden.
Stärke der Befestigung: ca. 10 bis 20 cm.
Schnitt in Einzellängen im Bereich der Leitungsgräben.
Menge: 10,000 m

**4.2.02 Fahrbahnbefestigungen aus Asphalt aufnehmen**
Fahrbahnbefestigungen aus Asphaltdeckschicht und
Asphalttragschicht aufreißen bzw. auffräsen,
auskoffern, abfahren und umweltgerecht entsorgen.
Aufbruch mit einem Zuordnungswert bis einschließlich
1.2 (Z1.2) nach LAGA-20.
Stärke der Befestigung: ca. 10 bis 20 cm.
Das Herstellen einer scharfkantigen Begrenzung wird
gem. Pos. 4.2.01. vergütet.
Aufnahme in Einzelflächen.
Menge: 20,000 m2

**4.2.03 Schottertragschichten schneiden, Stärke 15 bis 25 cm**
Verfestigte Schottertragschichten aus HO-Schlacke,
Kalkstein oder RC-Baustoff, Bodenklasse 6 bis 7 nach
DIN 18300, unterhalb von Befestigungen aus Asphalt
scharfkantig und geradlinig abschneiden bzw. abstemmen.
Stärke der Schottertragschicht: ca. 15 bis 25 cm.
Schnitt in Einzellängen.
Menge: 10,000 m

**4.2.04 Schottertragschichten unterhalb von Asphaltflächen aufnehmen**
Verfestigte Schottertragschichten aus HO-Schlacke,
Kalkstein oder RC-Baustoff, Bodenklasse 6 bis 7 nach
DIN 18300, unterhalb von Befestigungen aus Asphalt
aufreißen, auskoffern, abfahren und umweltgerecht
entsorgen.
Aufbruch mit einem Zuordnungswert bis einschließlich
1.2 (Z1.2) nach LAGA-20.
Stärke der Schottertragschicht: ca. 15 bis 25 cm.
Das Herstellen einer scharfkantigen Begrenzung wird
gem. Pos. 4.2.03. vergütet.
Aufnahme in Einzelflächen.
Menge: 20,000 m2

#### Untertitel 4.3 Erdarbeiten

**4.3.01 Boden abtragen und umweltgerecht entsorgen**
Boden der Bodenklasse 2 bis 5 nach DIN 18300 gemäß
ZTVE-StB 09 in Schichtstärken von ca. 25 bis 35 cm und
in verschiedenen Breiten profilgerecht abtragen,
verladen und umweltgerecht entsorgen.
Eingeschlossen sind die erforderlichen Transporte
innerhalb der Baustelle.
Boden mit bis zu 10 Vol-% Bauschutt und/oder sonstigen
mineralischen Fremdbestandteilen und mit einem
Zuordnungswert bis einschließlich 1.2 (Z1.2)
nach LAGA-20.
Entsprechend der vorhandenen Untergrundverhältnisse
entscheidet die Bauüberwachung des AG über die
erforderlichen Abtragsstärken.
Abgerechnet wird nach den aufzumessenden
Abtragsprofilen bzw. nach Abtragsfläche und mittlerer
Schichtstärke.
Die Herstellung des Erdplanums wird gesondert vergütet.
Abtrag in Einzelmassen.
Menge: 6,000 m3

**4.3.02 Erdplanum profilieren**
Erdplanum der Abtragsstrecken bzw. von abgeräumten
Flächen gem. ZTV E-StB 09, Abschnitt 4.4, den Sollhöhen
entsprechend in verschiedenen Breiten profilieren.
Max. Abweichung von der Sollhöhe ± 3 cm.
Es wird hier darauf hingewiesen, dass das Planum nicht
befahren werden darf.
Profilierung in Einzelflächen.
Menge: 20,000 m2

**4.3.03 Erdplanum verdichten**
Erdplanum der Abtragsstrecken bzw. von abgeräumten
Flächen gem. ZTV E-StB 09, Abschnitt 4.4, den Sollhöhen
entsprechend in verschiedenen Breiten verdichten.
Max. Abweichung von der Sollhöhe ± 3 cm.
Anforderung an die Verdichtung:
 - Verformungsmodul: EV2 > 45 MN/m2
 - Verhältniswert: EV2/EV1 < 3,0
Es wird hier darauf hingewiesen, dass das Planum nicht
befahren werden darf.
Verdichtung in Einzelflächen.
Menge: 20,000 m2

**4.3.04 Frostschutzschichten herstellen**
Baustoffgemisch aus natürlichen Baustoffen und Böden
für Frostschutzschichten nach den TL SoB-StB 04/07 und
den TL Gestein-StB 04/07 liefern und zur Herstellung
von Frostschutzschichten gemäß den ZTV SoB-StB 04/07 in
verschiedenen Breiten profilgerecht einbauen und
verdichten.
Baustoffgemische 0/32 bis 0/56
Schichtstärken: ca. 0,25 bis 0,35 m.
Böden GE, GW, GI, SE, SW, und SI gemäß DIN 18196.
RC-Gemische sind nicht zugelassen.
Die Anforderungen der TL SoB-StB 04/07 an Baugemische
aus natürlichen Baustoffen und Böden sind auf Verlangen
der Bauüberwachung des AG durch Eignungsprüfungen vor
Baubeginn nachzuweisen.
Anforderung an die Verdichtung:
 - Verformungsmodul: EV2 > 120 MN/m2
 - Verhältniswert: EV2/EV1 < 2,2
Abgerechnet wird nach aufzumessenden Einbauprofilen
bzw. nach Einbaufläche und mittlerer Schichtdicke.
Entsprechend der vorhandenen Untergrundverhältnisse
entscheidet über die Notwendigkeit der Menge der
Bodenlieferung die Bauüberwachung des AG.
Einbau in Einzelmassen.
Menge: 6,000 m3

#### Untertitel 4.4 Oberbauschichten aus Asphalt

**4.4.01 Schottertragschicht herstellen, RC-Baustoffe GK I RC-1, 440 kg/m2**
RC-Baustoffe Güteklasse I RC-1 (güteüberwacht) für
Schottertragschichten nach den TL Sob-StB 04/07 liefern
und zur Herstellung von Schottertragschichten nach den
ZTV SoB-StB 04/07 profilgerecht einbauen und
verdichten.
RC-Baustoffe Güteklasse I RC-1, Korngemisch 0/45.
Einbaugewicht:  400 kg/m2 = ca. 20 cm
Einbaubreite:  ca. 1,50 bis 3,00 m
Die Anforderungen der TL SoB-StB 04/07 an Baugemische
aus natürlichen Baustoffen und Böden sind auf Verlangen
der Bauüberwachung des AG durch Eignungsprüfungen vor
Baubeginn nachzuweisen.
Anforderung an die Verdichtung:
 - Verformungsmodul: EV2 > 150 MN/m2
 - Verhältniswert: EV2/EV1 < 2,2.
Eingeschlossen ist die Herstellung des Feinplanums.
Abgerechnet wird nach aufzumessender Einbaufläche.
Die eingebaute Menge ist nachzuweisen.
Herstellung in Einzelflächen.

Alternativmaterialien wie Hochofenstückschlacke werden
für die Herstellung der Schottertragschicht nicht
zugelassen.
Menge: 20,000 m2

**4.4.02 Asphalttragschichten herstellen, AC 22 T S, 288 kg/m2**
Asphalttragschichtmischgut nach den TL Asphalt-StB 07/
13 liefern und zur Herstellung von Asphalttragschichten
nach den ZTV Asphalt-StB 07/13 profilgerecht einbauen
und verdichten.
Mischgut für Asphalttragschichten AC 22 T S, mit
Straßenbaubitumen 70/100 nach den TL Bitumen-StB 07/13.
Gesteinskörnungen aus Stahlwerksschlacke (LD-Schlacke)
sind nicht zugelassen.
Asphaltgranulat nach den TL AG-StB 09 darf für die
Herstellung des Asphalttragschichtmischgutes,
mit einem Anteil von = 30 M.-% verwendet werden.
Einbaugewicht: 288 kg/m² = ca. 12 cm.
Einbaubreite: ca. 1,50 bis 3,00 m.
Einbau in einer Lage.
Abgerechnet wird nach aufzumessender Einbaufläche.
Die eingebaute Menge ist nachzuweisen.
Herstellung in Einzelflächen.
Menge: 20,000 m2

**4.4.03 Asphalttragschichten reinigen**
Asphalttragschichten der neuen und der vorhandenen
Fahrbahnflächen gemäß der ZTV Asphalt-StB 07/13, von
Sand, Erde, Staub und Schmutz reinigen und das
Steingerüst an Schadensstellen freilegen.
Das Kehrgut ist umweltgerecht zu entsorgen.
Reinigung in Einzelflächen der Fahrbahnen.
Menge: 20,000 m2

**4.4.04 Bindemittel auf die Asphalttragschichten aufsprühen**
Bindemittel liefern und auf die neuen und vorhandenen
Asphalttragschichten gemäß der ZTV Asphalt-StB 07/13,
aufsprühen.
Bitumenemulsion C60BP4-S zur Herstellung des
Schichtenverbundes nach den TL BE-StB 15.
Bindemittelmenge: 300 g/m2.
Aufsprühen in Einzelflächen der Fahrbahnen.
Menge: 20,000 m2

**4.4.05 Asphaltdeckschichten herstellen, AC 8 D S, 100 kg/m2**
Asphaltbetonmischgut nach den TL Asphalt-StB 07/13
liefern und zur Herstellung von Asphaltdeckschichten
nach den ZTV Asphalt-StB 07/13 profilgerecht einbauen
und verdichten.
Mischgut für Asphaltdeckschichten AC 8 D S mit
Straßenbaubitumen 25/55-55 nach den TL Bitumen-StB 07/
13.
Gesteinskörnungen aus Stahlwerksschlacke (LD-Schlacke)
sind nicht zugelassen.
Asphaltgranulat darf im Mischgut nicht verwendet
werden.
Einbaugewicht: 100 kg/m² = ca. 4 cm.
Einbaubreite: ca. 1,50 bis 3,00 m.
Abgerechnet wird nach aufzumessender Einbaufläche.
Die eingebaute Menge ist nachzuweisen.
Herstellung in Einzelflächen.
Menge: 20,000 m2

**4.4.06 Anschmelzbare Fugenbänder verlegen**
Anschmelzbare Fugenbänder entsprechend der ZTV Fug-StB
15, liefern und gemäß der ZTV Asphalt-StB 07/13,
entlang von Schnittkanten der bit. Deckschicht
verlegen.
Die Fugenflanken von anhaltendem Schmutz, losen Teilen
usw. befreien und mit einem bitumenhaltigen Voranstrich
 gut deckend und porenfüllend streichen oder spritzen.
Nach dem Trocknen des Voranstriches ist das
anschmelzbare Fugenband gemäß den
Verarbeitungsrichtlinien des Herstellers zu verlegen.
Das Fugenband muss an die Oberkante der nachfolgend
aufzubringenden Schicht reichen. Es wird vor dem Einbau
dieser Schicht an die Fugenbegrenzungsfläche angeklebt
und mit dem Einbau/Abwalzen der heißen bit. Deckschicht
so an die eingebrachte Schicht angedrückt, dass es mit
ihr verschmilzt.
Höhe des Bandes: 50 mm.
Breite des Bandes: 8 mm.
Eingeschlossen ist das Anschneiden der vorhandenen
Deckschicht.
Verlegung in Teillängen in den Anschlussbereichen der
Fahrbahn.
Menge: 10,000 m

**4.4.07 Schachtabdeckungen in Befestigungen aus Asphalt regulieren**
Schachtabdeckungen, die in den Fahrbahnbefestigungen
aus Asphalt liegen, freistemmen und aufnehmen,
verschiebesichere Auflageringe verschiedener Bauhöhen
entsprechend der neuen Straßenhöhe aus- bzw. einbauen
und die Abdeckung wieder fest und dicht aufsetzen.
Die Auflageringe und die Abdeckungen sind in
schrumpffreiem Spezialmörtel (Fugmaterial mit hoher
Anfangsfestigkeit) zu verlegen.
Die Fugen sind sauber auszufugen.
Fugen kleiner 1,0 cm sind unter Verwendung einer
Schlauchschalung und Vergussmörtel mit den oben
genannten Materialeigenschaften auszuführen.
Bereich: i.M. ± 12 cm (0-24 cm).
Die Gesamthöhe der Auflageringe einschl. der Fugen darf
das Maß von 24 cm nicht übersteigen.
Die Aufbruchstellen in der Fahrbahn sind mit Beton
C 20/25 und mit Asphaltbinder AC 11 B S zu schließen.
Menge: 1,000 St

#### Untertitel 4.5 Wasserhaltung, Grundwasserabsenkung

*Hinweis*
Wasserhaltung, Grundwasserabsenkung
Der Auftragnehmer hat Umfang, Leistung, Wirkungsgrad
und Sicherheit der Wasserhaltungsanlagen dem
vorgesehenen Zweck entsprechend nach den Angaben des
Auftraggebers zu hydrologischen und geologischen
Verhältnissen zu bemessen.
Der Auftragnehmer hat den Nachweis zu führen, dass die
vorgesehene Anlage geeignet und ausreichend ist.
Insbesondere sind anzugeben:
 - allgemeine Anordnung der Anlage,
 - Pumpensümpfe, Dränagen oder Brunnen nach Art, Lage,
Höhe und Tiefe,
 - Standort und Leistung der Pumpen,
 - Energiebedarf und Energiequelle,
 - Lage, Länge und Durchmesser der Rohrleitungen,
 - Art der Überwachung und Dokumentation,
 - vorgesehene Sicherheitsmaßnahmen wie
Notstromaggregate, Ersatzpumpen, Bereitschaftsdienst
und Alarmanlagen.
Grundsätzliche Abweichungen hiervon sind nur mit
Zustimmung des Auftraggebers zulässig.

*Hinweis*
Fördern und Ableiten des Wassers
Die Menge des geförderten Wassers und dessen Gehalt an
absetzbaren Stoffen sind zu ermitteln. Das geförderte
Wasser ist visuell und nach Geruch zu prüfen. Die
Ergebnisse sind zu dokumentieren.
Das Fördern und Ableiten des Grund- bzw.
Schichtenwassers hat so zu erfolgen, dass keinerlei
Erd- oder Sandmassen in den Vorfluter eingeleitet
werden, die erforderlichen Absetzbecken sind
einzukalkulieren. Flutleitungen sind, wenn
erforderlich, im Verkehrsraum zu überbrücken, so dass
der Verkehr ungehindert über/unter diese hinweg geführt
werden kann.
Das Fördern und Ableiten erfolgt ausschließlich nach
Abnahme der Bauüberwachung des AG.

*Hinweis*
Genehmigung
Die Anträge für die erforderliche Genehmigung zur
Entnahme von Grund- bzw. Schichtenwasser und zur
Einleitung des Wassers in einen Vorfluter
einschließlich aller erforderlichen Unterlagen nach dem
Landeswassergesetz hat der AN unverzüglich nach
Auftragserteilung aufzustellen und in Abstimmung mit
dem Auftraggeber genehmigungsfähig den zuständigen
Prüfbehörden zu übergeben. Die Kosten für das
Aufstellen der Anträge sind in die Einheitspreise
einzurechnen.
Die Genehmigungsgebühren werden dem AN gegen einen
entsprechenden Nachweis erstattet.
Anfallende Gebühren für das Einleiten des Wassers
werden dem Auftragnehmer auf Nachweis erstattet.

*Hinweis*
Vorflut
Als Vorfluter für das geförderte Grund- bzw.
Schichtenwasser dient der öffentliche Regenwasserkanal
DN 300 B. Die Einleitung erfolgt über das Bauwerk
13213104 bzw. über die neu Hergestellten Bauwerke im
Baufeld.
Die Einleitestelle ist bis zu ca. 50 m von der
Entnahmestelle entfernt.

*Hinweis*
Kalkulation und Abrechnung der Leistung
Bei der Kalkulation der Wasserhaltung zur Herstellung
der Kanalhaltungen und der Bauwerke ist zu
berücksichtigen, dass die maßgebende Absenktiefe aus
dem arithmetischen Mittel der Absenktiefen des
Bauabschnittes errechnet wird.
Diese Absenktiefe gilt für die gesamte Kanalhaltung.
Die Absenktiefen werden ab Oberkante Grundwasserstand
vor Inbetriebnahme der Wasserhaltung bis 0,50 m unter
der Aushubsohle der Kanalhaltung gemessen.
Gemäß VOB, DIN 18305, wird bei den Leitungsgräben nach
Längenmaß (Achslängen) abgerechnet. Das bedeutet, dass
die Länge der Wasserhaltung bzw. der Kanalhaltung bei
der Abrechnung der Wasserhaltung zugrunde gelegt
werden.

*Hinweis*
Ausführung der Wasserhaltung
Die Wasserhaltungspositionen sind Bedarfspositionen.
Vor Beginn der Wasserhaltungsarbeiten ist der
Wasserstand zusammen mit der Bauüberwachung des AG an
den vorhandenen / neu hergestellten
Grundwassermessstellen festzustellen und aufzumessen.
Es wird ausdrücklich darauf hingewiesen, dass die
Bauwerke während der Bauzeit gegen Aufschwimmen bei
Ansteigen des Wasserspiegels infolge Aussetzen der
Wasserhaltung zu sichern sind. Die vom AN vorgesehenen
Sicherheitsmaßnahmen bedürfen der Genehmigung der
Bauüberwachung des AG. Eine besondere Kostenvergütung
erfolgt nicht. Der AN hat das einwandfreie
Funktionieren der Sicherheitsmaßnahmen zu gewährleisten
und ist für eintretende Schäden infolge Versagens der
Sicherheitsvorkehrungen haftbar.
Die Wasserhaltungs- und Baugrubensicherungsmaßnahmen
des AN für die einzelnen Bauteile dürfen vom AN erst
eingeschränkt oder beendet werden, wenn die
Vertragsarbeiten diese Maßnahmen nicht mehr erfordern,
die Baukörper die erforderliche Festigkeit aufweisen
und für das Bauwerk eine 1,1-fache Sicherheit (nur aus
dem Eigengewicht des Bauwerkes) gegen Auftrieb besteht,
diese Sicherheit gegenüber der Bauüberwachung des AG
schriftlich nachgewiesen worden ist und von der
Bauüberwachung des AG eine schriftliche Zustimmung
vorliegt.

**4.5.01 Grundwassermessstellen herstellen und wieder entfernen**
Grundwassermessstellen mit Filterspitzen einschließlich
Aufsatzrohr mit Seba-Kappe zur Bestimmung des
ungestörten Grundwasserspiegels herstellen und nach
Beendigung der Wasserhaltungsarbeiten wieder entfernen.
Einbautiefe ca. 10,00 m.
Die Seba-Kappe ist einzunivellieren.
Die Lage ist örtlich mit der Bauüberwachung des AG
abzustimmen.
Menge: 1,000 St

*Hinweis*
Wasserhaltung für Leitungsgräben

**4.5.02 Geschlossene Wasserhaltung durchführen, Absenktiefe bis 0,50 m Einzelgraben bis 1,50 m breite**
Geschlossene Wasserhaltung gemäß DIN 18305 zum
Freihalten der Leitungsgräben und Baugruben von Grund-
bzw. Schichtenwasser sowie zum schadlosen Ableiten des
geförderten Wassers komplett herstellen, betreiben und
wieder abbauen. Die Anlage ist nach den geologischen
und hydrologischen Verhältnissen zu bemessen,
betriebsbereit aufzubauen, vorzuhalten, zu betrieben,
umzubauen bzw. umzusetzen und wieder abzubauen.
Wasserhaltung für:
 - Einzelgraben bis 1,50 m breite

Grundwasserabsenkung im Vakuumverfahren mittels
Spülfilterlanzen (Vakuumspülfilter).
Für die Herstellung der Vakuumspülfilter sind
Filterlanzen 2 1/2 ''in den Boden einzuspülen. Die
Filterlanzen sind im unteren Bereich auf 1 bis 2 m
Länge geschlitzt, Schlitzweite in Abstimmung mit dem
anstehenden Boden.
In die nachfolgenden Einheitspreise ist die Bemessung,
das Einrichten, Vorhalten, Betreiben und Abbauen der
Wasserhaltungsanlage einschließlich Einspülen und
Rückbau der Filterlanzen sowie Gestellung der
Betriebsstoffe und -mittel und des Bedienungspersonals
einzurechnen.

Boden- und Wasserverhältnisse:
 - Anstehender Boden aus Mittel- bis Grobsanden,
z.T: Fein- bis Mittelsandig (Kf 1,0E-04),
 - Grundwassergleichen: ca. 17,25 m NHN
 - Mächtigkeit des Aquifers unbekannt.

Die Wasserhaltung ist derartig einzurichten und zu
betreiben, dass alle Rohrleitungen in trockener
Baugrube unter Kontrolle hergestellt werden können. Das
Grundwasser ist bis mindestens 0,50 m unter der
Aushubsohle abzusenken.
Die angegebene und für die Abrechnung maßgebende
Absenktiefe und Absenklänge wird gemäß den Anmerkungen
berechnet.
Wasserhaltung für ein Absenkziel bis 0,50 m.
Das Herstellen, Betreiben und abbauen der Flutleitungen
von der Entnahmestelle bis zur Einleitstelle ist in den
Einheitspreis einzurechnen.
Menge: 130,000 m

**4.5.03 Geschl. Wasserhaltung, Absenktiefe 0,51 bis 1,00 m, Zulage Einzelgraben bis 1,50 m breite**
Einzelgraben bis 1,50 m breite

Geschlossene Wasserhaltung gemäß DIN 18305 zum
Freihalten der Leitungsgräben von Grund- bzw.
Schichtenwasser sowie zum schadlosen Ableiten des
geförderten Wassers komplett wie in Pos. 4.5.02.
beschrieben bemessen, einrichten, vorhalten, betrieben,
umbauen bzw. umsetzen und wieder abbauen.
Wasserhaltung für ein Absenkziel von 0,51 bis 1,00 m.
Als Zulage zur Pos. 4.5.02.
Menge: 130,000 m

#### Untertitel 4.6 Leitungsgräben

*Hinweis*
Anmerkung: Kanalhaltungen

Das Lösen, Laden, Fördern und Einbauen der Bodenmassen
für die Herstellung der Leitungsgräben wird nach
Längenmaß in Anlehnung an die VOB/C DIN 18306
abgerechnet.

Das Einbauen, Vorhalten und Beseitigen des
erforderlichen Verbaus wird gemäß VOB/C DIN 18303 nach
Flächenmaß abgerechnet.

Bei der Kalkulation der Leitungsgräben zur Herstellung
der Kanalhaltungen ist zu berücksichtigen, dass die
maßgebende Grabentiefe bzw. Verbautiefe aus dem
arithmetischen Mittel der Grabentiefen, die an den
zugehörigen Bauwerken gemessen werden, errechnet wird.
Diese Tiefe gilt für den gesamten Leitungsgraben bzw.
Verbau der jeweiligen Kanalhaltung.
Die Grabentiefen werden ab Oberkante der tatsächlichen
Ausschachtungsebene (Oberkante der vorh. Befestigung
bzw. Oberkante des Geländes nach Oberbodenabtrag) bis
zur Unterkante der Bettungsschicht bzw. bei Fehlen der
Bettungsschicht bis zur Auflagerfläche des Rohres
gemessen.
Die Verbautiefen werden von der Oberkante des Verbaus
(Oberkannte der Ausschachtungsebene zzgl. 0,10 m) bis
zur Grabensohle (Sichtfläche) gemessen.
Für die Leitungsgräben gelten die in der DIN EN 1610,
Abschnitt 6 und dem Arbeitsblatt DWA-A 139 angegebenen
Arbeitsräume und Mindestbreiten.
Bei der Abrechnung der Erd- und Verbauarbeiten werden
die Achslängen der Kanalhaltungen von Mitte Schacht bis
Mitte Schacht sowie die erforderlichen Mindestbreiten
mit senkrechten Wänden zugrunde gelegt.
Vorhandene Leitungen für die Ver- und Entsorgung, die
die Leitungsgräben kreuzen sind in Betrieb und dürfen
nicht unterbrochen werden. Die Leitungen müssen
aufgehängt oder in geeigneter Weise gesichert werden.

**4.6.01 Fahrbahnflächen im Bereich des Leitungsgrabens fräsen, Zulage**
Fahrbahnflächen aus Asphaltbeton im Bereich des
Leitungsgrabens gemäß den Hinweisen für das Fräsen von
Asphaltbefestigungen und Befestigungen mit teer-/pech-
typischen Bestandteilen (H FA), Ausgabe 2010, fräsen.
Das anfallende Material ist im Bereich des
Leitungsgraben wieder einzubauen und zu verdichten.
Fräsbreite: ca. 1,50 m, Frästiefe: ca. 30 cm.
Fräsen in Einzelflächen im Bereich der geplanten
Kanalhaltungen.
Als Zulage zur Pos. 2.3.18.
Menge: 250,000 m2

**4.6.02 Leitungsgräben herst., PP-Rohre DN/OD 250, Tiefe 1,26 bis 1,75 m**
Leitungsgräben in Böden der Bodenklasse 3 bis 5 nach
DIN 18300, mit bis zu 10 Vol.-% Bauschutt und/oder
sonstigen mineralischen Fremdbestandteilen, in der erf.
Breite nach DIN EN 1610 und dem Arbeitsblatt DWA-A 139
herstellen und nach Abschluss der Arbeiten wieder
verfüllen und verdichten.
Ausführung des Leitungsgrabens:
Leitungsgräben für die Herstellung von Kanalhaltungen
aus Kanalrohren DN/OD 250 PP in offener Bauweise sowie
der zugehörigen Schachtbauwerke aus Betonfertigteilen.
Grabentiefe:  1,26 bis 1,75 m
Grabenbreite:  OD + 0,50 m bzw.
  Mindestgrabenbreite gemäß
  DIN EN 1610.
Grabenverbau:  Verbau nach DIN 4124,
  Abschnitt 5 bis 7

Die Schachtbaugruben werden in der Achse durchgemessen.
Die Grabensohle ist vollkommen gleichmäßig im
vorgeschriebenen Gefälle herzurichten und zu
verdichten.
Die Aushubmassen sind für den Wiedereinbau im Bereich
der Baustelle sicher zu lagern, in Abhängigkeit der
örtlichen Gegebenheiten ist zu berücksichtigen, dass
der Aushub ggf. nicht direkt neben dem Leitungsgraben
gelagert werden kann, sondern innerhalb der Baustelle
transportiert werden muss. Die erforderlichen
Transporte sind einzukalkulieren.
Eingeschlossen ist der lagenweise Einbau und das
Verdichten der Bettungsschichten, der Leitungszone und
der Hauptverfüllung gemäß DIN EN 1610 und dem
Arbeitsblatt DWA-A 139 in Lagen von max. 30 cm.
Die Lieferung der Austauschböden wird gesondert
vergütet.
Hierfür maßgebend sind die Zusätzlichen Technischen
Vertragsbedingungen und Richtlinien für Aufgrabungen in
Verkehrsflächen (ZTV A-StB 12).
Die Verdichtung wird mit Rammsondierungen überprüft.
Der Leitungsgraben gilt als ausreichend verdichtet,
wenn für je 10 cm Eindringtiefe mindestens 12 Schläge
benötigt werden (leichte Rammsonde, Spitzendurchmesser
3,5 cm).
Die angegebene und für die Abrechnung maßgebende
Grabentiefe und -länge wird gemäß Anmerkung:
Kanalhaltungen berechnet.
In den einzelnen Positionen ist jeweils der Preis für
die gesamte Tiefe einzusetzen. Abgerechnet werden die
Leitungsgräben mit senkrechten Grabenwänden.
Aushub und Wiedereinbau in Einzellängen.
Menge: 130,000 m

**4.6.03 Schotter- bzw. Fräsgut aufnehmen und wieder einbauen, Zulage**
Schotter- bzw. Fräsgut der Pos. 4.6.01. in den
Leitungsgräben der Pos. 4.6.01. separiert aufnehmen, im
Bereich der Baustelle sicher lagern und nach Abschluss
der Kanalbauarbeiten als provisorische
Oberflächenbefestigung wieder einbauen und verdichten.
Stärke der Schotter- bzw. Fräsgutschicht: ca. 20 cm.
Menge: 250,000 m2

*Hinweis*
Anmerkung: Bodenaushub

Die gesamten, für den Wiedereinbau geeigneten,
Bodenmassen sind während des Aushubs zu separieren, im
Bereich der Baustelle sicher zu lagern und entsprechend
im Bereich der Seitenverfüllung, der Abdeckung oder der
Hauptverfüllung nach Angabe der Bauüberwachung wieder
einzubauen und zu verdichten.

Die ungeeigneten Bodenmassen (Schluff, schwach tonig)
sind abzufahren und umweltgerecht zu entsorgen.

Die zu entsorgenden Bodenmassen sind, unabhängig von
ihrer tatsächlichen Lagerung im Untergrund, zunächst
als Verdrängung der Bettungsschicht und der
Leitungszone bzw. der Kanalrohre zu betrachten.

Eine Lieferung bzw. der Einbau von Füllboden erfolgt
erst nach oben beschriebener Massenbilanz.

**4.6.04 Bettungsschicht für PP-Rohre DN/OD 250 herstellen, Zulage**
Baustoffgemisch aus natürlichen Baustoffen und Böden
zur Herstellung der Bettungsschicht für PP-Rohre DN/OD
250 gemäß DIN 1852 liefern und für den Einbau in den
Leitungsgräben der Pos. 4.6.02. im Bereich der
Baustelle sicher lagern.
Das Einbauen und Verdichten der Bettungsschicht erfolgt
entsprechend der Pos. zur Herstellung der
Leitungsgräben.
Baustoffgemisch: stark sandiger Kies.
Bodengruppe G1 nach ATV-DVWK-A 127.
Verdichtbarkeitsklasse V1 nach ZTV A-StB 12.
Größtkorn 20 mm, Sandanteil > 15% und
Ungleichförmigkeitszahl CU = 3.
Die Angaben der Rohrhersteller sind zu beachten.
Ausführung der Bettung: Typ 1
Untere Bettungsschicht (a): 100 mm + 1/10 DN
Obere Bettungsschicht (b): 0,25 * OD (2a = 120°)
Herstellen der Bettungsschicht in Rohrgrabenbreite.
Eingeschlossen ist die umweltgerechte Entsorgung der
verdrängten Bodenmassen bis zu einem Zuordnungswert 1.2
(Z1.2) nach LAGA-20.
Die für die Abrechnung maßgebende Achslänge wird gemäß
Anmerkung: Kanalhaltungen berechnet.
Herstellung in Einzellängen.
Als Zulage zur Pos. 4.6.02.
Menge: 130,000 m

**4.6.05 Leitungszone für PP-Rohre DN/OD 250 herstellen, Zulage**
Baustoffgemisch aus natürlichen Baustoffen und Böden
zum Herstellen der Leitungszone für PP-Rohre DN/OD 250
gemäß DIN 1852 liefern und für den Einbau in den
Leitungsgräben der Pos. 4.6.02. im Bereich der
Baustelle sicher lagern.
Das Einbauen und Verdichten der Leitungszone erfolgt
entsprechend der Pos. zur Herstellung der
Leitungsgräben.
Baustoffgemisch: stark sandiger Kies.
Bodengruppe G1 nach ATV-DVWK-A 127.
Verdichtbarkeitsklasse V1 nach ZTV A-StB 12.
Größtkorn 20 mm, Sandanteil > 15% und
Ungleichförmigkeitszahl CU = 3.
Die Angaben der Rohrhersteller sind zu beachten.
Ausführung der Leitungszone:
Seitenverfüllung und Abdeckung (c): bis 300 mm über
Rohrscheitel. Verdichtung nur mit Handstampfer oder
geeigneten leichten Verdichtungsgeräten.
Herstellen der Leitungszone in Rohrgrabenbreite.
Eingeschlossen ist die umweltgerechte Entsorgung der
verdrängten Bodenmassen bis zu einem Zuordnungswert 1.2
(Z1.2) nach LAGA-20.
Die für die Abrechnung maßgebende Achslänge wird gemäß
Anmerkung: Kanalhaltungen berechnet.
Herstellung in Einzellängen.
Als Zulage zur Pos. 4.6.02.
Menge: 130,000 m

*Hinweis*
Verfüllboden liefern

Entsprechend der vorhandenen Untergrundverhältnisse
entscheidet über die Notwendigkeit der Menge der
Bodenlieferung die Bauüberwachung des AG.
Die Lieferung von geeignetem Verfüllboden wird nur nach
Aufforderung bzw. Absprache mit den AG vergütet.

**4.6.06 Verdichtungsfähiger Verfüllboden liefern, Zulage**
Baustoffgemisch aus natürlichen Baustoffen und Böden
für Schichten aus frostunempfindlichem Material nach
der TL SoB-StB 04/07 liefern und für den Einbau in den
Leitungsgräben der Pos. 4.6.02. im Bereich der
Baustelle sicher lagern.
Das Einbauen und Verdichten des Füllbodens erfolgt
entsprechend der Pos. zur Herstellung der
Leitungsgräben.
Baustoffgemische 0/2 bis 0/63.
Bodengruppe G1 nach ATV-DVWK-A 127.
Verdichtbarkeitsklasse V1 nach ZTV A-StB 12.
Böden GE, GW, GI, SE, SW, und SI gemäß DIN 18196.
RC-Gemische sind nicht zugelassen.
Die Anforderungen der TL SoB-StB 04/07 an Baugemische
aus natürlichen Baustoffen und Böden sind auf Verlangen
der Bauüberwachung des AG durch Eignungsprüfungen vor
Baubeginn nachzuweisen.
Eingeschlossen ist die umweltgerechte Entsorgung der
verdrängten ungeeigneten Bodenmassen bis zu einem
Zuordnungswert 1.2 (Z1.2) nach LAGA-20.
Abgerechnet wird nach aufzumessenden Einbauprofilen in
Leitungsgräben mit senkrechten Grabenwänden.
Einbau und Entsorgen in Einzelmassen.
Als Zulage zur Pos. 4.6.02.
Menge: 60,000 m3

**4.6.07 Boden von Hand ausschachten, Zulage**
Böden der Bodenklasse 3 bis 5 nach DIN 18300, mit bis
zu 10 Vol.-% Bauschutt und/oder sonstigen mineralischen
Fremdbestandteilen, in den Leitungsgräben der
Pos. 4.6.02. unter besonders schweren Bedingungen
(Handschachtung) in Abstimmung mit der Bauüberwachung
des AG ausheben.
Als Zulage zur Pos. 4.6.02.

Nur auf besondere Anordnung der Bauüberwachung.
Menge: 5,000 m3

**4.6.08 Verbau mit Grabenverbaugeräten herst., randgestützt, Tiefe bis 2,50 m**
Verbau gemäß DIN 18303 und DIN 4124 für Leitungsgräben
der Pos. 4.6.02. entsprechend den statischen und
konstruktiven Erfordernissen herstellen, vorhalten und
entfernen.
Grabenverbau gemäß DIN 4124, Abschnitt 5.
Randgestützte Grabenverbaugeräte einschließlich aller
erf. Aussteifungen. Die Stirnseiten des Leitungsgrabens
sind mittels geeigneten Verbauelementen zu sichern.
Eingeschlossen ist die konstruktive Bearbeitung.
Die für die Abrechnung maßgebende Verbautiefe und
Achslänge wird gemäß Anmerkung: Kanalhaltungen
berechnet.
Abgerechnet wird die Sichtfläche des Verbaus je
Grabenwand für Grabentiefen über 1,25 bis 2,50 m.
Menge: 350,000 m2

**4.6.09 Waagerechter Normverbau herst., Holzbohlen, Tiefe bis 2,50**
Verbau gemäß DIN 18303 und DIN 4124 für Leitungsgräben
der Pos. 4.6.02. entsprechend den statischen und
konstruktiven Erfordernissen herstellen, vorhalten und
entfernen.
Grabenverbau gemäß DIN 4124, Abschnitt 6.
Waagerecher Grabenverbau mit Holzbohlen einschließlich
aller erf. Aussteifungen. Die Stirnseiten des
Leitungsgrabens sind mittels geeigneten Verbauelementen
zu sichern.
Eingeschlossen ist die konstruktive Bearbeitung.
Die für die Abrechnung maßgebende Verbautiefe und
Achslänge wird gemäß Anmerkung: Kanalhaltungen
berechnet.
Abgerechnet wird die Sichtfläche des Verbaus je
Grabenwand für Grabentiefen über 1,25 bis 2,50 m.

Ausführung in Kleinstflächen im Bereich von
Versorgungsleitungen, etc. Verbaudurchdringungen sind
gemäß der nachfolgenden Positionen einzukalkulieren.
Menge: 100,000 m2

**4.6.10 Boden für Schürfgruben ausheben**
Böden der Bodenklasse 3 bis 5 nach DIN 18300, mit bis
zu 10 Vol.-% Bauschutt und/oder sonstigen mineralischen
Fremdbestandteilen, für Schürfgruben mit kurzen
Teillängen von Hand ausheben und wieder einbauen.
Schürfgruben in Breiten bis 0,60 m und in Tiefen bis
1,50 m.
Mit Hilfe dieser Schürfgruben soll die Lage und Höhe
der vorh. Kanalhaltungen und Anschlussleitungen sowie
die vorh. Ver- und Entsorgungsleitungen aller Art
örtlich festgestellt werden.

Nur auf besondere Anordnung der Bauüberwachung.
Menge: 5,000 m3

**4.6.11 Vorh. kreuzende Ver- und Entsorgungsleitungen suchen und sichern**
Vorh. Ver- und Entsorgungsleitungen aller Art bis
Außendurchmesser 300 mm, die als Einzelleitung oder als
Leitungsbündel den Leitungsgraben in einem Winkel von
45° bis 90° kreuzen, von Hand aufsuchen und
freischachten und in geeigneter Weise sichern, d.h.
aufhängen bzw. abstützen.
Eingeschlossen ist der Mehraufwand, der durch die
Leitungen bei der Herstellung und der Wiederverfüllung
der Gräben, den Verbaudurchdringungen bzw.
Auswechslungen und bei der Verlegung der Kanalrohre
entsteht.
Die Leitungen sind während der Verfüllung in ein
Sandbett zu verlegen und einzusanden. Eingeschlossen
ist die Lieferung des Sandes. Sandmenge ca. 0,1 m³/m.
Der Mehraufwand wird nicht gemäß Pos. 4.6.07. vergütet,
sondern ist hier mit einzurechnen.
Die Vorschriften der betreffenden
Versorgungsunternehmen sind zu beachten.
Die vorgefundenen Leitungen sind zusammen mit der
Bauüberwachung des AG örtlich aufzumessen. Unterbleibt
die gemeinsame Feststellung der kreuzenden Ver- und
Entsorgungsleitungen, so werden diese trotz der
durchgeführten Sicherung nicht vergütet.
Aufgemessen und abgerechnet werden die einzelnen
Leitungen.
Menge: 20,000 St

**4.6.12 Vorh. längslaufende Ver- und Entsorgungsleitungen suchen und sichern**
Vorh. Ver- und Entsorgungsleitungen aller Art bis
Außendurchmesser 300 mm, die als Einzelleitung oder als
Leitungsbündel parallel im Leitungsgraben liegen bzw.
den Leitungsgraben in einem Winkel von 0° bis 44° längs
anschneiden, von Hand aufsuchen und freischachten und
in geeigneter Weise sichern, d.h. aufhängen bzw.
abstützen.
Eingeschlossen ist der Mehraufwand, der durch die
Leitungen bei der Herstellung und der Wiederverfüllung
der Gräben, den Verbaudurchdringungen bzw.
Auswechslungen und bei der Verlegung der Kanalrohre
entsteht.
Die Leitungen sind während der Verfüllung in ein
Sandbett zu verlegen und einzusanden. Eingeschlossen
ist die Lieferung des Sandes. Sandmenge ca. 0,1 m³/m.
Der Mehraufwand wird nicht gemäß Pos. 4.6.07. vergütet,
sondern ist hier mit einzurechnen.
Die Vorschriften der betreffenden
Versorgungsunternehmen sind zu beachten.
Die vorgefundenen Leitungen sind zusammen mit der
Bauüberwachung des AG örtlich aufzumessen. Unterbleibt
die gemeinsame Feststellung der kreuzenden Ver- und
Entsorgungsleitungen, so werden diese trotz der
durchgeführten Sicherung nicht vergütet.
Aufgemessen und abgerechnet werden die einzelnen
Leitungen.
Menge: 50,000 m

#### Untertitel 4.7 Vorh. Haltungen und Bauwerke aufnehmen

**4.7.01 Trennschnitte an vorh. Kanalhaltungen DN 300 B durchführen**
Trennschnitte für das Aufnehmen von vorh.
Kanalhaltungen aus Betonrohren DN 300 in den
Leitungsgräben der Pos. 4.6.02. durchführen. Die Rohre
sind gerade mit geeignetem Gerät abzuschneiden.
Menge: 2,000 St

**4.7.02 Vorh. Kanalhaltungen DN 250 B aufnehmen**
Vorh. Kanalhaltungen aus Betonrohren DN 250 in den
Leitungsgräben der Pos. 4.6.02. aufnehmen, abfahren und
umweltgerecht entsorgen.
Bei der Herstellung der Leitungsgräben muss im Bereich
der vorh. Kanalhaltung mit besonderer Vorsicht
gearbeitet werden. Der zusätzliche Aufwand für das
Freilegen der vorh. Kanalrohre wird nicht gemäß
Pos. 4.6.07. vergütet, sondern ist hier mit
einzurechnen.
Für das Aufnehmen zusätzliche erforderliche
Trennschnitte sind mit einzukalkulieren.
Aufnahme in Einzellängen.
Menge: 130,000 m

**4.7.03 Vorh. Schachtbauwerke aufnehmen, Tiefe bis 2,00 m**
Vorh. Schachtbauwerke aus Mauerwerk, Beton und/oder
Betonfertigteilen in den Leitungsgräben der
Pos. 4.6.02. komplett abbrechen, aufnehmen, abfahren
und umweltgerecht entsorgen.
Bei der Herstellung der Leitungsgräben muss im Bereich
der vorh. Schachtbauwerke mit besonderer Vorsicht
gearbeitet werden. Der zusätzliche Aufwand für das
Freilegen der vorh. Schachtbauwerke wird nicht gemäß
Pos. 4.6.07. vergütet, sondern ist hier mit
einzurechnen.
Eingeschlossen sind die zusätzlich zum Rohrgraben
erforderlichen Erd- und Verbauarbeiten.
Abbruchtiefe: Bauwerke bis 2,00 m.
Menge: 4,000 St

#### Untertitel 4.8 Kanalhaltungen

*Hinweis*
Anmerkung: Anschluss an vorh. Bestand

Bei der Herstellung der Leitungsgräben im Bereich der
Anschlüsse an das vorh. Kanalnetz muss mit besonderer
Vorsicht gearbeitet werden. Der zusätzliche Aufwand für
das Freilegen der vorh. Kanalrohre wird nicht gemäß
Pos. 4.6.07. vergütet, sondern ist entsprechend mit
einzurechnen. Bei der Abrechnung der Leitungsgräben für
die Herstellung des Anschlusses wird die Achslänge von
Mitte Schacht bis Mitte Schacht bzw. bis zum
Anschlusspunkt, zuzüglich 1,00 m für den Arbeitsraum
bei der Abrechnung der Erd- und Verbauarbeiten zugrunde
gelegt.

Anschluss Falkenstraße:
 - Neubau des Schachtbauwerkes 13213433, DN 1.000, mit
Schachtfutter für PP-Rohe DN/OD 250.
 - Anschluss der PP-Rohren DN/OD250 an die vorh.
Kanalhaltungen aus Betonrohren DN 250 mit BI-Adapter
und Rohrkupplung
 Anschlusspunkte
  AP13213473
  AP13213433

*Hinweis*
DN/OD 250 PP SN 10

**4.8.01 Hochlast-Vollwand Kanalrohre verlegen, KGEM, DN/OD 250 PP SN10**
Rohre aus füllstofffreien Polypropylen (PP) gemäß
DIN EN 1852 ausgestattet mit dem Gütezeichen der
Gütegemeinschaft Kunststoffrohre, liefern und gemäß der
DIN EN 1610, dem Arbeitsblatt DWA-A 139 sowie den
Verlegeanleitungen des Herstellers verlegen.
Hochlast-Vollwand Kanalrohre, KGEM:
Ringsteifigkeit: 10kN/m² (SN10) nach DIN EN ISO 9969.
Nennweite: DN/OD 250
Baulängen: 3,00 und 6,00 m
Farbe:  "Orange"
Kanalrohr-System mit Doppelsteckmuffe und formschlüssig
fixierten Dichtungen aus EPDM, hochabriebfest und ohne
Zusatz von Füllstoffen. Rohrleitung innen mit
Hersteller- Durchmesser- und Werkstoffangabe signiert.
Die Eigenschaften müssen durch die Fremdüberwachung
einer amtlich anerkannten Prüfstelle nachgewiesen
werden.
Prüfungszeugnisse müssen vor Baubeginn vorgelegt
werden. Beanstandete Rohre und Formteile dürfen nicht
eingebaut werden.
Zum Nachweis für die Einhaltung der gegebenen
Bedingungen ist auf Verlangen des AG eine statische
Berechnung vorzulegen, Verkehrslast: SLW 60.
Siehe Pos. 4.1.02.
Eingeschlossen ist die umweltgerechte Entsorgung der
verdrängten Bodenmassen in den Leitungsgräben der
Pos. 4.6.02. bis zu einem Zuordnungswert 1.2 (Z1.2)
nach LAGA-20.
Verlegung in Einzellängen in offener Bauweise.
Menge: 130,000 m

**4.8.02 Gelenkstück einbauen, KGEM, DN/OD 250 PP SN10, Zulage**
Formteile aus füllstofffreien Polypropylen (PP) gemäß
DIN EN 1852 wie in den Pos. 4.8.01. beschrieben liefern
und gemäß der DIN EN 1610, dem Arbeitsblatt DWA-A 139
sowie den Verlegeanleitungen des Herstellers verlegen.
Gelenkstück, KGEM:
Ringsteifigkeit: 10kN/m² (SN10) nach DIN EN ISO 9969.
Nennweite: DN/OD 250
Baulänge: 0,50 m
Farbe:  "Orange"
Kanalrohr-System mit Doppelsteckmuffe und formschlüssig
fixierten Dichtungen aus EPDM, hochabriebfest und ohne
Zusatz von Füllstoffen.
Als Zulage zur Pos. 4.8.01.
Menge: 6,000 St

**4.8.03 Überschiebmuffe einbauen, KGU, DN/OD 250 PP SN10, Zulage**
Formteile aus füllstofffreien Polypropylen (PP) gemäß
DIN EN 1852 wie in den Pos. 4.8.01. beschrieben liefern
und gemäß der DIN EN 1610, dem Arbeitsblatt DWA-A 139
sowie den Verlegeanleitungen des Herstellers verlegen.
Überschiebmuffe, KGU:
Ringsteifigkeit: 10kN/m² (SN10) nach DIN EN ISO 9969.
Nennweite: DN/OD 250
Farbe:  "Orange"
Kanalrohr-System mit Doppelsteckmuffe und formschlüssig
fixierten Dichtungen aus EPDM, hochabriebfest und ohne
Zusatz von Füllstoffen.
Als Zulage zur Pos. 4.8.01.
Menge: 8,000 St

**4.8.04 Trennschnitte an PP-Rohren DN/OD 250 durchführen**
Trennschnitte an PP-Rohren DN/OD 250 zur Herstellung
von Passstücken durchführen. Die Rohre sind auf
passende Länge ebenflächig und gerade abzuschneiden.
Die Schnittkanten sind zu entgraten. Die Rohrwandungen
sind anzuschrägen.
Menge: 4,000 St

*Hinweis*
Anschluss an vorh. Kanalhaltungen

**4.8.05 BI-Adapter DN 250/220 liefern und einbauen**
BI-Adapter Nennweite DN 250, System Funke oder
gleichwertig, mit DIBt-Zulassung, zum formschlüssigen
Verbinden von Abwasserrohren DN 250 mit einem
kreisrunden Innendurchmesser 250 ± 5 mm und beliebiger
Außengeometrie, mit außen kreisrunden Rohren und einem
Außendurchmesser von 218 bis 261 mm, bestehend aus
einer der Nennweite angepassten zylindrischen
Innenhülse sowie einem beiliegenden Spreizkeil mit
Nennweitengravur aus nicht rostendem Stahl und einem
Dichtungselement aus EPDM, inklusive Schlagholz und
Betongleitmittel, liefern und in Kombination mit einer
VPC-Rohrkupplung 220 nach Herstellerangaben einbauen.

Die Verarbeitungsvorschriften des Herstellers sind zu
beachten.
Menge: 2,000 St

**4.8.06 VPC-Rohrkupplung 220 liefern und einbauen**
VPC-Rohrkupplung 220, Spannbereich 218 bis 261 mm,
System Funke oder gleichwertig, mit DIBt-Zulassung, zur
variablen, stufenlosen Verbindung von Abwasserrohren
der gleichen Nennweite aus unterschiedlichen bzw.
gleichen Werkstoffen mit vollwandiger, geschäumter,
gerippter, gekammerter oder gewellter Wandung in
beliebiger Kombination, bestehend aus einer
Rohrkupplung mit Dichtungskörper nach DIN EN 681-1, mit
mehrfachem Doppeldichtprofil, Fixier- und Zentrierkorb
aus bruchstabilem, hochschlagfesten Polyamid mit
beidseitig integriertem Bandführungskanal sowie vier
Spannbändern aus nicht rostenden Stahl mit jeweiliger
Gegenbandeinlage und Click-System, Montage mit
Tangentialspanner zum gleichmäßigen Anziehen der
Rohrkupplung über den kompletten Umfang des Rohres,
Funktionsprüfung nach DIN 4060 und DIN EN 295-4,
nachgewiesene Dichtigkeit bis 2,5 bar Prüfdruck als
Wasserinnendruck, liefern und nach Herstellerangaben
einbauen.

Die Verarbeitungsvorschriften des Herstellers sind zu
beachten.
Menge: 2,000 St

#### Untertitel 4.9 Schachtbauwerke

*Hinweis*
Anmerkung: Schachtbauwerke I
Lastaufnahme, Lastabtrag und Dichtung
Lastaufnahme, Lastabtrag und Dichtung
Alle Fertigteile sind inkl. kraftschlüssigen
Lastaufnahmepunkten gemäß DWA-A 139 und werkseitig
integrierten Lastabtrag- und Dichtungssystem nach DIN
4060 zur Muffenabdichtung und sicheren Übertragung von
Vertikallasten auf das Spitzende unter Ausschluss einer
Mörtelfuge, System TOPSEAL Plus oder gleichwertig
herzustellen.

*Hinweis*
Anmerkung: Schachtbauwerke II
Steigbügel
Steigbügel
In die Fertigteile sind Steigbügel nach DIN V 19555,
Form B, aus Edelstahl mit HDPE-Ummantelung und
geriffelter Auftrittsfläche, für einen einläufigen
Steigeisengang, Anordnung nach DIN 19549, Steigmaß 25
cm, einzubauen.

*Hinweis*
Anmerkung: Schachtbauwerke III
Schachtabdeckung
Schachtabdeckung
Das Schachtbauwerk ist mit einer BEGU-Schachtabdeckung,
Bauhöhe 160 mm fachgerecht abzudecken.
Das Liefern, der fachgerechte Einbau und das Regulieren
der Schachtabdeckung und der Auflageringe wird
gesondert vergütet. Die Gesamthöhe der Auflageringe
einschließlich Fugen darf das Maß von 24 cm nicht
überschreiten.

*Hinweis*
Anmerkung: Schachtbauwerke IV
Statik
Statik
Zum Nachweis für die Einhaltung der gegebenen
Bedingungen ist auf Verlangen des AG eine statische
Berechnung vorzulegen, Verkehrslast: SLW 60.

*Hinweis*
Anmerkung: Schachtbauwerke V
Erd- und Verbauarbeiten
Erd- und Verbauarbeiten
Eingeschlossen sind die zusätzlich zum Rohrgraben
erforderlichen Erd- und Verbauarbeiten, die Einbindung
der Rohrleitungen sowie die umweltgerechte Entsorgung
der verdrängten Bodenmassen in den Leitungsgräben der
Pos. 4.6.02. bis zu einem Zuordnungswert 1.2 (Z1.2)
nach LAGA-20.

*Hinweis*
Endschächte

**4.9.01 Bauwerke DN 1.000 herstellen, Tiefe 1,51 bis 1,75 m, X-250PP**
Schachtbauwerke, mit rundem Grundriss gemäß DWA-A 157,
aus monolithischen Betonfertigteilen nach DIN EN 1917
und DIN V 4034-1 sowie der FBS-Qualitätsrichtlinie,
Teil 2, liefern und gemäß der DIN EN 1610, dem
Arbeitsblatt DWA-A 139 sowie den Verlegeanleitungen des
Herstellers komplett herstellen.
Lichter Schachtdurchmesser: 1.000 mm.
Bauwerk als Endschacht.
Ablauf:  DN/OD 250 PP
Wandstärke nach statischen Erfordernissen.
Schachttiefe von OK Abdeckung bis Fließsohle:
1,51 bis 1,75 m

Schachtbauwerk bestehend aus:
FBS-Schachtunterteil SU-M Typ 2, Nennweite DN 1.000,
lichte Bauhöhe 750 mm, einschl. Gerinne, Berme und
Auftritt in der Betonqualität C60/75, XA3, glatte und
dichte lunkerreduzierte Sichtbetonqualität, in der
Schalung erhärtet hergestellt. Schachtunterteil mit
ausgebildeter Ablauföffnung einschließlich
Rohrdichtung.
Der Auftritt bzw. die Gerinneseitenwände sind
entsprechend der Ablauföffnung bis zum Rohrscheitel
hochzuziehen, die Bermen erhalten ein Gefälle von 1:20.
FBS-Schachthals SH-M Typ 2, Nennweite DN 1.000/625,
excentrisch, Bauhöhe 600 mm, in der Betonqualität C40/
50, XA2, glatte und dichte lunkerreduzierte
Sichtbetonqualität, in der Schalung erhärtet
hergestellt.
Fertigteile und Einbau gemäß Anmerkung:
Schachtbauwerke I bis V

Bauwerk:
 - 12214439 neu
Menge: 1,000 St

*Hinweis*
Durchgangsschächte

**4.9.02 Bauwerke DN 1.000 herstellen, Tiefe 1,51 bis 1,75 m, 250PP-250PP**
Schachtbauwerke, mit rundem Grundriss gemäß DWA-A 157,
aus monolithischen Betonfertigteilen nach DIN EN 1917
und DIN V 4034-1 sowie der FBS-Qualitätsrichtlinie,
Teil 2, liefern und gemäß der DIN EN 1610, dem
Arbeitsblatt DWA-A 139 sowie den Verlegeanleitungen des
Herstellers komplett herstellen.
Lichter Schachtdurchmesser: 1.000 mm.
Bauwerk als gerader Durchgangsschacht.
Zulauf:  DN/OD 250 PP
Ablauf:  DN/OD 250 PP
Wandstärke nach statischen Erfordernissen.
Schachttiefe von OK Abdeckung bis Fließsohle:
1,51 bis 1,75 m

Schachtbauwerk bestehend aus:
FBS-Schachtunterteil SU-M Typ 2, Nennweite DN 1.000,
lichte Bauhöhe 750 mm, einschl. Gerinne, Berme und
Auftritt in der Betonqualität C60/75, XA3, glatte und
dichte lunkerreduzierte Sichtbetonqualität, in der
Schalung erhärtet hergestellt. Schachtunterteil mit
ausgebildeter scheitelgleicher Zu- und Ablauföffnung
einschließlich Rohrdichtung.
Der Auftritt bzw. die Gerinneseitenwände sind
entsprechend der Ablauföffnung bis zum Rohrscheitel
hochzuziehen, die Bermen erhalten ein Gefälle von 1:20.
FBS-Schachthals SH-M Typ 2, Nennweite DN 1.000/625,
excentrisch, Bauhöhe 600 mm, in der Betonqualität C40/
50, XA2, glatte und dichte lunkerreduzierte
Sichtbetonqualität, in der Schalung erhärtet
hergestellt.
Fertigteile und Einbau gemäß Anmerkung:
Schachtbauwerke I bis V

Bauwerke:
 - 13213435 neu
Menge: 1,000 St

**4.9.03 Bauwerke DN 1.000 herstellen, Tiefe 1,76 bis 2,00 m, 250PP-250PP**
Schachtbauwerke, mit rundem Grundriss gemäß DWA-A 157,
aus monolithischen Betonfertigteilen nach DIN EN 1917
und DIN V 4034-1 sowie der FBS-Qualitätsrichtlinie,
Teil 2, liefern und gemäß der DIN EN 1610, dem
Arbeitsblatt DWA-A 139 sowie den Verlegeanleitungen des
Herstellers komplett herstellen.
Lichter Schachtdurchmesser: 1.000 mm.
Bauwerk als gerader Durchgangsschacht.
Zulauf:  DN/OD 250 PP
Ablauf:  DN/OD 250 PP
Wandstärke nach statischen Erfordernissen.
Schachttiefe von OK Abdeckung bis Fließsohle:
1,76 bis 2,00 m

Schachtbauwerk bestehend aus:
FBS-Schachtunterteil SU-M Typ 2, Nennweite DN 1.000,
lichte Bauhöhe 750 mm, einschl. Gerinne, Berme und
Auftritt in der Betonqualität C60/75, XA3, glatte und
dichte lunkerreduzierte Sichtbetonqualität, in der
Schalung erhärtet hergestellt. Schachtunterteil mit
ausgebildeter scheitelgleicher Zu- und Ablauföffnung
einschließlich Rohrdichtung.
Der Auftritt bzw. die Gerinneseitenwände sind
entsprechend der Ablauföffnung bis zum Rohrscheitel
hochzuziehen, die Bermen erhalten ein Gefälle von 1:20.
FBS-Schachthals SH-M Typ 2, Nennweite DN 1.000/625,
excentrisch, Bauhöhe 850 mm, in der Betonqualität C40/
50, XA2, glatte und dichte lunkerreduzierte
Sichtbetonqualität, in der Schalung erhärtet
hergestellt.
Fertigteile und Einbau gemäß Anmerkung:
Schachtbauwerke I bis V

Bauwerke:
 - 13213433 neu
Menge: 1,000 St

**4.9.04 Abwinklung in Schachtgerinne herstellen, Zulage Durchgangsschächte**
Zulage für das Herstellen einer Abwinklung des Gerinnes
in den Bauwerken gemäß Pos. 4.9.02. bis 4.9.03.
Abwinklung 100 bis 199 gon bzw. 201 bis 300 gon.
Das Anpassen des Gerinnes und der Bermen sind bei der
Schachtbestellung zu berücksichtigen.
Das Herstellen von seitlichen Zuläufe im Winkel zum
Durchgangsgerinne wird nicht in dieser Position
vergütet sondern ist in der Zulageposition des
Schachtbauwerkes einzurechnen.
Als Zulage zur Pos. 4.9.02. bis 4.9.03.

Bauwerke:
 - 13213433 neu
Menge: 1,000 St

**4.9.05 Zulauf DN/OD 250 PP herstellen, scheitelgleich, Zulage Durchgangsschächte**
Zulage für das Herstellen eines zusätzlichen Zulaufes
in den Bauwerken gemäß Pos. 4.9.03.
Zulauf DN/OD 250 PP, scheitelgleich.
Zulauf mit ausgebildeter Öffnung einschließlich
Rohrdichtung. Das Herstellen des Zulaufes, das Anpassen
des Gerinnes und der Bermen sind bei der
Schachtbestellung zu berücksichtigen.
Als Zulage zur Pos. 4.9.03.

Bauwerk:
 - 13213433 neu
Menge: 1,000 St

*Hinweis*
Schachtabdeckungen

**4.9.06 BEGU-Schachtabdeckung Klasse D 400 liefern, Bauhöhe 160 mm**
BEGU-Schachtabdeckung Klasse D 400, rund, entsprechend
DIN EN 124 / DIN 1229 sowie DIN 19572, gemäß den
Anforderungen der Gütesicherung RAL-GZ 692, lichte
Weite Ø 600 mm, Bauhöhe 160 mm liefern.
Schachtabdeckung bestehend aus:
BEGU-Rahmen ähnlich DIN 19584-5 mit dämpfender Einlage
und mit integrierter Aufnahmebuchse für eine
Haltestange.
BEGU-Deckel nach DIN 19584-2 mit dämpfender Einlage,
und mit Lüftungsöffnungen.
Schmutzfänger aus Stahl nach DIN 1221, verzinkt.

Der fachgerechte Einbau und das Regulieren der
Schachtabdeckung einschließlich Lieferung und Einbau
der Auflageringe wird gesondert vergütet.
Menge: 3,000 St

#### Untertitel 4.10 Hausanschlussleitungen

*Hinweis*
Anmerkung: Anschlussleitungen

Das Lösen, Laden, Fördern und Einbauen der Bodenmassen
für die Herstellung der Leitungsgräben wird nach
Raummaß gemäß VOB/C DIN 18300 abgerechnet.

Das Einbauen, Vorhalten und Beseitigen des
erforderlichen Verbaus wird gemäß VOB/C DIN 18303 nach
Flächenmaß abgerechnet.

Bei der Kalkulation der Leitungsgräben zur Herstellung
der Anschlussleitungen ist zu berücksichtigen, dass die
maßgebende Grabentiefe bzw. Verbautiefe aus dem
arithmetischen Mittel der Grabentiefen, die an den
zugehörigen Anschlusspunkten und den Rohrleitungsenden
gemessen werden, errechnet wird.
Diese Tiefe gilt für den gesamten Leitungsgraben bzw.
Verbau der jeweiligen Anschlussleitung.
Die Grabentiefen werden ab Oberkante der tatsächlichen
Ausschachtungsebene (Oberkante der vorh. Befestigung
bzw. Oberkante des Geländes nach Oberbodenabtrag) bis
zur Unterkante der Bettungsschicht bzw. bei Fehlen der
Bettungsschicht bis zur Auflagerfläche des Rohres
gemessen.
Die Verbautiefen werden von der Oberkante des Verbaus
(Oberkannte der Ausschachtungsebene zzgl. 0,10 m) bis
zur Grabensohle (Sichtfläche) gemessen.
Für die Leitungsgräben gelten die in der DIN EN 1610,
Abschnitt 6 und dem Arbeitsblatt DWA-A 139 angegebenen
Arbeitsräume und Mindestbreiten.
Bei der Abrechnung der Erd- und Verbauarbeiten werden
die Achslängen der Anschlussleitungen von der Achse des
Hauptsammlers bis zum Rohrleitungsende zzgl. 0,50 m für
den Arbeitsraum sowie die erforderlichen Mindestbreiten
mit senkrechten Wänden zugrunde gelegt.
Vorhandene Leitungen für die Ver- und Entsorgung, die
die Leitungsgräben kreuzen sind in Betrieb und dürfen
nicht unterbrochen werden. Die Leitungen müssen
aufgehängt oder in geeigneter Weise gesichert werden.

**4.10.01 Leitungsgräben herst., PP-Rohre DN/OD 160**
Leitungsgräben in Böden der Bodenklasse 3 bis 5 nach
DIN 18300, mit bis zu 10 Vol.-% Bauschutt und/oder
sonstigen mineralischen Fremdbestandteilen, in der erf.
Breite nach DIN EN 1610 und dem Arbeitsblatt DWA-A 139
herstellen und nach Abschluss der Arbeiten wieder
verfüllen und verdichten.
Ausführung des Leitungsgrabens:
Leitungsgräben für die Herstellung von
Anschlussleitungen aus Kanalrohren DN/OD 160 PP in
offener Bauweise.
Grabentiefe:  bis 1,75 m
Grabenbreite:  OD + 0,50 m zzgl. Verbau bzw.
  Mindestgrabenbreite gemäß
  DIN EN 1610.
Grabenverbau:  Verbau nach DIN 4124,
  Abschnitt 5 bis 7

Die Grabensohle ist vollkommen gleichmäßig im
vorgeschriebenen Gefälle herzurichten und zu
verdichten.
Die Aushubmassen sind für den Wiedereinbau im Bereich
der Baustelle sicher zu lagern, in Abhängigkeit der
örtlichen Gegebenheiten ist zu berücksichtigen, dass
der Aushub ggf. nicht direkt neben dem Leitungsgraben
gelagert werden kann, sondern innerhalb der Baustelle
transportiert werden muss. Die erforderlichen
Transporte sind einzukalkulieren.
Eingeschlossen ist der lagenweise Einbau und das
Verdichten der Bettungsschichten, der Leitungszone und
der Hauptverfüllung gemäß DIN EN 1610 und dem
Arbeitsblatt DWA-A 139 in Lagen von max. 30 cm.
Die Lieferung der Austauschböden wird gesondert
vergütet.
Hierfür maßgebend sind die Zusätzlichen Technischen
Vertragsbedingungen und Richtlinien für Aufgrabungen in
Verkehrsflächen (ZTV A-StB 12).
Die Verdichtung wird mit Rammsondierungen überprüft.
Der Leitungsgraben gilt als ausreichend verdichtet,
wenn für je 10 cm Eindringtiefe mindestens 12 Schläge
benötigt werden (leichte Rammsonde, Spitzendurchmesser
3,5 cm).
Die für die Abrechnung maßgebenden Massen werden gemäß
Anmerkung: Anschlussleitungen berechnet.
Abgerechnet werden die Leitungsgräben mit senkrechten
Grabenwänden.
Aushub und Wiedereinbau in geringen Einzelmassen.
Menge: 85,000 m3

*Hinweis*
Anmerkung: Bodenaushub

Die gesamten, für den Wiedereinbau geeigneten,
Bodenmassen sind während des Aushubs zu separieren, im
Bereich der Baustelle sicher zu lagern und entsprechend
im Bereich der Seitenverfüllung, der Abdeckung oder der
Hauptverfüllung nach Angabe der Bauüberwachung wieder
einzubauen und zu verdichten.

Die ungeeigneten Bodenmassen (Schluff, schwach tonig)
sind abzufahren und umweltgerecht zu entsorgen.

Die zu entsorgenden Bodenmassen sind, unabhängig von
ihrer tatsächlichen Lagerung im Untergrund, zunächst
als Verdrängung der Bettungsschicht und der
Leitungszone bzw. der Kanalrohre zu betrachten.

Eine Lieferung bzw. der Einbau von Füllboden erfolgt
erst nach oben beschriebener Massenbilanz.

**4.10.02 Bettungsschicht für PP-Rohre DN/OD 160 herstellen, Zulage**
Baustoffgemisch aus natürlichen Baustoffen und Böden
zur Herstellung der Bettungsschicht für PP-Rohre DN/OD
160 gemäß DIN 1852 liefern und für den Einbau in den
Leitungsgräben der Pos. 4.10.01. im Bereich der
Baustelle sicher lagern.
Das Einbauen und Verdichten der Bettungsschicht erfolgt
entsprechend der Pos. zur Herstellung der
Leitungsgräben.
Baustoffgemisch: stark sandiger Kies.
Bodengruppe G1 nach ATV-DVWK-A 127.
Verdichtbarkeitsklasse V1 nach ZTV A-StB 12.
Größtkorn 20 mm, Sandanteil > 15% und
Ungleichförmigkeitszahl CU = 3.
Die Angaben der Rohrhersteller sind zu beachten.
Ausführung der Bettung: Typ 1
Untere Bettungsschicht (a): 100 mm + 1/10 DN
Obere Bettungsschicht (b): 0,25 * OD (2a = 120°)
Herstellen der Bettungsschicht in Rohrgrabenbreite.
Eingeschlossen ist die umweltgerechte Entsorgung der
verdrängten Bodenmassen bis zu einem Zuordnungswert 1.2
(Z1.2) nach LAGA-20.
Die für die Abrechnung maßgebende Achslänge wird gemäß
Anmerkung: Kanalhaltungen berechnet.
Herstellung in Einzellängen.
Als Zulage zur Pos. 4.10.01.
Menge: 45,000 m

**4.10.03 Leitungszone für PP-Rohre DN/OD 160 herstellen, Zulage**
Baustoffgemisch aus natürlichen Baustoffen und Böden
zum Herstellen der Leitungszone für PP-Rohre DN/OD 160
gemäß DIN 1852 liefern und für den Einbau in den
Leitungsgräben der Pos. 4.10.01. im Bereich der
Baustelle sicher lagern.
Das Einbauen und Verdichten der Leitungszone erfolgt
entsprechend der Pos. zur Herstellung der
Leitungsgräben.
Baustoffgemisch: stark sandiger Kies.
Bodengruppe G1 nach ATV-DVWK-A 127.
Verdichtbarkeitsklasse V1 nach ZTV A-StB 12.
Größtkorn 20 mm, Sandanteil > 15% und
Ungleichförmigkeitszahl CU = 3.
Die Angaben der Rohrhersteller sind zu beachten.
Ausführung der Leitungszone:
Seitenverfüllung und Abdeckung (c): bis 300 mm über
Rohrscheitel. Verdichtung nur mit Handstampfer oder
geeigneten leichten Verdichtungsgeräten.
Herstellen der Leitungszone in Rohrgrabenbreite.
Eingeschlossen ist die umweltgerechte Entsorgung der
verdrängten Bodenmassen bis zu einem Zuordnungswert 1.2
(Z1.2) nach LAGA-20.
Die für die Abrechnung maßgebende Achslänge wird gemäß
Anmerkung: Kanalhaltungen berechnet.
Herstellung in Einzellängen.
Als Zulage zur Pos. 4.10.01.
Menge: 45,000 m

*Hinweis*
Verfüllboden liefern

Entsprechend der vorhandenen Untergrundverhältnisse
entscheidet über die Notwendigkeit der Menge der
Bodenlieferung die Bauüberwachung des AG.
Die Lieferung von geeignetem Verfüllboden wird nur nach
Aufforderung bzw. Absprache mit den AG vergütet.

**4.10.04 Verdichtungsfähiger Verfüllboden liefern, Zulage**
Baustoffgemisch aus natürlichen Baustoffen und Böden
für Schichten aus frostunempfindlichem Material nach
der TL SoB-StB 04/07 liefern und für den Einbau in den
Leitungsgräben der Pos. 4.10.01. im Bereich der
Baustelle sicher lagern.
Das Einbauen und Verdichten des Füllbodens erfolgt
entsprechend der Pos. zur Herstellung der
Leitungsgräben.
Baustoffgemische 0/2 bis 0/63.
Bodengruppe G1 nach ATV-DVWK-A 127.
Verdichtbarkeitsklasse V1 nach ZTV A-StB 12.
Böden GE, GW, GI, SE, SW, und SI gemäß DIN 18196.
RC-Gemische sind nicht zugelassen.
Die Anforderungen der TL SoB-StB 04/07 an Baugemische
aus natürlichen Baustoffen und Böden sind auf Verlangen
der Bauüberwachung des AG durch Eignungsprüfungen vor
Baubeginn nachzuweisen.
Eingeschlossen ist die umweltgerechte Entsorgung der
verdrängten ungeeigneten Bodenmassen bis zu einem
Zuordnungswert 1.2 (Z1.2) nach LAGA-20.
Abgerechnet wird nach aufzumessenden Einbauprofilen in
Leitungsgräben mit senkrechten Grabenwänden.
Einbau und Entsorgen in Einzelmassen.
Als Zulage zur Pos. Pos. 4.10.01.
Menge: 25,000 m3

**4.10.05 Verbau mit Grabenverbaugeräten herst., randgestützt, Tiefe bis 2,50 m**
Verbau gemäß DIN 18303 und DIN 4124 für Leitungsgräben
der Pos. 4.10.01. entsprechend den statischen und
konstruktiven Erfordernissen herstellen, vorhalten und
entfernen.
Grabenverbau gemäß DIN 4124, Abschnitt 5.
Randgestützte Grabenverbaugeräte einschließlich aller
erf. Aussteifungen. Die Stirnseiten des Leitungsgrabens
sind mittels geeigneten Verbauelementen zu sichern.
Eingeschlossen ist die konstruktive Bearbeitung.
Die für die Abrechnung maßgebende Verbautiefe und
Achslänge wird gemäß Anmerkung: Kanalhaltungen
berechnet.
Abgerechnet wird die Sichtfläche des Verbaus je
Grabenwand für Grabentiefen über 1,25 bis 2,50 m.
Menge: 50,000 m2

**4.10.06 Waagerechter Normverbau herst., Holzbohlen, Tiefe bis 2,50**
Verbau gemäß DIN 18303 und DIN 4124 für Leitungsgräben
der Pos. 4.10.01. entsprechend den statischen und
konstruktiven Erfordernissen herstellen, vorhalten und
entfernen.
Grabenverbau gemäß DIN 4124, Abschnitt 6.
Waagerecher Grabenverbau mit Holzbohlen einschließlich
aller erf. Aussteifungen. Die Stirnseiten des
Leitungsgrabens sind mittels geeigneten Verbauelementen
zu sichern.
Eingeschlossen ist die konstruktive Bearbeitung.
Die für die Abrechnung maßgebende Verbautiefe und
Achslänge wird gemäß Anmerkung: Kanalhaltungen
berechnet.
Abgerechnet wird die Sichtfläche des Verbaus je
Grabenwand für Grabentiefen über 1,25 bis 2,50 m.

Ausführung in Kleinstflächen im Bereich von
Versorgungsleitungen, etc. Verbaudurchdringungen sind
gemäß der nachfolgenden Positionen einzukalkulieren.
Menge: 30,000 m2

**4.10.07 Vorh. kreuzende Ver- und Entsorgungsleitungen suchen und sichern**
Vorh. Ver- und Entsorgungsleitungen aller Art bis
Außendurchmesser 300 mm, die als Einzelleitung oder als
Leitungsbündel den Leitungsgraben in einem Winkel von
45° bis 90° kreuzen, von Hand aufsuchen und
freischachten und in geeigneter Weise sichern, d.h.
aufhängen bzw. abstützen.
Eingeschlossen ist der Mehraufwand, der durch die
Leitungen bei der Herstellung und der Wiederverfüllung
der Gräben, den Verbaudurchdringungen bzw.
Auswechslungen und bei der Verlegung der Kanalrohre
entsteht.
Die Leitungen sind während der Verfüllung in ein
Sandbett zu verlegen und einzusanden. Eingeschlossen
ist die Lieferung des Sandes. Sandmenge ca. 0,1 m³/m.
Der Mehraufwand wird nicht gesondert vergütet, sondern
ist hier mit einzurechnen.
Die Vorschriften der betreffenden
Versorgungsunternehmen sind zu beachten.
Die vorgefundenen Leitungen sind zusammen mit der
Bauüberwachung des AG örtlich aufzumessen. Unterbleibt
die gemeinsame Feststellung der kreuzenden Ver- und
Entsorgungsleitungen, so werden diese trotz der
durchgeführten Sicherung nicht vergütet.
Aufgemessen und abgerechnet werden die einzelnen
Leitungen bzw. die Leitungsbündel. Als ein
Leitungsbündel zählen alle neben- und übereinander
verlegten Leitungen mit einem lichten Abstand von
weniger als 20 cm zur nächsten Leitung.
Menge: 55,000 St

**4.10.08 Vorh. längslaufende Ver- und Entsorgungsleitungen suchen und sichern**
Vorh. Ver- und Entsorgungsleitungen aller Art bis
Außendurchmesser 300 mm, die als Einzelleitung oder als
Leitungsbündel parallel im Leitungsgraben liegen bzw.
den Leitungsgraben in einem Winkel von 0° bis 44° längs
anschneiden, von Hand aufsuchen und freischachten und
in geeigneter Weise sichern, d.h. aufhängen bzw.
abstützen.
Eingeschlossen ist der Mehraufwand, der durch die
Leitungen bei der Herstellung und der Wiederverfüllung
der Gräben, den Verbaudurchdringungen bzw.
Auswechslungen und bei der Verlegung der Kanalrohre
entsteht.
Die Leitungen sind während der Verfüllung in ein
Sandbett zu verlegen und einzusanden. Eingeschlossen
ist die Lieferung des Sandes. Sandmenge ca. 0,1 m³/m.
Der Mehraufwand wird nicht gesondert vergütet, sondern
ist hier mit einzurechnen.
Die Vorschriften der betreffenden
Versorgungsunternehmen sind zu beachten.
Die vorgefundenen Leitungen sind zusammen mit der
Bauüberwachung des AG örtlich aufzumessen. Unterbleibt
die gemeinsame Feststellung der kreuzenden Ver- und
Entsorgungsleitungen, so werden diese trotz der
durchgeführten Sicherung nicht vergütet.
Aufgemessen und abgerechnet werden die einzelnen
Leitungen.
Menge: 25,000 m

**4.10.09 Trennschnitte an vorh. Anschlussleitungen bis DN 200 durchführen**
Trennschnitte für das Aufnehmen von vorh.
Anschlussleitungen bis DN 200 unterschiedlicher
Materialien in den Leitungsgräben der 3.10.01.
durchführen. Die Rohre sind gerade mit geeignetem Gerät
abzuschneiden.
Menge: 30,000 St

**4.10.10 Vorh. Anschlussleitungen bis DN 200 aufnehmen**
Vorh. Anschlussleitungen bis DN 200 unterschiedlicher
Materialien in den Leitungsgräben der Pos. 3.10.01.
aufnehmen, abfahren und umweltgerecht entsorgen.
Bei der Herstellung der Leitungsgräben muss im Bereich
der vorh. Kanalhaltung mit besonderer Vorsicht
gearbeitet werden. Der zusätzliche Aufwand für das
Freilegen der vorh. Kanalrohre wird nicht gesondert
vergütet, sondern ist hier mit einzurechnen.
Für das Aufnehmen zusätzliche erforderliche
Trennschnitte sind mit einzukalkulieren.
Aufnehmen in kurzen Einzellängen.
Menge: 60,000 m

*Hinweis*
DN/OD 160 PP SN 10

**4.10.11 Sattelstück DN/OD 160 einbauen, für Hauptrohr DN/OD 400 PP**
Sattelstück für Anschlussleitungen DN/OD 160/90°, zum
Anschluss an glattwandigen Kunststoffrohren DN/OD 400,
mit angeformter Muffe sowie integriertem Kugelgelenk,
stufenlos schwenkbar 0° bis 7,5°, liefern und nach
Angabe der Bauüberwachung des AG gemäß
Herstellerangaben einbauen.
Eingeschlossen ist das Anbohren der Kanalhaltung aus
Kunststoffrohren mit passendem Bohrgerät.
Die Sattelstücke dürfen nicht im Rohr vorstehen.
Eingeschlossen sind die erforderlichen Erdarbeiten zur
Montage des Bohrgerätes.

Sattelstück mit DiBt-Zulassung:

Fabrikat: POLYMER CONNECT System Rehau
  oder gleichwertiger Art.
Menge: 13,000 St

**4.10.12 Hochlast-Vollwand Kanalrohre verlegen, KGEM, DN/OD 160 PP SN10**
Rohre aus füllstofffreien Polypropylen (PP) gemäß
DIN EN 1852 ausgestattet mit dem Gütezeichen der
Gütegemeinschaft Kunststoffrohre, liefern und gemäß der
DIN EN 1610, dem Arbeitsblatt DWA-A 139 sowie den
Verlegeanleitungen des Herstellers verlegen.
Hochlast-Vollwand Kanalrohre, KGEM:
Ringsteifigkeit: 10kN/m² (SN10) nach DIN EN ISO 9969.
Nennweite: DN/OD 160
Baulängen: 1,00 und 3,00 m
Farbe:  "Blau"
Kanalrohr-System mit Doppelsteckmuffe und formschlüssig
fixierten Dichtungen aus EPDM, hochabriebfest und ohne
Zusatz von Füllstoffen. Rohrleitung innen mit
Hersteller- Durchmesser- und Werkstoffangabe signiert.
Die Eigenschaften müssen durch die Fremdüberwachung
einer amtlich anerkannten Prüfstelle nachgewiesen
werden.
Prüfungszeugnisse müssen vor Baubeginn vorgelegt
werden. Beanstandete Rohre und Formteile dürfen nicht
eingebaut werden.
Zum Nachweis für die Einhaltung der gegebenen
Bedingungen ist auf Verlangen des AG eine statische
Berechnung vorzulegen, Verkehrslast: SLW 60.
Eingeschlossen ist die umweltgerechte Entsorgung der
verdrängten Bodenmassen in den Leitungsgräben der
Pos. 4.10.01. bis zu einem Zuordnungswert 1.2 (Z1.2)
nach LAGA-20.
Verlegung in Einzellängen.
Menge: 35,000 m

**4.10.13 Rohrbögen 15° bis 45° einbauen, KGB, DN/OD 160 PP SN10, Zulage**
Formteile aus füllstofffreien Polypropylen (PP) gemäß
DIN EN 1852 wie in den Pos. 4.10.12. beschrieben
liefern und gemäß der DIN EN 1610, dem Arbeitsblatt
DWA-A 139 sowie den Verlegeanleitungen des Herstellers
verlegen.
Rohrbögen 15° bis 45°, KGB:
Ringsteifigkeit: 10kN/m² (SN10) nach DIN EN ISO 9969.
Nennweite: DN/OD 160
Farbe:  "Blau"
Kanalrohr-System mit Doppelsteckmuffe und formschlüssig
fixierten Dichtungen aus EPDM, hochabriebfest und ohne
Zusatz von Füllstoffen.
Als Zulage zur Pos. 4.10.12.
Menge: 52,000 St

**4.10.14 Überschiebmuffe einbauen, KGU, DN/OD 160 PP SN10, Zulage**
Formteile aus füllstofffreien Polypropylen (PP) gemäß
DIN EN 1852 wie in den Pos. 4.10.12. beschrieben
liefern und gemäß der DIN EN 1610, dem Arbeitsblatt
DWA-A 139 sowie den Verlegeanleitungen des Herstellers
verlegen.
Überschiebmuffe, KGU:
Ringsteifigkeit: 10kN/m² (SN10) nach DIN EN ISO 9969.
Nennweite: DN/OD 160
Farbe:  "Blau"
Kanalrohr-System mit Doppelsteckmuffe und formschlüssig
fixierten Dichtungen aus EPDM, hochabriebfest und ohne
Zusatz von Füllstoffen.
Als Zulage zur Pos. 4.10.12.
Menge: 26,000 St

**4.10.15 Anschlussstück einbauen, KGUS, DN/OD 160 PP SN10, Zulage**
Formteile aus füllstofffreien Polypropylen (PP) gemäß
DIN EN 1852 wie in den Pos. 4.10.12. beschrieben
liefern und gemäß der DIN EN 1610, dem Arbeitsblatt
DWA-A 139 sowie den Verlegeanleitungen des Herstellers
verlegen.
Anschlussstück, KGUS:
Für den Anschluss an eine Steinzeugrohrspitzende.
Ringsteifigkeit: 10kN/m² (SN10) nach DIN EN ISO 9969.
Nennweite: DN/OD 160
Farbe:  "Blau"
Kanalrohr-System mit Doppelsteckmuffe und formschlüssig
fixierten Dichtungen aus EPDM, hochabriebfest und ohne
Zusatz von Füllstoffen.
Als Zulage zur Pos. 4.10.12.
Menge: 13,000 St

**4.10.16 VPC-Rohrkupplung 150 liefern und einbauen**
VPC-Rohrkupplung 150, Spannbereich 160 bis 192 mm,
System Funke oder gleichwertig, mit DIBt-Zulassung, zur
variablen, stufenlosen Verbindung von Abwasserrohren
der gleichen Nennweite mit Außendurchmesser von 160 bis
192 mm, aus unterschiedlichen bzw. gleichen Werkstoffen
mit vollwandiger, geschäumter, gerippter, gekammerter
oder gewellter Wandung in beliebiger Kombination,
bestehend aus einer Rohrkupplung mit Dichtungskörper
nach DIN EN 681-1, mit mehrfachem Doppeldichtprofil,
Fixier- und Zentrierkorb aus bruchstabilem,
hochschlagfesten Polyamid mit beidseitig integriertem
Bandführungskanal sowie vier Spannbändern aus nicht
rostenden Stahl mit jeweiliger Gegenbandeinlage und
Click-System, Montage mit Tangentialspanner zum
gleichmäßigen Anziehen der Rohrkupplung über den
kompletten Umfang des Rohres, Funktionsprüfung nach
DIN 4060 und DIN EN 295-4, nachgewiesene Dichtigkeit
bis 2,5 bar Prüfdruck als Wasserinnendruck, liefern und
nach Herstellerangaben einbauen.

Die Verarbeitungsvorschriften des Herstellers sind zu
beachten.
Menge: 2,000 St

**4.10.17 Anschlüsse an vorh. Rohrenden DN/OD 160, KGEM, herstellen**
Anschlüsse der neuen Anschlussleitungen DN/OD 160 aus
PP-Rohren gemäß Pos. 4.10.12. an die Rohrenden der
vorh. Anschlussleitung aus Kunststoffrohren DN/OD 160,
KGEM, herstellen.
Die vorhandenen Rohrenden sind von Hand
freizuschachten, zu säubern und für den Anschluss
entsprechend vorzubereiten.
Menge: 2,000 St

**4.10.18 Trennschnitte an PP-Rohren DN/OD 160 durchführen**
Trennschnitte an PP-Rohren DN/OD 160 zur Herstellung
von Passstücken durchführen. Die Rohre sind auf
passende Länge ebenflächig und gerade abzuschneiden.
Die Schnittkanten sind zu entgraten. Die Rohrwandungen
sind anzuschrägen.
Menge: 13,000 St

**4.10.19 Anschlusszeichnungen fertigen**
Anschlusszeichnungen der Hausanschlussleitungen
fertigen.
Die Zeichnungen müssen sämtliche Maße, die zur
Ermittlung der Leistungen (auch zum Auffinden der
Leitung an der Grundstücksgrenze) erforderlich sind,
enthalten. Die Lage jedes Abzweiges ist sorgfältig von
der Achse des tiefer liegenden Kontrollschachtes
einzumessen und in die Zeichnung einzutragen.
Zusätzlich dazu ist die Lage des Endes der
Anschlussleitung von den Achsen des Hauptkanals, des
unterhalb und des oberhalb liegenden Schachtes aus
einzumessen (Dreiecksmessung) und in die Zeichnung
einzutragen.
Von jeder Anschlussleitung ist bei offener Baugrube die
Zeichnung in 2-facher Ausfertigung anzufertigen und dem
Auftraggeber bzw. seinem Beauftragten zur Unterschrift
vorzulegen. Die Zeichnung ist sorgfältig mit allen oben
aufgeführten Maßen zu versehen.
An der Grundstücksgrenze sind die Rohrsohle und das
Geländeniveau einzunivellieren und zusammen mit der
Höhendifferenz in die Zeichnung einzutragen, ebenfalls
ist das Sohlen- und Geländeniveau an Abzweigeigen
einzutragen. Alle Höhen müssen auf öffentliche
Höhenfestpunkte bezogen sein.
Diese Zeichnungen dienen gleichzeitig als Aufmaßblatt
bei der Abrechnung.
Menge: 13,000 St

#### Untertitel 4.11 Hochdruckreinigung

*Hinweis*
Reinigung
HD-Reinigung gemäß den Anforderungen des Merkblattes
ATV-DVWK-M 197
Die Hochdruckreinigung ist im zeitlichen Zusammenhang
mit der TV Inspektion auszuführen. Der Zeitvorlauf muss
auf die Betriebssituation abgestimmt und so gewählt
werden, dass einerseits neuerliche Verschmutzungen
nicht stattfinden und andererseits die Objektwandungen
soweit abgetrocknet sind, dass störende Reflexionen
vermieden werden. Im Regelfall sollte der Zeitvorlauf
nicht mehr als 48 Stunden betragen. Die Intensität der
Reinigung ist so zu wählen, dass alle lösbaren
Verschmutzungen und Ablagerungen vollständig entfernt
werden und eine umfängliche Inspektion der
Objektwandungen möglich ist.
Spülfahrzeug mit folgenden Mindestanforderungen:
Für Haltungen DN 200 bis DN 800:
Fassungsvermögen: 10 bis 12 m³
Luftdurchsatz Vakuumanlage 1.200 bis 1.500 m³/h
Saugschläuche: DN 10 bis DN 125
Länge Spülschläuche: >120 m
Pumpenleistung: ca. 320 l/min
Pumpenausgangsdruck: 150 bar
Druck unmittelbar vor Düse 80 bis 100 bar
Für Haltungen ab DN 900:
Fassungsvermögen: 14 bis 15 m³
Luftdurchsatz Vakuumanlage 1.200 bis 1.500 m³/h
Saugschläuche: DN 125 bis DN 150
Länge Spülschläuche: >120 m
Pumpenleistung: ca. 320 bis 450 l/min
Pumpenausgangsdruck: 150 bis 180 bar
Druck unmittelbar vor Düse 80 bis 100 bar
In die Einheitspreise einzurechnen sind:
Gestellung des Reinigungs-Systems einschließlich
Wasserbeschaffung, Räumguttransport, Entleerung,
Reinigung, Betriebsstoffe und Zubehör sowie
fachmännisch geschultem Bedienungs- und
Sicherheitspersonal.
Einschließlich aller erforderlichen Nebenarbeiten wie:
Ein- und Umsetzen des Reinigungs-Systems, Öffnen und
Schließen der Inspektionsöffnungen, vorhalten und
aufstellen der erforderlichen Sicherungsmaßnahmen am
Einsatzort, betätigen und stellen von Seilwinden und
einfädeln der Zugseile in die Haltungen,
Sicherheitsvorkehrungen für Arbeiten im Kanal, An- und
Abfahrt sowie Spesen für das Bedienungspersonal.
Die im Kanal eingesetzten Techniken müssen den
einschlägigen bekannten Vorschriften und den
Unfallverhütungsvorschriften (UVV) entsprechen.

**4.11.01 Reinigung von Anschlussleitungen, Abnahme**
Hochdruckreinigung als Grundreinigung vor Ausführung
der Abnahmeinspektion in Anschlussleitungen bis DN 200
von nicht begehbaren Kanalhaltungen aus durchführen.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt in Einzellängen je
Anschlussleitung über den Anschlusspunkt im Hauptkanal
bis zur Grundstücksgenze bzw. bis zum Übergabepunkt der
Anschlussleitung.

Nur auf Anweisung der Bauüberwachung des AG.
Menge: 35,000 m

**4.11.02 Reinigung von Kanalhaltungen bis DN 300 Vor Ausführung der Abnahmeinspektion**
Hochdruckreinigung als Grundreinigung vor Ausführung
der Abnahmeinspektion in nicht begehbaren
Kanalhaltungen bis DN 300 durchführen.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt in Einzellängen, je
Haltung von Schachtmitte zu Schachtmitte.
Menge: 130,000 m

**4.11.03 Reinigung von Schachtbauwerken, Tiefe bis 3,50 m Vor Ausführung der Abnahmeinspektion**
Hochdruckreinigung als Grundreinigung vor Ausführung
der Abnahmeinspektion in Bauwerken bis DN 1.200
durchführen.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt je Schachtbauwerk
mit einer Bauwerkstiefe von 3,50 m.
Menge: 4,000 St

#### Untertitel 4.12 TV-Inspektion

*Hinweis*
Inspektion
Optische Inspektion gemäß den Anforderungen des
Merkblatt DWA-M 149-5.
Schadensbeschreibung gemäß DIN EN 13508 und den
Empfehlungen des Merkblatt DWA-M 149-2.
Die Daten sind auf einem digitalen Datenträger (SSD,
HDD) nach Vorgabe des AG gemäß den Merkblättern DWA-M
149-5 und DWA-M 150 im XML Formattyp B bzw. im ISYBAU-
Austauschformat XML-2006 gemäß "Arbeitshilfen Abwasser"
zu übergeben.
Der Datenträger wird Eigentum des AG.
Die Aufzeichnungen sind objektweise abzuspeichern. Die
Nummerierungssystematik muss mit den Angaben des AN
übereinstimmen. Während der gesamten TV-Inspektion ist
eine konsequent einheitliche Schadensbeschreibung zu
gewährleisten. Stellt sich bei der Überprüfung der
Datensätze heraus, dass diese fehlerhaft sind oder
nicht mit der geforderten Leistung oder anderen Angaben
übereinstimmen, wird der AN für die daraus entstehenden
Kosten (auch für die der erneuten Überprüfung) haftbar
gemacht.
Der Operator muss über hinreichende Fachkenntnisse
verfügen und mindestens 1 Jahr als Kameraführer tätig
sein. Die Fachkenntnisse müssen durch regelmäßige Fort-
und Weiterbildungsmaßnahmen aktuell gehalten werden. Es
dürfen nur Operatoren eingesetzt werden, die von der
Bauleitung genehmigt wurden.
In die Einheitspreise einzurechnen sind:
Gestellung einer TV-Inspektionseinheit mit einer Dreh-
und Schwenkkopfkamera, Antriebseinheit,
Energieversorgung und Steuereinheit einschließlich
Zubehör und Betriebsstoffe sowie fachmännisch
geschultem Bedienungs- und Sicherheitspersonal.
Einschließlich aller erforderlichen Nebenarbeiten wie:
Ein- und Umsetzen des TV-Inspektions-Systems, Öffnen
und Schließen der Inspektionsöffnungen, vorhalten und
aufstellen der erforderlichen Sicherungsmaßnahmen am
Einsatzort, betätigen und stellen von Seilwinden und
einfädeln der Zugseile in die Haltungen,
Sicherheitsvorkehrungen für Arbeiten im Kanal, An- und
Abfahrt sowie Spesen für das Bedienungspersonal.
Die im Kanal eingesetzten Techniken müssen den
einschlägigen bekannten Vorschriften und den
Unfallverhütungsvorschriften (UVV) entsprechen. Um die
Einhaltung der Anforderungen zu gewährleisten, muss die
Inspektionseinheit die Bedingungen der DWA-M 149-5
erfüllen. Der Ex-Schutz (Zone 1) ist nachzuweisen.
Ansonsten sind erhöhte Anforderungen an die ständige
Prüfung der Umgebungsluft und ggf. Kanalbelüftung zu
stellen. Neben den ATEX-Richtlinien ist die DIN VDE
0165 zu berücksichtigen.
Grundsätzlich soll gegen die Fließrichtung gefahren
werden, um so einen besseren Einblick in die Stutzen zu
erhalten.
Bei Nichtbeachten der vorstehenden Angaben behält sich
der AG vor, die nicht der Ausschreibung entsprechend
untersuchten Abschnitte auf Kosten des AN wiederholen
zu lassen. Die Abrechnung erfolgt von Schachtmitte zu
Schachtmitte. Abrechnungsbasis ist nur der tatsächlich
gefahrene und einmalig dokumentierte laufende Meter.
Die Anerkennung aller Zulagen erfolgt nur nach
vorheriger Abstimmung mit der Bauleitung.

*Hinweis*
optische Dokumentation
Die optische Dokumentation von Kanalhaltungen und
Anschlussleitungen erfolgt durch Filmdarstelllung
(digitales Bildsignal) in axialer Richtung.
Die optische Dokumentation der Bauwerke erfolgt durch
die Aufnahme von Einzelbildern der Feststellungen oder
durch Filmdarstelllung (digitales Bildsignal) in
axialer Richtung.

**4.12.01 Inspektion von Anschlussleitungen, Abnahme**
Inspektion als Abnahmeinspektion für den Nachweis der
SüwVo Abw, nach Abschluss aller Arbeiten, in
Entwässerungsleitungen bis DN 200 von nicht begehbaren
Kanalhaltungen aus durchführen.
Inspektion gemäß Vorbemerkungen: Inspektion.
Indirekte optische Inspektion mittels ferngesteuerter
Inspektionstechnik mit direkter Steuerung,
einschließlich Auswertung, optischer Dokumentation,
Gestellung der Fahrzeuge, An- und Abfahrt, fachmännisch
geschultem Bedienungs- und Sicherungspersonal,
Verkehrs- und Arbeitsplatzsicherung sowie aller
Nebenarbeiten, Betriebsstoffe, Rüstarbeiten und
Zubehör.
Die Abrechnung der Leistung erfolgt in Einzellängen je
Anschlussleitung über den Anschlusspunkt im Hauptkanal
bis zur Grundstücksgenze bzw. bis zum Übergabepunkt der
Anschlussleitung.
Dokumentation einfach in Papierform sowie digital auf
dem Datenträger inkl. Zustandsbefahrung und Daten im
Austauschformat nach Vorgabe des AG nach dem Merkblatt
DWA-M 150 oder im ISYBAU-Austauschformat XML-2006.

Nur auf Anweisung der Bauüberwachung des AG.
Menge: 35,000 m

**4.12.02 Inspektion in Kanalhaltungen bis DN 300 Abnahmeinspektion**
Inspektion als Abnahmeinspektion und für den Nachweis
der SüwVo Abw nach Abschluss aller Arbeiten in nicht
begehbaren Kanalhaltungen bis DN 300 durchführen.
Inspektion gemäß Vorbemerkungen: Inspektion.
Indirekte optische Inspektion mittels ferngesteuerter
Inspektionstechnik mit direkter Steuerung,
einschließlich Auswertung, optischer Dokumentation,
Gestellung der Fahrzeuge, An- und Abfahrt, fachmännisch
geschultem Bedienungs- und Sicherungspersonal,
Verkehrs- und Arbeitsplatzsicherung sowie aller
Nebenarbeiten, Betriebsstoffe, Rüstarbeiten und
Zubehör.
Die Abrechnung der Leistung erfolgt in Einzellängen, je
Haltung von Schachtmitte zu Schachtmitte.
Dokumentation einfach in Papierform sowie digital auf
dem Datenträger inkl. Zustandsbefahrung und Daten im
Austauschformat nach Vorgabe des AG nach dem Merkblatt
DWA-M 150 oder im ISYBAU-Austauschformat XML-2006.
Menge: 130,000 m

**4.12.03 Inspektion in Schachtbauwerken, indirekt, Tiefe bis 3,50 m Abnahmeinspektion**
Inspektion als Abnahmeinspektion und für den Nachweis
der SüwVo Abw nach Abschluss aller Arbeiten in
Bauwerken bis DN 1.200 durchführen.
Inspektion gemäß Vorbemerkungen: Inspektion.
Indirekte optische Inspektion mittels weitwinkel
Kamerasystem mit 3D-Scanner und automatischer Lage- und
Umfangbestimmung, System PANORAMO SI oder gleichwertig,
einschließlich Auswertung, optischer Dokumentation,
Gestellung der Fahrzeuge, An- und Abfahrt, fachmännisch
geschultem Bedienungs- und Sicherungspersonal,
Verkehrs- und Arbeitsplatzsicherung sowie aller
Nebenarbeiten, Betriebsstoffe, Rüstarbeiten und
Zubehör.
Die Abrechnung der Leistung erfolgt je Schachtbauwerk
mit einer Bauwerkstiefe von 3,50 m.
Dokumentation einfach in Papierform sowie digital auf
dem Datenträger inkl. Zustandsbefahrung und Daten im
Austauschformat nach Vorgabe des AG nach dem Merkblatt
DWA-M 150 oder im ISYBAU-Austauschformat XML-2006.
Menge: 4,000 St

#### Untertitel 4.13 Dichtheitsprüfung

**4.13.01 Dichtheitsprüfung von Rohrmuffen bis DN 300**
Dichtheitsprüfung gemäß DIN EN 1610 und den Vorgaben
des Arbeitsblattes DWA-A 139 nach Abschluss aller
Arbeiten in nicht begehbaren Kanalhaltungen bis DN 300
durchführen.
Prüfung der Rohrmuffen mit Luftüberdruck
(Verfahren "LC"):
Dichtheitsprüfung einschließlich Abdichten und Sichern
der zu Prüfenden Kanalhaltung, Dokumentation,
Gestellung der benötigten Geräte, An- und Abfahrt,
fachmännisch geschultem Bedienungs- und
Sicherungspersonal, Verkehrs- und Arbeitsplatzsicherung
sowie aller Nebenarbeiten, Betriebsstoffe, Rüstarbeiten
und Zubehör.
Die Abrechnung der Leistung erfolgt in Einzellängen, je
Haltung von Schachtmitte zu Schachtmitte.
Prüfdruck p0:  10 kPa
Max. Druckabfall ?p: 1,5 kPa
Beruhigungszeit t: DN/100 min, mindestens 2 min
Prüfzeit:  0,01354 x DN min
Die Prüfzeit wird auf die nächste höhere Minute
aufgerundet.
Der Grundwasserstand über Rohrsohle muss dokumentiert
werden. Je 10 cm Grundwasserstand ü. Rohrsohle muss der
Prüfdruck um 1 kPa erhöht werden. Max. Prüfdruck 20 kPa

Die Prüfung ist mit einer computergesteuerten Anlage
durchzuführen. Über die Prüfung ist ein Prüfprotokoll
mit einem Zeit-Druck-Diagramm zu erstellen und in
zweifacher Ausfertigung vorzulegen.
Sollten die Prüfungen kein befriedigendes Ergebnis
bringen, gehen die Kosten für weitere Prüfungen zu
Lasten des AN.
Der AG ist vor Prüfungsbeginn rechtzeitig zu
informieren.
Menge: 40,000 St

**4.13.02 Dichtheitsprüfungen von Schachtbauwerk, Tiefe bis 3,50 m**
Dichtheitsprüfung gemäß DIN EN 1610 und den Vorgaben
des Arbeitsblattes DWA-A 139 nach Abschluss aller
Arbeiten in Bauwerken bis DN 1.200 durchführen.
Prüfung der Schachtbauwerke mit Wasser (Verfahren "W"):
Dichtheitsprüfung einschließlich Abdichten und Sichern
der Haupt- und Anschlussleitungen, Gestellung der
benötigten Geräte, An- und Abfahrt, fachmännisch
geschultem Bedienungs- und Sicherungspersonal,
Verkehrs- und Arbeitsplatzsicherung sowie aller
Nebenarbeiten, Betriebsstoffe, Rüstarbeiten und
Zubehör.
Die Abrechnung der Leistung erfolgt je Schachtbauwerk
mit einer Bauwerkstiefe von 3,50 m.
Nach Füllung der Schachtbauwerke ist eine
Vorbereitungszeit von 1h erforderlich. Die anschl.
Prüfdauer beträgt 30 ± 1 min.
Der Prüfdruck entspricht der Füllhöhe bis Oberkannte
Schachthals bzw. Abdeckplatte.
Die max. Wasserzugabemenge für zementgebundene
Auskleidungen beträgt 0,40 l/m² in 30 min, für alle
anderen Werkstoffe gilt 0,30 l/m² in 30 min.
Die max. Wasserzugabemenge wird je m² benetzte
Innenfläche bestimmt.
Die Prüfung ist mit einer computergesteuerten Anlage
durchzuführen. Über die Prüfung ist ein Prüfprotokoll
mit einem Zeit-Druck-Diagramm zu erstellen und in
zweifacher Ausfertigung vorzulegen.
Sollten die Prüfungen kein befriedigendes Ergebnis
bringen, gehen die Kosten für weitere Prüfungen zu
Lasten des AN.
Der AG ist vor Prüfungsbeginn rechtzeitig zu
informieren.
Menge: 4,000 m

USt %: 19,00
